# 1656_Brainergy Hub Jülich
Angebotsaufforderung (GAEB DA XML 3.2, DA83)
Projekt: 1656_01
Währung: EUR
Nebenangebote zugelassen: ja
Auftraggeber: Brainergy Park Jülich GmbH, Am Brainergy Park 1, 52428 Jülich
Erstellt mit: GXML Toolbox V3.3 R20230829, iTWO_64 V24.0.1022, 30.03.2026

## Projekt, Leistungsumfang
Brainergy Hub Jülich GmbH

VE300 Trockenbauarbeiten

Inhalt dieser Leistungsbeschreibung sind:

Trockenbau-Wände
Trockenbau Decken
Elementtrennwände
Mobile Trennwände

## Beteiligte
Auftraggeber: Brainergy Hub Jülich GmbH

Ansprechpartner: Herr Peter Czichowski

## Baubeschreibung
Vorhaben
Auf der Teilfläche des Interkommunalen Gewerbegebiet ,,Campus Merscher Höhe / Brainergy Park" beabsichtigt die Brainergy Park Jülich GmbH das Innovations- und Gründerzentrum ,,Brainergy Hub" sowie die dazu gehörigen Außenanlagen zu errichten.

Die Realisierung des Brainergy Parks Jülich geht auf die Initiative der drei Kommunen Jülich, Niederzier und Titz im Jahr 2016 zurück: In einem beispielhaften Zusammenschluss wurden auf die drei Kommunen entfallene Gewerbeflächen auf dem Gebiet von Jülich raumplanerisch vereint und die Brainergy Park Jülich GmbH als Träger zur Entwicklung des Gewerbegebiets gegründet. Gesellschafter des AG sind die Kommunen Jülich, Niederzier und Titz sowie der Kreis Düren. Zum jetzigen Zeitpunkt liegt das Areal, auf dem sich zuvor eine Sendeanlage der Deutschen Welle befand, nahezu vollständig brach.

Der Brainergy Park Jülich wird als Wissenschaftspark und innovatives Gewerbegebiet auf einer Fläche von ca. 52 ha am nördlichen Stadtrand von Jülich und in unmittelbarer Nachbarschaft zum Campus Jülich der Fachhochschule Aachen (FH Aachen) entstehen. Die thematischen Schwerpunkte des Parks liegen auf den Zukunftsfeldern neue Energien (z.B. Wasserstoffwirtschaft), Digitalisierung und Bioökonomie.

Grundstückserschließung
Die bestehenden Wegeverbindungen binden das Areal für Rad- und Pkw-Verkehr in Richtung Jülicher Innenstadt zu den Ortsteilen Broich und Mersch sowie zur FH Aachen an.
In unmittelbarer Nähe zum künftigen Brainergy Park verläuft mit der Autobahn A44 die Verbindung zwischen Aachen und Düsseldorf. Mit der Autobahnauffahrt,,Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen.
Im Osten und Westen werden Nebeneingänge an das Wegenetz der Freianlagen angebunden  Die Gebäudeform schafft eine Verzahnung zwischen Architektur und Natur - die Landschaft umspült den Gebäudekörper sodass eine nahtlose Einheit zwischen dem Norden und dem Süden des Grundstücks entsteht.

Das Gebäude umfasst insgesamt 4 oberirdische Geschosse und ist in Teilbereichen für Technik- und Nebenräume eingeschossig unterkellert.
Das kreisförmige Gebäude des Brainergy Hubs wird aus einem eingeschossigen Sockel mit diversen öffentlichen und halböffentlichen Nutzungen sowie darüber 2-geschossig liegenden Büro- und Projektflächen mit geringerer Gebäudetiefe aufgebaut. Das Dachgeschoss (3.OG) beheimatet einen Eventbereich mit dazugehörigen Nebenräumen, eine Dachterrasse sowie Dach-Technikzentralen.
Die Dachflächen im 3.OG werden größtenteils extensiv begrünt. Die Dachfläche wird als geneigte Fläche mit
mind. 2,0 %, geplant. Oberhalb des Dachgeschosses ist eine flächendeckende aufgeständerte Photovoltaikanlage geplant.
Das kreisrunde Gebäude hat einen Durchmesser von etwa 73.00m (Außenkante der außenliegenden Erschließungsringe).

## Abkürzungsverzeichnis
Zuständigkeiten

AG  Auftraggeber (Brainergy Hub Jülich AG)
NU  Nutzer
PS  Projektsteuerer
GP  Generalplaner
OÜ  Objektüberwachung des AG
AN  Auftragnehmer
GU  Generalunternehmer
BL  Bauleitung des AG
FBL  Fachbauleitung
ARGE  Arbeitsgemeinschaft
SiGeKo  Sicherheits- und Gesundheitskoordination
öbvS  öffentlich bestellter und vereidigter Sachverständiger
PrüfS  Prüfsachverständiger

Organisationen

BG  Berufsgenossenschaft
LAS  Landesamt für Arbeitschutz
OBB  Obere Bauaufsichtsbehörde

Leistungsbeschreibung

AU  Ausschreibungsunterlagen
LB  Leistungsbeschreibung
WMP  Werstatt- und Montageplanung
QM  Qualitätsmanagement
RL  Richtlinie
IT  Informations- und Datenverarbeitung
CAD  Computer Aided Design
GIS  Gebäudeinformationssystem
ABG  allgemeine Bauartgenehmigung

Verordnungen und Richtlinien

HOAI  Honorarordnung für Architekten und Ingenieure
RAB  Regeln zum Arbeitsschutz auf Baustellen
BstO  Baustellenordnung
BGR  Berufsgenossenschaftliche Regeln für Sicherheit und Gesundheit bei der Arbeit
StVO  Straßenverkehrsordnung
UVV  Unfall Verhütungs Vorschriften

Bautechnik

BE  Baustelleneinrichtung
StB  Stahlbeton
WU  Wasserundurchlässig
MW  Mauerwerk
PRF  Pfosten-Riegel Fassade
AK  Außenkante
UK  Unterkante
E  Ebene
FB  Fertigfußboden
RB  Rohfußboden
FD  Fertigdecke
RD  Rohdecke
KT  Kalendertage
WT  Werktage
AT  Arbeitstage
mμ  Mikrometer
ESG  Einscheibensicherheitsglas
VSG  Verbundsicherheitsglas
SSG  Structural-Silicone-Glazing (Glasverklebungsverfahren)
WLG  Wärmeleitgruppe

Gebäudetechnik

TGA  Technische Gebäudeausrüstung
ELA  Elektroakustische Übertragungsanlagen
BMZ  Brandmeldezentrale
BMA  Brandmeldeanlage
EMA  Einbruchmeldeanlage
EMV  Elektromagnetische Verträglichkeit
ÜMA  Überfall- und Geländeüberwachung
GLT  Gebäudeleittechnik
H  Heizung
L  Lüftung
S  Sanitär
K  Kälte
TK  Telekommunikation
LWL  Lichtwellenleiter (Informationsdatenleitung)
WVU  Wasserversorgungsunternehmen
TW  Trinkwasser
SW  Schmutzwasser
NiRo  Nicht rostend

## Schnittstellen und Koordination
Schnittstellen zu anderen am Bau beteilgten Unternehmen:

Im Verlauf der Baumaßnahme mit allen beteiligten Unternehmen

Bereits ausgeführte Leistungen:

Rohbauarbeiten
Fassadenarbeiten
Dachabdichtungsarbeiten
Gleichzeitig laufende Bauarbeiten:

Restleistungen Rohbau
Atriumtreppe
TGA-Installationen
Ausbaugewerke

Der Auftragnehmer ist verpflichtet, seine Arbeiten mit den Unternehmern der gleichzeitig laufenden Bauarbeiten so zu koordinieren, dass keine Unterbrechungen bzw. Behinderungen im Bauablauf eintreten. Daraus bedingte Erschwernisse sind in die Einheitspreise einzukalkulieren.

Durch die stellvertretend genannten Schnittstellen kann der AN nicht davon ausgehen, seine Leistung zu jeder Zeit kontinuierlich erbringen zu können.
Es ist mit Zeit- und Ebenen versetztem Arbeiten zu rechnen..
Es ist zudem mit einem erhöhten Koordinations- bzw. Abstimmungsaufwand durch den AN zu rechnen.

Die Aufwendungen hierfür sind mit den Einheitspreisen der Leistungspositionen abgegolten.

## Betrieb / Baustelleneinrichtung
Koordination:
Dem AN obliegt die Koordination seiner Leistungen mit den bauseitigen Leistungen der weiteren am Bau Beteiligten:
- Alle Abstimmungen mit der Objektüberwachung des AG hinsichtlich der erforderlichen Transporte einschl.
  Durchführung aller dazu notwendigen Antragstellungen, Besprechungen und Abstimmungen.
- Überprüfung und Gewährleistung aller Schnittstellen innerhalb der Leistung des AN und zu den anderen
  Gewerken zur Sicherstellung der gewerkeübergreifenden Gesamtfunktion.
- Überprüfung Fremdleistung.
  Bei Übernahme von Fremdleistungen ist eine Soll-Ist Kontrolle hinsichtlich korrekter Umsetzung von
  Planung in Bauleistung vom AN durch Eigenmessungen der Geometrie und Höhenlage zu bestätigen.
  Entsprechende Messprotokolle sind der Bauüberwachung vorzulegen.
- Teilnahme und aktive Mitwirkung an wöchentlichen Baubesprechungen bzw. nach Anforderung.
- Teilnahme und aktive Mitwirkung an täglichen Koordinations- und Sicherheitsbesprechungen mit dem
  SiGeKo.
- Führung eines Bautagebuchs und Übergabe von Bautagesberichten wöchentlich montags für die
  Vorhergehende Woche.

Zugangsregelung:
Die Baustelle ist durch einen festen Bauzaun umschlossen. Auf der Baustelle gilt die Baustellenordnung.

Medienversorgung:
Bauwasser- und Baustrom -Anschlüsse werden vom AG kostenfrei zur Verfügung gestellt. Die Zuführung der Medien von den durch den AN-BE eingerichteten Entnahmestellen zu den Verbrauchsstellen und die Verteilung ist Sache des AN.
Entnahmestellen/Übergabepunkte für Baustrom und Bauwasser sind dem Baustelleneinrichtungsplan zu entnehmen.
Ein Gasanschluss steht nicht zur Verfügung.
Eine Beleuchtung der Fluchtwege wird durch den AN Baustelleneinrichtung zur Verfügung gestellt, die Arbeitsplatzbeleuchtung liegt im Verantwortungsbereich des AN.

Der AG trägt die Kosten für Energie, Wasser und Kanalgebühren für Abwasser bis zur Abnahme. Er stellt diese Ver- und Entsorgung an einem im Baustelleneinrichtungsplan benannten Übergabepunkt zur Verfügung. Telekommunikationseinrichtungen werden vom AG nicht gestellt.
Die Anbindung der Container des AN ist Sache des jeweiligen AN.

Emissionen, Erschütterungen:
Nur emissionsarme Baumaschinen und Fahrzeuge dürfen eingesetzt werden:
Nur Baufahrzeuge mit den erforderlichen Filtern zur Vermeidung von Feinstaub dürfen eingesetzt werden (Feinstaubplakette gem. Verordnung zur Kennzeichnung emissionsarmer Kraftfahrzeuge), emissionsarme Baumaschinen und Fahrzeuge sind immer vorzuziehen, alle eingesetzten Baumaschinen und Fahrzeuge müssen regelmäßig gemäß den geltenden Vorschriften gewartet werden, die nachzuweisenden Unterlagen sind in Papierform und in digitaler Form der Objektüberwachung des AG vorzulegen.

Arbeiten mit Baumaschinen oder Arbeitsgeräten mit Verbrennungsmotoren in Gräben > 1,25 m Tiefe:
Maschinen mit Dieselmotor sind mit Dieselruß-Partikelfilter auszustatten. Zum Schutz vor unzulässigen Kohlenmonoxid Konzentrationen ist eine technische Lüftung einzusetzen oder durch regelmäßige arbeitsbegleitende Messung die Einhaltung der Arbeitsplatz- Grenzwerte für CO nachzuweisen.

Erlaubnisscheinpflichtige Tätigkeiten:
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß-  und Feuerarbeiten:
Vor der Ausführung von Heiß- und Feuerarbeiten (z.B. Schweißen, Trennen, Schleifen etc.) muss der Verantwortliche des AN einen Erlaubnisschein erwirken.
Für derartige Leistungen sind die Regelungen der Baustellenordnung zu beachten.

Lagerung:
Die Lagerung der Baustoffe ist grundsätzlich in den dafür vorgesehenen Lagerbereichen (siehe BE-Plan) und den eigenen Containern der AN möglich. Materiallagerung innerhalb des Baufeldes sowie im Bauwerk ist Jeweils mit der Objektüberwachung des AG abzustimmen.

Grundsätzlich sind alle Lagerstoffe, unabhängig vom Lagerort, zu kennzeichnen. Die Feuerwehr muss im Einsatzfall erkennen können, was gelagert wird.

Grobreinigung:
Durch den AN ist das arbeitstägliche Reinigen der durch ihn selbst verschmutzten Zufahrtswege und der durch ihn genutzten Flächen als Nebenleistung einzukalkulieren.

Schadensmeldung:
Schäden verursacht durch den AN oder Dritte sind unverzüglich der Objektüberwachung des AG zu melden und die weitere Vorgehensweise mit dieser abzustimmen.

## Ortsbesichtigung
Eine Ortsbesichtigung vor Leistungsbeginn zur Feststellung der örtlichen Gegebenheiten zur Lage, Transportwegen, Leistungsumfang etc. wird dringend empfohlen.
Vor einer Ortsbesichtigung ist ein Termin zu vereinbaren.
Der Ansprechpartner wird rechtzeitig vor Beginn bekannt gegeben.

## SiGeKo
Ein Sicherheits- und Gesundheitsschutzplan wird erarbeitet und vor Beginn der Baumaßnahme dem AN übergeben und erläutert und zur allgemeinen Einsichtnahme ausgelegt.

Kontakt SiGeKo:
Die Kontaktdaten SiGeKo werden nach Beauftragung mitgeteilt.

Der Auftraggeber hat einen Sicherheits- und Gesundheits-Koordinator (SiGeKo) gem. BaustellV beauftragt.
Der SiGe-Koordinator übernimmt für den Auftraggeber die Überwachungsaufgaben. Die Auflagen und die Baustellenordnung des SiGe-Koordinators sind durch den Auftragnehmer und seiner Nachunternehmer zu beachten. Der AG behält sich vor, die Unterlagen entsprechend Baufortschritt zu aktualisieren bzw. fortschreiben zu lassen.

Die Verpflichtungen des Auftragnehmers gem. NBauO § 55 Bauleiterin und Bauleiter bleiben hier von ausdrücklich unberührt und entlasten nicht von der Verpflichtung des Auftragnehmers.
Der SiGeKo erstellt einen Sicherheits- und Gesundheitsschutzplan (SIGEKO-PLAN) sowie eine Unterlage für spätere Arbeiten.
Während der gesamten Bauzeit werden durch den SiGeKo Begehungen unangekündigt bzw. im ein- bis zweiwöchigen Rhythmus durchgeführt und protokolliert. Auf besondere Anforderung hat der AN an der Begehung mit einem Bauleiter mit den unten beschriebenen Anforderungen und Merkmalen, teilzunehmen.
In regelmäßigen Abständen werden Begehungen mit der BGBau und der Gewerbeaufsicht durchgeführt.
Der AN verpflichtet sich, Beanstandungen und sicherheitstechnische Mängel unverzüglich zu beseitigen.
Mängel, welche dem AN in Protokollen mitgeteilt werden, sind der AG - Objektüberwachung und dem Sigeko innerhalb von 3 Kalendertagen schriftlich (mit Mailantwort) abzumelden.
Während der Ausführung informiert der AN eigenverantwortlich den SiGeKo unverzüglich in Schriftform, wenn erhaltene Änderungen und / oder Gegebenheiten Auswirkung auf den SiGe-Plan haben (dieser wird vor Baubeginn dem AN zur Verfügung gestellt), damit dieser angepasst werden kann.

## Übergeordnet
Bauleitung des AN
Im Zuge der Erstellung der Baustelleneinrichtung muss auf der Baustelle stets eine erfahrene Aufsichtsperson des Auftragnehmers anwesend sein und als Gesprächspartner für den Auftraggeber / Bauleitung zur Verfügung stehen und telefonisch erreichbar sein. Eine Ablösung dieser Aufsichtsperson kann nur mit Zustimmung der Bauleitung erfolgen.

Bauleiter
Der AN hat einen verantwortlichen Fachbauleiter, spätestens zur Bauanlaufberatung, zu benennen, der als Entscheidungsbefugter eingesetzt wird. Dieser hat, wenn Arbeiten des AN ausgeführt werden, vor Ort anwesend und der deutschen Sprache mächtig zu sein. Er muss bevollmächtigt sein, rechtsverbindliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Stellplätze
Parken und Halten auf der Baustelle sind dem Baustelleneinrichtungsplan zu entnehmen.
Es ist zu gewährleisten, dass Feuerwehr- und Rettungsfahrzeuge jederzeit ungehindert auf die Baustelle und alle Bereiche der BE fahren können.

Sauberkeit auf der Baustelle
Es wird auf die Notwendigkeit der absoluten Sauberkeit des Baustellenbereich hingewiesen, die nach Abschluss eines jeden Arbeitstages gegeben sein muss. Der AG behält sich vor notwendige Nachbesserungen in Bezug auf die Sauberkeit des Baustellenbereiches selbst auszuführen. Die Aufwendungen hierfür werden dem AN nachgewiesen und in Rechnung gestellt.

Abwasser
Geeignetes Oberflächenwasser muss in das vorhandene Abwassernetz eingeleitet werden. Einleitpunkte werden dem AN durch die Bauüberwachung des AG benannt. Grundsätzlich darf nur nicht verunreinigtes und nicht verschlammtes Oberflächenwasser in das Regenwassernetz eingeleitet werden. Darüber hinaus darf auch schwebstoffhaltiges Abwasser z. B. Reinigungswasser von Arbeitsgeräten mit gips- oder zementartigen Anhaftungen und dergleichen nicht in das Abwassernetz eingeleitet werden.

## Allgemein
Zufahrt
Zufahrtsmöglichkeiten zum Grundstück bzw. zur Baustelle bestehen über die Maria-Telkes-Str., die Baustellenausfahrt erfolgt gemäß BE-Plan über die Marie-Curie-Str.

Transportwege, Transporte und Transportzeiten
An- und Abtransporte erfolgen über die Baustelleneinfahrt in der Maria-Telkes Str. und die Baustellenausfahrt in der Marie-Curie Straße. Die Baustellenöffnungszeiten werden über die Baustellenordnung kommuniziert.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX.
Baustrom / Bauwasser
Entnahmestellen/Übergabepunkte für Baustrom und Bauwasser sind vorhanden und dem Baustelleneinrichtungsplan zu entnehmen.
Die Kosten für Strom- und Wasserverbrauch werden vom AG getragen. Ein Gasanschluss steht nicht zur Verfügung. Eine Beleuchtung der Fluchtwege wird durch den AN Baustelleneinrichtung zur Verfügung gestellt, die Arbeitsplatzbeleuchtung liegt im Verantwortungsbereich des AN.

VOB DIN 18299
Soweit in der Leistungsbeschreibung auf Technische Spezifikationen, z.B. Nationale Normen, mit denen Europäische Normen umgesetzt werden, europäische technische Zulassungen, gemeinsame technische Spezifikationen, internationale Normen, Bezug genommen wird, werden auch ohne den ausdrücklichen Zusatz oder gleichwertig immer technisch gleichwertige Technische Spezifikationen in Bezug genommen.

## Besondere Vorbemerkungen zur geplanten DGNB-Zertifizierung
Für das Innovations- und Gründerzentrum wird eine DGNB-Zertifizierung (Deutsche Gesellschaft für Nachhaltiges Bauen) in der Qualität Gold angestrebt. Das Gebäude ist bereits mit dem Vorzertifikat in Gold ausgezeichnet. Für die Zertifizierung wird das Nutzungsprofil Neubau Bürogebäude der Version von 2018, 10. Auflage verwendet. Um das angestrebte Zertifikat erreichen zu können, müssen folgende Kriterien berücksichtigt werden.

1. Baustoffauswahl hinsichtlich ökologischer Inhaltsstoffe und Immissionskonzentration
1.1 Anforderungen an DGNB-relevante Baustoffe
Für das vorliegende Bauvorhaben wird für die Verwendung von Bauprodukten die Qualitätsstufe 3 angestrebt. Die Anforderungen an die entsprechenden Materialien sind der DGNB-Anlage 1 zu entnehmen. Eine Nicht-Einhaltung der Anforderungen führt zum Ausschluss des entsprechenden Materials. Anforderungen werden überwiegend an flüssige Baustoffe wie z.B. Beschichtungen, Grundierungen,
Voranstriche, Spachtelmassen, Kleber, Bodenbeläge, Abdichtungen, Dichtungsmassen, Montagekleber, Betontrennmittel, Korrosionsschutzbeschichtungen, Epoxid-Beschichtungen, Montageschäume usw. gestellt (siehe DGNB-Anlage 1). Die Anforderungen gemäß DGNB-Anlage 1 werden als Hilfestellung bis in die einzelnen Leistungspositionen der Ausschreibung integriert. Bei Nachträgen oder nicht in der
Ausschreibung deklarierten Bauprodukten sind zwingend die Anforderungen an die DGNB-Anlage 1 einzuhalten. Die Verantwortung zur Einhaltung der Anforderungen liegt beim AN.

Für Werkstoffe/ Produkte/ Materialien, die auf die Baustelle geliefert werden, ist zu betrachten und nachzuweisen, dass die in der Kriterienmatrix genannten Anforderungen, Qualitätsstufe 3, eingehalten werden. Für werkseitig vorlackierte Bauteile (z.B. Stahlkonstruktionen, Türen, Zargen, Heizkörper, Systemtrennwände, Deckensysteme) gelten die Anforderungen im Hinblick auf flüchtige organische Verbindungen (VOC) als erfüllt, wenn entweder Beschichtungsstoffe gemäß angestrebter Qualitätsstufe verwendet werden oder durch den Betreiber von Abluftnachbehandlungsanlagen die Einhaltung der gesetzlichen Grenzwerte in Anlehnung an die 31. Verordnung zum Bundes-Immissionsschutz-Gesetz bzw. durch die europaweite Regelung durch VO 2010/75/EU anhand von aktuellen, behördlich akzeptierten Überwachungsprotokollen nachgewiesen wird.

1.2 DGNB-relevante Baustoffe - Technische und funktionale Ausnahmen

Ist aus technischen oder funktionalen Gründen (d. H. in Ermangelung eines funktional gleichwertigen Produktes oder einer Konstruktionsalternative, welche die Anforderungen erfüllen) eine der genannten Produktanforderungen nicht umsetzbar, werden Ausnahmen von den Anforderungen zugelassen. Die Abweichung von den Anforderungen muss unter Angabe des Produktes, der technischen Anwendung
und der eingesetzten Menge, dokumentiert und begründet werden. Produktausnahmen aus rein ästhetischen Gründen fallen nicht unter die Ausnahmeregelung.
Möglichkeiten des Nachweises sind z. B. Die aktuelle
Bestätigung mindestens drei marktrelevanter Hersteller, dass ein für die angestrebte Qualitätsstufe geeignetes
Produkt nicht verfügbar ist, oder der Nachweis, dass aus Gründen „höherer Gewalt“ (Witterung, natürliche Gegebenheiten wie z. B. Drückendes Wasser im Bau-
Grund) die Verwendung des geeigneten Produktes technisch nicht möglich war. Der Nachweis zu einer technischen Ausnahme kann sich nur auf eine einzelne Qualitätsstufe beziehen und befreit nicht von den u. U. Vorhandenen Anforderungen in den darunter liegenden Qualitätsstufen. Kann die Anforderung einer darunterliegenden Qualitätsstufe aus technischen Gründen nicht erfüllt werden, so muss dieses übereinstimmend aus den drei vorgelegten Hersteller- Bestätigungen zur technischen Ausnahme hervorgehen.

1.3 DGNB-relevanten Baustoffe - Prüf- und Freigabeliste
Die Prüfung der eingesetzten DGNB-relevanten Baustoffe erfolgt mithilfe einer Prüf- und Freigabeliste. Dafür sind die Baustoffe vor dem Einbau von dem AN entsprechend der DGNB-Anlage 2 tabellarisch einzutragen und dem DGNB-Auditor inkl. der relevanten Nachweise zukommen zu lassen. Die Prüf- und Freigabeliste wird vom DGNB-Auditor als Excel-Datei zur Verfügung gestellt. Andere Austauschformate sind nicht zulässig. Gemäß DGNB-Anlage 2 umfassen die notwendigen Eintragungen des AN alle gelb markierten Spalten „Auszufüllen von Auftragnehmer“. Der DGNB-Auditor wird innerhalb der Excel-Liste in den Spalten „Auszufüllen von DGNB-Auditor“ die entsprechenden Freigaben erteilen. Der Einsatz der Produkte darf nur nach Freigabe des DGNB-Auditors erfolgen. Voraussetzung dafür ist, dass mithilfe der eingereichten Datenblätter (Sicherheitsdatenblätter, Technische Merkblätter, Herstellererklärung und/oder Prüfzertifikate) Nachgewiesen wird, dass die entsprechenden DGNB-Anforderungen eingehalten werden. Zur Vermeidung von Zeitverzögerungen Sind die entsprechenden Produktdatenblätter, Sicherheitsdatenblätter und die ausgefüllte Prüf- und Freigabeliste dem DGNB Auditor mindestens 2 Wochen vor dem Einbau / Disposition / Bemusterung vorzulegen.

1.4 Stichprobenhafte Kontrollen auf der Baustelle
Durch stichprobenhafte Kontrollen auf der Baustelle durch den DGNB-Auditor wird die Übereinstimmung der deklarierten und eingebauten Produkte kontrolliert. Abweichungen von der Produktangabe hat der AN in vollem Umfang selbst zu vertreten bzw. zu seinen Lasten zurückzunehmen oder auszutauschen.

1.5 Innenraumluftmessung
Nach Gebäudefertigstellung wird durch ein akkreditiertes Institut in ausgewählten Räumen eine Innenraumluftmessung zum Nachweis der flüchtigen organischen Verbindungen durchgeführt.

2. Verwendung von Materialien / Bauprodukten aus verantwortungsbewusster Ressourcengewinnung
Beton
Für dieses Projekt ist der Einbau von CSC-zertifizierten Beton oder CSC-zertifiziertem RC-Beton vorgesehen. Es ist mindestens eine CSC-Zertifizierung von Silber oder Gold notwendig. Auf den Lieferdokumenten muss der Zertifizierungsstatus „CSC Silber/Gold“, sowie der Name des zu zertifizierenden Projektes und (bei Einsatz von CSC-zertifiziertem Recyclingbeton) der RC - Anteil vermerkt sein.
Weiterhin ist eine Erklärung zum normgerechten Einsatz von Recyclingbeton vorzulegen. Es sind Prüfzeugnisse für die mineralischen Recyclingmaterialien vorzulegen, die durch anerkannte Prüfstellen (Fremdüberwachung) erstellt wurden.
Diese dürfen bei Auslieferung des Recyclingmaterials nicht älter als 6 Monate sein.

Holz- und Holzwerkstoffe
Bei Verwendung von Holz und Holzwerkstoffen ist nachzuweisen, dass diese nicht aus unkontrolliertem Anbau in tropischen, subtropischen und borealen Klimazonen stammen. Generell hat der Lieferant von Holz und Holzwerkstoffen die geregelte, nachhaltige Bewirtschaftung des Herkunftsforstes durch Vorlage eines „Chain of Custody“-Zertifikates nachzuweisen. Als Nachweis werden ausschließlich Zertifikate akzeptiert, welche die Konformität mit einem von der DGNB anerkannten Standard belegen und von einer akkreditierten Zertifizierungsgesellschaft nachprüfbar ausgestellt sind. Der Lieferant muss zusätzlich das Herkunftsland und die Holzart deklarieren. Alternativ kann eine vollständige Zertifizierung nach dem FSC- oder PEFC-Projektzertifizierungsstandard erfolgen. Auf Lieferschein oder Rechnung des Lieferanten muss der Zertifizierungsstatus (z.B. FSC, PEFC zertifiziert) sowie der Name des zu zertifizierenden Projektes stehen.

## 300 Trockenbau VLV
Datum: 30.03.2026
EP-Anteile: Lohn; Material; Geräte; Fremdleistung; Sonstiges

*Hinweis*

### Bereich 1 Übergeordnet

#### Abschnitt 1.1 Baustelleneinrichtung AN

*Hinweis: .ZTV Baustelleneinrichtung*
Zusätzliche Technische Vorschriften und
Ausführungsbestimmungen - Baustelleneinrichtung

Übergabe der Baustelleneinrichtungsfläche an den AN:
Vor Einrichten der Baustelle ist vom Auftragnehmer der Zustand der an das Baugrundfeld grenzenden Gehweg- und Fahrbahnbefestigungen sowie der angrenzenden Grundstücksflächen in Anwesenheit der jeweiligen AG-Bauleitung festzustellen. Darüber ist ein Protokoll zu führen und von beiden Seiten zu bestätigen.
Der AN hat sich über den Verlauf von Leitungen, Kabeln usw. (unter- und oberirdisch) zu informieren. Notwendige Umlegungen sind sofort vom AN zu beantragen. Baustellen- und endgültige Anschlüsse müssen grundsätzlich zugänglich bleiben und geschützt werden.

Übergabe der Baustelleneinrichtungsfläche zurück an den AG:
Nicht mehr benötigte Teile der Baustelleneinrichtung sind in Absprache mit der AG-Objektüberwachung zu räumen. Nach dem kompletten Entfernen der Baustelleneinrichtung ist der Zustand aller Flächen rückstandsfrei wiederherzustellen, einschl. Entfernen von temporären Fundamenten, Abdeckungen und Verunreinigungen, etc.
Bei der Rückgabe der zugewiesenen Flächen ist durch den AN schriftlich zu bestätigen und nachzuweisen, dass alle Rest- / Abfallstoffe ordnungsgemäß entsorgt, Gefahrstoffe entfernt und Bauteile sowie Abwasser und Boden nicht kontaminiert sind.

Baugelände

Baustellen- und endgültige Anschlüsse müssen grundsätzlich zugänglich bleiben und geschützt werden.
Die Standorte für Baumaschinen, Einrichtungen, Container, Geräte und Materialien sind grundsätzlich mit der AG-Objektüberwachung abzustimmen und kostenfrei herzustellen. Vom AN aufgestellte Container, Einrichtungen, etc. sind entsprechend den Erfordernissen des Bauablaufs auf Anweisung der AG -Objektüberwachung kostenfrei umzusetzen.
Anzahl und Standorte der Kräne und mobilen Montagegeräte sind vom AN unter Beachtung des beigelegten Architektenplanes, des Baustelleneinrichtungsplans, des Baugrubenplanes, des Montagegrobkonzeptes des Tragwerksplaners, sowie der besonderen Baustellenbedingungen festzulegen.
Die im Baustelleneinrichtungsplan dargestellten Schotter-
Flächen dienen als Baustraße für Umfahrungen des
Baugeländes und entsprechen der Belastungsklasse SLW 12.
Die Flächen für die Parkplätze und Containervorplatzfläche
entprechen ebenso der Belastungsklasse SLW 12.
Die asphaltierten Ladezonen, dunkelgrau im BE Plan,
Haben die Belastungsklasse SLW 60.
Sollte der AN für seine Anlieferungen, Montagen, etc.
Auf das Baugelände höhere Lastanforderungen für die
Befahrbarkeit der Baustraße der Umfahrung sowie der
Montagestandorte, Kranstandorte sowie der Container-
Standorte benötigen, so hat er daraus resultierende
Aufwendungen, Materialien, Schotteranlieferungen,
Verdichtungen und sonstige Maßnahmen für die Herstellung
Der Strassen und Plätze auf eigene Kosten herzustellen
Und wieder zurückzubauen.
Im Baustelleneinrichtungsplan angegebene Kranstandorte
Übergeordnete Baustelleneinrichtungen wie z.B. Bauzaun,
Vorbereitung BE-Flächen, Videoüberwachung,
Bauwasser/ -strom, Container Objektüberwachung
Bauherr, etc. sind separat beauftragt.

**1.1.10 Baustelle einrichten**
Baustelle für sämtliche, in der Leistungsbeschreibung, aufgeführten Leistungsumfänge einrichten und vorhalten.

Ebenen- und zeitversetzter Einbau ist mit dieser Pauschale abgegolten.

Einzurechnen sind insbesondere das Einrichten (Abrechnung Räumen der Baustelle siehe ges.. Pos.) der Baustelle für sämtliche in der Beschreibung aufgeführten Leistungen, inkl. Transporte, Wasserver- und Entsorgung, Elektroversorgung, Schutz-, Absperr- und Sicherheitsmaßnahmen, Vorkehrungen zur Einhaltung des Arbeitsschutzes sowie die allg. Baustelleneinrichtung inkl. Hebe- und Hilfsgeräten soweit erforderlich.

Einsatz von emissionsarmen Baumaschinen und Fahrzeugen gem. DGNB.

Nur Baufahrzeuge mit den erforderlichen Filtern zur Vermeidung von Feinstaub dürfen eingesetzt werden (Feinstaubplakette gem. Verordnung zur Kennzeichnung emissionsarmer Kraftfahrzeuge).
Emissionsarme Baumaschinen und Fahrzeuge sind immer vorzuziehen.
Alle eingesetzte Baumaschinen und Fahrzeugen müssen regelmäßig gemäß den geltenden Vorschriften gewartet werden.
Die nachweisenden Unterlagen sind der Bauleitung vorzulegen.

Hebezeuge, Krananlagen, Montagegeräte, Gerüste, etc.

Für sämtliche, in der Leistungsbeschreibung, aufgeführten Leistungsumfänge einrichten und vorhalten bis Fertigstellung der Leistungen.
Hebezeuge, Krananlagen, Montagegeräte, Gerüste, etc.
Des AN einschl.:
Rüst- und Hebezeuge, Transportgeräte, Motor-Mobilkran, leichtes und schweres Gerät, Maschinen aller Art,
Trag-, Montage- und Schutzgerüste,
notwendige Befestigungsflächen zur Aufstellung der Geräte,
Umsetzen der Hebezeuge, Krananlagen, etc. auf Anordnung der AG-Objektüberwachung,
erforderliche Maßnahmen zur Verkehrssicherungspflicht,
ggf. erforderliche Tages- und Nachtkennzeichnung von Kränen gemäß Allgemeiner Verwaltungsvorschrift zur Kennzeichnung von Luftfahrthindernissen.

Es stehen seitens des AG Aufstellflächen auf dem BE-Gelände zur Verfügung. Die Anzahl der Container sowie die Lage der Aufstellfläche ist vorab mit dem AG abzustimmen.

Heranführen und Verteilen von Energie und Wasser von den zur Verfügung gestellten Entnahmestellen sowie Entsorgung von anfallendem Abwasser, notwendige Befestigungsflächen zur Aufstellung der Geräte, Container etc. sowie zur Herrichtung von Lager- und Aufstellflächen,

Umsetzen der Einrichtungsteile auf Anordnung des AG-Objektüberwacher,
Die Aufstellung der Elemente der Baustelleneinrichtung erfolgt In Abstimmung mit der AG Objektüberwachung und Baulogistik.
Beleuchtung der Baustelle für die Zwecke des AN.
Menge: 1,000 St

**1.1.20 Baustelle vorhalten**
Baustelleneinrichtung für sämtliche, in der Leistungsbeschreibung aufgeführten Leistungen,
vorhalten.
Menge: 24,000 Wo

**1.1.30 Container AN einrichten**
Container AN einrichten,
Ausführung ab Baubeginn bis Fertigstellung der Hauptleistungen.

Ausführung in Abstimmung mit der Objektüberwachung und unter Beachtung der übergeordneten Baustelleneinrichtung,

Container, etc. des AN einschl.:
Büro-, Personal-, Materialcontainer für Belange des AN nach Konzept übergeordnete BE,
notwendige Sanitäreinrichtungen über den vom AG zur Verfügung gestellten Umfang hinaus,
Umsetzen der Einrichtungen auf Anordnung der AG-
Objektüberwachung,
erforderliche Maßnahmen zur Verkehrssicherungspflicht,
alle im Zusammenhang mit der Baustelleneinrichtung und dem Betrieb erforderlichen Verhandlungen mit Behörden, Anträge, Zulassungen, Kündigungen, einschl. Gebühren.
Nicht mehr benötigte Elemente der Containeranlagen sind in Absprache mit der AG-Objektüberwachung unverzüglich zu entfernen.
Nach Entfernen der Containeranlagen ist der Zustand aller Flächen wiederherzustellen, einschließlich Entfernen von Fundamenten, Abdeckungen, Verunreinigungen etc.
Menge: 1,000 St

**1.1.40 Containeranlage AN vorhalten**
Containeranlage AN für die Dauer der aufgeführten Leistungen
Vorhalten.
Menge: 24,000 Wo

**1.1.50 Hebezeuge, Montagegeräte, Gerüste, etc. einrichten, vorhalten**
Hebezeuge, Krananlagen, Montagegeräte, Gerüste, etc.

Für sämtliche, in der Leistungsbeschreibung, aufgeführten Leistungsumfänge einrichten und vorhalten bis Fertigstellung der Leistungen.
Hebezeuge, Krananlagen, Montagegeräte, Gerüste, etc.
Des AN einschl.:
Rüst- und Hebezeuge, Transportgeräte, Motor-Mobilkran, leichtes und schweres Gerät, Maschinen aller Art,
Trag-, Montage- und Schutzgerüste,
notwendige Befestigungsflächen zur Aufstellung der Geräte,
Umsetzen der Hebezeuge, Krananlagen, etc. auf Anordnung der AG-Objektüberwachung,
erforderliche Maßnahmen zur Verkehrssicherungspflicht,
ggf. erforderliche Tages- und Nachtkennzeichnung von Kränen gemäß Allgemeiner Verwaltungsvorschrift zur Kennzeichnung von Luftfahrthindernissen.
Menge: 1,000 St

**1.1.60 Baustelle räumen**
Baustelle für sämtliche in der Leistungsbeschreibung aufgeführten Leistungsumfänge räumen und Übergabe der Baustelleneinrichtungsfläche zurück an den AG:
Nicht mehr benötigte Teile der Baustelleneinrichtung sind in Absprache mit der AG-Objektüberwachung zu räumen. Nach dem kompletten Entfernen der Baustelleneinrichtung ist der Zustand aller Flächen rückstandsfrei wiederherzustellen, einschl. Entfernen von temporären Fundamenten, Abdeckungen und Verunreinigungen, etc.
Bei der Rückgabe der zugewiesenen Flächen ist durch den AN schriftlich zu bestätigen, dass alle Rest- / Abfallstoffe ordnungsgemäß entsorgt, Gefahrstoffe entfernt und Bauteile sowie Abwasser und Boden nicht kontaminiert sind.
Menge: 1,000 St
Leistungsbereichkatalog: 000

**1.1.70 Erschwernis Arbeitshöhe über 3,50 m**
Erschwernis Arbeitshöhe über 3,50 m

Über diese Position werden sämtliche Mehraufwendungen abgerechnet für Arbeiten über 3,50 m gem. VOB/C 4.2 Besondere Leistungen. Der AN hat sich hierzu mit Rüstungen, Hubsteigern etc. nach Wahl des AN selbst zu behelfen.

Folgende Hinweise zur Kalkulation:

Die Regelgeschosshöhe beträgt 4,10 M.
Die Abhanghöhe beträgt i.d.R. Zwischen 3,00 und 3,50 m OKFB.
Atrien und Lufträume:
- Die beiden großen Atrien werden bauseits durch den AN Fassade mit einem Raumgerüst versehen, welches dem AN Fassadenbauer für seine eigenen Arbeiten und den anderen Gewerken zur Nutzung zur Verfügung steht. Das Raumgerüst ist so ausgelegt, dass die Deckenflächen in der obersten Ebene erreicht werden können.
Für Arbeiten im Bereich der Atrien nach Abbau des bauseitigen Raumgerüstes, siehe Folgeposition Hubarbeitsbühne abgefragt.
- Für die kleinen Lufträume im Bereich der Treppen innerhalb der Fläche Wissenswelt muss sich der AN mittels Gerüsten, Hubsteigern, Teleskoparbeitsbühnen etc. nach Wahl des AN selbst behelfen.

Die jeweiligen Raumhöhen sind in den nachfolgenden Positionen beschrieben.
Menge: 1,000 St

#### Abschnitt 1.2 Dokumentation

**1.2.10 Dokumentation**
*** Pauschalposition
Erstellen, Abstimmen, Überarbeiten und Übergeben der gesamten Unterlagen zur Bestandsdokumentation des AN.

Dokumentation einschließlich:
-  Protokolle aller durchzuführenden Leistungsmessungen
-  Bescheinigungen von TÜV und falls erforderlich, vom Verband der Sachversicherer
-  Bestandspläne (Grundrisse Schnitte, Details)
-  Verlegepläne, Fugenpläne und Details, die der AN gemäß LV angefertigt hat
-  Aufmaßpläne, farbig angelegt, mit Eintragung der abgerechneten LV-Position
-  Qualitätsnachweis über sämtliche eingebauten Stoffe und Teile mit den Angaben zu folgenden Daten (sofern zutreffend):
  Stoff-/ Produktname und Bezeichnung,
  Hersteller (Name, Anschrift, Telefon, Telefax),
  Herkunft,
  Herstelldatum,
  Bestandteile,
  Physikalische und chemische Eigenschaften,
  Brandverhalten,
  Angaben zur Zulassung und zur Überwachung,
  Prüfzeugnis,
  Pflegeanleitungen.

Einschließlich Übergabe aller gültigen Prüfzeugnisse, Gütenachweise und Produktdatenblätter
Der zum Einsatz kommenden Produkte und Verfahren, alle Aufwendungen aus der technischen Bearbeitung wie Terminplanung und  Koordination.

Umfang und Format:
Die Zeichnungen und sonstigen Unterlagen sind
Entsprechend der Dokumentationsvorgaben je 1-fach auf CD-ROM (dwg- bzw. dxf- sowie PDF-File) und im
Projektkommunikationssystem
Des Auftraggebers, Dalux, sowie im Papierformat in Ordner
Geordnet der Bauleitung des AG, zu übergeben.
Für den AG sind 3 Ausfertigungen in Papierform anzufertigen.

Grundrisse, Schnitte und Ansichten sind im Maßstab 1:100,  Detailpläne im Maßstab 1:20, 1:5 oder 1:1 zu erstellen,
Aufmaßpläne im Maßstab 1:100.

Die Dokumentation ist parallel zur Ausführung der Bauleistung zu erstellen und fortzuschreiben.
Bis spätestens 18 Werktage vor Abnahme der Bauleistung ist die Bestandsdokumentation komplett vom Auftragnehmer an die AG-Objektüberwachung zu übergeben.

Erstellung gem. Den Vorgaben der in der Anlage befindlichen Dokumente:

3086_08_50528_BHJ_Betrieb_Dokumentation_Anforderungen.pdf
Menge: 1,000 PSCH
Leistungsbereichkatalog: 000

**1.2.20 Dokumentation DGNB**
*** Pauschalposition
Der AN hat die Anforderungen gemäß ZTV DGNB Zertifizierung für die von seinem Leistungsbild betroffenen Elemente einzuhalten:
- Minimierung der Luftverschmutzung während des Bauprozesses
- Bilanz Bauabfälle
- Emissionsarme Bauprodukte
- Inhaltsstoffe in Bauprodukten

Die Einhaltung der Anforderungen ist zu dokumentieren.

Für diese Dokumentation ist die Datei DGNB Anlage 2 (Anlage zum LV) auszufüllen und einschl. Zugehöriger Produktdatenblätter, Sicherheitsdatenblätter und Herstellerklärungen beim DGNB Auditor spätestens 2 Wochen vor Ausführungsbeginn einzureichen.
Menge: 1,000 PSCH
Leistungsbereichkatalog: 000

#### Abschnitt 1.3 Stundenlohnarbeiten

*Hinweis: Hinweise zu Stundenlohnarbeiten*
Mehr-, Nacht-, Sonntags- und Feiertagsarbeit sowie Erschwerniszuschläge etc. sind nicht in die
Stundenverrechnungssätze mit einzubeziehen, sondern im
Bedarfsfall zu vereinbaren und gesondert nachzuweisen.

**1.3.10 Vorarbeiter/-in sämtliche Kosten/Zuschläge**
STLB-Bau 2024-04 091
Stundenlohnarbeiten durch Vorarbeiter/-in
der Verrechnungssatz für die jeweilige Arbeitskraft umfasst sämtliche Aufwendungen wie Lohn- und Gehaltskosten, Lohn- und Gehaltsnebenkosten, Zuschläge, lohngebundene und lohnabhängige Kosten, sonstige Sozialkosten, Gemeinkosten, Wagnis und Gewinn.
Menge: 20,000 h
Leistungsbereichkatalog: 091

**1.3.20 Facharbeiter/-in sämtliche Kosten/Zuschläge**
STLB-Bau 2024-04 091
Stundenlohnarbeiten durch Facharbeiter/-in
der Verrechnungssatz für die jeweilige Arbeitskraft umfasst sämtliche Aufwendungen wie Lohn- und Gehaltskosten, Lohn- und Gehaltsnebenkosten, Zuschläge, lohngebundene und lohnabhängige Kosten, sonstige Sozialkosten, Gemeinkosten, Wagnis und Gewinn.
Menge: 80,000 h
Leistungsbereichkatalog: 091

**1.3.30 Helfer/-in sämtliche Kosten/Zuschläge**
STLB-Bau 2024-04 091
Stundenlohnarbeiten durch Helfer/-in
der Verrechnungssatz für die jeweilige Arbeitskraft umfasst sämtliche Aufwendungen wie Lohn- und Gehaltskosten, Lohn- und Gehaltsnebenkosten, Zuschläge, lohngebundene und lohnabhängige Kosten, sonstige Sozialkosten, Gemeinkosten, Wagnis und Gewinn.
Menge: 80,000 h
Leistungsbereichkatalog: 091

#### Abschnitt 1.4 DGNB

**1.4.10 Anforderungen DGNB**
*** Pauschalposition
Es gilt ENV1.2- Qualitätsstufe 3.

Gemäß DGNB-Zertifizierung sind hierfür
Bei alle jeweils relevanten Positionen der gesamten Leistungsbeschreibung folgende Anforderungen einzuhalten und nachzuweisen:

Es sind die Anforderungen an CSC-zertifizierten Beton gemäß
Den besonderen Vorbemerkungen DGNB einzuhalten und
nachzuweisen.

Erzeugnisse aus Kunststoffen:
Anforderung gilt für:
-  Wandbeläge
-  Wandbekleidungen
-  Kabelummantelungen
-  Kunststofffensterprofile und Lichtkuppelaufsatzkränze aus PVC
(Betrachtete Stoffe: SVHC)
  SVHC <= 0,1 %
  (DGNB_Kriterienkatalog, V.2018, Anlage 1, Zeile 44/ QS3)
PMMA Flüssigkunststoffe bei Durchdringungen TGA u.a. :
(Betrachtete Stoffe: VOC)
  RMA10 oder RMA15
  (DGNB_Kriterienkatalog, V.2018, Anlage 1, Zeile 22/ QS3)
Kleinflächige Verklebungen mechanisch belasteter Fugen:
Nicht betrachtet werden hier die Bereiche Glasbau,
Fassade und Brandschutz
(Betrachtete Stoffe: Chlorparaffine, Lösemittel, KWS)
  Chlorparaffine (SCCPs + MCCPs + LCCPs) < 0,1 %
  (DGNB_Kriterienkatalog, V.2018, Anlage 1, Zeile 12 / QS3)

Dachabdichtungen:
Dachabdichtungen, Bitumendickbeschichtung und Dämmstoffmontage im Bereich der kalt verarbeitbaren Produkte zur Beschichtung und Hilfsstoffe zur Belegung (z.B. Kleber, Versiegelung) in der gesamten Leistungsbeschreibung
(Betrachteter Stoff: Bitumen)
  nur Verwendung von Produkten mit GISCODE BBP10
  (DGNB_Kriterienkatalog, V.2018, Anlage 1, Zeile 25/ QS3)
Dach und Regenwasserabführung:
Hinweis:
Wasserführende Bauteile an Dach und Regenwasser-Abführung wie Dacheindeckung, Dachrinnen und Fallrohre
Gilt für  die gesamte Leistungsbeschreibung
(Betrachtete Stoffe: Blei, Kupfer)
  Schwermetallfilter, falls Fläche > 10 % der projizierten Dachaufsicht
  (DGNB_Kriterienkatalog, V.2018, Anlage 1, Zeile 34/ QS3)

Aluminium- und Edelstahlbauteile:
Hinweis: Gilt für >5 m² beschichteter Gesamtfläche je Bauteil,
Für alle Aluminium- und Edelstahlbauteile der Hülle in der gesamten Leistungsbeschreibung
(Betrachtete Stoffe: Chrom-VI)
  Chrom-VI-freie Passivierungsmittel
  (DGNB_Kriterienkatalog, V.2018, Anlage 1, Zeile 32/ QS3)

Korrosionsschutz-Beschichtungen und Effektbeschichtungen:
Hinweis: Gilt für > 10 m² beschichteter Bauteilfläche (Werk und Baustelle), Korrosionsschutz-Beschichtungen und Effektbeschichtungen von nicht tragenden Metallbauteilen wie Treppengeländer, Metallunterkonstruktionen, Zargen, Stahltüren, Fassadenelemente, Wärme- und Kälteübertragungs-flächen
(Betrachtete Stoffe: VOC)
       - Wasserverdünnbare Produkte < 140 g/l
       - Ausnahme: Für Metalliceffekt-lacke < 300 g/l
  (DGNB_Kriterienkatalog, V.2018, Anlage 1, Zeile 19/ QS3)

Brandschutzbeschichtungen:
Hinweis: Gilt nur für >50 m² beschichteter Oberfläche
Brandschutzbeschichtungen für Metallbauteile im Rahmen einer bauaufsichtlichen Zulassung oder auf Basis einer europäischen technischen Bewertung (CE gekennzeichnet) von tragenden und nicht tragenden Metallbauteilen in der Innenanwendung
(Betrachtete Stoffe: VOC, Emissionen und Halogene)
  Halogenfreies Produkt und VOC < 25 g/l
  (DGNB_Kriterienkatalog, V.2018, Anlage 1, Zeile 15/ QS3)

Flammenhemmend ausgerüstete Bauprodukte:
Hinweis: Gilt für technischer Brandschutz, Verklebungen, Abdichtungen, PU-Montagekleber: Brandschottspachtelmassen, Brandschutzcoatings für Kabel, Brandschutzsilikone, PU Montagekleber für Dämmstoffe, in der gesamten Leistungsbeschreibung,
(Betrachtete Stoffe: Chlorparaffine (vgl. Definition) und SVHC)
  Chlorparaffine (SCCPs + MCCPs + LCCPs) < 0,1 %
  SVHC ≤ 0,1 %
  (DGNB_Kriterienkatalog, V.2018, Anlage 1, Zeile 42/ QS3)

Montageschäume:
z.B. Für die Verklebung von WDVS, Perimeterdämmung, Kellerdeckendämmung und Flachdachdämmung
Hinweis:
(Betrachtete Stoffe: Halogenierte und sonstige Treibmittel)
  Keine Verwendung von Montageschäumen.
  Ausnahme: Nur in Fugen von WDVS-Dämmplatten dürfen Montageschäume ohne halogenierte Treibmittel eingesetzt werden.
  (DGNB_Kriterienkatalog, V.2018, Anlage 1, Zeile  39/ QS3)

Montagekleber:
Montagekleber und Dichtstoffe für die Herstellung der Luftdichtheit an
Der Fassade (inkl. Fenster und Türen) innen und außen (z.B. PU, PU-Hybrid, MS-Polymer, SMP)
Hinweis:
(Betrachtete Stoffe: Halogenierte Treibmittel, Chlorparaffine und Emissionen)
  Chlorparaffine (SCCPs + MCCPs + LCCPs) < 0,1 %
  Halogenierte Treibmittel < 0,1 %
  EMICODE EC1, EC1PLUS, EC1-R oder EC1PLUS-R
  VOC < 1%
  (DGNB_Kriterienkatalog, V.2018, Anlage 1, Zeile 13/ QS3)

Dekorative flüssige Beschichtungen:
Dekorative flüssige Beschichtungen auf nicht mineralischen Untergründen wie Metalle, Holz und Kunststoffe  (z.B: Lacke/ Lasuren mit Grundbeschichtungen)
Hinweis:
(Betrachtete Stoffe: VOC)
  < 100g/l oder DE-UZ 12a
  (DGNB_Kriterienkatalog, V.2018, Anlage 1, Zeile 1/ QS3)

Gemäß DGNB-Zertifizierung sind für die QS 3 für alle relevanten Positionen folgende Anforderungen einzuhalten und nachzuweisen:
Werkseitig aufgebrachte dekorative flüssige Beschichtungsstoffe für Metalle (betrachteter Stoff: VOC)
  < 100 g/l oder DE - UZ 12a
(DGNB_Kriterienkatalog, V.2018, Anlage 1, Zeile 1/ QS3).

Brandschutzbeschichtungen für tragende und nichttragende Metallbauteile in der Innenanwendung mit einer beschichteten Fläche >50 qm (betrachteter Stoff: VOC, Emissionen und Halogene):
  Halogenfreies Produkt und VOC < 25 g/l
(DGNB_Kriterienkatalog, V.2018, Anlage 1, Zeile 15/ QS3).

Korrosionsschutzbeschichtung für innenliegende tragende Metallbauteile (max. Korrosivitätsklasse: C2 hoch) mit einer beschichteten Fläche >500qm
(betrachteter Stoff: VOC):
  Wasserverdünnbares Produkt < 140 g/l (Kat. A/i oder A/j nach Decopaint-Richtlinie)
(DGNB_Kriterienkatalog, V.2018, Anlage 1, Zeile 16/ QS3).

Korrosionsschutzbeschichtung für innen- und außenliegende tragende Metallbauteile (max. Korrosivitätsklasse: C3 hoch mit einer beschichteten Fläche >500qm) (betrachteter Stoff: VOC):
  Beschichtungssystem mit VOC < 60 g/m²
(DGNB_Kriterienkatalog, V.2018, Anlage 1, Zeile 17/ QS3).

Korrosionsschutzbeschichtung für innen- und außenliegende tragende Metallbauteile (max. Korrosivitätsklasse: > C3 mit einer beschichteten Fläche >500qm) (betrachteter Stoff: VOC):
  Beschichtungssystem mit VOC < 90 g/m²
(DGNB_Kriterienkatalog, V.2018, Anlage 1, Zeile 18/ QS3).

Korrosionsbeschichtungen und Effektbeschichtungen für nicht tragende Metallbauteile mit einer beschichteten Bauteilfläche von >10 qm
(betrachteter Stoff: VOC):
  Wasserverdünnbares Produkt < 140 g/l,
  Ausnahme für Metallic-Lackierung: < 300 g/l
(DGNB_Kriterienkatalog, V.2018, Anlage 1, Zeile 19/ QS3).

Werkseitige Grundierung- und Endbeschichtung von Metallbauteilen (z.B. Farbe/Lacke/Pulverlacke) mit einer beschichteten Fläche >100 qm je Bauteiltyp (betrachteter Stoff: Chrom VI):
  Kein Einsatz von Chrom VI - Verbindungen
(DGNB_Kriterienkatalog, V.2018, Anlage 1, Zeile 33/ QS3).
Menge: 1,000 PSCH

#### Abschnitt 1.5 Planung

**Ausführungsbeschreibung 1200 .Planungsleistungen und Umlauf**
*.Allgemeine Vorbemerkungen*
Allgemeine Vorbemerkungen:
Die Verlegepläne sowie die Montage-und Werkstattplanung sind auf Basis der Ausführungsplanung der einzelnen Planungsbeteiligten zu erstellen.

Die vom AG übergebenen Pläne können auf keinen Fall zu Montage-und Werkstattplänen erhoben werden.
Der AN hat seine Montage-und Werkstattplanung mit den übrigen am Bau beteiligten Gewerken zu koordinieren.

Die Montage- und Werkstattpläne sind grundsätzlich nach den DIN Normen im Maßstab von 1:1 bis maximal 1:50, in Sonderfällen M 1:100, anzufertigen. Detailskizzen und Schnitte sind, wo erforderlich, zu erstellen.
Zusätzlich sind Detailpläne für Sonderkonstruktionen anzufertigen. Alle Zeichnungen, Pläne und Berechnungen entsprechen zum Zeitpunkt der Übergabe an den AG dem letztgültigen Stand der örtlichen Verhältnisse.

Änderungen durch den AN, die vom Ergebnis der Ausführungsplanung abweichen, sind durch den AN auf seine Kosten mit den Planungsbeteiligten abzuklären. Dies gilt ebenfalls für Sondervorschläge.
Sondervorschläge des AN sind rechtzeitig vor Bauausführung beim AG zur Prüfung vorzulegen.

In den zeichnerischen Unterlagen hat der AN Anschrift, Name des Bearbeiters, Datum der Bearbeitung sowie den Namen des internen Prüfers anzugeben und die entsprechenden Unterschriftsvermerke für die eigenständige Bearbeitung und Prüfung zu dokumentieren.
Für die Formalien zur Planerstellung, Planaustausch wie auch Plannummerierung, Plankopf etc. und Datenaustausch gelten die Vorgaben des AG sowie das Handbuch für den digitalen Datenaustausch auf der internetbasierten Datenplattform.

Jedes Gewerk hat von den betreffenden Zeichnungen/Unterlagen Baustellenoriginale zu führen. Dabei sind Änderungen, die sich während der Montage ergeben, farbig festzuhalten. Diese müssen später für die Dokumentation in die Originale übernommen werden. Die Änderungen sind mit Änderungsindex zu kennzeichnen. Bei Wiederholungsprüfungen sind die Unterlagen hinsichtlich Form und Anzahl wie in der LV-Position beschrieben rechtzeitig überarbeitet vorzulegen.

Planliste, Planabrufliste:
Vom AN ist eine fortlaufende (alle Pläne und sonstige Unterlagen beinhaltende) vergleichende Planliste zu führen.
Diese ist bei Übergaben von Plänen und sonstigen Unterlagen jeweils beizulegen, in Papier und als Datei auf Datenträger. Die übergebenen Unterlagen sind in der Planliste zu kennzeichnen. Der Aufbau der Planliste ist so zu wählen, dass eine Gegenüberstellung der inhaltlich entsprechenden Pläne des AG und des AN erfolgt.
Der AN hat spätestens 2 Wochen nach Auftragserteilung einen Terminplan über die von ihm zu erstellenden Unterlagen aufzustellen, mit Angabe der Terminvorschläge für die Vorlage der Unterlagen, die sich am jeweiligen Ausführungsbeginn der Leistungen und den erforderlichen Vorlaufzeiten orientieren, und diesen Terminplan dem AG zur Kenntnis vorzulegen. In gleicher Weise hat der AN die durch den AG im Zuge der Bauausführung beizustellenden Unterlagen gemäß den vereinbarten Vorlauffristen terminlich zu planen und aufzulisten (Planabrufliste).

Die vom AN zu liefernden Planunterlagen werden vom AG bzw. Architekten und Fachingenieuren auf Übereinstimmung mit der Ausführungsplanung geprüft.
Es ist von einem Prüfzeitraum von 2 Wochen auszugehen.
Die Werkstatt-Montageplanung ist gem. Terminplan, zur Prüfung vorzulegen.
Festgestellte Abweichungen in den WM-Plänen werden dem AN schriftlich angezeigt.
Werden Korrekturen an den vorgelegten Unterlagen verlangt, so wird der Auftragnehmer diese unverzüglich durchführen und die Planung bei geforderter Wiedervorlage erneut übergeben.
Die Eintragungen in die Prüfexemplare oder Prüfberichte sind in der Ausführung zu berücksichtigen.

Übergaben Planungsumläufe
Der AG stellt für die Kommunikation, die Verteilung und die Ablage von Dokumenten eine digitale Projektplattform bereit.
Eine Dokumentation der Funktionalitäten, eine Schulung und Support wird durch den AG zur Verfügung gestellt.
Lizenzkosten entstehen nicht und werden vom AG übernommen.
Durch die Anwendung wird eine Effizienzsteigerung erwartet, zusätzliche Aufwände können daher nicht angemeldet werden.
Die Übergabe aller Ausführungsunterlagen und Dokumente erfolgt über Dalux.

**1.5.10 Werkstatt und Montageplanung**
*** Pauschalposition
Werkstatt- und Montageplanung, für alle in diesem LV/ Titel beschriebenen Leistungen:

Die vom AN zu liefernden Planunterlagen werden vom AG bzw. Architekten und Fachingenieuren auf Übereinstimmung mit der Ausführungsplanung geprüft.
Festgestellte Abweichungen in den WM-Plänen werden dem AN schriftlich angezeigt.
Werden Korrekturen an den vorgelegten Unterlagen verlangt, so wird der Auftragnehmer diese unverzüglich durchführen und die Planung bei geforderter Wiedervorlage erneut übergeben.
Die Eintragungen in die Prüfexemplare oder Prüfberichte sind in der Ausführung zu berücksichtigen.

Die korrigierten Planunterlagen sind wie folgt durch den AN zu vervielfältigen und zu verteilen:
1 x  Architekt Projektleitung,
1 x  Architekt Bauüberwachung,
Werkstattzeichnungen und statische Unterlagen 3-fach  unterschrieben für den Prüfingenieur.

Die Werkstatt- und Montageplanung umfasst die gesamten Leistungen des LV Metallbau-Schlosserarbeiten, u.a.
- Stahlbühnen
- Gitterostbühnen, Verlegeplan
- Wartungsgänge
- Beläge, Verlegeplan
- Treppen, Überstiege
- Geländer, Umwehrungen, Handläufe
- Abdeckungen,
- Türen
- Verblechungen
Menge: 1,000 PSCH

**1.5.20 Türliste, Systemtrennwandtüren**
*** Pauschalposition
Erstellen und Fortschreiben einer Türliste für die Leistungen Systemtrennwandtüren.

Übergabe jeweils
- in Papierform, 1 fach
- digital im Format PDF und XLS,

Die Türliste des AN ist zu erstellen
- auf Grundlage der Ausführungsplanung des AG,
- auf Grundlage der vom AG zur Verfügung gestellten Türliste
In der Liste ist grundsätzlich die tatsächliche Ausführung der beauftragten Leistung anzugeben.

Siehe auch Hinweis zur Projektplattform, digitale Einstellung von Unterlagen.

Die Türliste AG wird dem AN nach Auftragserteilung übergeben.
Menge: 1,000 PSCH

**1.5.30 Aufmass**
*** Pauschalposition
Durch den AN ist ein Aufmass vor Beginn der Erstellung der Planungsleistungen  vorzunehmen mit allen für die Erbringung der eigenen Leistung notwendigen Maße und Lage von Anschlusspunkten etc.
Menge: 1,000 PSCH

**1.5.40 Statische Nachweise und Ingenieurmäßige Nachweise Standfestigkeit**
*** Pauschalposition
*** Schwerpunktposition
Statische Berechnung und Ingenieurmäßige Nachweise Standfestigkeit aller Bauteile,  Anschlüsse und Verbindungen dieser Leistungsbeschreibung Trockenbau

Insbesondere:

- Verstärkungen innere Trennwände für Anschlüsse Elementwände, Fenster und Türen
- Verstärkung und Aussteifung Deckenschotts und Schürzen
- Winkel, Konsolen,
- Abhänger Verstärkungen, Aussteifungselemente
- Freistehende Bauteile
- Bauteile ohne oberen Anschluss
- Sonderkonstruktionen
- Nachweis der Standsicherheit im Erdbebenfall für absturzgefährdete Bauteile nach DIN EN 1995-8 / Eurocode 8

Vorlage termingerecht, vor Ausführung, beim Tragwerksplaner
Zur Prüfung und ggf. dem Prüfstatiker des AG.

Siehe auch Hinweis zur Projektplattform, digitale Einstellung von Unterlagen.
Menge: 1,000 PSCH

**1.5.50 Ingenieurmäßige Nachweise Brandschutz und Standfestigkeit**
*** Pauschalposition
*** Schwerpunktposition
Ingenieurmäßige Nachweise Brandschutz und Standfestigkeit(z.B. Hohlprofile, Schürze, Schotts, Stürze)

Wie vor jedoch
Für Konstruktionen und Sonderkonstruktionen mit Brandschutzanforderungen u.a.

- Verstärkungsprofile, Metallprofile
- Schürzen, Schotts, Stürze
- Anschlüsse an Elemenettrennwände
- Konsolen und Traversen
- Anschlüsse an Holz-und Stahlbauteile
Menge: 1,000 PSCH

**1.5.60 Herbeiführung der vorhabenbezogene Bauartgenehmigung ETW**
*** Pauschalposition
*** Schwerpunktposition
Herbeiführung der vorhabenbezogene Bauartgenehmigung ETW

Herbeiführung der vorhabenbezogene Bauartgenehmigung
Für Elementtrennwände mit Brandschutzanforderungen bis F90
Dieser Leistungsbeschreibungen
Menge: 1,000 PSCH

**1.5.70 Mängelmanagement**
*** gemäß Ausführungsbeschreibung 1200
Baubegleitende Führung eines Mängelmanagements über die Datenplattform DALUX.
Der Zugang wird dem AN kostenfrei zur Verfügung gestellt.
Alle übrigen daraus resultierenden Aufwendungen sind in den Einheitspreis dieser Position einzukalkulieren.

Inklusive Erstellung, Fortschreibung, Übergabe für die nachfolgend beschriebenen Arbeiten.
Menge: 1,000 St

**1.5.80 Montagekonzept**
Montagekonzept  inklusive Darstellung :

- des Transports und Aufbaus
- darstellen der Bauzustände und der Hilfskonstruktionen, falls notwendig
- Transport und Montagen der Elemente
- Abstützmassnahmen im Rahmen der Montagen aller Bauteile
- Schutzmassnahmen der Stahlkonstruktionen und der Sichtoberflächen im Zuge der Nacharbeiten aller
Nachfolgegewerke.
Menge: 1,000 St

**1.5.90 Zusammenstellung wartungsbedürftiger Bauteile und Anlagen**
*** gemäß Ausführungsbeschreibung 1200
Zusammenstellung wartungsbedürftiger Bauteile und Anlagen
Aus den beschriebenen Leistungsbereichen sind
In Tabellenform mit folgenden Angaben zusammenzustellen:

- Lage, Standort
- Beschreibung Bauteil, Anlage
- Anzahl
- Beschreibung Wartung
- Grundlagen der Wartung
- Anzahl und Zeiträume der Wartungsintervalle
- Prüffristen
- Einzubindende Fachleute, Sachverständige, Behörden usw.

Übergabe der Tabelle in Papierform 2-fach, die Tabelle ist auch digital, MS excel kompatibel zu erstellen und zu übergeben,
Form gem. Dokumentationsrichtlinie des AG

Siehe auch Hinweis zur Projektplattform Dalux, digitale Einstellung von Unterlagen
Menge: 1,000 St

**1.5.100 Wartungsleistung**
*** Bedarfsposition ohne GB
Wartungsleistung:
Dem AG ist ein Wartungsangebot gem. Der Zusammenstellung wartungsbedürftiger Bauteile und Anlagen zu unterbreiten, siehe hierzu auch §13 (4) VOB/B.
Mit der Bitte um Beachtung der in der Anlage befindlichen Dokumente:

Angebotsaufforderung_Wart_Insp_Inst.docx
Wartung_2018_Vertrag_E.docx
Menge: 1,000 St

**1.5.110 Feinterminplan**
*** Pauschalposition
Detailterminplan des AN:
Der vorliegende Bauablaufplan des Generalplaners ist Grundlage des vom AN zu erstellenden Feinterminplanes für die beauftragten Leistungen. Der vom AN vorzulegende Feinterminplan wird nach Genehmigung durch den AG Vertragsbestandteil. Die im Bauablaufplan des Generalplaners ausgewiesenen sonstigen Leistungen, die nicht Gegenstand der Vergabe sind, müssen im gem. Terminplan des Generalplaners vorgegebenen Zeitfenster und Zeitdauer in den Feinterminplan AN Ausbau integriert werden.
Der Terminplan ist spätestens gem. Den im Vertragstermin angegeben Datum durch den AN vorzulegen. Falls dies nicht geschieht, ist der AG dazu berechtigt, einen Rückhalt der Bausumme zu verlangen. Die Reihenfolge und Abwicklung der Arbeiten hat der AN mit dem AG abzustimmen, damit ein zügiger Gesamtablauf gewährleistet wird und bei gleichzeitig laufenden Arbeiten gegenseitige Behinderungen vermieden werden.
Ausführung bis zwei Wochen nach Beauftragung.

Termine Ausführungsbeginn, Fortschreibung:
Bei Fortschreibungen der Termine gilt der aktuellste Stand, der zwischen AG und AN vereinbart wurde.
Menge: 1,000 PSCH

### Bereich 2 Trockenbau Wände

**Ausführungsbeschreibung 1 .ZTVA-Trockenbau-Wände**
Zusätzliche Technische Vorschriften und Ausführungsbestimmungen - Trockenbauwände

Nachfolgende Ausführungsbestimmungen gelten übergeordnet für alle Leistungen im Titel Trockenbauwände, sofern in Einzelbeschreibungen von Positionen nicht abweichend beschrieben. Diese Leistungen sind für die Gesamtleistung mit anzubieten und bei der Kalkulation der Einheitspreise entsprechend zu berücksichtigen.

1. Statische Bemessung AN:
Siehe ges. Pos. für die die statische Bemessung der Gesamtkonstruktion seiner Leistung, die richtige Wahl der Befestigungsmittel, für deren Anwendung, Verarbeitung und Standsicherheit in vollem Umfang.

2. Ausführung und Bauablauf:
Die Ausführungen und Anschlüsse sind gemäß den Schall-, Brandschutz-, Konstruktions-, Akustik- und Statischen- Anforderungen auszuführen. Hierbei sind auch die jeweiligen Systemzulassungen, Herstellervorschriften und die vorliegenden allgemeinen bauaufsichtlichen Prüfzeugnisse (AbP) und sonstige Zulassungen zu beachten.

Der AN Trockenbau hat vor Ausführung von Durchbrüchen in Wänden und Decken mit Brandschutzanforderungen die entsprechende abZ/ Einbauanleitung von den TGA-Gewerken einzuholen.
Vor Einbau von Verstärkungsprofile für Türen hat der AN Trockenbau die Freigabe für die gewählten Verstärkungsprofile vom AN Türen einzuholen.

Die Stellung der Unterkonstruktion und die Beplankung der Wände ist in mehreren getrennten Arbeitsgängen auszuführen. Der Bauablauf soll entsprechend Terminplan wie folgt beschrieben erfolgen:
1. Ständerwerk/ Unterkonstruktion/ Verstärkungsprofile für Türen stellen (Freigabe durch AN Türen)

2. Beplankung 1-seitig, ggf. inkl. Sockelbeplankung 2- seitig (Höhe 1m), je nach Estrich. Der AN Trockenbau hat sich hierzu rechtzeitig mit der AG-Objektüberwachung zur Lage und Umfang der Bereiche mit Sockelbeplankung abzustimmen. Eine vorgezogene Sockelbeplankung wird separat vergütet, s. Pos. 'Vorgezogene Beplankung'.

3. Montage der Elektrotrassen und Lüftungskanäle (alles mit einer Einzelabmessung über 150 mm) durch AN TGA. Bei Wänden mit Brandschutz-/ Schallschutzanforderung erfolgt die Montage bis kurz vor die Wand und dann Punkt 4a. Bei Wänden ohne Anforderung wird der Trockenbau später (Punkt 7.) an die Durchführung angearbeitet und gespachtelt.

4a. zulassungskonforme Auswechselungen und Laibungsbeplankungen für Schottungen und Brandschutzklappen erstellen (dem Trockenbau müssen abZ vorliegen) durch AN Trockenbau (Abrechnung über entsprechende Zulageposition Wanddurchbruch/Deckendruchbruch)
4b. Einbau der Brandschutzklappen durch AN Lüftung

5. Installation Elektrokabel + Stranginstallationen (inkl. Dämmung), durch AN TGA für alle innerhalb der Wände verlaufende Installationen

6a. Montage der Wandverstärkungen  durch AN Trockenbau (Wandverstärkungen werden gesondert vergütet)
6b. Montageelemente für Sanitärobjekte + Installation (inkl. Anschluss an Wasser + Abwasser + Dämmung) durch AN Sanitär

7a. Trockenbauwände 2. Seite Beplanken inkl. Dämmung und Spachteln

8. Durchführungen durch TGA anzeichnen (alles mit einer Einzelabmessung bis 150 mm)

9. Durchführungen durch AN Trockenbau herstellen (bohren), AN TGA installiert, dann Spachtelt AN Trockenbau an. (Abrechnung über entsprechende Zulageposition Wanddurchbruch/Deckendruchbruch)

10. Montage der TGA  Aufputz Installationen (ggf. Vorab Anstricharbeiten)

3. Einbaubereich:
Nichttragende Trennwände sind nach den Anforderungen für Einbaubereich 1  gemäß DIN 4103-1 auszuführen.

4. Erhöhte Ebenheitsanforderungen:
Es gelten die erhöhten Ebenheitsanforderungen gem.
DIN 18202, Tabelle 3, Zeile 7 für flächenfertige Wände.

5. Oberflächenanforderungen:
Alle sichtbaren Oberflächen sind mit Anforderung, der Qualitätsstufe 3 (Q3) nach dem Merkblatt Nr. 2 'Verspachtelung von Gipsplatten - Oberflächengüten' des Bundesverbandes der Gips- und Gipsplatten-Industrie e.V, inkl. erforderlicher Rand- und Fugenbewehrung aus z.B. Glasfaserstreifen, als Untergrund für bauseitige Anstriche und Beschichtungen herzustellen, es sei denn, in Einzelpositionen ist etwas anderes beschrieben

6. Befestigung:
Befestigungen sind verdeckt und nicht sichtbar auszubilden.
In der Regel sind alle raumhohen Trockenbaukonstruktionen an der Decke zu befestigen.
Sofern nicht raumhohe Trennwände / Installationswände abgefragt werden, ist dies explizit in der jeweiligen Position beschrieben. Die hierfür benötigten raumhohen Verstärkungen in den angrenzenden Wänden sind vorzusehen.

7. Annahme max. Wandhöhe / Arbeitshöhen:
Ist in der Positionsbeschreibung keine Wandhöhe oder Einbauhöhe angegeben ist von einer max. Wandhöhe bis 4,00 m bzw. 5,20m von Rohboden bis Rohdecke auszugehen.
Arbeitshöhen über 3,50 werden über eine gesonderte Position im Titel Baustelleneinrichtung AN näher beschrieben.

8. Unterkonstruktion:
Unterkonstruktion mit systemzugehörigen Profilen aus verzinktem Stahlblech, Dimensionierung der Ständerprofile nach Wandstärke, Wandhöhe und Beanspruchungen, nach statischer Erfordernis und bauaufsichtlicher Zulassung.

9. Profile:
- UA-Profile sind als Verstärkungsprofil, D= 2 mm, verzinkt,
Einschließlich Befestigungswinkel, Verbindungs- und Befestigungsmittel einzubauen.
- Stahlprofile wie vor (jedoch Profilstärke gem. Erfordernis), Material S235JR+AR (EN 10025), Beschichtung nach Korrovisitätskategorie C2 gering gem. DIN EN ISO 12944-2.
- Erhöhter Korrosionsschutz wird gesondert vergütet.

10. Wanddämmung:
Dämmschicht aus Mineralwolle MW DIN EN 13162,
Anwendungsgebiet DIN 4108-10 WTR, Dicke nach bauphysikalischer Erfordernis und Zulassung, jedoch Mindestrohdichte 40 kg/m3, lückenlos, vollflächig, abrutschsicher im Wandzwischenraum eingebaut, inkl. zusätzliche Einlagen für Erfüllung von Schallschutz- und /oder Brandschutzforderungen.

11. Durchbrüche in Wänden und Decken:
AN Trockenbau muss vor Ausführung von Durchbrüchen in Wänden und Decken mit
Brandschutzanforderungen die entsprechende abZ/ Einbauanleitung von den TGA-Gewerken einholen und diese entsprechend ausführen.

12. Verstärkungsprofile Türen/ Stürze / Schott/ Schürzen:
Der zulassungskonforme Einbau von Brandschutztüren und Verglasungen in Trockenbaustürze ist zu berücksichtigen: Tür-, und Elementtrennwandanschlüsse müssen gemäß der vom Trockenbau und des Elementtrennwandsystems vorgesehenen Vorgaben ausgeführt  werden.
Der ingenieurmäßige Brandschutznachweis des Sturzes/Schott/ der Schürze muss durch den AN erbracht werden.
Die tatsächliche Dimensionierung von erforderlichen Stahlprofilen ist von diesem Nachweis abhängig und durch die ausführenden Fachfirmen rechtzeitig gemeinsam abzustimmen und seitens des AN ETW bzw. AN Türen freizugeben.

Auch die Verstärkungsprofile für die seitlichen Türanschlüsse in den Trockenbauwänden sind analog der Profile in den Stürzen abzustimmen und seitens des AN Türen freizugeben.

Vor Einbau der Verstärkungsprofile für Türen muss der AN Trockenbau die Freigabe für die gewählten Verstärkungsprofile vom AN Türen einholen.

14. Begriffsbestimmungen:
Für den Begriff Anschließen wird die technische Funktion für Bauteile mit Schallschutzanforderung 'luftdicht' im Sinne von luftschalldicht, für Dampfsperren/-Bremsen, 'luftdampfdicht' gefordert.

Für Begriffsbestimmungen wie Aussparungen, Unterbrechungen, Anarbeiten, Anpassen, Anschließen etc.
Gilt die DIN 18299, Anhang Begriffsbestimmungen der VOB/C.

15. Anschlüsse:
Alle Anschlüsse an Bauteile sind luftschalldicht auszuführen.
Anschlüsse und Eckausbildungen sind rechtwinklig gemäß den Herstellervorschriften, inkl. zusätzlich notwendiger Ständerprofile, erforderlicher Verstärkungen und Metall-Eckschutzprofilen auszuführen, sofern nicht anders beschrieben. (Eckausbildungen in gesonderten Positionen)

Unterer Anschluss:
- starr auf massivem Bauteil, z.B. Direkt Stahlbetondecke oder Trockenbodenkonstruktion.

Oberer Anschluss an Massivdecke StB:
- starr,
- gleitend (Vergütung in gesonderter Position)

Seitlicher Anschluss:
- starr an massive Bauteile aus Stahlbeton, Mauerwerk und in Trockenbauweise, gerade oder schräg
- T-Verbindung, gerade oder schräg.
(Vergütung von schrägen Anschlüssen und T-Verbindungen in gesonderten Positionen)

16. Deckenschott- Schürzen:
Schotts sind über druck- und zugfeste Absteifungen in der vertikalen und horizontalen Lage gem. Den zu erwartenden statischen Anforderungen zu sichern.
Nachweis der Standsicherheit und des Brandschutzes erfolgt durch den AN siehe ges. Pos.

17. Widerlager Konsollasten:
Ständerwerk von Vorsatzschalen und Doppelständerwerk ist im Bereich von eingeleiteten Konsollasten zusätzlich, schallentkoppelt, mit beidseitiger Verlaschung zur Wand bzw. Gegenständer hin abzustützen.

18. Beplankung:
Der AN wählt bei Beplankungen die Gipsplatten nach EN 520 gemäß seiner Werkstatt-und Montageplanung zur Erfüllung der Qualitätsvorgaben (Schall-/Feuchte/-Brandschutz) des  AG aus.

19. Gerundete Bauteile als Fertigteile:
Gerundete Bauteile wie Wände, Decken, Schienen sind durch den Hersteller vorfertigen zu lassen, Profil- und Plattenbiegungen etc. sind als Fertigteile herzustellen.

20. Rohdichte Beplankung:
Die Rohdichte der Beplankungen ist gemäß der Bauartzulassungen der Hersteller entsprechend den Vorgaben für Brandschutz und Schallschutz auszuwählen.

21. Schallschutzzuschläge:
Die Angaben der Schallschutzwerte als bewertetes Schalldämm-Maß DIN 4109 Rw
gem. Positionseintrag

22. Kurzbezeichnungen Beplankung:
Beplankung gemäß nachfolgend benannten Kürzeln,
Wahl gemäß den in den Positionen und im Schallschutznachweis vermerkten bauphysikalischen, brandschutztechnischen und konstruktiven Erfordernissen.

GKB  Gipskartonbauplatte,
  Bezeichnung (DIN 18180): GKB,
  Plattentyp (EN 520): A
  Brandschutzklasse. (EN 13501): A2-s1,d0
  Dicke 12,5mm
  Rohdichte >=680kg/m3

GKBI  Gipskartonbauplatte, imprägniert,
  Bezeichnung (DIN 18180): GKBI,
  Plattentyp (EN 520): H2
  Brandschutzkl. (EN 13501): A2-s1,d0
  Dicke 12,5mm
  Rohdichte >=680kg/m3

GKF  Feuerschutzplatte,
  Bezeichnung (DIN 18180): GKF
  Plattentyp (EN 520): DF
  Brandschutzkl. (EN 13501): A2-s1, d0
  Dicke 12,5 mm/ 15 mm
  Rohdichte >=800kg/m3

GKM  Massivbauplatte,
  Bezeichnung (DIN 18180): GKF
  Plattentyp (EN 520): DF
  Brandschutzkl. (EN 13501): A2-s1, d0
  Dicke 20mm/25mm
  Rohdichte >=800kg/m3

GKFI  Feuerschutzplatte, imprägniert,
  Bezeichnung (DIN 18180): GKFI
  Plattentyp (EN 520): DFH2
  Brandschutzkl. (EN 13501): A2-s1, d0
  Dicke 12,5mm
  Rohdichte >=1000kg/m3

GKFIR  Hartgipsplatte, imprägniert,
  Bezeichnung (DIN 18180): GKFI,
  Plattentyp (EN 520): DFH2IR
  Brandschutzkl. (EN 13501): A2-s1,d0
  Dicke 12,5mm/ 15mm
  Rohdichte >=1000kg/m3

GKFS  Schallschutzplatte,
  Bezeichnung (DIN 18180): GKF
  Plattentyp (EN 520): DFR
  Brandschutzkl. (EN 13501): A2-s1, d0
  Dicke 12,5mm
  Rohdichte >=1400kg/m3

GKFST  Strahlenschutzplatte
  Bezeichnung (DIN 18180): GKF,
  Plattentyp (EN 520): DF
  Brandschutzkl. (EN 13501): A2-s1,d0
  Dicke 12,5mm
  Rohdichte >=1400kg/m3

GMF  Spezial-Gipsplatte
  Bezeichnung (DIN EN 15283-1) GM-F
  Brandschutzkl. (EN 13501): A2-s1,d0
  Dicke 12,5/ 15/ 20/ 25/ 30 mm
  Rohdichte >=780kg/m3

ZFB  Zementgebundene Trockenbauplatte,
  Zusätzlich faserarmiert
  Brandschutzkl. (EN 13501): A2-s1,d0
  Dicke 12,5mm

St  Stahlblecheinlage, verzinkt

#### Abschnitt 2.1 GK Einfachständer

**2.1.10 Trennwand H bis 4 m WD 100 mm UK Stahlblechprofil verz Einfachständerwerk Mineralwolle MW D 40mm Gipspl. Baupl.A 2lagig D 12,5mm D 12,5mm Q3 2lagig D 12,5mm D 12,5mm Q3**
STLB-Bau 2025-10 039
Nichttragende innere Trennwand DIN 4103-1, Einbaubereich 1 DIN 4103-1 (Bereiche mit geringer Menschenansammlung),
Höhe Wand bis '4' m,

Dicke Wand '100' mm,
Baustoffklasse DIN 4102-1 A2 (nichtbrennbar), mit Grenzwerten für Ebenheitsabweichungen mit erhöhten Anforderungen DIN 18202 Ausgabe 2019-07 Tabelle 3 Zeile 4 und 7,
Unterkonstruktion aus verzinkten Stahlblechprofilen DIN EN 14195 und DIN 18182-1, als Einfachständerwerk, CW/UW 50,
Ständerachsabstand '625' mm,

Dämmschicht aus Mineralwolle MW DIN EN 13162, Dämmschichtdicke 40 mm, in Platten, Anwendungsgebiet DIN 4108-10 WTR, einlagig, dicht stoßen,
Beplankung beidseitig, aus Gipsplatten DIN 18180 und DIN EN 520, Bauplatten Typ A,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.1a'
Menge: 188,714 m2
- 10,590, Orte: 9.195; DIN276-1_08: 342; Kostengruppe DIN 276 2018-12: 342
- 4,674, Orte: 9.275; DIN276-1_08: 342; Kostengruppe DIN 276 2018-12: 342
- 5,236, Orte: 9.276; DIN276-1_08: 342; Kostengruppe DIN 276 2018-12: 342
- 6,039, Orte: 6.498; DIN276-1_08: 342; Kostengruppe DIN 276 2018-12: 342
- 6,039, Orte: 9.555; DIN276-1_08: 342; Kostengruppe DIN 276 2018-12: 342
- 8,718, Orte: 6.588; DIN276-1_08: 342; Kostengruppe DIN 276 2018-12: 342
- 8,722, Orte: 6.590; DIN276-1_08: 342; Kostengruppe DIN 276 2018-12: 342
- 8,722, Orte: 6.592; DIN276-1_08: 342; Kostengruppe DIN 276 2018-12: 342
- 8,722, Orte: 6.594; DIN276-1_08: 342; Kostengruppe DIN 276 2018-12: 342
- 6,039, Orte: 6.608; DIN276-1_08: 342; Kostengruppe DIN 276 2018-12: 342
- 6,039, Orte: 6.624; DIN276-1_08: 342; Kostengruppe DIN 276 2018-12: 342
- 6,039, Orte: 6.625; DIN276-1_08: 342; Kostengruppe DIN 276 2018-12: 342
- 6,039, Orte: 9.585; DIN276-1_08: 342; Kostengruppe DIN 276 2018-12: 342
- 6,039, Orte: 9.586; DIN276-1_08: 342; Kostengruppe DIN 276 2018-12: 342
- 4,674, Orte: 6.629; DIN276-1_08: 342; Kostengruppe DIN 276 2018-12: 342
- 4,661, Orte: 6.630; DIN276-1_08: 342; Kostengruppe DIN 276 2018-12: 342
- 4,987, Orte: 12.181; DIN276-1_08: 342; Kostengruppe DIN 276 2018-12: 342
- 8,718, Orte: 9.592; DIN276-1_08: 342; Kostengruppe DIN 276 2018-12: 342
- 8,722, Orte: 9.594; DIN276-1_08: 342; Kostengruppe DIN 276 2018-12: 342
- 8,722, Orte: 9.597; DIN276-1_08: 342; Kostengruppe DIN 276 2018-12: 342
- 19,668, Orte: 9.609; DIN276-1_08: 342; Kostengruppe DIN 276 2018-12: 342
- 19,424, Orte: 9.610; DIN276-1_08: 342; Kostengruppe DIN 276 2018-12: 342
- 11,481, Orte: 9.611; DIN276-1_08: 342; Kostengruppe DIN 276 2018-12: 342
Leistungsbereichkatalog: 039
DIN276-1_08: 342
Kostengruppe DIN 276 2018-12: 342

**2.1.20 Trennwand H bis 4 m WD 100 mm Rw 60 dB UK Stahlblechprofil verz Einfachständerwerk Mineralwolle MW D 40mm Gipspl. Feuerschutzpl.DFH2IR 2lagig D 12,5mm D 12,5mm Q3 2lagig D 12,5mm D 12,5mm Q3**
STLB-Bau 2025-10 039
Nichttragende innere Trennwand DIN 4103-1, Einbaubereich 1 DIN 4103-1 (Bereiche mit geringer Menschenansammlung),
Höhe Wand bis '4' m,

Dicke Wand '100' mm,

bewertetes Schalldämm-Maß DIN 4109 Rw '60' dB,
Baustoffklasse DIN 4102-1 A2 (nichtbrennbar), mit Grenzwerten für Ebenheitsabweichungen mit erhöhten Anforderungen DIN 18202 Ausgabe 2019-07 Tabelle 3 Zeile 4 und 7,
Unterkonstruktion aus verzinkten Stahlblechprofilen DIN EN 14195 und DIN 18182-1, als Einfachständerwerk, CW/UW 50,
Ständerachsabstand '625' mm,

Dämmschicht aus Mineralwolle MW DIN EN 13162, Dämmschichtdicke 40 mm, in Platten, Anwendungsgebiet DIN 4108-10 WTR, einlagig, dicht stoßen,
Beplankung beidseitig, aus Gipsplatten DIN 18180 und DIN EN 520, imprägnierte Feuerschutzplatten Typ DFH2IR,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.11a, oberste Lage geklammert'
Menge: 149,487 m2
- 8,718, Orte: 6.387
- 9,084, Orte: 9.194
- 11,408, Orte: 6.587
- 11,042, Orte: 6.589
- 11,042, Orte: 6.591
- 11,042, Orte: 6.593
- 9,025, Orte: 6.602
- 9,084, Orte: 6.603
- 9,022, Orte: 6.604
- 9,088, Orte: 9.562
- 9,084, Orte: 9.563
- 11,042, Orte: 9.591
- 11,042, Orte: 9.595
- 11,042, Orte: 9.596
- 8,722, Orte: 9.608
Leistungsbereichkatalog: 039
DIN276-1_08: 342
Kostengruppe DIN 276 2018-12: 342

**2.1.30 Trennwand H bis 4,7 m WD 125 mm Rw 55 dB UK Stahlblechprofil verz Einfachständerwerk Mineralwolle MW D 60mm Gipspl. Baupl.A 2lagig D 12,5mm D 12,5mm Q3 2lagig D 12,5mm D 12,5mm Q3**
STLB-Bau 2025-10 039
Nichttragende innere Trennwand DIN 4103-1, Einbaubereich 1 DIN 4103-1 (Bereiche mit geringer Menschenansammlung),
Höhe Wand bis '4,7' m,

Dicke Wand '125' mm,

bewertetes Schalldämm-Maß DIN 4109 Rw '55' dB,
Baustoffklasse DIN 4102-1 A2 (nichtbrennbar), mit Grenzwerten für Ebenheitsabweichungen mit erhöhten Anforderungen DIN 18202 Ausgabe 2019-07 Tabelle 3 Zeile 4 und 7,
Unterkonstruktion aus verzinkten Stahlblechprofilen DIN EN 14195 und DIN 18182-1, als Einfachständerwerk, CW/UW 75,
Ständerachsabstand '625' mm,

Dämmschicht aus Mineralwolle MW DIN EN 13162, Dämmschichtdicke 60 mm, in Platten, Anwendungsgebiet DIN 4108-10 WTR, einlagig, dicht stoßen,
Beplankung beidseitig, aus Gipsplatten DIN 18180 und DIN EN 520, Bauplatten Typ A,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
  W1.2a, / W1.5a / W1.6a'
Menge: 2175,622 m2
- 10,118, Orte: 3.7; DIN276-1_08: 342; Kostengruppe DIN 276 2018-12: 342
- 16,571, Orte: 3.12; DIN276-1_08: 342; Kostengruppe DIN 276 2018-12: 342
- 5,826, Orte: 4.48; DIN276-1_08: 342; Kostengruppe DIN 276 2018-12: 342
- 21,150, Orte: 3.210; DIN276-1_08: 342; Kostengruppe DIN 276 2018-12: 342
- 13,677, Orte: 3.211; DIN276-1_08: 342; Kostengruppe DIN 276 2018-12: 342
- 16,571, Orte: 3.32; DIN276-1_08: 342; Kostengruppe DIN 276 2018-12: 342
- 18,900, Orte: 3.212; DIN276-1_08: 342; Kostengruppe DIN 276 2018-12: 342
- 13,635, Orte: 12.110; DIN276-1_08: 342; Kostengruppe DIN 276 2018-12: 342
- 14,610, Orte: 12.111; DIN276-1_08: 342; Kostengruppe DIN 276 2018-12: 342
- 5,900, Orte: 4.384; DIN276-1_08: 342; Kostengruppe DIN 276 2018-12: 342
- 16,571, Orte: 3.175; DIN276-1_08: 342; Kostengruppe DIN 276 2018-12: 342
- 11,555, Orte: 3.178; DIN276-1_08: 342; Kostengruppe DIN 276 2018-12: 342
- 15,148, Orte: 3.225; DIN276-1_08: 342; Kostengruppe DIN 276 2018-12: 342
- 16,423, Orte: 3.192; DIN276-1_08: 342; Kostengruppe DIN 276 2018-12: 342
- 5,841, Orte: 12.13; DIN276-1_08: 342; Kostengruppe DIN 276 2018-12: 342
- 12,622, Orte: 12.54; DIN276-1_08: 342; Kostengruppe DIN 276 2018-12: 342
- 10,025, Orte: 3.24; DIN276-1_08: 342; Kostengruppe DIN 276 2018-12: 342
- 16,939, Orte: 3.25; DIN276-1_08: 342; Kostengruppe DIN 276 2018-12: 342
- 3,074, Orte: 6.380; DIN276-1_08: 342; Kostengruppe DIN 276 2018-12: 342
- 3,344, Orte: 12.85; DIN276-1_08: 342; Kostengruppe DIN 276 2018-12: 342
- 18,935, Orte: 3.68; DIN276-1_08: 342; Kostengruppe DIN 276 2018-12: 342
- 17,727, Orte: 3.72; DIN276-1_08: 342; Kostengruppe DIN 276 2018-12: 342
- 18,938, Orte: 3.119; DIN276-1_08: 342; Kostengruppe DIN 276 2018-12: 342
- 18,938, Orte: 3.120; DIN276-1_08: 342; Kostengruppe DIN 276 2018-12: 342
- 10,025, Orte: 3.121; DIN276-1_08: 342; Kostengruppe DIN 276 2018-12: 342
- 15,401, Orte: 3.122; DIN276-1_08: 342; Kostengruppe DIN 276 2018-12: 342
- 3,074, Orte: 9.589; DIN276-1_08: 342; Kostengruppe DIN 276 2018-12: 342
- 19,954, Orte: 10.32; DIN276-1_08: 342; Kostengruppe DIN 276 2018-12: 342
- 10,476, Orte: 10.33; DIN276-1_08: 342; Kostengruppe DIN 276 2018-12: 342
- 19,954, Orte: 10.34; DIN276-1_08: 342; Kostengruppe DIN 276 2018-12: 342
- 18,764, Orte: 9.170; DIN276-1_08: 342; Kostengruppe DIN 276 2018-12: 342
- 18,764, Orte: 9.172; DIN276-1_08: 342; Kostengruppe DIN 276 2018-12: 342
- 17,009, Orte: 10.35; DIN276-1_08: 342; Kostengruppe DIN 276 2018-12: 342
- 5,200, Orte: 10.36; DIN276-1_08: 342; Kostengruppe DIN 276 2018-12: 342
- 19,952, Orte: 10.37; DIN276-1_08: 342; Kostengruppe DIN 276 2018-12: 342
- 10,476, Orte: 10.38; DIN276-1_08: 342; Kostengruppe DIN 276 2018-12: 342
- 19,957, Orte: 10.39; DIN276-1_08: 342; Kostengruppe DIN 276 2018-12: 342
- 18,761, Orte: 9.174; DIN276-1_08: 342; Kostengruppe DIN 276 2018-12: 342
- 18,761, Orte: 9.176; DIN276-1_08: 342; Kostengruppe DIN 276 2018-12: 342
- 17,044, Orte: 10.40; DIN276-1_08: 342; Kostengruppe DIN 276 2018-12: 342
- 5,203, Orte: 10.41; DIN276-1_08: 342; Kostengruppe DIN 276 2018-12: 342
- 19,954, Orte: 10.42; DIN276-1_08: 342; Kostengruppe DIN 276 2018-12: 342
- 10,476, Orte: 10.43; DIN276-1_08: 342; Kostengruppe DIN 276 2018-12: 342
- 19,954, Orte: 10.44; DIN276-1_08: 342; Kostengruppe DIN 276 2018-12: 342
- 18,764, Orte: 9.178; DIN276-1_08: 342; Kostengruppe DIN 276 2018-12: 342
- 18,764, Orte: 9.180; DIN276-1_08: 342; Kostengruppe DIN 276 2018-12: 342
- 17,009, Orte: 10.45; DIN276-1_08: 342; Kostengruppe DIN 276 2018-12: 342
- 5,203, Orte: 10.46; DIN276-1_08: 342; Kostengruppe DIN 276 2018-12: 342
- 15,148, Orte: 3.19; DIN276-1_08: 342; Kostengruppe DIN 276 2018-12: 342
- 15,148, Orte: 3.20; DIN276-1_08: 342; Kostengruppe DIN 276 2018-12: 342
- 15,401, Orte: 3.21; DIN276-1_08: 342; Kostengruppe DIN 276 2018-12: 342
- 16,934, Orte: 3.23; DIN276-1_08: 342; Kostengruppe DIN 276 2018-12: 342
- 1,670, Orte: 6.386; DIN276-1_08: 342; Kostengruppe DIN 276 2018-12: 342
- 19,431, Orte: 9.209; DIN276-1_08: 342; Kostengruppe DIN 276 2018-12: 342
- 10,760, Orte: 6.403; DIN276-1_08: 342; Kostengruppe DIN 276 2018-12: 342
- 4,623, Orte: 6.404; DIN276-1_08: 342; Kostengruppe DIN 276 2018-12: 342
- 11,173, Orte: 6.405; DIN276-1_08: 342; Kostengruppe DIN 276 2018-12: 342
- 10,954, Orte: 6.406; DIN276-1_08: 342; Kostengruppe DIN 276 2018-12: 342
- 3,846, Orte: 6.407; DIN276-1_08: 342; Kostengruppe DIN 276 2018-12: 342
- 14,679, Orte: 6.408; DIN276-1_08: 342; Kostengruppe DIN 276 2018-12: 342
- 19,431, Orte: 6.409; DIN276-1_08: 342; Kostengruppe DIN 276 2018-12: 342
- 10,712, Orte: 6.418; DIN276-1_08: 342; Kostengruppe DIN 276 2018-12: 342
- 4,162, Orte: 6.419; DIN276-1_08: 342; Kostengruppe DIN 276 2018-12: 342
- 11,255, Orte: 6.420; DIN276-1_08: 342; Kostengruppe DIN 276 2018-12: 342
- 11,408, Orte: 6.421; DIN276-1_08: 342; Kostengruppe DIN 276 2018-12: 342
- 3,849, Orte: 6.422; DIN276-1_08: 342; Kostengruppe DIN 276 2018-12: 342
- 14,679, Orte: 6.423; DIN276-1_08: 342; Kostengruppe DIN 276 2018-12: 342
- 19,434, Orte: 6.424; DIN276-1_08: 342; Kostengruppe DIN 276 2018-12: 342
- 10,303, Orte: 6.435; DIN276-1_08: 342; Kostengruppe DIN 276 2018-12: 342
- 4,620, Orte: 6.436; DIN276-1_08: 342; Kostengruppe DIN 276 2018-12: 342
- 11,712, Orte: 6.437; DIN276-1_08: 342; Kostengruppe DIN 276 2018-12: 342
- 10,954, Orte: 6.438; DIN276-1_08: 342; Kostengruppe DIN 276 2018-12: 342
- 3,849, Orte: 6.439; DIN276-1_08: 342; Kostengruppe DIN 276 2018-12: 342
- 14,823, Orte: 6.440; DIN276-1_08: 342; Kostengruppe DIN 276 2018-12: 342
- 19,434, Orte: 6.441; DIN276-1_08: 342; Kostengruppe DIN 276 2018-12: 342
- 10,712, Orte: 6.451; DIN276-1_08: 342; Kostengruppe DIN 276 2018-12: 342
- 4,165, Orte: 6.452; DIN276-1_08: 342; Kostengruppe DIN 276 2018-12: 342
- 11,255, Orte: 6.453; DIN276-1_08: 342; Kostengruppe DIN 276 2018-12: 342
- 11,412, Orte: 6.454; DIN276-1_08: 342; Kostengruppe DIN 276 2018-12: 342
- 3,720, Orte: 6.455; DIN276-1_08: 342; Kostengruppe DIN 276 2018-12: 342
- 14,823, Orte: 6.456; DIN276-1_08: 342; Kostengruppe DIN 276 2018-12: 342
- 19,336, Orte: 6.457; DIN276-1_08: 342; Kostengruppe DIN 276 2018-12: 342
- 10,760, Orte: 9.214; DIN276-1_08: 342; Kostengruppe DIN 276 2018-12: 342
- 4,623, Orte: 9.215; DIN276-1_08: 342; Kostengruppe DIN 276 2018-12: 342
- 10,954, Orte: 9.216; DIN276-1_08: 342; Kostengruppe DIN 276 2018-12: 342
- 3,849, Orte: 9.217; DIN276-1_08: 342; Kostengruppe DIN 276 2018-12: 342
- 14,823, Orte: 9.218; DIN276-1_08: 342; Kostengruppe DIN 276 2018-12: 342
- 19,368, Orte: 9.220; DIN276-1_08: 342; Kostengruppe DIN 276 2018-12: 342
- 10,760, Orte: 9.230; DIN276-1_08: 342; Kostengruppe DIN 276 2018-12: 342
- 4,721, Orte: 9.231; DIN276-1_08: 342; Kostengruppe DIN 276 2018-12: 342
- 11,255, Orte: 9.232; DIN276-1_08: 342; Kostengruppe DIN 276 2018-12: 342
- 10,954, Orte: 9.233; DIN276-1_08: 342; Kostengruppe DIN 276 2018-12: 342
- 3,898, Orte: 9.234; DIN276-1_08: 342; Kostengruppe DIN 276 2018-12: 342
- 14,290, Orte: 9.235; DIN276-1_08: 342; Kostengruppe DIN 276 2018-12: 342
- 2,059, Orte: 9.236; DIN276-1_08: 342; Kostengruppe DIN 276 2018-12: 342
- 19,563, Orte: 9.237; DIN276-1_08: 342; Kostengruppe DIN 276 2018-12: 342
- 10,760, Orte: 9.257; DIN276-1_08: 342; Kostengruppe DIN 276 2018-12: 342
- 4,721, Orte: 9.258; DIN276-1_08: 342; Kostengruppe DIN 276 2018-12: 342
- 11,255, Orte: 9.259; DIN276-1_08: 342; Kostengruppe DIN 276 2018-12: 342
- 10,951, Orte: 9.260; DIN276-1_08: 342; Kostengruppe DIN 276 2018-12: 342
- 3,945, Orte: 9.261; DIN276-1_08: 342; Kostengruppe DIN 276 2018-12: 342
- 14,678, Orte: 9.262; DIN276-1_08: 342; Kostengruppe DIN 276 2018-12: 342
- 19,368, Orte: 9.264; DIN276-1_08: 342; Kostengruppe DIN 276 2018-12: 342
- 17,732, Orte: 3.73; DIN276-1_08: 342; Kostengruppe DIN 276 2018-12: 342
- 18,764, Orte: 6.464; DIN276-1_08: 342; Kostengruppe DIN 276 2018-12: 342
- 18,764, Orte: 6.466; DIN276-1_08: 342; Kostengruppe DIN 276 2018-12: 342
- 17,044, Orte: 7.38; DIN276-1_08: 342; Kostengruppe DIN 276 2018-12: 342
- 5,200, Orte: 7.39; DIN276-1_08: 342; Kostengruppe DIN 276 2018-12: 342
- 19,952, Orte: 7.40; DIN276-1_08: 342; Kostengruppe DIN 276 2018-12: 342
- 10,476, Orte: 7.41; DIN276-1_08: 342; Kostengruppe DIN 276 2018-12: 342
- 19,952, Orte: 7.42; DIN276-1_08: 342; Kostengruppe DIN 276 2018-12: 342
- 18,834, Orte: 6.468; DIN276-1_08: 342; Kostengruppe DIN 276 2018-12: 342
- 18,761, Orte: 6.470; DIN276-1_08: 342; Kostengruppe DIN 276 2018-12: 342
- 17,044, Orte: 7.43; DIN276-1_08: 342; Kostengruppe DIN 276 2018-12: 342
- 5,203, Orte: 7.44; DIN276-1_08: 342; Kostengruppe DIN 276 2018-12: 342
- 19,954, Orte: 7.45; DIN276-1_08: 342; Kostengruppe DIN 276 2018-12: 342
- 10,476, Orte: 7.46; DIN276-1_08: 342; Kostengruppe DIN 276 2018-12: 342
- 19,954, Orte: 7.47; DIN276-1_08: 342; Kostengruppe DIN 276 2018-12: 342
- 18,761, Orte: 6.472; DIN276-1_08: 342; Kostengruppe DIN 276 2018-12: 342
- 18,761, Orte: 6.474; DIN276-1_08: 342; Kostengruppe DIN 276 2018-12: 342
- 17,044, Orte: 7.48; DIN276-1_08: 342; Kostengruppe DIN 276 2018-12: 342
- 5,203, Orte: 7.49; DIN276-1_08: 342; Kostengruppe DIN 276 2018-12: 342
- 19,954, Orte: 7.50; DIN276-1_08: 342; Kostengruppe DIN 276 2018-12: 342
- 10,476, Orte: 7.51; DIN276-1_08: 342; Kostengruppe DIN 276 2018-12: 342
- 19,954, Orte: 7.52; DIN276-1_08: 342; Kostengruppe DIN 276 2018-12: 342
- 18,834, Orte: 6.476; DIN276-1_08: 342; Kostengruppe DIN 276 2018-12: 342
- 18,764, Orte: 6.478; DIN276-1_08: 342; Kostengruppe DIN 276 2018-12: 342
- 17,044, Orte: 7.53; DIN276-1_08: 342; Kostengruppe DIN 276 2018-12: 342
- 5,203, Orte: 7.54; DIN276-1_08: 342; Kostengruppe DIN 276 2018-12: 342
- 6,304, Orte: 6.479; DIN276-1_08: 342; Kostengruppe DIN 276 2018-12: 342
- 18,407, Orte: 9.693; DIN276-1_08: 342; Kostengruppe DIN 276 2018-12: 342
- 19,879, Orte: 10.93; DIN276-1_08: 342; Kostengruppe DIN 276 2018-12: 342
- 10,476, Orte: 10.94; DIN276-1_08: 342; Kostengruppe DIN 276 2018-12: 342
- 19,881, Orte: 10.95; DIN276-1_08: 342; Kostengruppe DIN 276 2018-12: 342
- 18,761, Orte: 9.279; DIN276-1_08: 342; Kostengruppe DIN 276 2018-12: 342
- 17,044, Orte: 10.96; DIN276-1_08: 342; Kostengruppe DIN 276 2018-12: 342
- 18,761, Orte: 9.280; DIN276-1_08: 342; Kostengruppe DIN 276 2018-12: 342
- 11,178, Orte: 9.294; DIN276-1_08: 342; Kostengruppe DIN 276 2018-12: 342
- 5,129, Orte: 10.99; DIN276-1_08: 342; Kostengruppe DIN 276 2018-12: 342
- 15,148, Orte: 3.96; DIN276-1_08: 342; Kostengruppe DIN 276 2018-12: 342
- 1,673, Orte: 6.580; DIN276-1_08: 342; Kostengruppe DIN 276 2018-12: 342
- 1,577, Orte: 6.581; DIN276-1_08: 342; Kostengruppe DIN 276 2018-12: 342
- 1,670, Orte: 6.582; DIN276-1_08: 342; Kostengruppe DIN 276 2018-12: 342
- 1,673, Orte: 9.553; DIN276-1_08: 342; Kostengruppe DIN 276 2018-12: 342
- 5,289, Orte: 3.218; DIN276-1_08: 342; Kostengruppe DIN 276 2018-12: 342
- 5,289, Orte: 3.219; DIN276-1_08: 342; Kostengruppe DIN 276 2018-12: 342
- 18,935, Orte: 3.118; DIN276-1_08: 342; Kostengruppe DIN 276 2018-12: 342
- 29,646, Orte: 9.707; DIN276-1_08: 342; Kostengruppe DIN 276 2018-12: 342
- 19,954, Orte: 7.148; DIN276-1_08: 342; Kostengruppe DIN 276 2018-12: 342
- 10,476, Orte: 7.149; DIN276-1_08: 342; Kostengruppe DIN 276 2018-12: 342
- 19,952, Orte: 7.150; DIN276-1_08: 342; Kostengruppe DIN 276 2018-12: 342
- 6,304, Orte: 6.612; DIN276-1_08: 342; Kostengruppe DIN 276 2018-12: 342
- 6,304, Orte: 6.613; DIN276-1_08: 342; Kostengruppe DIN 276 2018-12: 342
- 6,211, Orte: 6.615; DIN276-1_08: 342; Kostengruppe DIN 276 2018-12: 342
- 6,223, Orte: 9.574; DIN276-1_08: 342; Kostengruppe DIN 276 2018-12: 342
- 6,313, Orte: 9.575; DIN276-1_08: 342; Kostengruppe DIN 276 2018-12: 342
- 6,304, Orte: 9.577; DIN276-1_08: 342; Kostengruppe DIN 276 2018-12: 342
- 28,600, Orte: 3.152; DIN276-1_08: 342; Kostengruppe DIN 276 2018-12: 342
- 21,477, Orte: 6.622; DIN276-1_08: 342; Kostengruppe DIN 276 2018-12: 342
- 21,377, Orte: 6.623; DIN276-1_08: 342; Kostengruppe DIN 276 2018-12: 342
- 21,362, Orte: 9.580; DIN276-1_08: 342; Kostengruppe DIN 276 2018-12: 342
- 14,595, Orte: 3.157; DIN276-1_08: 342; Kostengruppe DIN 276 2018-12: 342
- 15,148, Orte: 3.160; DIN276-1_08: 342; Kostengruppe DIN 276 2018-12: 342
- 1,670, Orte: 9.590; DIN276-1_08: 342; Kostengruppe DIN 276 2018-12: 342
- 8,429, Orte: 3.168; DIN276-1_08: 342; Kostengruppe DIN 276 2018-12: 342
- 19,263, Orte: 9.716; DIN276-1_08: 342; Kostengruppe DIN 276 2018-12: 342
- 6,304, Orte: 9.602; DIN276-1_08: 342; Kostengruppe DIN 276 2018-12: 342
- 9,221, Orte: 9.606; DIN276-1_08: 342; Kostengruppe DIN 276 2018-12: 342
Leistungsbereichkatalog: 039
DIN276-1_08: 342
Kostengruppe DIN 276 2018-12: 342

**2.1.40 Trennwand H bis 4,7 m WD 125 mm Rw 60 dB UK Stahlblechprofil verz Einfachständerwerk Mineralwolle MW D 60mm Gipspl. Feuerschutzpl.DFH2IR 2lagig D 12,5mm D 12,5mm Q3 2lagig D 12,5mm D 12,5mm Q3**
STLB-Bau 2025-10 039
Nichttragende innere Trennwand DIN 4103-1, Einbaubereich 1 DIN 4103-1 (Bereiche mit geringer Menschenansammlung),
Höhe Wand bis '4,7' m,

Dicke Wand '125' mm,

bewertetes Schalldämm-Maß DIN 4109 Rw '60' dB,
Baustoffklasse DIN 4102-1 A2 (nichtbrennbar), mit Grenzwerten für Ebenheitsabweichungen mit erhöhten Anforderungen DIN 18202 Ausgabe 2019-07 Tabelle 3 Zeile 4 und 7,
Unterkonstruktion aus verzinkten Stahlblechprofilen DIN EN 14195 und DIN 18182-1, als Einfachständerwerk, CW/UW 75,
Ständerachsabstand '625' mm,

Dämmschicht aus Mineralwolle MW DIN EN 13162, Dämmschichtdicke 60 mm, in Platten, Anwendungsgebiet DIN 4108-10 WTR, einlagig, dicht stoßen,
Beplankung beidseitig, aus Gipsplatten DIN 18180 und DIN EN 520, imprägnierte Feuerschutzplatten Typ DFH2IR,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.12a'
Menge: 59,330 m2
- 16,657, Orte: 3.115; DIN276-1_08: 342; Kostengruppe DIN 276 2018-12: 342
- 18,407, Orte: 9.717; DIN276-1_08: 342; Kostengruppe DIN 276 2018-12: 342
- 24,266, Orte: 3.191; DIN276-1_08: 342; Kostengruppe DIN 276 2018-12: 342
Leistungsbereichkatalog: 039
DIN276-1_08: 342
Kostengruppe DIN 276 2018-12: 342

**2.1.50 Trennwand H bis 3,5 m WD 175 mm Rw 55 dB UK Stahlblechprofil verz Einfachständerwerk Mineralwolle MW D 80mm Gipspl. Feuerschutzpl.DF 2lagig D 12,5mm D 12,5mm Q3 2lagig D 12,5mm D 12,5mm Q3**
STLB-Bau 2025-10 039
Nichttragende innere Trennwand DIN 4103-1, Einbaubereich 1 DIN 4103-1 (Bereiche mit geringer Menschenansammlung),
Höhe Wand bis '3,5' m,

Dicke Wand '175' mm,

bewertetes Schalldämm-Maß DIN 4109 Rw '55' dB,
Baustoffklasse DIN 4102-1 A2 (nichtbrennbar), mit Grenzwerten für Ebenheitsabweichungen mit erhöhten Anforderungen DIN 18202 Ausgabe 2019-07 Tabelle 3 Zeile 4 und 7,
Unterkonstruktion aus verzinkten Stahlblechprofilen DIN EN 14195 und DIN 18182-1, als Einfachständerwerk, CW/UW 125,
Ständerachsabstand '625' mm,

Dämmschicht aus Mineralwolle MW DIN EN 13162, Dämmschichtdicke 80 mm, in Platten, Anwendungsgebiet DIN 4108-10 WTR, einlagig, dicht stoßen,
Beplankung beidseitig, aus Gipsplatten DIN 18180 und DIN EN 520, Feuerschutzplatten Typ DF,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.8a'
Menge: 17,478 m2
- 11,258, Orte: 9.381
- 6,220, Orte: 9.612
Leistungsbereichkatalog: 039
DIN276-1_08: 342
Kostengruppe DIN 276 2018-12: 342

**2.1.60 Trennwand H bis 5,1 m WD 150 mm Rw 64 dB UK Stahlblechprofil verz Einfachständerwerk Mineralwolle MW D 60mm Gipspl. Feuerschutzpl.DFH2IR 3lagig D 12,5mm D 12,5mm D 12,5mm Q3 3lagig D 12,5mm D 12,5mm D 12,5mm Q3**
STLB-Bau 2025-10 039
Nichttragende innere Trennwand DIN 4103-1, Einbaubereich 1 DIN 4103-1 (Bereiche mit geringer Menschenansammlung),
Höhe Wand bis '5,1' m,

Dicke Wand '150' mm,

bewertetes Schalldämm-Maß DIN 4109 Rw '64' dB,
Baustoffklasse DIN 4102-1 A2 (nichtbrennbar), mit Grenzwerten für Ebenheitsabweichungen mit erhöhten Anforderungen DIN 18202 Ausgabe 2019-07 Tabelle 3 Zeile 4 und 7,
Unterkonstruktion aus verzinkten Stahlblechprofilen DIN EN 14195 und DIN 18182-1, als Einfachständerwerk, CW/UW 75,
Ständerachsabstand '625' mm,

Dämmschicht aus Mineralwolle MW DIN EN 13162, Dämmschichtdicke 60 mm, in Platten, Anwendungsgebiet DIN 4108-10 WTR, einlagig, dicht stoßen,
Beplankung beidseitig, aus Gipsplatten DIN 18180 und DIN EN 520, imprägnierte Feuerschutzplatten Typ DFH2IR,
1. Seite 3-lagig, Dicke 1. Seite 1. Lage 12,5 mm, Dicke 1. Seite 2. Lage 12,5 mm, Dicke 1. Seite 3. Lage 12,5 mm,
Spachtelung Qualitätsstufe Q3,
2. Seite 3-lagig, Dicke 2. Seite 1. Lage 12,5 mm, Dicke 2. Seite 2. Lage 12,5 mm, Dicke 2. Seite 3. Lage 12,5 mm,
Spachtelung 2. Seite Qualitätsstufe Q3,
befestigen mit systemspezifischen Befestigungsmitteln, Befestigungsuntergrund Beton, Ausführung gemäß Zeichnung und Einzelbeschreibung,
Einzelbeschreibungs-Nr 'W-Typ:
 W2.1a, oberste Lage geklammert'
Menge: 144,189 m2
- 71,392, Orte: 3.10; DIN276-1_08: 342; Kostengruppe DIN 276 2018-12: 342
- 72,797, Orte: 3.42; DIN276-1_08: 342; Kostengruppe DIN 276 2018-12: 342
Leistungsbereichkatalog: 039
DIN276-1_08: 342
Kostengruppe DIN 276 2018-12: 342

*Hinweis: Feuchtraum-Brandschutz*

**2.1.70 Trennwand H bis 4 m WD 100 mm Rw 52 dB UK Stahlblechprofil verz Einfachständerwerk Mineralwolle MW D 40mm Gipspl. Baupl.H2 2lagig D 12,5mm D 12,5mm Q3 2lagig D 12,5mm D 12,5mm Q3**
STLB-Bau 2025-10 039
Nichttragende innere Trennwand DIN 4103-1, Einbaubereich 1 DIN 4103-1 (Bereiche mit geringer Menschenansammlung),
Höhe Wand bis '4' m,

Dicke Wand '100' mm,

bewertetes Schalldämm-Maß DIN 4109 Rw '52' dB,
Baustoffklasse DIN 4102-1 A2 (nichtbrennbar), mit Grenzwerten für Ebenheitsabweichungen mit erhöhten Anforderungen DIN 18202 Ausgabe 2019-07 Tabelle 3 Zeile 4 und 7,
Unterkonstruktion aus verzinkten Stahlblechprofilen DIN EN 14195 und DIN 18182-1, als Einfachständerwerk, CW/UW 50,
Ständerachsabstand '625' mm,

Dämmschicht aus Mineralwolle MW DIN EN 13162, Dämmschichtdicke 40 mm, in Platten, Anwendungsgebiet DIN 4108-10 WTR, einlagig, dicht stoßen,
Beplankung beidseitig, aus Gipsplatten DIN 18180 und DIN EN 520, imprägnierte Bauplatten Typ H2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.1b / W1.4b'
Menge: 166,043 m2
- 3,445, Orte: 9.634; DIN276-1_08: 342; Kostengruppe DIN 276 2018-12: 342
- 9,148, Orte: 9.635; DIN276-1_08: 342; Kostengruppe DIN 276 2018-12: 342
- 8,247, Orte: 9.638; DIN276-1_08: 342; Kostengruppe DIN 276 2018-12: 342
- 8,829, Orte: 9.640; DIN276-1_08: 342; Kostengruppe DIN 276 2018-12: 342
- 3,445, Orte: 6.733; DIN276-1_08: 342; Kostengruppe DIN 276 2018-12: 342
- 9,148, Orte: 6.734; DIN276-1_08: 342; Kostengruppe DIN 276 2018-12: 342
- 5,722, Orte: 6.737; DIN276-1_08: 342; Kostengruppe DIN 276 2018-12: 342
- 6,304, Orte: 6.738; DIN276-1_08: 342; Kostengruppe DIN 276 2018-12: 342
- 8,924, Orte: 12.102; DIN276-1_08: 342; Kostengruppe DIN 276 2018-12: 342
- 10,218, Orte: 12.103; DIN276-1_08: 342; Kostengruppe DIN 276 2018-12: 342
- 7,593, Orte: 12.150; DIN276-1_08: 342; Kostengruppe DIN 276 2018-12: 342
- 14,937, Orte: 1.70; DIN276-1_08: 342; Kostengruppe DIN 276 2018-12: 342
- 9,133, Orte: 3.134; DIN276-1_08: 342; Kostengruppe DIN 276 2018-12: 342
- 9,148, Orte: 9.637; DIN276-1_08: 342; Kostengruppe DIN 276 2018-12: 342
- 8,325, Orte: 9.639; DIN276-1_08: 342; Kostengruppe DIN 276 2018-12: 342
- 8,325, Orte: 6.731; DIN276-1_08: 342; Kostengruppe DIN 276 2018-12: 342
- 9,148, Orte: 6.736; DIN276-1_08: 342; Kostengruppe DIN 276 2018-12: 342
- 9,652, Orte: 12.104; DIN276-1_08: 342; Kostengruppe DIN 276 2018-12: 342
- 10,004, Orte: 12.145; DIN276-1_08: 342; Kostengruppe DIN 276 2018-12: 342
- 6,348, Orte: 12.151; DIN276-1_08: 342; Kostengruppe DIN 276 2018-12: 342
Leistungsbereichkatalog: 039
DIN276-1_08: 342
Kostengruppe DIN 276 2018-12: 342

**2.1.80 Trennwand H bis 4,7 m WD 125 mm Rw 55 dB UK Stahlblechprofil verz Einfachständerwerk Mineralwolle MW D 60mm Gipspl. Baupl.H2 2lagig D 12,5mm D 12,5mm Q3 2lagig D 12,5mm D 12,5mm Q3**
STLB-Bau 2025-10 039
Nichttragende innere Trennwand DIN 4103-1, Einbaubereich 1 DIN 4103-1 (Bereiche mit geringer Menschenansammlung),
Höhe Wand bis '4,7' m,

Dicke Wand '125' mm,

bewertetes Schalldämm-Maß DIN 4109 Rw '55' dB,
Baustoffklasse DIN 4102-1 A2 (nichtbrennbar), mit Grenzwerten für Ebenheitsabweichungen mit erhöhten Anforderungen DIN 18202 Ausgabe 2019-07 Tabelle 3 Zeile 4 und 7,
Unterkonstruktion aus verzinkten Stahlblechprofilen DIN EN 14195 und DIN 18182-1, als Einfachständerwerk, CW/UW 75,
Ständerachsabstand '625' mm,

Dämmschicht aus Mineralwolle MW DIN EN 13162, Dämmschichtdicke 60 mm, in Platten, Anwendungsgebiet DIN 4108-10 WTR, einlagig, dicht stoßen,
Beplankung beidseitig, aus Gipsplatten DIN 18180 und DIN EN 520, imprägnierte Bauplatten Typ H2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.2b / W1.5b / W1.6b'
Menge: 394,564 m2
- 8,854, Orte: 3.47
- 15,953, Orte: 3.59
- 12,272, Orte: 3.60
- 4,663, Orte: 3.62
- 25,410, Orte: 3.91
- 5,086, Orte: 3.100
- 19,937, Orte: 3.103
- 27,654, Orte: 3.111
- 5,758, Orte: 3.127
- 8,427, Orte: 3.128
- 37,846, Orte: 3.132
- 12,256, Orte: 3.133
- 22,043, Orte: 3.146
- 3,577, Orte: 3.148
- 7,445, Orte: 3.221
- 17,672, Orte: 3.190
- 17,724, Orte: 3.11
- 17,171, Orte: 3.13
- 11,743, Orte: 3.14
- 9,059, Orte: 3.17
- 6,793, Orte: 3.31
- 3,726, Orte: 3.37
- 0,987, Orte: 3.40
- 6,216, Orte: 3.98
- 6,216, Orte: 3.99
- 4,395, Orte: 3.110
- 11,957, Orte: 3.142
- 8,225, Orte: 3.143
- 24,864, Orte: 3.145
- 7,476, Orte: 3.147
- 5,256, Orte: 3.30
- 9,009, Orte: 3.46
- 8,894, Orte: 3.161
Leistungsbereichkatalog: 039
DIN276-1_08: 342
Kostengruppe DIN 276 2018-12: 342

**2.1.90 Trennwand H bis 4,7 m WD 125 mm Rw 57 dB F90-A UK Stahlblechprofil verz Einfachständerwerk Mineralwolle MW D 60mm Gipspl. Feuerschutzpl.DFH2 2lagig D 12,5mm D 12,5mm Q3 2lagig D 12,5mm D 12,5mm Q3**
STLB-Bau 2025-10 039
Nichttragende innere Trennwand DIN 4103-1, Einbaubereich 1 DIN 4103-1 (Bereiche mit geringer Menschenansammlung),
Höhe Wand bis '4,7' m,

Dicke Wand '125' mm,

bewertetes Schalldämm-Maß DIN 4109 Rw '57' dB,
Feuerwiderstandsklasse F 90 - A DIN 4102-2, Baustoffklasse DIN 4102-1 A2 (nichtbrennbar), mit Grenzwerten für Ebenheitsabweichungen mit erhöhten Anforderungen DIN 18202 Ausgabe 2019-07 Tabelle 3 Zeile 4 und 7,
Unterkonstruktion aus verzinkten Stahlblechprofilen DIN EN 14195 und DIN 18182-1, als Einfachständerwerk, CW/UW 75,
Ständerachsabstand '625' mm,

Dämmschicht aus Mineralwolle MW DIN EN 13162, Dämmschichtdicke 60 mm, in Platten, Anwendungsgebiet DIN 4108-10 WTR, einlagig, dicht stoßen,
Beplankung beidseitig, aus Gipsplatten DIN 18180 und DIN EN 520, imprägnierte Feuerschutzplatten Typ DFH2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
  W1.6g / W1.10b / W1.10g'
Menge: 311,362 m2
- 18,064, Orte: 6.425; DIN276-1_08: 342; Kostengruppe DIN 276 2018-12: 342
- 1,514, Orte: 12.88; DIN276-1_08: 342; Kostengruppe DIN 276 2018-12: 342
- 27,884, Orte: 3.216; DIN276-1_08: 342; Kostengruppe DIN 276 2018-12: 342
- 24,332, Orte: 9.12; DIN276-1_08: 342; Kostengruppe DIN 276 2018-12: 342
- 25,193, Orte: 3.78; DIN276-1_08: 342; Kostengruppe DIN 276 2018-12: 342
- 21,761, Orte: 6.541; DIN276-1_08: 342; Kostengruppe DIN 276 2018-12: 342
- 28,260, Orte: 3.154; DIN276-1_08: 342; Kostengruppe DIN 276 2018-12: 342
- 29,450, Orte: 3.155; DIN276-1_08: 342; Kostengruppe DIN 276 2018-12: 342
- 19,832, Orte: 12.179; DIN276-1_08: 342; Kostengruppe DIN 276 2018-12: 342
- 21,570, Orte: 12.180; DIN276-1_08: 342; Kostengruppe DIN 276 2018-12: 342
- 24,356, Orte: 3.79; DIN276-1_08: 342; Kostengruppe DIN 276 2018-12: 342
- 6,741, Orte: 3.97; DIN276-1_08: 342; Kostengruppe DIN 276 2018-12: 342
- 32,340, Orte: 3.109; DIN276-1_08: 342; Kostengruppe DIN 276 2018-12: 342
- 30,065, Orte: 3.197; DIN276-1_08: 342; Kostengruppe DIN 276 2018-12: 342
Leistungsbereichkatalog: 039
DIN276-1_08: 342
Kostengruppe DIN 276 2018-12: 342

**2.1.100 Trennwand H bis 5,3 m WD 150 mm Rw 55 dB UK Stahlblechprofil verz Einfachständerwerk Mineralwolle MW D 80mm Gipspl. Baupl.H2 2lagig D 12,5mm D 12,5mm Q3 2lagig D 12,5mm D 12,5mm Q3**
STLB-Bau 2025-10 039
Nichttragende innere Trennwand DIN 4103-1, Einbaubereich 1 DIN 4103-1 (Bereiche mit geringer Menschenansammlung),
Höhe Wand bis '5,3' m,

Dicke Wand '150' mm,

bewertetes Schalldämm-Maß DIN 4109 Rw '55' dB,
Baustoffklasse DIN 4102-1 A2 (nichtbrennbar), mit Grenzwerten für Ebenheitsabweichungen mit erhöhten Anforderungen DIN 18202 Ausgabe 2019-07 Tabelle 3 Zeile 4 und 7,
Unterkonstruktion aus verzinkten Stahlblechprofilen DIN EN 14195 und DIN 18182-1, als Einfachständerwerk, CW/UW 100,
Ständerachsabstand '625' mm,

Dämmschicht aus Mineralwolle MW DIN EN 13162, Dämmschichtdicke 80 mm, in Platten, Anwendungsgebiet DIN 4108-10 WTR, einlagig, dicht stoßen,
Beplankung beidseitig, aus Gipsplatten DIN 18180 und DIN EN 520, imprägnierte Bauplatten Typ H2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.3b /  W1.7b'
Menge: 146,053 m2
- 22,075, Orte: 3.213
- 60,394, Orte: 3.215
- 2,251, Orte: 3.124
- 4,895, Orte: 3.129
- 9,349, Orte: 3.131
- 4,465, Orte: 3.149
- 9,440, Orte: 3.222
- 3,577, Orte: 3.181
- 10,018, Orte: 3.44
- 8,837, Orte: 3.136
- 10,752, Orte: 3.141
Leistungsbereichkatalog: 039
DIN276-1_08: 342
Kostengruppe DIN 276 2018-12: 342

**2.1.110 Trennwand H bis 4 m WD 150 mm Rw 55 dB F90-A UK Stahlblechprofil verz Einfachständerwerk Mineralwolle MW D 80mm Gipspl. Feuerschutzpl.DFH2 2lagig D 12,5mm D 12,5mm Q3 2lagig D 12,5mm D 12,5mm Q3**
STLB-Bau 2025-10 039
Nichttragende innere Trennwand DIN 4103-1, Einbaubereich 1 DIN 4103-1 (Bereiche mit geringer Menschenansammlung),
Höhe Wand bis '4' m,

Dicke Wand '150' mm,

bewertetes Schalldämm-Maß DIN 4109 Rw '55' dB,
Feuerwiderstandsklasse F 90 - A DIN 4102-2, Baustoffklasse DIN 4102-1 A2 (nichtbrennbar), mit Grenzwerten für Ebenheitsabweichungen mit erhöhten Anforderungen DIN 18202 Ausgabe 2019-07 Tabelle 3 Zeile 4 und 7,
Unterkonstruktion aus verzinkten Stahlblechprofilen DIN EN 14195 und DIN 18182-1, als Einfachständerwerk, CW/UW 100,
Ständerachsabstand '625' mm,

Dämmschicht aus Mineralwolle MW DIN EN 13162, Dämmschichtdicke 80 mm, in Platten, Anwendungsgebiet DIN 4108-10 WTR, einlagig, dicht stoßen,
Beplankung beidseitig, aus Gipsplatten DIN 18180 und DIN EN 520, imprägnierte Feuerschutzplatten Typ DFH2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
  W1.7g'
Menge: 30,301 m2
Orte: 12.182
Leistungsbereichkatalog: 039
DIN276-1_08: 342
Kostengruppe DIN 276 2018-12: 342

*Hinweis: Brandschutz*

**2.1.120 Trennwand H bis 4,7 m WD 125 mm Rw 55 dB F90-A UK Stahlblechprofil verz Einfachständerwerk Mineralwolle MW D 60mm Gipspl. Feuerschutzpl.DF 2lagig D 12,5mm D 12,5mm Q3 2lagig D 12,5mm D 12,5mm Q3**
STLB-Bau 2025-10 039
Nichttragende innere Trennwand DIN 4103-1, Einbaubereich 1 DIN 4103-1 (Bereiche mit geringer Menschenansammlung),
Höhe Wand bis '4,7' m,

Dicke Wand '125' mm,

bewertetes Schalldämm-Maß DIN 4109 Rw '55' dB,
Feuerwiderstandsklasse F 90 - A DIN 4102-2, Baustoffklasse DIN 4102-1 A2 (nichtbrennbar), mit Grenzwerten für Ebenheitsabweichungen mit erhöhten Anforderungen DIN 18202 Ausgabe 2019-07 Tabelle 3 Zeile 4 und 7,
Unterkonstruktion aus verzinkten Stahlblechprofilen DIN EN 14195 und DIN 18182-1, als Einfachständerwerk, CW/UW 75,
Ständerachsabstand '625' mm,

Dämmschicht aus Mineralwolle MW DIN EN 13162, Dämmschichtdicke 60 mm, in Platten, Anwendungsgebiet DIN 4108-10 WTR, einlagig, dicht stoßen,
Beplankung beidseitig, aus Gipsplatten DIN 18180 und DIN EN 520, Feuerschutzplatten Typ DF,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W1.2f /  W1.6f'
Menge: 728,507 m2
- 9,175, Orte: 9.247; DIN276-1_08: 342; Kostengruppe DIN 276 2018-12: 342
- 14,111, Orte: 1.85; DIN276-1_08: 342; Kostengruppe DIN 276 2018-12: 342
- 15,148, Orte: 3.130; DIN276-1_08: 342; Kostengruppe DIN 276 2018-12: 342
- 8,393, Orte: 9.573; DIN276-1_08: 342; Kostengruppe DIN 276 2018-12: 342
- 20,633, Orte: 9.8; DIN276-1_08: 342; Kostengruppe DIN 276 2018-12: 342
- 11,352, Orte: 9.182; DIN276-1_08: 342; Kostengruppe DIN 276 2018-12: 342
- 10,859, Orte: 9.183; DIN276-1_08: 342; Kostengruppe DIN 276 2018-12: 342
- 11,352, Orte: 9.184; DIN276-1_08: 342; Kostengruppe DIN 276 2018-12: 342
- 1,793, Orte: 3.18; DIN276-1_08: 342; Kostengruppe DIN 276 2018-12: 342
- 1,573, Orte: 3.45; DIN276-1_08: 342; Kostengruppe DIN 276 2018-12: 342
- 3,381, Orte: 6.388; DIN276-1_08: 342; Kostengruppe DIN 276 2018-12: 342
- 3,381, Orte: 6.389; DIN276-1_08: 342; Kostengruppe DIN 276 2018-12: 342
- 3,381, Orte: 6.390; DIN276-1_08: 342; Kostengruppe DIN 276 2018-12: 342
- 3,381, Orte: 9.191; DIN276-1_08: 342; Kostengruppe DIN 276 2018-12: 342
- 3,381, Orte: 9.192; DIN276-1_08: 342; Kostengruppe DIN 276 2018-12: 342
- 3,381, Orte: 9.193; DIN276-1_08: 342; Kostengruppe DIN 276 2018-12: 342
- 6,143, Orte: 9.208; DIN276-1_08: 342; Kostengruppe DIN 276 2018-12: 342
- 2,231, Orte: 6.396; DIN276-1_08: 342; Kostengruppe DIN 276 2018-12: 342
- 10,859, Orte: 6.398; DIN276-1_08: 342; Kostengruppe DIN 276 2018-12: 342
- 1,949, Orte: 6.399; DIN276-1_08: 342; Kostengruppe DIN 276 2018-12: 342
- 11,352, Orte: 6.400; DIN276-1_08: 342; Kostengruppe DIN 276 2018-12: 342
- 11,352, Orte: 6.402; DIN276-1_08: 342; Kostengruppe DIN 276 2018-12: 342
- 6,143, Orte: 6.411; DIN276-1_08: 342; Kostengruppe DIN 276 2018-12: 342
- 10,859, Orte: 6.413; DIN276-1_08: 342; Kostengruppe DIN 276 2018-12: 342
- 1,949, Orte: 6.414; DIN276-1_08: 342; Kostengruppe DIN 276 2018-12: 342
- 11,352, Orte: 6.415; DIN276-1_08: 342; Kostengruppe DIN 276 2018-12: 342
- 2,750, Orte: 6.427; DIN276-1_08: 342; Kostengruppe DIN 276 2018-12: 342
- 10,859, Orte: 6.429; DIN276-1_08: 342; Kostengruppe DIN 276 2018-12: 342
- 1,949, Orte: 6.430; DIN276-1_08: 342; Kostengruppe DIN 276 2018-12: 342
- 11,352, Orte: 6.432; DIN276-1_08: 342; Kostengruppe DIN 276 2018-12: 342
- 11,258, Orte: 6.434; DIN276-1_08: 342; Kostengruppe DIN 276 2018-12: 342
- 6,158, Orte: 6.443; DIN276-1_08: 342; Kostengruppe DIN 276 2018-12: 342
- 10,859, Orte: 6.446; DIN276-1_08: 342; Kostengruppe DIN 276 2018-12: 342
- 1,949, Orte: 6.447; DIN276-1_08: 342; Kostengruppe DIN 276 2018-12: 342
- 10,859, Orte: 6.448; DIN276-1_08: 342; Kostengruppe DIN 276 2018-12: 342
- 9,454, Orte: 6.450; DIN276-1_08: 342; Kostengruppe DIN 276 2018-12: 342
- 2,231, Orte: 9.212; DIN276-1_08: 342; Kostengruppe DIN 276 2018-12: 342
- 10,859, Orte: 9.225; DIN276-1_08: 342; Kostengruppe DIN 276 2018-12: 342
- 1,949, Orte: 9.226; DIN276-1_08: 342; Kostengruppe DIN 276 2018-12: 342
- 11,355, Orte: 9.227; DIN276-1_08: 342; Kostengruppe DIN 276 2018-12: 342
- 21,129, Orte: 9.229; DIN276-1_08: 342; Kostengruppe DIN 276 2018-12: 342
- 18,064, Orte: 9.238; DIN276-1_08: 342; Kostengruppe DIN 276 2018-12: 342
- 2,672, Orte: 9.240; DIN276-1_08: 342; Kostengruppe DIN 276 2018-12: 342
- 10,859, Orte: 9.242; DIN276-1_08: 342; Kostengruppe DIN 276 2018-12: 342
- 1,949, Orte: 9.243; DIN276-1_08: 342; Kostengruppe DIN 276 2018-12: 342
- 11,352, Orte: 9.245; DIN276-1_08: 342; Kostengruppe DIN 276 2018-12: 342
- 10,859, Orte: 9.252; DIN276-1_08: 342; Kostengruppe DIN 276 2018-12: 342
- 1,949, Orte: 9.253; DIN276-1_08: 342; Kostengruppe DIN 276 2018-12: 342
- 11,352, Orte: 9.254; DIN276-1_08: 342; Kostengruppe DIN 276 2018-12: 342
- 3,324, Orte: 9.271; DIN276-1_08: 342; Kostengruppe DIN 276 2018-12: 342
- 5,786, Orte: 9.272; DIN276-1_08: 342; Kostengruppe DIN 276 2018-12: 342
- 8,533, Orte: 6.480; DIN276-1_08: 342; Kostengruppe DIN 276 2018-12: 342
- 2,723, Orte: 9.274; DIN276-1_08: 342; Kostengruppe DIN 276 2018-12: 342
- 12,447, Orte: 9.277; DIN276-1_08: 342; Kostengruppe DIN 276 2018-12: 342
- 12,524, Orte: 6.495; DIN276-1_08: 342; Kostengruppe DIN 276 2018-12: 342
- 12,508, Orte: 6.496; DIN276-1_08: 342; Kostengruppe DIN 276 2018-12: 342
- 12,145, Orte: 9.290; DIN276-1_08: 342; Kostengruppe DIN 276 2018-12: 342
- 12,115, Orte: 9.292; DIN276-1_08: 342; Kostengruppe DIN 276 2018-12: 342
- 11,550, Orte: 3.90; DIN276-1_08: 342; Kostengruppe DIN 276 2018-12: 342
- 20,633, Orte: 6.537; DIN276-1_08: 342; Kostengruppe DIN 276 2018-12: 342
- 2,866, Orte: 9.706; DIN276-1_08: 342; Kostengruppe DIN 276 2018-12: 342
- 21,129, Orte: 9.557; DIN276-1_08: 342; Kostengruppe DIN 276 2018-12: 342
- 8,549, Orte: 6.583; DIN276-1_08: 342; Kostengruppe DIN 276 2018-12: 342
- 8,533, Orte: 6.584; DIN276-1_08: 342; Kostengruppe DIN 276 2018-12: 342
- 8,440, Orte: 6.585; DIN276-1_08: 342; Kostengruppe DIN 276 2018-12: 342
- 8,549, Orte: 6.586; DIN276-1_08: 342; Kostengruppe DIN 276 2018-12: 342
- 8,533, Orte: 9.558; DIN276-1_08: 342; Kostengruppe DIN 276 2018-12: 342
- 8,533, Orte: 9.559; DIN276-1_08: 342; Kostengruppe DIN 276 2018-12: 342
- 8,357, Orte: 9.560; DIN276-1_08: 342; Kostengruppe DIN 276 2018-12: 342
- 2,418, Orte: 6.597; DIN276-1_08: 342; Kostengruppe DIN 276 2018-12: 342
- 2,414, Orte: 6.599; DIN276-1_08: 342; Kostengruppe DIN 276 2018-12: 342
- 8,393, Orte: 6.616; DIN276-1_08: 342; Kostengruppe DIN 276 2018-12: 342
- 11,443, Orte: 6.617; DIN276-1_08: 342; Kostengruppe DIN 276 2018-12: 342
- 21,129, Orte: 6.618; DIN276-1_08: 342; Kostengruppe DIN 276 2018-12: 342
- 1,949, Orte: 9.569; DIN276-1_08: 342; Kostengruppe DIN 276 2018-12: 342
- 8,533, Orte: 9.571; DIN276-1_08: 342; Kostengruppe DIN 276 2018-12: 342
- 1,949, Orte: 9.572; DIN276-1_08: 342; Kostengruppe DIN 276 2018-12: 342
- 4,538, Orte: 6.632; DIN276-1_08: 342; Kostengruppe DIN 276 2018-12: 342
- 2,723, Orte: 6.633; DIN276-1_08: 342; Kostengruppe DIN 276 2018-12: 342
- 2,540, Orte: 3.156; DIN276-1_08: 342; Kostengruppe DIN 276 2018-12: 342
- 8,211, Orte: 6.638; DIN276-1_08: 342; Kostengruppe DIN 276 2018-12: 342
- 8,208, Orte: 9.588; DIN276-1_08: 342; Kostengruppe DIN 276 2018-12: 342
- 3,614, Orte: 3.162; DIN276-1_08: 342; Kostengruppe DIN 276 2018-12: 342
- 3,465, Orte: 6.639; DIN276-1_08: 342; Kostengruppe DIN 276 2018-12: 342
- 4,538, Orte: 9.598; DIN276-1_08: 342; Kostengruppe DIN 276 2018-12: 342
- 39,962, Orte: 3.204; DIN276-1_08: 342; Kostengruppe DIN 276 2018-12: 342
- 1,813, Orte: 3.205; DIN276-1_08: 342; Kostengruppe DIN 276 2018-12: 342
Leistungsbereichkatalog: 039
DIN276-1_08: 342
Kostengruppe DIN 276 2018-12: 342

*Hinweis: Ständerabstand*

**2.1.130 Zulage geringerer Ständerabstand 417mm (312,5)**
Menge: 547,854 m2
- 26,498, Orte: 3.8
- 18,305, Orte: 3.9
- 17,724, Orte: 3.11
- 11,743, Orte: 3.14
- 7,572, Orte: 3.15
- 25,410, Orte: 3.33
- 0,987, Orte: 3.40
- 15,953, Orte: 3.59
- 12,272, Orte: 3.60
- 4,663, Orte: 3.62
- 3,006, Orte: 3.67
- 24,356, Orte: 3.79
- 25,410, Orte: 3.91
- 35,056, Orte: 6.540
- 12,301, Orte: 6.739
- 8,793, Orte: 6.542
- 8,793, Orte: 6.543
- 1,101, Orte: 6.741
- 1,101, Orte: 6.743
- 3,445, Orte: 6.745
- 0,817, Orte: 6.746
- 3,621, Orte: 6.748
- 0,817, Orte: 6.749
- 19,937, Orte: 3.103
- 4,395, Orte: 3.110
- 27,654, Orte: 3.111
- 8,234, Orte: 3.114
- 9,621, Orte: 12.144
- 9,621, Orte: 12.149
- 5,758, Orte: 3.127
- 8,427, Orte: 3.128
- 37,846, Orte: 3.132
- 9,133, Orte: 3.134
- 11,957, Orte: 3.142
- 8,225, Orte: 3.143
- 21,655, Orte: 6.609
- 22,043, Orte: 3.146
- 3,577, Orte: 3.148
- 30,065, Orte: 3.197
- 39,962, Orte: 3.204

*Hinweis: Sonderkonstruktion Nische F90*

**2.1.140 Sonderkonstruktion Nische F90**
*** Schwerpunktposition
Sonderkonstruktion Nische F90

Nichttragende innere Trennwand DIN 4103-1, Einbaubereich 1 DIN 4103-1 (Bereiche mit geringer Menschenansammlung),
Höhe Wand bis 'bis 4,7' m,

Dicke Wand '125' mm,
Baustoffklasse DIN 4102-1 A2 (nichtbrennbar), mit Grenzwerten für Ebenheitsabweichungen mit erhöhten Anforderungen DIN 18202 Ausgabe 2019-07 Tabelle 3 Zeile 4 und 7,
Unterkonstruktion aus verzinkten Stahlblechprofilen DIN EN 14195 und DIN 18182-1, als Einfachständerwerk, CW/UW 75,
Dämmschicht aus Mineralwolle MW DIN EN 13162, Dämmschichtdicke 60 mm, in Platten, Anwendungsgebiet DIN 4108-10 WTR, einlagig, dicht stoßen,
Beplankung beidseitig, aus Gipsplatten DIN 18180 und DIN EN 520, imprägnierte Feuerschutzplatten Typ DFH2,
1. Seite 2-lagig, Dicke 1. Seite 1. Lage 12,5 mm, Dicke 1. Seite 2. Lage 12,5 mm,
Spachtelung Qualitätsstufe Q3,
2. Seite 2-lagig, Dicke 2. Seite 1. Lage 12,5 mm, Dicke 2. Seite 2. Lage 12,5 mm,
Spachtelung 2. Seite Qualitätsstufe Q3,
befestigen mit systemspezifischen Befestigungsmitteln, Befestigungsuntergrund Beton, Ausführung gemäß Zeichnung und Einzelbeschreibung,

Einzelbeschreibung:

Zusätzliche Verstärkungsprofile aus korrosionsgeschützen Rechteckprofile ca. 50x50x5mm, vertikal und horizontal
Ca. 20mm Brandschutzummantelung,
Befestigungsgrund:
Am Fuß StB Decke
Am Kopf gleitend an StB Decke
Am Kopf gleitend an Holzträger
Befestigung mit geeigenten Mitteln
Nachweis Standfestigkeit und Brandschutz durch AN in gesonderter Pos.

Oberflächen für späteren Anstrich und Belag aus Wandfliesen

Abmessungen:
Konstruktionshöhe: bis 4,70m
Konstruktionslänge: ca. 3,00m
Darin Nische:
Tiefe: ca. 0,76m
Höhe: ca. 2,35m ab Rohdecke
Breite: ca. 2,25m

Zeichnung:
1656_00_50_HEN_AR_D_XX_7245_01_6_00
Menge: 1,000 St

**2.1.150 Sonderkonstruktion Anschluß Nische F90 an Trennwand**
*** Schwerpunktposition
Sonderkonstruktion Anschluss Nische F90 an Trennwand

Anschluss der Nischenkonstruktion an nicht tragender Trennwand aus Vorposition d=bis 150mm.

Nachweis Standfestigkeit und Brandschutz durch AN in gesonderter Pos.
Menge: 14,100 m

#### Abschnitt 2.2 GK Doppelständer

**2.2.10 Trennwand H bis 3,3 m WD 155 mm Rw 67 dB F90-A UK Stahlblechprofil verz Doppelständerwerk Mineralwolle MW D 40mm Gipspl. Feuerschutzpl.DF 2lagig D 12,5mm D 12,5mm Q3 2lagig D 12,5mm D 12,5mm Q3**
*** EP-Aufgliederung gefordert
STLB-Bau 2025-10 039
Nichttragende innere Trennwand DIN 4103-1, Einbaubereich 1 DIN 4103-1 (Bereiche mit geringer Menschenansammlung),
Höhe Wand bis '3,3' m,

Dicke Wand '155' mm,

bewertetes Schalldämm-Maß DIN 4109 Rw '67' dB,
Feuerwiderstandsklasse F 90 - A DIN 4102-2, Baustoffklasse DIN 4102-1 A2 (nichtbrennbar), mit Grenzwerten für Ebenheitsabweichungen mit erhöhten Anforderungen DIN 18202 Ausgabe 2019-07 Tabelle 3 Zeile 4 und 7,
Unterkonstruktion aus verzinkten Stahlblechprofilen DIN EN 14195 und DIN 18182-1, als Doppelständerwerk, Ständer durch Distanzstreifen gegeneinander abgestützt, CW/UW 50,
Abstand zwischen den Ständerwerken '5' mm,

Ständerachsabstand '625' mm,

Dämmschicht aus Mineralwolle MW DIN EN 13162, Dämmschichtdicke 40 mm, in Platten, Anwendungsgebiet DIN 4108-10 WTR, einlagig, dicht stoßen,
Beplankung beidseitig, aus Gipsplatten DIN 18180 und DIN EN 520, Feuerschutzplatten Typ DF,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.2f entkoppelt,
 Dämmung in jedem Ständerwerk
Zulage Beplankung Decklage beidseitig als GKFI-DFH2IR'
Menge: 20,773 m2
- 2,803, Orte: 6.14
- 2,345, Orte: 6.397
- 2,437, Orte: 6.428
- 2,803, Orte: 6.445
- 2,803, Orte: 9.224
- 2,437, Orte: 9.241
- 2,819, Orte: 9.251
- 2,326, Orte: 9.291
Leistungsbereichkatalog: 039
DIN276-1_08: 342
Kostengruppe DIN 276 2018-12: 342

**2.2.20 Trennwand H bis 4,7 m WD 255 mm Rw 67 dB UK Stahlblechprofil verz Doppelständerwerk Mineralwolle MW D 80mm Gipspl. Feuerschutzpl.DF 2lagig D 12,5mm D 12,5mm Q3 2lagig D 12,5mm D 12,5mm Q3**
*** EP-Aufgliederung gefordert
STLB-Bau 2025-10 039
Nichttragende innere Trennwand DIN 4103-1, Einbaubereich 1 DIN 4103-1 (Bereiche mit geringer Menschenansammlung),
Höhe Wand bis '4,7' m,

Dicke Wand '255' mm,

bewertetes Schalldämm-Maß DIN 4109 Rw '67' dB,
Baustoffklasse DIN 4102-1 A2 (nichtbrennbar), mit Grenzwerten für Ebenheitsabweichungen mit erhöhten Anforderungen DIN 18202 Ausgabe 2019-07 Tabelle 3 Zeile 4 und 7,
Unterkonstruktion aus verzinkten Stahlblechprofilen DIN EN 14195 und DIN 18182-1, als Doppelständerwerk, Ständer durch Distanzstreifen gegeneinander abgestützt, CW/UW 100,
Abstand zwischen den Ständerwerken '5' mm,

Ständerachsabstand '625' mm,

Dämmschicht aus Mineralwolle MW DIN EN 13162, Dämmschichtdicke 80 mm, in Platten, Anwendungsgebiet DIN 4108-10 WTR, einlagig, dicht stoßen,
Beplankung beidseitig, aus Gipsplatten DIN 18180 und DIN EN 520, Feuerschutzplatten Typ DF,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.3a entkoppelt
Dämmung in jedem Ständerwerk
Zulage Beplankung Decklage beidseitig als GKFI-DFH2IR'
Menge: 45,638 m2
- 11,454, Orte: 3.38
- 5,603, Orte: 3.92
- 28,581, Orte: 3.158
Leistungsbereichkatalog: 039
DIN276-1_08: 342
Kostengruppe DIN 276 2018-12: 342

**2.2.30 Trennwand H bis 4,7 m WD 255 mm Rw 67 dB F90-A UK Stahlblechprofil verz Doppelständerwerk Mineralwolle MW D 80mm Gipspl. Feuerschutzpl.DF 2lagig D 12,5mm D 12,5mm Q3 2lagig D 12,5mm D 12,5mm Q3**
*** EP-Aufgliederung gefordert
STLB-Bau 2025-10 039
Nichttragende innere Trennwand DIN 4103-1, Einbaubereich 1 DIN 4103-1 (Bereiche mit geringer Menschenansammlung),
Höhe Wand bis '4,7' m,

Dicke Wand '255' mm,

bewertetes Schalldämm-Maß DIN 4109 Rw '67' dB,
Feuerwiderstandsklasse F 90 - A DIN 4102-2, Baustoffklasse DIN 4102-1 A2 (nichtbrennbar), mit Grenzwerten für Ebenheitsabweichungen mit erhöhten Anforderungen DIN 18202 Ausgabe 2019-07 Tabelle 3 Zeile 4 und 7,
Unterkonstruktion aus verzinkten Stahlblechprofilen DIN EN 14195 und DIN 18182-1, als Doppelständerwerk, Ständer durch Distanzstreifen gegeneinander abgestützt, CW/UW 100,
Abstand zwischen den Ständerwerken '5' mm,

Ständerachsabstand '625' mm,

Dämmschicht aus Mineralwolle MW DIN EN 13162, Dämmschichtdicke 80 mm, in Platten, Anwendungsgebiet DIN 4108-10 WTR, einlagig, dicht stoßen,
Beplankung beidseitig, aus Gipsplatten DIN 18180 und DIN EN 520, Feuerschutzplatten Typ DF,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.3f entkoppelt
Dämmung in jedem Ständerwerk
Zulage Beplankung Decklage beidseitig als GKFI-DFH2IR'
Menge: 28,095 m2
- 17,155, Orte: 3.159
- 9,340, Orte: 3.184
- 1,600, Orte: 4.464
Leistungsbereichkatalog: 039
DIN276-1_08: 342
Kostengruppe DIN 276 2018-12: 342

*Hinweis: Feuchtraum*

**2.2.40 Trennwand H bis 3,95 m WD 155 mm Rw 49 dB F90-A UK Stahlblechprofil verz Doppelständerwerk Mineralwolle MW D 40mm Gipspl. Feuerschutzpl.DFH2 2lagig D 12,5mm D 12,5mm Q3 2lagig D 12,5mm D 12,5mm Q3**
*** EP-Aufgliederung gefordert
STLB-Bau 2025-10 039
Nichttragende innere Trennwand DIN 4103-1, Einbaubereich 1 DIN 4103-1 (Bereiche mit geringer Menschenansammlung),
Höhe Wand bis '3,95' m,

Dicke Wand '155' mm,

bewertetes Schalldämm-Maß DIN 4109 Rw '49' dB,
Feuerwiderstandsklasse F 90 - A DIN 4102-2, Baustoffklasse DIN 4102-1 A2 (nichtbrennbar), mit Grenzwerten für Ebenheitsabweichungen mit erhöhten Anforderungen DIN 18202 Ausgabe 2019-07 Tabelle 3 Zeile 4 und 7,
Unterkonstruktion aus verzinkten Stahlblechprofilen DIN EN 14195 und DIN 18182-1, als Doppelständerwerk, Ständer durch Distanzstreifen gegeneinander abgestützt, CW/UW 50,
Abstand zwischen den Ständerwerken '5' mm,

Ständerachsabstand '417' mm,

Dämmschicht aus Mineralwolle MW DIN EN 13162, Dämmschichtdicke 40 mm, in Platten, Anwendungsgebiet DIN 4108-10 WTR, einlagig, dicht stoßen,
Beplankung beidseitig, aus Gipsplatten DIN 18180 und DIN EN 520, imprägnierte Feuerschutzplatten Typ DFH2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.2g entkoppelt
Dämmung in jedem Ständerwerk
Zulage Beplankung Decklage beidseitig als GKFI-DFH2IR'
Menge: 70,112 m2
- 35,056, Orte: 9.11
- 35,056, Orte: 6.540
Leistungsbereichkatalog: 039
DIN276-1_08: 342
Kostengruppe DIN 276 2018-12: 342

**2.2.50 Trennwand H bis 5,05 m WD 330 mm UK Stahlblechprofil verz Doppelständerwerk Mineralwolle MW D 50mm Gipspl. Baupl.H2 2lagig D 12,5mm D 12,5mm Q3 2lagig D 12,5mm D 12,5mm Q3**
*** EP-Aufgliederung gefordert
STLB-Bau 2025-10 039
Nichttragende innere Trennwand DIN 4103-1, Einbaubereich 1 DIN 4103-1 (Bereiche mit geringer Menschenansammlung),
Höhe Wand bis '5,05' m,

Dicke Wand '330' mm,
Baustoffklasse DIN 4102-1 A2 (nichtbrennbar), mit Grenzwerten für Ebenheitsabweichungen mit erhöhten Anforderungen DIN 18202 Ausgabe 2019-07 Tabelle 3 Zeile 4 und 7,
Unterkonstruktion aus verzinkten Stahlblechprofilen DIN EN 14195 und DIN 18182-1, als Doppelständerwerk, Ständer durch Plattenstreifen zug- und druckfest verbunden, CW/UW 75,
Abstand zwischen den Ständerwerken '130' mm,

Ständerachsabstand '625' mm,

Dämmschicht aus Mineralwolle MW DIN EN 13162, Dämmschichtdicke 50 mm, in Platten, Anwendungsgebiet DIN 4108-10 WTR, einlagig, dicht stoßen,
Beplankung beidseitig, aus Gipsplatten DIN 18180 und DIN EN 520, imprägnierte Bauplatten Typ H2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.4b
Dämmung in jedem Ständerwerk'
Menge: 53,196 m2
- 11,743, Orte: 3.16
- 5,086, Orte: 3.220
- 16,354, Orte: 3.223
- 12,999, Orte: 3.195
- 7,014, Orte: 3.198
Leistungsbereichkatalog: 039
DIN276-1_08: 342
Kostengruppe DIN 276 2018-12: 342

**2.2.60 Trennwand H bis 5,05 m WD 560 mm UK Stahlblechprofil verz Doppelständerwerk Mineralwolle MW D 50mm Gipspl. Baupl.H2 2lagig D 12,5mm D 12,5mm Q3 2lagig D 12,5mm D 12,5mm Q3**
*** EP-Aufgliederung gefordert
STLB-Bau 2025-10 039
Nichttragende innere Trennwand DIN 4103-1, Einbaubereich 1 DIN 4103-1 (Bereiche mit geringer Menschenansammlung),
Höhe Wand bis '5,05' m,

Dicke Wand '560' mm,
Baustoffklasse DIN 4102-1 A2 (nichtbrennbar), mit Grenzwerten für Ebenheitsabweichungen mit erhöhten Anforderungen DIN 18202 Ausgabe 2019-07 Tabelle 3 Zeile 4 und 7,
Unterkonstruktion aus verzinkten Stahlblechprofilen DIN EN 14195 und DIN 18182-1, als Doppelständerwerk, Ständer durch Plattenstreifen zug- und druckfest verbunden, CW/UW 75,
Abstand zwischen den Ständerwerken '180' mm,

Ständerachsabstand '625' mm,

Dämmschicht aus Mineralwolle MW DIN EN 13162, Dämmschichtdicke 50 mm, in Platten, Anwendungsgebiet DIN 4108-10 WTR, einlagig, dicht stoßen,
Beplankung beidseitig, aus Gipsplatten DIN 18180 und DIN EN 520, imprägnierte Bauplatten Typ H2,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.4b
Dämmung in jedem Ständerwerk'
Menge: 25,000 m2
Leistungsbereichkatalog: 039
DIN276-1_08: 342
Kostengruppe DIN 276 2018-12: 342

**2.2.70 Trennwand H bis 4,7 m WD 255 mm Rw 55 dB UK Stahlblechprofil verz Doppelständerwerk Mineralwolle MW D 40mm Gipspl. Feuerschutzpl.DFH2IR 2lagig D 12,5mm D 12,5mm Q3 2lagig D 12,5mm D 12,5mm Q3**
*** EP-Aufgliederung gefordert
STLB-Bau 2025-10 039
Nichttragende innere Trennwand DIN 4103-1, Einbaubereich 1 DIN 4103-1 (Bereiche mit geringer Menschenansammlung),
Höhe Wand bis '4,7' m,

Dicke Wand '255' mm,

bewertetes Schalldämm-Maß DIN 4109 Rw '55' dB,
Baustoffklasse DIN 4102-1 A2 (nichtbrennbar), mit Grenzwerten für Ebenheitsabweichungen mit erhöhten Anforderungen DIN 18202 Ausgabe 2019-07 Tabelle 3 Zeile 4 und 7,
Unterkonstruktion aus verzinkten Stahlblechprofilen DIN EN 14195 und DIN 18182-1, als Doppelständerwerk, Ständer durch Plattenstreifen zug- und druckfest verbunden, CW/UW 50,
Abstand zwischen den Ständerwerken '105' mm,

Ständerachsabstand '625' mm,

Dämmschicht aus Mineralwolle MW DIN EN 13162, Dämmschichtdicke 40 mm, in Platten, Anwendungsgebiet DIN 4108-10 WTR, einlagig, dicht stoßen,
Beplankung beidseitig, aus Gipsplatten DIN 18180 und DIN EN 520, imprägnierte Feuerschutzplatten Typ DFH2IR,
1. Seite 2-lagig, Dicke 1. Seite 1. Lage 12,5 mm, Dicke 1. Seite 2. Lage 12,5 mm,
Spachtelung Qualitätsstufe Q3,
2. Seite 2-lagig, Dicke 2. Seite 1. Lage 12,5 mm, Dicke 2. Seite 2. Lage 12,5 mm,
Spachtelung 2. Seite Qualitätsstufe Q3,
befestigen mit systemspezifischen Befestigungsmitteln, Befestigungsuntergrund Beton, Ausführung gemäß Zeichnung und Einzelbeschreibung,
Einzelbeschreibungs-Nr 'W-Typ:
 W2.5b
Dämmung in jedem Ständerwerk'
Menge: 25,985 m2
Orte: 3.61
Leistungsbereichkatalog: 039
DIN276-1_08: 342
Kostengruppe DIN 276 2018-12: 342

#### Abschnitt 2.3 Zementfaser

**2.3.10 Trennwand H bis 4 m WD 100 mm UK Stahlblechprofil verz Einfachständerwerk Mineralwolle MW D 40mm Beplankung beidseitig Zementbaupl. 2lagig D 12,5mm D 12,5mm 2lagig D 12,5mm D 12,5mm**
*** EP-Aufgliederung gefordert
STLB-Bau 2025-10 039
Nichttragende innere Trennwand DIN 4103-1, Einbaubereich 1 DIN 4103-1 (Bereiche mit geringer Menschenansammlung),
Höhe Wand bis '4' m,

Dicke Wand '100' mm,

Unterkonstruktion aus verzinkten Stahlblechprofilen DIN EN 14195 und DIN 18182-1, als Einfachständerwerk, CW/UW 50, Korrosivitätskategorie C3 (mäßig) DIN EN ISO 12944-2, mit erwarteter Schutzdauer H DIN EN ISO 12944-1 von 15 bis 25 Jahren,
Ständerachsabstand '625' mm,

Dämmschicht aus Mineralwolle MW DIN EN 13162, Dämmschichtdicke 40 mm, in Platten, Anwendungsgebiet DIN 4108-10 WTR, einlagig,
Beplankung beidseitig, aus Zementbauplatten,
1. Seite 2-lagig, Dicke 1. Seite 1. Lage 12,5 mm, Dicke 1. Seite 2. Lage 12,5 mm, Fugen mit Bewehrungsstreifen versehen, Fugen und Befestigungsmittel auf der Oberfläche spachteln,
2. Seite 2-lagig, Dicke 2. Seite 1. Lage 12,5 mm, Dicke 2. Seite 2. Lage 12,5 mm,
2. Seite Fugen mit Bewehrungsstreifen versehen, Fugen und Befestigungsmittel spachteln,
befestigen mit systemspezifischen Befestigungsmitteln, Ausführung gemäß Zeichnung und Einzelbeschreibung,
Einzelbeschreibungs-Nr 'armiert
mit systemgeeigneter Flächenspachtelung in Anlehnung an Oberflächenqualität Q3
Verarbeitung auch nach Herstellerrichtlinie
Wand Typ:
W1.1.c'
Menge: 18,852 m2
- 9,800, Orte: 1.30; DIN276-1_08: 342; Kostengruppe DIN 276 2018-12: 342
- 9,052, Orte: 1.31; DIN276-1_08: 342; Kostengruppe DIN 276 2018-12: 342
Leistungsbereichkatalog: 039
DIN276-1_08: 342
Kostengruppe DIN 276 2018-12: 342

*Hinweis: Brandschutz*

**2.3.20 Trennwand H bis 4,65 m WD 125 mm Rw 55 dB F90-A UK Stahlblechprofil verz Einfachständerwerk Mineralwolle MW D 60mm Beplankung beidseitig Zementbaupl. 2lagig D 12,5mm D 12,5mm 2lagig D 12,5mm D 12,5mm**
*** EP-Aufgliederung gefordert
STLB-Bau 2025-10 039
Nichttragende innere Trennwand DIN 4103-1, Einbaubereich 1 DIN 4103-1 (Bereiche mit geringer Menschenansammlung),
Höhe Wand bis '4,65' m,

Dicke Wand '125' mm,

bewertetes Schalldämm-Maß DIN 4109 Rw '55' dB,
Feuerwiderstandsklasse F 90 - A DIN 4102-2,
Unterkonstruktion aus verzinkten Stahlblechprofilen DIN EN 14195 und DIN 18182-1, als Einfachständerwerk, CW/UW 75, Korrosivitätskategorie C3 (mäßig) DIN EN ISO 12944-2, mit erwarteter Schutzdauer H DIN EN ISO 12944-1 von 15 bis 25 Jahren,
Ständerachsabstand '625' mm,

Dämmschicht aus Mineralwolle MW DIN EN 13162, Dämmschichtdicke 60 mm, in Platten, Anwendungsgebiet DIN 4108-10 WTR, einlagig,
Beplankung beidseitig, aus Zementbauplatten,
1. Seite 2-lagig, Dicke 1. Seite 1. Lage 12,5 mm, Dicke 1. Seite 2. Lage 12,5 mm, Fugen mit Bewehrungsstreifen versehen, Fugen und Befestigungsmittel auf der Oberfläche spachteln,
2. Seite 2-lagig, Dicke 2. Seite 1. Lage 12,5 mm, Dicke 2. Seite 2. Lage 12,5 mm,
2. Seite Fugen mit Bewehrungsstreifen versehen, Fugen und Befestigungsmittel spachteln,
befestigen mit systemspezifischen Befestigungsmitteln, Ausführung gemäß Zeichnung und Einzelbeschreibung,
Einzelbeschreibungs-Nr 'armiert
mit systemgeeigneter Flächenspachtelung in Anlehnung an Oberflächenqualität Q3
Verarbeitung auch nach Herstellerrichtlinie
Wand Typ:
W1.2c / W1.5c / W1.6h'
Menge: 163,406 m2
- 18,305, Orte: 3.9; DIN276-1_08: 342; Kostengruppe DIN 276 2018-12: 342
- 7,572, Orte: 3.15; DIN276-1_08: 342; Kostengruppe DIN 276 2018-12: 342
- 25,410, Orte: 3.33; DIN276-1_08: 342; Kostengruppe DIN 276 2018-12: 342
- 3,006, Orte: 3.67; DIN276-1_08: 342; Kostengruppe DIN 276 2018-12: 342
- 9,620, Orte: 3.138; DIN276-1_08: 342; Kostengruppe DIN 276 2018-12: 342
- 10,213, Orte: 3.139; DIN276-1_08: 342; Kostengruppe DIN 276 2018-12: 342
- 16,216, Orte: 3.140; DIN276-1_08: 342; Kostengruppe DIN 276 2018-12: 342
- 28,458, Orte: 3.29; DIN276-1_08: 342; Kostengruppe DIN 276 2018-12: 342
- 26,498, Orte: 3.8; DIN276-1_08: 342; Kostengruppe DIN 276 2018-12: 342
- 1,549, Orte: 3.112; DIN276-1_08: 342; Kostengruppe DIN 276 2018-12: 342
- 2,835, Orte: 3.113; DIN276-1_08: 342; Kostengruppe DIN 276 2018-12: 342
- 8,234, Orte: 3.114; DIN276-1_08: 342; Kostengruppe DIN 276 2018-12: 342
- 5,490, Orte: 3.116; DIN276-1_08: 342; Kostengruppe DIN 276 2018-12: 342
Leistungsbereichkatalog: 039
DIN276-1_08: 342
Kostengruppe DIN 276 2018-12: 342

#### Abschnitt 2.4 Vorsatzschalen

*Hinweis: Vorsatzschale Feucht/Nassraum*

**2.4.10 Vorsatzschale H bis 4 m WD 75 mm UK Stahlblechprofil verz Einfachständerwerk Mineralwolle MW D 40mm Gipspl. Baupl.H2 2lagig D 12,5mm D 12,5mm Q3**
*** EP-Aufgliederung gefordert
STLB-Bau 2025-10 039
Freistehende Vorsatzschale DIN 4103-1, Einbaubereich 1 DIN 4103-1 (Bereiche mit geringer Menschenansammlung),
Höhe Wand bis '4' m,

Dicke Wand '75' mm,
Baustoffklasse DIN 4102-1 A2 (nichtbrennbar),
Unterkonstruktion aus verzinkten Stahlblechprofilen DIN EN 14195 und DIN 18182-1, als Einfachständerwerk, CW/UW 50,
Ständerachsabstand '625' mm,

Dämmschicht aus Mineralwolle MW DIN EN 13162, Dämmschichtdicke 40 mm, in Platten, Anwendungsgebiet DIN 4108-10 WTR, einlagig, dicht stoßen,
Beplankung einseitig, aus Gipsplatten DIN 18180 und DIN EN 520, imprägnierte Bauplatten Typ H2,
1. Seite 2-lagig, Dicke 1. Seite 1. Lage 12,5 mm, Dicke 1. Seite 2. Lage 12,5 mm,
Spachtelung Qualitätsstufe Q3,
befestigen mit systemspezifischen Befestigungsmitteln, Befestigungsuntergrund Beton, Ausführung gemäß Zeichnung und Einzelbeschreibung,
Einzelbeschreibungs-Nr 'W-Typ:
W3.1b'
Menge: 203,789 m2
- 8,793, Orte: 9.636; DIN276-1_08: 342; Kostengruppe DIN 276 2018-12: 342
- 12,301, Orte: 9.641; DIN276-1_08: 342; Kostengruppe DIN 276 2018-12: 342
- 8,793, Orte: 9.642; DIN276-1_08: 342; Kostengruppe DIN 276 2018-12: 342
- 8,793, Orte: 9.644; DIN276-1_08: 342; Kostengruppe DIN 276 2018-12: 342
- 1,101, Orte: 9.645; DIN276-1_08: 342; Kostengruppe DIN 276 2018-12: 342
- 1,101, Orte: 9.647; DIN276-1_08: 342; Kostengruppe DIN 276 2018-12: 342
- 3,445, Orte: 9.649; DIN276-1_08: 342; Kostengruppe DIN 276 2018-12: 342
- 0,817, Orte: 9.650; DIN276-1_08: 342; Kostengruppe DIN 276 2018-12: 342
- 3,355, Orte: 9.652; DIN276-1_08: 342; Kostengruppe DIN 276 2018-12: 342
- 0,728, Orte: 9.653; DIN276-1_08: 342; Kostengruppe DIN 276 2018-12: 342
- 12,301, Orte: 6.739; DIN276-1_08: 342; Kostengruppe DIN 276 2018-12: 342
- 8,793, Orte: 6.542; DIN276-1_08: 342; Kostengruppe DIN 276 2018-12: 342
- 8,793, Orte: 6.543; DIN276-1_08: 342; Kostengruppe DIN 276 2018-12: 342
- 1,101, Orte: 6.741; DIN276-1_08: 342; Kostengruppe DIN 276 2018-12: 342
- 1,101, Orte: 6.743; DIN276-1_08: 342; Kostengruppe DIN 276 2018-12: 342
- 3,445, Orte: 6.745; DIN276-1_08: 342; Kostengruppe DIN 276 2018-12: 342
- 0,817, Orte: 6.746; DIN276-1_08: 342; Kostengruppe DIN 276 2018-12: 342
- 3,621, Orte: 6.748; DIN276-1_08: 342; Kostengruppe DIN 276 2018-12: 342
- 0,817, Orte: 6.749; DIN276-1_08: 342; Kostengruppe DIN 276 2018-12: 342
- 9,621, Orte: 12.144; DIN276-1_08: 342; Kostengruppe DIN 276 2018-12: 342
- 9,621, Orte: 12.149; DIN276-1_08: 342; Kostengruppe DIN 276 2018-12: 342
- 8,323, Orte: 3.125; DIN276-1_08: 342; Kostengruppe DIN 276 2018-12: 342
- 21,655, Orte: 6.609; DIN276-1_08: 342; Kostengruppe DIN 276 2018-12: 342
- 21,449, Orte: 6.751; DIN276-1_08: 342; Kostengruppe DIN 276 2018-12: 342
- 21,655, Orte: 9.568; DIN276-1_08: 342; Kostengruppe DIN 276 2018-12: 342
- 21,449, Orte: 9.708; DIN276-1_08: 342; Kostengruppe DIN 276 2018-12: 342
Leistungsbereichkatalog: 039
DIN276-1_08: 342
Kostengruppe DIN 276 2018-12: 342

**2.4.20 Vorsatzschale H bis 4,55 m WD 100 mm UK Stahlblechprofil verz Einfachständerwerk Mineralwolle MW D 60mm Gipspl. Baupl.H2 2lagig D 12,5mm D 12,5mm Q3**
*** EP-Aufgliederung gefordert
STLB-Bau 2025-10 039
Freistehende Vorsatzschale DIN 4103-1, Einbaubereich 1 DIN 4103-1 (Bereiche mit geringer Menschenansammlung),
Höhe Wand bis '4,55' m,

Dicke Wand '100' mm,
Baustoffklasse DIN 4102-1 A2 (nichtbrennbar),
Unterkonstruktion aus verzinkten Stahlblechprofilen DIN EN 14195 und DIN 18182-1, als Einfachständerwerk, CW/UW 75,
Ständerachsabstand '625' mm,

Dämmschicht aus Mineralwolle MW DIN EN 13162, Dämmschichtdicke 60 mm, in Platten, Anwendungsgebiet DIN 4108-10 WTR, einlagig, dicht stoßen,
Beplankung einseitig, aus Gipsplatten DIN 18180 und DIN EN 520, imprägnierte Bauplatten Typ H2,
1. Seite 2-lagig, Dicke 1. Seite 1. Lage 12,5 mm, Dicke 1. Seite 2. Lage 12,5 mm,
Spachtelung Qualitätsstufe Q3,
befestigen mit systemspezifischen Befestigungsmitteln, Befestigungsuntergrund Beton, Ausführung gemäß Zeichnung und Einzelbeschreibung,
Einzelbeschreibungs-Nr 'W-Typ:
W3.2b'
Menge: 227,569 m2
- 12,301, Orte: 9.633; DIN276-1_08: 342; Kostengruppe DIN 276 2018-12: 342
- 12,301, Orte: 9.643; DIN276-1_08: 342; Kostengruppe DIN 276 2018-12: 342
- 3,355, Orte: 9.646; DIN276-1_08: 342; Kostengruppe DIN 276 2018-12: 342
- 3,179, Orte: 9.648; DIN276-1_08: 342; Kostengruppe DIN 276 2018-12: 342
- 3,179, Orte: 9.651; DIN276-1_08: 342; Kostengruppe DIN 276 2018-12: 342
- 3,621, Orte: 9.654; DIN276-1_08: 342; Kostengruppe DIN 276 2018-12: 342
- 3,780, Orte: 3.214; DIN276-1_08: 342; Kostengruppe DIN 276 2018-12: 342
- 12,301, Orte: 6.732; DIN276-1_08: 342; Kostengruppe DIN 276 2018-12: 342
- 8,793, Orte: 6.735; DIN276-1_08: 342; Kostengruppe DIN 276 2018-12: 342
- 12,301, Orte: 6.740; DIN276-1_08: 342; Kostengruppe DIN 276 2018-12: 342
- 3,355, Orte: 6.742; DIN276-1_08: 342; Kostengruppe DIN 276 2018-12: 342
- 3,179, Orte: 6.744; DIN276-1_08: 342; Kostengruppe DIN 276 2018-12: 342
- 3,179, Orte: 6.747; DIN276-1_08: 342; Kostengruppe DIN 276 2018-12: 342
- 3,355, Orte: 6.750; DIN276-1_08: 342; Kostengruppe DIN 276 2018-12: 342
- 9,967, Orte: 3.93; DIN276-1_08: 342; Kostengruppe DIN 276 2018-12: 342
- 3,178, Orte: 3.94; DIN276-1_08: 342; Kostengruppe DIN 276 2018-12: 342
- 4,588, Orte: 3.101; DIN276-1_08: 342; Kostengruppe DIN 276 2018-12: 342
- 5,890, Orte: 3.102; DIN276-1_08: 342; Kostengruppe DIN 276 2018-12: 342
- 8,924, Orte: 12.105; DIN276-1_08: 342; Kostengruppe DIN 276 2018-12: 342
- 0,735, Orte: 3.217; DIN276-1_08: 342; Kostengruppe DIN 276 2018-12: 342
- 6,802, Orte: 12.146; DIN276-1_08: 342; Kostengruppe DIN 276 2018-12: 342
- 6,802, Orte: 12.147; DIN276-1_08: 342; Kostengruppe DIN 276 2018-12: 342
- 16,806, Orte: 12.148; DIN276-1_08: 342; Kostengruppe DIN 276 2018-12: 342
- 6,345, Orte: 12.152; DIN276-1_08: 342; Kostengruppe DIN 276 2018-12: 342
- 11,383, Orte: 3.126; DIN276-1_08: 342; Kostengruppe DIN 276 2018-12: 342
- 4,563, Orte: 1.94; DIN276-1_08: 342; Kostengruppe DIN 276 2018-12: 342
- 4,563, Orte: 1.95; DIN276-1_08: 342; Kostengruppe DIN 276 2018-12: 342
- 11,092, Orte: 3.193; DIN276-1_08: 342; Kostengruppe DIN 276 2018-12: 342
- 18,919, Orte: 3.194; DIN276-1_08: 342; Kostengruppe DIN 276 2018-12: 342
- 18,833, Orte: 3.201; DIN276-1_08: 342; Kostengruppe DIN 276 2018-12: 342
Leistungsbereichkatalog: 039
DIN276-1_08: 342
Kostengruppe DIN 276 2018-12: 342

**2.4.30 Vorsatzschale H bis 3,5 m WD 100 mm UK Stahlblechprofil verz Einfachständerwerk Mineralwolle MW D 60mm Beplankung einseitig Zementbaupl. 2lagig D 12,5mm D 12,5mm**
*** EP-Aufgliederung gefordert
STLB-Bau 2025-10 039
Freistehende Vorsatzschale DIN 4103-1, Einbaubereich 1 DIN 4103-1 (Bereiche mit geringer Menschenansammlung),
Höhe Wand bis '3,5' m,

Dicke Wand '100' mm,

Unterkonstruktion aus verzinkten Stahlblechprofilen DIN EN 14195 und DIN 18182-1, als Einfachständerwerk, CW/UW 75, Korrosivitätskategorie C3 (mäßig) DIN EN ISO 12944-2, mit erwarteter Schutzdauer H DIN EN ISO 12944-1 von 15 bis 25 Jahren,
Ständerachsabstand '625' mm,

Dämmschicht aus Mineralwolle MW DIN EN 13162, Dämmschichtdicke 60 mm, in Platten, Anwendungsgebiet DIN 4108-10 WTR, einlagig,
Beplankung einseitig, aus Zementbauplatten,
1. Seite 2-lagig, Dicke 1. Seite 1. Lage 12,5 mm, Dicke 1. Seite 2. Lage 12,5 mm, Fugen mit Bewehrungsstreifen versehen, Fugen und Befestigungsmittel auf der Oberfläche spachteln,
befestigen mit systemspezifischen Befestigungsmitteln, Ausführung gemäß Zeichnung und Einzelbeschreibung,
Einzelbeschreibungs-Nr 'mit systemgeeigneter Flächenspachtelung in Anlehnung an Oberflächenqualität Q3
Verarbeitung auch nach Herstellerrichtlinie
W-Typ:
W3.2.c'
Menge: 25,172 m2
- 4,994, Orte: 3.69
- 5,044, Orte: 3.70
- 11,315, Orte: 3.71
- 3,819, Orte: 3.226
Leistungsbereichkatalog: 039
DIN276-1_08: 342
Kostengruppe DIN 276 2018-12: 342

*Hinweis: Vorsatzschale*

**2.4.40 Vorsatzschale H bis 2,95 m WD 75 mm UK Stahlblechprofil verz Einfachständerwerk Mineralwolle MW D 40mm Gipspl. Baupl.A 2lagig D 12,5mm D 12,5mm Q3**
*** EP-Aufgliederung gefordert
STLB-Bau 2025-10 039
Freistehende Vorsatzschale DIN 4103-1, Einbaubereich 1 DIN 4103-1 (Bereiche mit geringer Menschenansammlung),
Höhe Wand bis '2,95' m,

Dicke Wand '75' mm,
Baustoffklasse DIN 4102-1 A2 (nichtbrennbar),
Unterkonstruktion aus verzinkten Stahlblechprofilen DIN EN 14195 und DIN 18182-1, als Einfachständerwerk, CW/UW 50,
Ständerachsabstand '625' mm,

Dämmschicht aus Mineralwolle MW DIN EN 13162, Dämmschichtdicke 40 mm, in Platten, Anwendungsgebiet DIN 4108-10 WTR, einlagig, dicht stoßen,
Beplankung einseitig, aus Gipsplatten DIN 18180 und DIN EN 520, Bauplatten Typ A,
1. Seite 2-lagig, Dicke 1. Seite 1. Lage 12,5 mm, Dicke 1. Seite 2. Lage 12,5 mm,
Spachtelung Qualitätsstufe Q3,
befestigen mit systemspezifischen Befestigungsmitteln, Befestigungsuntergrund Beton, Ausführung gemäß Zeichnung und Einzelbeschreibung,
Einzelbeschreibungs-Nr 'W-Typ:
W3.1a'
Menge: 12,677 m2
- 12,077, Orte: 12.83; DIN276-1_08: 342; Kostengruppe DIN 276 2018-12: 342
- 0,600, Orte: 12.84; DIN276-1_08: 342; Kostengruppe DIN 276 2018-12: 342
Leistungsbereichkatalog: 039
DIN276-1_08: 342
Kostengruppe DIN 276 2018-12: 342

#### Abschnitt 2.5 Schachtwände

**2.5.10 Schachtwand H bis 4,95 m WD 100 mm Rw 44 dB UK Stahlblechprofil verz Einfachständerwerk Mineralwolle MW D 60mm Gipspl. Feuerschutzpl.DFR 2lagig D 12,5mm D 12,5mm Q3**
*** EP-Aufgliederung gefordert
STLB-Bau 2025-10 039
Schachtwand DIN 4103-1, Einbaubereich 1 DIN 4103-1 (Bereiche mit geringer Menschenansammlung),
Höhe Wand bis '4,95' m,

Dicke Wand '100' mm,

bewertetes Schalldämm-Maß DIN 4109 Rw '44' dB,
Baustoffklasse DIN 4102-1 A2 (nichtbrennbar),
Unterkonstruktion aus verzinkten Stahlblechprofilen DIN EN 14195 und DIN 18182-1, als Einfachständerwerk, CW/UW 75,
Ständerachsabstand '625' mm,

Dämmschicht aus Mineralwolle MW DIN EN 13162, Dämmschichtdicke 60 mm, in Platten, Anwendungsgebiet DIN 4108-10 WTR, einlagig, dicht stoßen,
Beplankung einseitig, aus Gipsplatten DIN 18180 und DIN EN 520, Feuerschutzplatten, Typ DFR,
1. Seite 2-lagig, Dicke 1. Seite 1. Lage 12,5 mm, Dicke 1. Seite 2. Lage 12,5 mm,
Spachtelung Qualitätsstufe Q3,
befestigen mit systemspezifischen Befestigungsmitteln, Befestigungsuntergrund Beton, Ausführung gemäß Zeichnung und Einzelbeschreibung,
Einzelbeschreibungs-Nr 'W-Typ:
W3.3a
mit schachtseitiger CW-Profilabdeckung mit Massivbauplatte 20mm'
Menge: 612,089 m2
- 20,832, Orte: 9.7; DIN276-1_08: 342; Kostengruppe DIN 276 2018-12: 342
- 26,226, Orte: 3.4; DIN276-1_08: 342; Kostengruppe DIN 276 2018-12: 342
- 3,290, Orte: 3.5; DIN276-1_08: 342; Kostengruppe DIN 276 2018-12: 342
- 1,774, Orte: 6.202; DIN276-1_08: 342; Kostengruppe DIN 276 2018-12: 342
- 1,834, Orte: 6.203; DIN276-1_08: 342; Kostengruppe DIN 276 2018-12: 342
- 6,017, Orte: 9.163; DIN276-1_08: 342; Kostengruppe DIN 276 2018-12: 342
- 1,774, Orte: 9.164; DIN276-1_08: 342; Kostengruppe DIN 276 2018-12: 342
- 6,359, Orte: 9.165; DIN276-1_08: 342; Kostengruppe DIN 276 2018-12: 342
- 1,492, Orte: 9.166; DIN276-1_08: 342; Kostengruppe DIN 276 2018-12: 342
- 5,829, Orte: 12.49; DIN276-1_08: 342; Kostengruppe DIN 276 2018-12: 342
- 2,107, Orte: 12.50; DIN276-1_08: 342; Kostengruppe DIN 276 2018-12: 342
- 7,527, Orte: 12.51; DIN276-1_08: 342; Kostengruppe DIN 276 2018-12: 342
- 1,654, Orte: 12.52; DIN276-1_08: 342; Kostengruppe DIN 276 2018-12: 342
- 13,616, Orte: 12.53; DIN276-1_08: 342; Kostengruppe DIN 276 2018-12: 342
- 18,867, Orte: 9.181; DIN276-1_08: 342; Kostengruppe DIN 276 2018-12: 342
- 24,787, Orte: 9.185; DIN276-1_08: 342; Kostengruppe DIN 276 2018-12: 342
- 2,984, Orte: 3.27; DIN276-1_08: 342; Kostengruppe DIN 276 2018-12: 342
- 28,582, Orte: 3.28; DIN276-1_08: 342; Kostengruppe DIN 276 2018-12: 342
- 8,446, Orte: 3.35; DIN276-1_08: 342; Kostengruppe DIN 276 2018-12: 342
- 3,965, Orte: 1.110; DIN276-1_08: 342; Kostengruppe DIN 276 2018-12: 342
- 2,554, Orte: 3.50; DIN276-1_08: 342; Kostengruppe DIN 276 2018-12: 342
- 9,368, Orte: 6.395; DIN276-1_08: 342; Kostengruppe DIN 276 2018-12: 342
- 24,765, Orte: 6.401; DIN276-1_08: 342; Kostengruppe DIN 276 2018-12: 342
- 6,283, Orte: 6.410; DIN276-1_08: 342; Kostengruppe DIN 276 2018-12: 342
- 2,408, Orte: 6.412; DIN276-1_08: 342; Kostengruppe DIN 276 2018-12: 342
- 24,765, Orte: 6.416; DIN276-1_08: 342; Kostengruppe DIN 276 2018-12: 342
- 9,378, Orte: 6.426; DIN276-1_08: 342; Kostengruppe DIN 276 2018-12: 342
- 11,873, Orte: 6.431; DIN276-1_08: 342; Kostengruppe DIN 276 2018-12: 342
- 12,362, Orte: 6.433; DIN276-1_08: 342; Kostengruppe DIN 276 2018-12: 342
- 6,301, Orte: 6.442; DIN276-1_08: 342; Kostengruppe DIN 276 2018-12: 342
- 2,397, Orte: 6.444; DIN276-1_08: 342; Kostengruppe DIN 276 2018-12: 342
- 24,768, Orte: 6.449; DIN276-1_08: 342; Kostengruppe DIN 276 2018-12: 342
- 4,715, Orte: 9.221; DIN276-1_08: 342; Kostengruppe DIN 276 2018-12: 342
- 6,039, Orte: 9.222; DIN276-1_08: 342; Kostengruppe DIN 276 2018-12: 342
- 2,397, Orte: 9.223; DIN276-1_08: 342; Kostengruppe DIN 276 2018-12: 342
- 24,833, Orte: 9.228; DIN276-1_08: 342; Kostengruppe DIN 276 2018-12: 342
- 9,492, Orte: 9.239; DIN276-1_08: 342; Kostengruppe DIN 276 2018-12: 342
- 11,864, Orte: 9.244; DIN276-1_08: 342; Kostengruppe DIN 276 2018-12: 342
- 12,371, Orte: 9.246; DIN276-1_08: 342; Kostengruppe DIN 276 2018-12: 342
- 4,701, Orte: 9.248; DIN276-1_08: 342; Kostengruppe DIN 276 2018-12: 342
- 6,024, Orte: 9.249; DIN276-1_08: 342; Kostengruppe DIN 276 2018-12: 342
- 2,309, Orte: 9.250; DIN276-1_08: 342; Kostengruppe DIN 276 2018-12: 342
- 24,768, Orte: 9.255; DIN276-1_08: 342; Kostengruppe DIN 276 2018-12: 342
- 6,301, Orte: 9.273; DIN276-1_08: 342; Kostengruppe DIN 276 2018-12: 342
- 2,402, Orte: 12.89; DIN276-1_08: 342; Kostengruppe DIN 276 2018-12: 342
- 22,115, Orte: 12.90; DIN276-1_08: 342; Kostengruppe DIN 276 2018-12: 342
- 20,832, Orte: 6.481; DIN276-1_08: 342; Kostengruppe DIN 276 2018-12: 342
- 9,405, Orte: 6.494; DIN276-1_08: 342; Kostengruppe DIN 276 2018-12: 342
- 9,489, Orte: 6.497; DIN276-1_08: 342; Kostengruppe DIN 276 2018-12: 342
- 9,293, Orte: 9.293; DIN276-1_08: 342; Kostengruppe DIN 276 2018-12: 342
- 2,820, Orte: 3.104; DIN276-1_08: 342; Kostengruppe DIN 276 2018-12: 342
- 6,283, Orte: 9.554; DIN276-1_08: 342; Kostengruppe DIN 276 2018-12: 342
- 4,701, Orte: 6.598; DIN276-1_08: 342; Kostengruppe DIN 276 2018-12: 342
- 4,715, Orte: 6.600; DIN276-1_08: 342; Kostengruppe DIN 276 2018-12: 342
- 1,201, Orte: 12.158; DIN276-1_08: 342; Kostengruppe DIN 276 2018-12: 342
- 6,039, Orte: 6.610; DIN276-1_08: 342; Kostengruppe DIN 276 2018-12: 342
- 6,039, Orte: 6.611; DIN276-1_08: 342; Kostengruppe DIN 276 2018-12: 342
- 6,017, Orte: 6.631; DIN276-1_08: 342; Kostengruppe DIN 276 2018-12: 342
- 6,017, Orte: 6.634; DIN276-1_08: 342; Kostengruppe DIN 276 2018-12: 342
- 29,810, Orte: 12.176; DIN276-1_08: 342; Kostengruppe DIN 276 2018-12: 342
- 23,913, Orte: 3.206; DIN276-1_08: 342; Kostengruppe DIN 276 2018-12: 342
Leistungsbereichkatalog: 039
DIN276-1_08: 342
Kostengruppe DIN 276 2018-12: 342

**2.5.20 Schachtwand H bis 3,55 m WD 105 mm Rw 49 dB F90-A UK Stahlblechprofil verz Einfachständerwerk Mineralwolle MW D 40mm Gipspl. Feuerschutzpl.DFH2IR 2lagig D 15mm D 15mm Q3**
*** EP-Aufgliederung gefordert
STLB-Bau 2025-10 039
Schachtwand DIN 4103-1, Einbaubereich 1 DIN 4103-1 (Bereiche mit geringer Menschenansammlung),
Höhe Wand bis '3,55' m,

Dicke Wand '105' mm,

bewertetes Schalldämm-Maß DIN 4109 Rw '49' dB,
Feuerwiderstandsklasse F 90 - A DIN 4102-2, Baustoffklasse DIN 4102-1 A2 (nichtbrennbar),
Unterkonstruktion aus verzinkten Stahlblechprofilen DIN EN 14195 und DIN 18182-1, als Einfachständerwerk mit Doppelprofilen, CW/UW 75,
Ständerachsabstand '625' mm,

Dämmschicht aus Mineralwolle MW DIN EN 13162, Dämmschichtdicke 40 mm, in Platten, Anwendungsgebiet DIN 4108-10 WTR, einlagig, dicht stoßen,
Beplankung einseitig, aus Gipsplatten DIN 18180 und DIN EN 520, imprägnierte Feuerschutzplatten Typ DFH2IR,
1. Seite 2-lagig, Dicke 1. Seite 1. Lage 15 mm, Dicke 1. Seite 2. Lage 15 mm,
Spachtelung Qualitätsstufe Q3,
befestigen mit systemspezifischen Befestigungsmitteln, Befestigungsuntergrund Beton, Ausführung gemäß Zeichnung und Einzelbeschreibung,
Einzelbeschreibungs-Nr '+eingestellte Plattenlage 12,5mm GKF DF
W-Typ:
W3.4f
mit schachtseitiger CW-Profilabdeckung mit Massivbauplatte 20mm'
Menge: 26,270 m2
- 13,135, Orte: 1.8
- 13,135, Orte: 1.42
Leistungsbereichkatalog: 039
DIN276-1_08: 342
Kostengruppe DIN 276 2018-12: 342

*Hinweis: Feuchtraum*

**2.5.30 Schachtwand H bis 5,2 m WD 100 mm Rw 44 dB UK Stahlblechprofil verz Einfachständerwerk Mineralwolle MW D 60mm Gipspl. Feuerschutzpl.DFH2 2lagig D 20mm D 20mm Q3**
*** EP-Aufgliederung gefordert
STLB-Bau 2025-10 039
Schachtwand DIN 4103-1, Einbaubereich 1 DIN 4103-1 (Bereiche mit geringer Menschenansammlung),
Höhe Wand bis '5,2' m,

Dicke Wand '100' mm,

bewertetes Schalldämm-Maß DIN 4109 Rw '44' dB,
Baustoffklasse DIN 4102-1 A2 (nichtbrennbar),
Unterkonstruktion aus verzinkten Stahlblechprofilen DIN EN 14195 und DIN 18182-1, als Einfachständerwerk, CW/UW 75,
Ständerachsabstand '625' mm,

Dämmschicht aus Mineralwolle MW DIN EN 13162, Dämmschichtdicke 60 mm, in Platten, Anwendungsgebiet DIN 4108-10 WTR, einlagig, dicht stoßen,
Beplankung einseitig, aus Gipsplatten DIN 18180 und DIN EN 520, imprägnierte Feuerschutzplatten Typ DFH2,
1. Seite 2-lagig, Dicke 1. Seite 1. Lage 20 mm, Dicke 1. Seite 2. Lage 20 mm,
Spachtelung Qualitätsstufe Q3,
befestigen mit systemspezifischen Befestigungsmitteln, Befestigungsuntergrund Beton, Ausführung gemäß Zeichnung und Einzelbeschreibung,
Einzelbeschreibungs-Nr 'W-Typ:
W3.3b
mit schachtseitiger CW-Profilabdeckung mit Massivbauplatte 20mm'
Menge: 80,437 m2
- 20,633, Orte: 9.10; DIN276-1_08: 342; Kostengruppe DIN 276 2018-12: 342
- 10,020, Orte: 3.36; DIN276-1_08: 342; Kostengruppe DIN 276 2018-12: 342
- 20,633, Orte: 6.539; DIN276-1_08: 342; Kostengruppe DIN 276 2018-12: 342
- 29,151, Orte: 12.177; DIN276-1_08: 342; Kostengruppe DIN 276 2018-12: 342
Leistungsbereichkatalog: 039
DIN276-1_08: 342
Kostengruppe DIN 276 2018-12: 342

*Hinweis: Nassraum*

**2.5.40 Schachtwand H bis 3 m WD 100 mm Rw 44 dB UK Stahlblechprofil verz Einfachständerwerk Mineralwolle MW D 60mm Beplankung einseitig Zementbaupl. 2lagig D 12,5mm D 12,5mm**
*** EP-Aufgliederung gefordert
STLB-Bau 2025-10 039
Schachtwand DIN 4103-1, Einbaubereich 1 DIN 4103-1 (Bereiche mit geringer Menschenansammlung),
Höhe Wand bis '3' m,

Dicke Wand '100' mm,

bewertetes Schalldämm-Maß DIN 4109 Rw '44' dB,

Unterkonstruktion aus verzinkten Stahlblechprofilen DIN EN 14195 und DIN 18182-1, als Einfachständerwerk, CW/UW 75, Korrosivitätskategorie C3 (mäßig) DIN EN ISO 12944-2, mit erwarteter Schutzdauer H DIN EN ISO 12944-1 von 15 bis 25 Jahren,
Ständerachsabstand '625' mm,

Dämmschicht aus Mineralwolle MW DIN EN 13162, Dämmschichtdicke 60 mm, in Platten, Anwendungsgebiet DIN 4108-10 WTR, einlagig,
Beplankung einseitig, aus Zementbauplatten,
1. Seite 2-lagig, Dicke 1. Seite 1. Lage 12,5 mm, Dicke 1. Seite 2. Lage 12,5 mm, Fugen mit Bewehrungsstreifen versehen, Fugen und Befestigungsmittel auf der Oberfläche spachteln,
befestigen mit systemspezifischen Befestigungsmitteln, Ausführung gemäß Zeichnung und Einzelbeschreibung,
Einzelbeschreibungs-Nr 'mit systemgeeigneter Flächenspachtelung in Anlehnung an Oberflächenqualität Q3
Verarbeitung auch nach Herstellerrichtlinie
W-Typ:
W3.3.c'
Menge: 4,302 m2
Orte: 3.6; DIN276-1_08: 342; Kostengruppe DIN 276 2018-12: 342
Leistungsbereichkatalog: 039
DIN276-1_08: 342
Kostengruppe DIN 276 2018-12: 342

#### Abschnitt 2.6 Schürzen

**2.6.10 Schürze H 500 mm WD:125mm UK Stahlblechprofil verz MW D 60mm Gipspl. Feuerschutzpl.DFH2IR D 12,5mm Q3**
Deckenschürze zur Lastabtragung gemäß DIN 4103-1,
hängend in Primärkonstruktion des Gebäudes verankert.
Linienlasten aus Einbaubereich 1,
mit Türeinbau in Anschlusswand als Elementtrennwand.
Wandhöhe:  500 m
Wanddicke:  125 mm
Wandlänge: 1.625mm
Schallschutz: Rw >=55dB
Oberer Anschluss starr,
vorhandener Befestigungsuntergrund Stahlbeton,
seitliche Anschlüsse dicht an Holzträger anschließen
Ausführung mit Unterkonstruktion aus verzinkten Stahlblechprofilen DIN 18182-1,
Metallständer als Einfach-Profile UA 75, als Einfachständerwerk,
Einspannung an der Rohdecke mittels Befestigungskit für UA 75.
Mineralwolle MW DIN EN 13162, Dämmschichtdicke 60 mm, in Platten, Anwendungsgebiet DIN 4108-10 WI,
Achsabstand 312.5 mm
Wandhöhe der anzuschließenden Wand bis UK Deckenschürze: bis 3.00 m
Beplankung beidseitig sowie untere Abdeckung/Stirnseite aus Gipsplatten GKFI DIN 18180 bzw. Typ DFH2IR EN 520:
zweilagig, Plattendicke 12,5 mm, Verarbeitung gemäß DIN 18181.
Verschraubung mit  bauaufsichtlich zugelassenen Verbindungsmitteln.
Verspachtelung der Gipsplatten gemäß Qualitätsstufe Q3
Verarbeitung gemäß DIN 18181. Die Ausführung erfolgt unter Verwendung von DIN EN 13963, Spachtelmaterial
Ausführung gemäß Herstellervorschrift und Verwendbarkeitsnachweis
Menge: 32,000 St

**2.6.20 Schürze H 2000 mm WD:125mm UK Stahlblechprofil verz MW D 60mm Gipspl. Feuerschutzpl.DFH2IR D 12,5mm Q3**
Deckenschürze zur Lastabtragung gemäß DIN 4103-1,
hängend in Primärkonstruktion des Gebäudes verankert.
Linienlasten aus Einbaubereich 1,
als Blende über Ausgabetresen.
Wandhöhe:  2000 m
Wanddicke:  125 mm
Oberer Anschluss starr,
vorhandener Befestigungsuntergrund Stahlbeton,
seitliche Anschluss dicht an Holzträger anschließen
Aussparung in gesonderter Position
Ausführung mit Unterkonstruktion aus verzinkten Stahlblechprofilen DIN 18182-1,
Metallständer als Einfach-Profile UA 75, als Einfachständerwerk,
Einspannung an der Rohdecke mittels Befestigungskit für UA 75.
Mineralwolle MW DIN EN 13162, Dämmschichtdicke 60 mm, in Platten, Anwendungsgebiet DIN 4108-10 WI,
Achsabstand 312.5 mm
Mit dazwischenliegenden Befestigungstraversen zu Aufnahme einer Edelstahlbekleidung
Beplankung beidseitig sowie untere Abdeckung/Stirnseite aus Gipsplatten GKFI DIN 18180 bzw. Typ DFH2IR EN 520:
zweilagig, Plattendicke 12,5 mm, Verarbeitung gemäß DIN 18181.
Verschraubung mit  bauaufsichtlich zugelassenen Verbindungsmitteln.
Verspachtelung der Gipsplatten gemäß Qualitätsstufe Q3
Verarbeitung gemäß DIN 18181. Die Ausführung erfolgt unter Verwendung von DIN EN 13963, Spachtelmaterial
Ausführung gemäß Herstellervorschrift und Verwendbarkeitsnachweis

Lage:
Ausgabe Küche
Menge: 17,600 m

**2.6.30 Aussparungen Schürze bei Holzträgern**
Aussparungen Schürze bei Holzträgern

An vor beschriebenen Schürzen
Abmessung Holzträger:
h=  500mm
b=  200mm

Schürze dicht an Holzträger anschließen
Menge: 7,000 St

**2.6.40 Schürze H 990 mm L 1620mm WD:125mm UK Stahlhohlprofile, 2x Gipspl. Feuerschutzpl.DFH2IR D 12,5mm Q3**
Deckenschürze zur Lastabtragung gemäß DIN 4103-1,
hängend in Primärkonstruktion des Gebäudes verankert.
Linienlasten aus Einbaubereich 1,
mit Türeinbau in Anschlusswand als Elementtrennwand.
Wandhöhe:  990 mm
Wanddicke:  125 mm
Wandlänge: 1.620mm
Brandschutz : F90
Schallschutz: Rw >=55dB
Oberer Anschluss starr,
vorhandener Befestigungsuntergrund Holzträger,
Befestigung unter Berücksichtigung der Abbranddicke von 65mm
Seitlicher Anschluss dicht an Holzstütze anschließend
Anschlüsse an Holz hinterlegt mit 2x12,5mm GKFI wie Wand
Mit je 15mm Überstand über die ETW-Breite
Ausführung mit Unterkonstruktion aus Stahlhohlprofilen
mit Brandschutzverkleidungen gem. Erfordernis
Bestehend aus:
Stützrohr 50x50x5mmm, Achsabstand nach Erfordernis
Ober-Untergurt 50x50x5mm
Dazwischen CW/UW75 Profile zur Aufnahme der Beplankung
Incl. Brandschutztraversen zur Befestigung von Wandverkleidungen.
Höhe der anzuschließenden ETW/Tür bis UK Deckenschürze: bis 3.50 m
Beplankung beidseitig sowie untere Abdeckung/Stirnseite aus Gipsplatten GKFI DIN 18180 bzw. Typ DFH2IR EN 520:
zweilagig, Plattendicke 12,5 mm, Verarbeitung gemäß DIN 18181.
Verschraubung mit  bauaufsichtlich zugelassenen Verbindungsmitteln.
Verspachtelung der Gipsplatten gemäß Qualitätsstufe Q3
Verarbeitung gemäß DIN 18181. Die Ausführung erfolgt unter Verwendung von DIN EN 13963, Spachtelmaterial
Ausführung gemäß Herstellervorschrift und Verwendbarkeitsnachweis
Zeichnung: 7262
Menge: 1,000 St

**2.6.50 Schürze H 1040 mm L 1570mm WD:125mm UK Stahlhohlprofile, 2x Gipspl. Feuerschutzpl.DFH2IR D 12,5mm Q3**
Deckenschürze zur Lastabtragung gemäß DIN 4103-1,
hängend in Primärkonstruktion des Gebäudes verankert.
Linienlasten aus Einbaubereich 1,
mit Türeinbau in Anschlusswand als Elementtrennwand.
Wandhöhe:  1040 mm
Wanddicke:  125 mm
Wandlänge: 1.570mm
Brandschutz : F90
Schallschutz: Rw >=55dB
Oberer Anschluss starr,
vorhandener Befestigungsuntergrund StB Decke,
Befestigung unter Berücksichtigung der Abbranddicke von 65mm
Seitlicher Anschluss dicht an StB-Stütze anschließend
Ausführung mit Unterkonstruktion aus Stahlhohlprofilen
mit Brandschutzverkleidungen gem. Erfordernis
Bestehend aus:
Stützrohr 50x50x5mmm, Achsabstand nach Erfordernis
Ober-Untergurt 50x50x5mm
Dazwischen CW/UW75 Profile zur Aufnahme der Beplankung
Incl. Brandschutztraversen zur Befestigung von Wandverkleidungen.
Höhe der anzuschließenden ETW/Tür bis UK Deckenschürze: bis 3.50 m
Beplankung beidseitig sowie untere Abdeckung/Stirnseite aus Gipsplatten GKFI DIN 18180 bzw. Typ DFH2IR EN 520:
einlagig, Plattendicke 12,5 mm, Verarbeitung gemäß DIN 18181.
Verschraubung mit  bauaufsichtlich zugelassenen Verbindungsmitteln.
Verspachtelung der Gipsplatten gemäß Qualitätsstufe Q3
Verarbeitung gemäß DIN 18181. Die Ausführung erfolgt unter Verwendung von DIN EN 13963, Spachtelmaterial
Ausführung gemäß Herstellervorschrift und Verwendbarkeitsnachweis
Zeichnung: 7261
Menge: 1,000 St

**2.6.60 Schürze H 990 mm L 3645mm WD:125mm UK Stahlhohlprofile, 2x Gipspl. Feuerschutzpl.DFH2IR D 12,5mm Q3**
Deckenschürze zur Lastabtragung gemäß DIN 4103-1,
hängend in Primärkonstruktion des Gebäudes verankert.
Linienlasten aus Einbaubereich 1,
mit Türeinbau in Anschlusswand als Elementtrennwand.
Wandhöhe:  990 mm
Wanddicke:  125 mm
Wandlänge: 3.645mm
Brandschutz : F90
Schallschutz: Rw >=55dB
Oberer Anschluss starr,
vorhandener Befestigungsuntergrund Holzträger,
Befestigung unter Berücksichtigung der Abbranddicke von 65mm
Seitlicher Anschluss dicht an Holzstütze anschließend
Anschlüsse an Holz hinterlegt mit 2x12,5mm GKFI wie Wand
Mit je 15mm Überstand über die ETW-Breite
Ausführung mit Unterkonstruktion aus Stahlhohlprofilen
mit Brandschutzverkleidungen gem. Erfordernis
Bestehend aus:
Stützrohr 50x50x5mmm, Achsabstand nach Erfordernis
Ober-Untergurt 50x50x5mm
Dazwischen CW/UW75 Profile zur Aufnahme der Beplankung
Incl. Brandschutztraversen zur Befestigung von Wandverkleidungen.
Höhe der anzuschließenden ETW/Tür bis UK Deckenschürze: bis 3.50 m
Beplankung beidseitig sowie untere Abdeckung/Stirnseite aus Gipsplatten GKFI DIN 18180 bzw. Typ DFH2IR EN 520:
einlagig, Plattendicke 12,5 mm, Verarbeitung gemäß DIN 18181.
Verschraubung mit  bauaufsichtlich zugelassenen Verbindungsmitteln.
Verspachtelung der Gipsplatten gemäß Qualitätsstufe Q3
Verarbeitung gemäß DIN 18181. Die Ausführung erfolgt unter Verwendung von DIN EN 13963, Spachtelmaterial
Ausführung gemäß Herstellervorschrift und Verwendbarkeitsnachweis
Zeichnung: 7260
Menge: 1,000 St

#### Abschnitt 2.7 Deckenschott

**2.7.10 Abschottung H 500 mm F90-A UK Stahlblechprofil verz MW D 40mm Gipspl. Feuerschutzpl.DFH2IR D 12,5mm Q2**
*** EP-Aufgliederung gefordert
STLB-Bau 2025-10 039
Abschottung im Deckenhohlraum über Montagewänden,
Dicke '150' mm,

Höhe '500' mm,
Feuerwiderstandsklasse F 90 - A DIN 4102-2, Unterkonstruktion aus verzinkten Stahlblechprofilen DIN EN 14195 und DIN 18182-1, als Grund- und Tragprofil, befestigen mit bauaufsichtlich zugelassenen Befestigungsmitteln, Dämmschicht aus Mineralwolle MW DIN EN 13162, Dämmschichtdicke 40 mm, in Platten, Anwendungsgebiet DIN 4108-10 DI, einlagig, Bekleidung aus Gipsplatten DIN 18180 und DIN EN 520, imprägnierte Feuerschutzplatten Typ DFH2IR, 2-lagig, Dicke 12,5 mm, befestigen mit systemspezifischen Befestigungsmitteln, Spachtelung Qualitätsstufe Q2, Arbeitshöhe der zu bearbeitenden oder zu bekleidenden Fläche bis 3,5 m über der Standfläche des hierfür erforderlichen Gerüstes, Ausführung gemäß Zeichnung und Einzelbeschreibung,
Einzelbeschreibungs-Nr 'Befestigungsgrund: StB Decke'
Menge: 10,000 m2
Leistungsbereichkatalog: 039
DIN276-1_08: 353
Kostengruppe DIN 276 2018-12: 354

#### Abschnitt 2.8 Anschlüsse

*Hinweis: .DECKENANSCHLÜSSE*

**2.8.10 Deckenanschluss Wand an Holzträger Durchbiegung bis 20mm**
Gleitender Deckenanschluss vor beschriebener Wänden gem. Herstellervorschrift/Verwendbarkeitsnachweis, inkl. geeignete elastischer Abdichtung zur Verbesserung des Schallschutzes
Mit mehrlagigem Plattenstreifen, einschl. Rückseitige Profilabdeckungen,
Die Befestigung erfolgt direkt in den Holzträger mit geeigneten Befestigungsmittel
Befestigungstiefe unter Berücksichtigung des Brandschutzes/Abbrandes  von mindestens. 65mm

Maximale Deckendurchbiegung: 20mm
Wanddicke: 100 bis 450 mm
  (Einfach-/Doppelständer)
Oberflächenqualität: Q3
Feuerwiderstandsklasse
gem. DIN 4102-1:  F0 bis F90
  (Je nach Anforderung Wand)

Detail:
Menge: 360,000 m

**2.8.20 Deckenanschluss Wand an Stahlträger Durchbiegung bis 20mm**
Gleitender Deckenanschluss vor beschriebener Wänden gem. Herstellervorschrift/Verwendbarkeitsnachweis, inkl. geeignete elastischer Abdichtung zur Verbesserung des Schallschutzes
Mit mehrlagigem Plattenstreifen, einschl. Rückseitige Profilabdeckungen,
Die Befestigung erfolgt durch die am Stahlträger press anliegende Brandschutzbekleidung in den Stahlträger,oder mit Hohlraumdübel im Zwischenraum, die Beplankung ist dicht an die Bekleidung des Stahlträgers anzuschließen,
konstruktiv mittels Trenn/ Bewehrungsstreifen getrennt,

Maximale Deckendurchbiegung: 20mm
Wanddicke: 100 bis 450 mm
  (Einfach-/Doppelständer)
Oberflächenqualität: Q3
Feuerwiderstandsklasse
gem. DIN 4102-1:  F0 bis F90
  (Je nach Anforderung Wand)

Detail:
Menge: 12,000 lfm

**2.8.30 Deckenanschluss Wand gleitend, ohne Brandschutz Durchbiegung bis 20mm**
Gleitender Deckenanschluss vorbeschriebener Trockenbaukonstruktionen,
gem. Herstellervorschrift/Verwendbarkeitsnachweis, inkl. geeignete elastischer Abdichtung  zur Verbesserung des Schallschutzes
Mit mehr-lagigem Plattenstreifen, einschl. Rückseitige Profilabdeckungen,
Maximale Deckendurchbiegung: 20 mm
Oberflächenqualität:  Q3
Wanddicke: 100 bis 450 mm
  (Einfach-/Doppelständer)

Detail:
Menge: 800,327 m
- 2,920, Orte: 9.195
- 1,503, Orte: 9.275
- 1,475, Orte: 9.276
- 1,650, Orte: 6.498
- 1,650, Orte: 9.555
- 2,383, Orte: 6.588
- 2,383, Orte: 6.590
- 2,383, Orte: 6.592
- 2,383, Orte: 6.594
- 1,650, Orte: 6.608
- 1,650, Orte: 6.624
- 1,650, Orte: 6.625
- 1,650, Orte: 9.585
- 1,650, Orte: 9.586
- 1,503, Orte: 6.629
- 1,475, Orte: 6.630
- 1,454, Orte: 12.181
- 2,383, Orte: 9.592
- 2,383, Orte: 9.594
- 2,383, Orte: 9.597
- 6,224, Orte: 9.609
- 5,320, Orte: 9.610
- 3,137, Orte: 9.611
- 2,685, Orte: 1.30
- 2,480, Orte: 1.31
- 3,255, Orte: 3.7
- 3,650, Orte: 3.12
- 1,475, Orte: 4.48
- 4,500, Orte: 3.210
- 2,918, Orte: 3.211
- 3,650, Orte: 3.32
- 4,500, Orte: 3.212
- 3,560, Orte: 12.110
- 3,825, Orte: 12.111
- 1,475, Orte: 4.384
- 3,650, Orte: 3.175
- 3,650, Orte: 3.178
- 3,650, Orte: 3.225
- 3,578, Orte: 3.192
- 4,469, Orte: 3.9
- 1,611, Orte: 3.15
- 5,422, Orte: 3.33
- 0,655, Orte: 3.67
- 2,667, Orte: 3.138
- 2,225, Orte: 3.139
- 3,533, Orte: 3.140
- 1,525, Orte: 12.13
- 3,680, Orte: 12.54
- 2,388, Orte: 3.24
- 4,033, Orte: 3.25
- 0,900, Orte: 6.380
- 0,874, Orte: 12.85
- 4,050, Orte: 3.68
- 3,788, Orte: 3.72
- 4,113, Orte: 3.119
- 4,113, Orte: 3.120
- 2,387, Orte: 3.121
- 3,667, Orte: 3.122
- 0,900, Orte: 9.589
- 3,620, Orte: 9.381
- 2,000, Orte: 9.612
- 2,383, Orte: 6.387
- 2,482, Orte: 9.194
- 3,117, Orte: 6.587
- 3,018, Orte: 6.589
- 3,017, Orte: 6.591
- 3,017, Orte: 6.593
- 2,483, Orte: 6.602
- 2,482, Orte: 6.603
- 2,482, Orte: 6.604
- 2,483, Orte: 9.562
- 2,482, Orte: 9.563
- 3,018, Orte: 9.591
- 3,017, Orte: 9.595
- 3,018, Orte: 9.596
- 2,400, Orte: 9.608
- 4,125, Orte: 3.115
- 5,825, Orte: 9.717
- 5,451, Orte: 3.191
- 16,050, Orte: 3.10
- 16,135, Orte: 3.42
- 5,863, Orte: 10.32
- 3,650, Orte: 10.33
- 5,863, Orte: 10.34
- 5,938, Orte: 9.170
- 5,938, Orte: 9.172
- 5,825, Orte: 10.35
- 1,812, Orte: 10.36
- 5,863, Orte: 10.37
- 3,650, Orte: 10.38
- 5,862, Orte: 10.39
- 5,937, Orte: 9.174
- 5,937, Orte: 9.176
- 5,837, Orte: 10.40
- 1,813, Orte: 10.41
- 5,863, Orte: 10.42
- 3,650, Orte: 10.43
- 5,863, Orte: 10.44
- 5,938, Orte: 9.178
- 5,938, Orte: 9.180
- 5,825, Orte: 10.45
- 1,813, Orte: 10.46
- 3,650, Orte: 3.19
- 3,650, Orte: 3.20
- 3,667, Orte: 3.21
- 4,032, Orte: 3.23
- 0,537, Orte: 6.386
- 5,326, Orte: 9.209
- 2,940, Orte: 6.403
- 1,290, Orte: 6.404
- 3,072, Orte: 6.405
- 2,993, Orte: 6.406
- 1,065, Orte: 6.407
- 4,050, Orte: 6.408
- 5,322, Orte: 6.409
- 2,940, Orte: 6.418
- 1,165, Orte: 6.419
- 3,075, Orte: 6.420
- 3,117, Orte: 6.421
- 1,065, Orte: 6.422
- 4,050, Orte: 6.423
- 5,323, Orte: 6.424
- 2,815, Orte: 6.435
- 1,290, Orte: 6.436
- 3,200, Orte: 6.437
- 2,993, Orte: 6.438
- 1,065, Orte: 6.439
- 4,050, Orte: 6.440
- 5,323, Orte: 6.441
- 2,940, Orte: 6.451
- 1,165, Orte: 6.452
- 3,075, Orte: 6.453
- 3,118, Orte: 6.454
- 1,025, Orte: 6.455
- 4,050, Orte: 6.456
- 5,283, Orte: 6.457
- 2,940, Orte: 9.214
- 1,290, Orte: 9.215
- 2,993, Orte: 9.216
- 1,065, Orte: 9.217
- 4,050, Orte: 9.218
- 5,322, Orte: 9.220
- 2,940, Orte: 9.230
- 1,290, Orte: 9.231
- 3,075, Orte: 9.232
- 2,993, Orte: 9.233
- 1,065, Orte: 9.234
- 3,925, Orte: 9.235
- 0,662, Orte: 9.236
- 5,345, Orte: 9.237
- 2,940, Orte: 9.257
- 1,290, Orte: 9.258
- 3,075, Orte: 9.259
- 2,992, Orte: 9.260
- 1,078, Orte: 9.261
- 4,050, Orte: 9.262
- 5,323, Orte: 9.264
- 3,788, Orte: 3.73
- 5,938, Orte: 6.464
- 5,938, Orte: 6.466
- 5,837, Orte: 7.38
- 1,812, Orte: 7.39
- 5,863, Orte: 7.40
- 3,650, Orte: 7.41
- 5,862, Orte: 7.42
- 5,960, Orte: 6.468
- 5,937, Orte: 6.470
- 5,837, Orte: 7.43
- 1,813, Orte: 7.44
- 5,863, Orte: 7.45
- 3,650, Orte: 7.46
- 5,863, Orte: 7.47
- 5,937, Orte: 6.472
- 5,937, Orte: 6.474
- 5,837, Orte: 7.48
- 1,813, Orte: 7.49
- 5,863, Orte: 7.50
- 3,650, Orte: 7.51
- 5,863, Orte: 7.52
- 5,960, Orte: 6.476
- 5,938, Orte: 6.478
- 5,837, Orte: 7.53
- 1,813, Orte: 7.54
- 2,027, Orte: 6.479
- 5,825, Orte: 9.693
- 5,837, Orte: 10.93
- 3,650, Orte: 10.94
- 5,838, Orte: 10.95
- 5,937, Orte: 9.279
- 5,837, Orte: 10.96
- 5,937, Orte: 9.280
- 3,075, Orte: 9.294
- 1,788, Orte: 10.99
- 3,650, Orte: 3.96
- 0,538, Orte: 6.580
- 0,507, Orte: 6.581
- 0,538, Orte: 6.582
- 0,538, Orte: 9.553
- 1,165, Orte: 3.218
- 1,165, Orte: 3.219
- 4,050, Orte: 3.118
- 8,100, Orte: 9.707
- 5,863, Orte: 7.148
- 3,650, Orte: 7.149
- 5,863, Orte: 7.150
- 2,027, Orte: 6.612
- 2,027, Orte: 6.613
- 1,997, Orte: 6.615
- 2,001, Orte: 9.574
- 2,030, Orte: 9.575
- 2,027, Orte: 9.577
- 6,093, Orte: 3.152
- 5,868, Orte: 6.622
- 5,868, Orte: 6.623
- 5,863, Orte: 9.580
- 3,475, Orte: 3.157
- 3,650, Orte: 3.160
- 0,537, Orte: 9.590
- 2,031, Orte: 3.168
- 5,263, Orte: 9.716
- 2,027, Orte: 9.602
- 2,965, Orte: 9.606
- 2,760, Orte: 3.38
- 1,350, Orte: 3.92
- 6,081, Orte: 3.158

**2.8.40 Deckenanschluss Wand gleitend, mit Brandschutz Durchbiegung bis 20mm**
Gleitender Deckenanschluss vorbeschriebener Trockenbaukonstruktionen,
gem. Herstellervorschrift/Verwendbarkeitsnachweis, inkl. geeignete elastischer Abdichtung  zur Verbesserung des Schallschutzes
Mit mehr-lagigem Plattenstreifen, einschl. Rückseitige Profilabdeckungen,
Maximale Deckendurchbiegung: 20 mm
Oberflächenqualität:  Q3
Feuerwiderstandsklasse: F30-A bis F90-A
Wanddicke: 100 bis 450 mm
  (Einfach-/Doppelständer)

Detail:
Menge: 285,850 m
- 2,950, Orte: 9.247
- 3,975, Orte: 1.85
- 3,650, Orte: 3.130
- 3,605, Orte: 9.573
- 6,042, Orte: 9.8
- 3,650, Orte: 9.182
- 3,650, Orte: 9.183
- 3,650, Orte: 9.184
- 0,395, Orte: 3.18
- 1,589, Orte: 3.45
- 1,087, Orte: 6.388
- 1,087, Orte: 6.389
- 1,087, Orte: 6.390
- 1,087, Orte: 9.191
- 1,087, Orte: 9.192
- 1,087, Orte: 9.193
- 2,065, Orte: 9.208
- 0,655, Orte: 6.396
- 3,650, Orte: 6.398
- 0,655, Orte: 6.399
- 3,650, Orte: 6.400
- 3,650, Orte: 6.402
- 2,065, Orte: 6.411
- 3,650, Orte: 6.413
- 0,655, Orte: 6.414
- 3,650, Orte: 6.415
- 0,780, Orte: 6.427
- 3,650, Orte: 6.429
- 0,655, Orte: 6.430
- 3,650, Orte: 6.432
- 3,620, Orte: 6.434
- 2,070, Orte: 6.443
- 3,650, Orte: 6.446
- 0,655, Orte: 6.447
- 3,650, Orte: 6.448
- 3,040, Orte: 6.450
- 0,655, Orte: 9.212
- 3,650, Orte: 9.225
- 0,655, Orte: 9.226
- 3,650, Orte: 9.227
- 7,700, Orte: 9.229
- 6,072, Orte: 9.238
- 0,780, Orte: 9.240
- 3,650, Orte: 9.242
- 0,655, Orte: 9.243
- 3,650, Orte: 9.245
- 3,650, Orte: 9.252
- 0,655, Orte: 9.253
- 3,650, Orte: 9.254
- 0,907, Orte: 9.271
- 1,945, Orte: 9.272
- 3,650, Orte: 6.480
- 0,900, Orte: 9.274
- 4,970, Orte: 9.277
- 4,140, Orte: 6.495
- 4,135, Orte: 6.496
- 4,015, Orte: 9.290
- 4,005, Orte: 9.292
- 2,750, Orte: 3.90
- 6,042, Orte: 6.537
- 0,782, Orte: 9.706
- 7,700, Orte: 9.557
- 3,655, Orte: 6.583
- 3,650, Orte: 6.584
- 3,620, Orte: 6.585
- 3,655, Orte: 6.586
- 3,650, Orte: 9.558
- 3,650, Orte: 9.559
- 3,655, Orte: 9.560
- 0,658, Orte: 6.597
- 0,658, Orte: 6.599
- 3,605, Orte: 6.616
- 4,660, Orte: 6.617
- 7,700, Orte: 6.618
- 0,655, Orte: 9.569
- 3,650, Orte: 9.571
- 0,655, Orte: 9.572
- 1,500, Orte: 6.632
- 0,900, Orte: 6.633
- 1,789, Orte: 3.156
- 2,760, Orte: 6.638
- 2,759, Orte: 9.588
- 3,650, Orte: 3.162
- 1,114, Orte: 6.639
- 1,500, Orte: 9.598
- 7,885, Orte: 3.204
- 0,395, Orte: 3.205
- 1,757, Orte: 6.14
- 1,612, Orte: 6.397
- 1,641, Orte: 6.428
- 1,758, Orte: 6.445
- 1,757, Orte: 9.224
- 1,641, Orte: 9.241
- 1,763, Orte: 9.251
- 1,606, Orte: 9.291
- 9,875, Orte: 9.11
- 9,875, Orte: 6.540
- 3,650, Orte: 3.159
- 2,031, Orte: 3.184
- 0,400, Orte: 4.464

**2.8.50 Deckenanschluss Wand gleitend, mit Brandschutz Durchbiegung bis 20mm Feuchtraum**
Gleitender Deckenanschluss vorbeschriebener Trockenbaukonstruktionen,
gem. Herstellervorschrift/Verwendbarkeitsnachweis, inkl. geeignete elastischer Abdichtung  zur Verbesserung des Schallschutzes
Mit mehr-lagigem Plattenstreifen, einschl. Rückseitige Profilabdeckungen,
Maximale Deckendurchbiegung: 20 mm
Oberflächenqualität:  Q3
Feuchtraumgeeignet:  H2
Feuerwiderstandsklasse: F30-A bis F90-A
Wanddicke: 100 bis 450 mm
  (Einfach-/Doppelständer)

Detail:
Menge: 60,598 m
- 7,700, Orte: 3.109
- 9,875, Orte: 6.540
- 0,922, Orte: 12.88
- 5,950, Orte: 3.79
- 1,630, Orte: 3.97
- 6,487, Orte: 3.197
- 6,134, Orte: 6.425
- 9,875, Orte: 9.11
- 5,950, Orte: 3.79.10
- 6,075, Orte: 3.216

**2.8.60 Deckenanschluss Wand gleitend, ohne Brandschutz Durchbiegung bis 20mm Feuchtraum**
Menge: 213,480 m
- 1,020, Orte: 9.634
- 2,577, Orte: 9.635
- 2,323, Orte: 9.638
- 2,487, Orte: 9.640
- 1,020, Orte: 6.733
- 2,577, Orte: 6.734
- 2,323, Orte: 6.737
- 2,487, Orte: 6.738
- 2,330, Orte: 12.102
- 2,668, Orte: 12.103
- 1,993, Orte: 12.150
- 4,089, Orte: 1.70
- 2,612, Orte: 3.134
- 2,512, Orte: 3.47
- 3,408, Orte: 3.59
- 2,612, Orte: 3.60
- 1,550, Orte: 3.62
- 5,422, Orte: 3.91
- 1,108, Orte: 3.100
- 4,243, Orte: 3.103
- 7,645, Orte: 3.111
- 1,225, Orte: 3.127
- 1,793, Orte: 3.128
- 8,122, Orte: 3.132
- 2,918, Orte: 3.133
- 4,690, Orte: 3.146
- 0,761, Orte: 3.148
- 1,622, Orte: 3.221
- 3,850, Orte: 3.190
- 5,270, Orte: 3.213
- 11,862, Orte: 3.215
- 0,479, Orte: 3.124
- 1,100, Orte: 3.129
- 2,608, Orte: 3.131
- 1,063, Orte: 3.149
- 1,897, Orte: 3.222
- 0,761, Orte: 3.181
- 2,577, Orte: 9.637
- 2,345, Orte: 9.639
- 2,345, Orte: 6.731
- 2,577, Orte: 6.736
- 2,520, Orte: 12.104
- 2,612, Orte: 12.145
- 1,668, Orte: 12.151
- 3,788, Orte: 3.11
- 4,690, Orte: 3.13
- 2,523, Orte: 3.14
- 2,183, Orte: 3.17
- 1,480, Orte: 3.31
- 0,850, Orte: 3.37
- 0,210, Orte: 3.40
- 1,480, Orte: 3.98
- 1,480, Orte: 3.99
- 0,935, Orte: 3.110
- 2,555, Orte: 3.142
- 1,750, Orte: 3.143
- 5,920, Orte: 3.145
- 1,780, Orte: 3.147
- 2,706, Orte: 3.44
- 2,104, Orte: 3.136
- 2,560, Orte: 3.141
- 7,700, Orte: 9.12
- 6,075, Orte: 3.78
- 7,700, Orte: 6.541
- 7,525, Orte: 3.154
- 7,675, Orte: 3.155
- 5,782, Orte: 12.179
- 6,358, Orte: 12.180

**2.8.70 Deckenanschluss Wand gleitend, mit Brandschutz Durchbiegung bis 20mm Nassraum**
Gleitender Deckenanschluss vorbeschriebener Trockenbaukonstruktionen,
gem. Herstellervorschrift/Verwendbarkeitsnachweis, inkl. geeignete dauerelastischer Abdichtung  zur Verbesserung des Schallschutzes
Mit mehr-lagigem Plattenstreifen, einschl. Rückseitige Profilabdeckungen,
Maximale Deckendurchbiegung: 20 mm
Oberflächenqualität:  Q3
Nassraumgeeignet:  Zementbauplatte
Feuerwiderstandsklasse: F30-A bis F90-A
Wanddicke: 100 bis 450 mm
  (Einfach-/Doppelständer)

Detail:
Menge: 25,535 m
- 6,149, Orte: 3.8
- 0,698, Orte: 3.112
- 0,738, Orte: 3.113
- 1,689, Orte: 3.114
- 2,187, Orte: 3.116
- 6,149, Orte: 3.8.4
- 7,925, Orte: 12.182

**2.8.80 Deckenanschluss Wand gleitend, ohne Brandschutz Durchbiegung bis 20mm Nassraum**
Gleitender Deckenanschluss vorbeschriebener Trockenbaukonstruktionen,
gem. Herstellervorschrift/Verwendbarkeitsnachweis, inkl. geeignete dauerelastischer Abdichtung  zur Verbesserung des Schallschutzes
Mit mehr-lagigem Plattenstreifen, einschl. Rückseitige Profilabdeckungen,
Maximale Deckendurchbiegung: 20 mm
Oberflächenqualität:  Q3
Nassraumgeeignet:  Zementbauplatte
Wanddicke: 100 bis 450 mm
  (Einfach-/Doppelständer)

Detail:
Menge: 88,985 m
- 2,810, Orte: 1.30
- 2,538, Orte: 1.31
- 4,469, Orte: 3.9
- 1,674, Orte: 3.15
- 2,667, Orte: 3.138
- 2,287, Orte: 3.139
- 3,470, Orte: 3.140
- 4,469, Orte: 3.9.4
- 2,750, Orte: 3.6.3
- 2,750, Orte: 3.6.4
- 2,810, Orte: 1.30.2
- 2,538, Orte: 1.31.2
- 2,562, Orte: 12.145
- 1,863, Orte: 12.151
- 1,661, Orte: 3.69
- 1,661, Orte: 3.70
- 6,138, Orte: 3.29
- 5,617, Orte: 3.33
- 2,570, Orte: 12.104
- 0,655, Orte: 3.67
- 3,700, Orte: 3.71
- 2,589, Orte: 9.637
- 2,395, Orte: 9.639
- 2,395, Orte: 6.731
- 2,527, Orte: 6.736
- 2,667, Orte: 3.138.4
- 2,287, Orte: 3.139.3
- 1,232, Orte: 3.226
- 5,617, Orte: 3.33.13
- 5,617, Orte: 3.33.22

**2.8.90 Deckenanschluss Schachtwand gleitend, ohne Brandschutz Durchbiegung bis 20mm**
Gleitender Deckenanschluss vorbeschriebener Trockenbaukonstruktionen, Schachtwand
gem. Herstellervorschrift/Verwendbarkeitsnachweis, inkl. geeignete dauerelastischer Abdichtung  zur Verbesserung des Schallschutzes
Mit mehr-lagigem Plattenstreifen, einschl. Rückseitige Profilabdeckungen,
Maximale Deckendurchbiegung: 20 mm
Oberflächenqualität:  Q3
Wanddicke: 100 bis 450 mm
  (Einfach-/Doppelständer)

Detail:
Menge: 180,108 m
- 6,100, Orte: 9.7
- 5,580, Orte: 3.4
- 0,700, Orte: 3.5
- 0,537, Orte: 6.202
- 0,538, Orte: 6.203
- 1,762, Orte: 9.163
- 0,537, Orte: 9.164
- 1,862, Orte: 9.165
- 0,438, Orte: 9.166
- 1,523, Orte: 12.49
- 0,550, Orte: 12.50
- 2,038, Orte: 12.51
- 0,450, Orte: 12.52
- 3,555, Orte: 12.53
- 6,237, Orte: 9.181
- 7,844, Orte: 9.185
- 0,650, Orte: 3.27
- 6,227, Orte: 3.28
- 1,840, Orte: 3.35
- 0,497, Orte: 1.110
- 0,573, Orte: 3.50
- 3,098, Orte: 6.395
- 7,837, Orte: 6.401
- 2,077, Orte: 6.410
- 0,683, Orte: 6.412
- 7,837, Orte: 6.416
- 3,100, Orte: 6.426
- 3,925, Orte: 6.431
- 3,913, Orte: 6.433
- 2,082, Orte: 6.442
- 0,680, Orte: 6.444
- 7,838, Orte: 6.449
- 1,585, Orte: 9.221
- 2,030, Orte: 9.222
- 0,680, Orte: 9.223
- 7,837, Orte: 9.228
- 3,138, Orte: 9.239
- 3,923, Orte: 9.244
- 3,915, Orte: 9.246
- 1,580, Orte: 9.248
- 2,025, Orte: 9.249
- 0,678, Orte: 9.250
- 7,838, Orte: 9.255
- 2,082, Orte: 9.273
- 0,650, Orte: 12.89
- 5,985, Orte: 12.90
- 6,100, Orte: 6.481
- 3,109, Orte: 6.494
- 3,137, Orte: 6.497
- 3,072, Orte: 9.293
- 0,600, Orte: 3.104
- 2,077, Orte: 9.554
- 1,580, Orte: 6.598
- 1,585, Orte: 6.600
- 0,350, Orte: 12.158
- 2,030, Orte: 6.610
- 2,030, Orte: 6.611
- 1,762, Orte: 6.631
- 1,762, Orte: 6.634
- 8,100, Orte: 12.176
- 5,760, Orte: 3.206

**2.8.100 Deckenanschluss Schachtwand gleitend, ohne Brandschutz, Durchbiegung bis 20mm Feuchtraum**
Gleitender Deckenanschluss vorbeschriebener Trockenbaukonstruktionen, Schachtwand
gem. Herstellervorschrift/Verwendbarkeitsnachweis, inkl. geeignete dauerelastischer Abdichtung  zur Verbesserung des Schallschutzes
Mit mehr-lagigem Plattenstreifen, einschl. Rückseitige Profilabdeckungen,
Maximale Deckendurchbiegung: 20 mm
Oberflächenqualität:  Q3
Feuchtraumgeeignet:  H2
Wanddicke: 100 bis 450 mm
  (Einfach-/Doppelständer)

Detail:
Menge: 24,917 m
- 6,042, Orte: 9.10
- 2,183, Orte: 3.36
- 6,042, Orte: 6.539
- 7,900, Orte: 12.177
- 2,750, Orte: 3.6

**2.8.110 Deckenanschluss Schachtwand gleitend, ohne Brandschutz, Durchbiegung bis 20mm Nassraum**
Gleitender Deckenanschluss vorbeschriebener Trockenbaukonstruktionen, Schachtwand
gem. Herstellervorschrift/Verwendbarkeitsnachweis, inkl. geeignete dauerelastischer Abdichtung  zur Verbesserung des Schallschutzes
Mit mehr-lagigem Plattenstreifen, einschl. Rückseitige Profilabdeckungen,
Maximale Deckendurchbiegung: 20 mm
Oberflächenqualität:  Q3
Nassraumgeeignet:  Zementbauplatte
Wanddicke: 100 bis 450 mm
  (Einfach-/Doppelständer)

Detail:
Menge: 2,750 m
Orte: 3.6

**2.8.120 Deckenanschluss Schachtwand gleitend, mit Brandschutz Durchbiegung bis 20mm**
Gleitender Deckenanschluss vorbeschriebener Trockenbaukonstruktionen, Schachtwand
gem. Herstellervorschrift/Verwendbarkeitsnachweis, inkl. geeignete dauerelastischer Abdichtung  zur Verbesserung des Schallschutzes
Mit mehr-lagigem Plattenstreifen, einschl. Rückseitige Profilabdeckungen,
Maximale Deckendurchbiegung: 20 mm
Oberflächenqualität:  Q3
Feuerwiderstandsklasse: F30-A bis F90-A
Wanddicke: 100 bis 450 mm
  (Einfach-/Doppelständer)

Detail:
Menge: 7,400 m
- 3,700, Orte: 1.8
- 3,700, Orte: 1.42

**2.8.130 Deckenanschluss Vorsatzschale gleitend, ohne Brandschutz Durchbiegung bis 20mm**
Gleitender Deckenanschluss vorbeschriebener Trockenbaukonstruktionen, Vorsatzschale
gem. Herstellervorschrift/Verwendbarkeitsnachweis, inkl. geeignete dauerelastischer Abdichtung  zur Verbesserung des Schallschutzes
Mit mehr-lagigem Plattenstreifen, einschl. Rückseitige Profilabdeckungen,
Maximale Deckendurchbiegung: 20 mm
Oberflächenqualität:  Q3
Wanddicke: 100 bis 450 mm
  (Einfach-/Doppelständer)

Detail:
Menge: 3,780 m
- 3,605, Orte: 12.83
- 0,175, Orte: 12.84

**2.8.140 Deckenanschluss Vorsatzschale gleitend, ohne Brandschutz, Durchbiegung bis 20mm Feuchtraum**
Gleitender Deckenanschluss vorbeschriebener Trockenbaukonstruktionen, Vorsatzschale
gem. Herstellervorschrift/Verwendbarkeitsnachweis, inkl. geeignete dauerelastischer Abdichtung  zur Verbesserung des Schallschutzes
Mit mehr-lagigem Plattenstreifen, einschl. Rückseitige Profilabdeckungen,
Maximale Deckendurchbiegung: 20 mm
Oberflächenqualität:  Q3
Feuchtraumgeeignet:  H2
Wanddicke: 100 bis 450 mm
  (Einfach-/Doppelständer)

Detail:
Menge: 124,418 m
- 2,477, Orte: 9.636
- 3,465, Orte: 9.641
- 2,477, Orte: 9.642
- 2,477, Orte: 9.644
- 0,310, Orte: 9.645
- 0,310, Orte: 9.647
- 1,020, Orte: 9.649
- 0,230, Orte: 9.650
- 0,945, Orte: 9.652
- 0,205, Orte: 9.653
- 3,465, Orte: 6.739
- 2,477, Orte: 6.542
- 2,477, Orte: 6.543
- 0,310, Orte: 6.741
- 0,310, Orte: 6.743
- 1,020, Orte: 6.745
- 0,230, Orte: 6.746
- 1,020, Orte: 6.748
- 0,230, Orte: 6.749
- 2,512, Orte: 12.144
- 2,512, Orte: 12.149
- 2,870, Orte: 3.125
- 6,100, Orte: 6.609
- 6,042, Orte: 6.751
- 6,100, Orte: 9.568
- 6,042, Orte: 9.708
- 3,465, Orte: 9.633
- 3,465, Orte: 9.643
- 0,945, Orte: 9.646
- 0,945, Orte: 9.648
- 0,945, Orte: 9.651
- 1,020, Orte: 9.654
- 0,900, Orte: 3.214
- 3,465, Orte: 6.732
- 2,477, Orte: 6.735
- 3,465, Orte: 6.740
- 0,945, Orte: 6.742
- 0,945, Orte: 6.744
- 0,945, Orte: 6.747
- 0,945, Orte: 6.750
- 3,215, Orte: 3.93
- 1,025, Orte: 3.94
- 1,480, Orte: 3.101
- 1,900, Orte: 3.102
- 2,330, Orte: 12.105
- 0,175, Orte: 3.217
- 1,776, Orte: 12.146
- 1,776, Orte: 12.147
- 4,388, Orte: 12.148
- 1,667, Orte: 12.152
- 3,925, Orte: 3.126
- 1,250, Orte: 1.94
- 1,250, Orte: 1.95
- 3,578, Orte: 3.193
- 6,103, Orte: 3.194
- 6,075, Orte: 3.201

**2.8.150 Deckenanschluss Vorsatzschale gleitend, ohne Brandschutz, Durchbiegung bis 20mm Nassraum**
Gleitender Deckenanschluss vorbeschriebener Trockenbaukonstruktionen, Vorsatzschale
gem. Herstellervorschrift/Verwendbarkeitsnachweis, inkl. geeignete dauerelastischer Abdichtung  zur Verbesserung des Schallschutzes
Mit mehr-lagigem Plattenstreifen, einschl. Rückseitige Profilabdeckungen,
Maximale Deckendurchbiegung: 20 mm
Oberflächenqualität:  Q3
Nassraumgeeignet:  Zementbauplatte
Wanddicke: 100 bis 450 mm
  (Einfach-/Doppelständer)

Detail:
Menge: 8,254 m
- 1,661, Orte: 3.69
- 1,661, Orte: 3.70
- 3,700, Orte: 3.71
- 1,232, Orte: 3.226

**2.8.160 Holzträgeranschluss Wand gleitend, ohne Brandschutz 90° mit Trägerausschnitt**
Holzträgeranschluss Wand gleitend, ohne Brandschutz 90° Trägerausschnitt

Wandanschluss an Holzträger 3-seitig umlaufend herstellen,
Die Befestigung an der UK des Trägers erfolgt gleitend hinterlegt mit  GKF Plattenstreifen bis d=2x20mm und
Mit mehrlagigem Plattenstreifen, einschl. Rückseitige Profilabdeckungen,
Die Befestigung erfolgt direkt in die Holzstütze mit geeigneten Befestigungsmittel
Befestigungstiefe unter Berücksichtigung des Brandschutzes/Abbrandes  von mindestens. 65mm
die seitliche Beplankung ist dicht an die Holzträger anzuschließen,konstruktiv mittels Trenn/ Bewehrungsstreifen getrennt, incl.  CW und UW Profile und deren Auswechselungen

Wanddicke: 100 bis 450 mm
  (Einfach-/Doppelständer)
Oberflächenqualität: Q3
Feuerwiderstandsklasse
gem. DIN 4102-1:  F0 bis F90
  (Je nach Anforderung Wand)

Abmessungen Holzträger:
bxh:  25 x 50cm
Menge: 50,000 St

*Hinweis: Wände ohne oberen Deckenanschluß*

**2.8.170 Wand WD 100 Verstärkung obere Abschluß ohne Deckenanschluß**
Trockenbau wand Verstärkung obere Abschluß ohne Deckenanschluß

Bestehend aus:

UA Profil 50/40/2
Auf UW Profil der Vorsatzschale befestigt mit
Zusätzlichem UW-Profil 50 als oberer Abschluss Laibungsbeplankung 2 lagig, Platten wie in Wandposition beschrieben
Eckschutzprofil eingespachtelt

Wanddicke: 100mm
Menge: 38,663 m
- 6,075, Orte: 3.201
- 1,661, Orte: 3.69
- 1,661, Orte: 3.70
- 3,578, Orte: 3.193
- 6,103, Orte: 3.194
- 1,232, Orte: 3.226
- 3,700, Orte: 3.71
- 3,215, Orte: 3.93
- 1,113, Orte: 3.94
- 1,567, Orte: 3.101
- 1,900, Orte: 3.102
- 2,933, Orte: 3.125
- 3,925, Orte: 3.126

*Hinweis: Anschlüsse Wand*

**2.8.180 Wandanschluss an GK, ohne Brandschutz, ohne Schallschutz =T**
Wandanschluss an GK, ohne Brandschutz, ohne Schallschutz

[W1.2a, W1.2b, W1.3b, W3.1a, W3.1b, W3.1c, W3.2b]
Menge: 646,715 m
- 6,820, Orte: 9.195
- 3,110, Orte: 9.275
- 7,320, Orte: 6.498
- 7,320, Orte: 9.555
- 3,660, Orte: 6.588
- 6,685, Orte: 6.590
- 6,685, Orte: 6.592
- 3,660, Orte: 6.594
- 7,320, Orte: 6.608
- 7,320, Orte: 6.624
- 7,320, Orte: 6.625
- 7,320, Orte: 9.585
- 7,320, Orte: 9.586
- 3,110, Orte: 6.629
- 3,430, Orte: 12.181
- 6,685, Orte: 9.592
- 6,685, Orte: 9.594
- 6,685, Orte: 9.597
- 9,560, Orte: 9.609
- 9,845, Orte: 9.610
- 10,980, Orte: 9.611
- 10,138, Orte: 9.634
- 10,449, Orte: 9.635
- 7,226, Orte: 9.638
- 10,201, Orte: 9.640
- 7,163, Orte: 6.733
- 10,449, Orte: 6.734
- 7,226, Orte: 6.737
- 13,751, Orte: 6.738
- 7,386, Orte: 12.102
- 3,956, Orte: 12.103
- 7,786, Orte: 12.150
- 3,776, Orte: 1.70
- 8,963, Orte: 3.134
- 11,076, Orte: 1.30
- 11,139, Orte: 1.31
- 9,080, Orte: 3.7
- 0,063, Orte: 3.12
- 9,400, Orte: 3.210
- 8,900, Orte: 3.211
- 0,063, Orte: 3.32
- 8,400, Orte: 3.212
- 4,030, Orte: 12.110
- 3,930, Orte: 12.111
- 3,950, Orte: 4.384
- 0,063, Orte: 3.175
- 0,000, Orte: 3.178
- 9,180, Orte: 3.192
- 8,979, Orte: 3.47
- 7,663, Orte: 3.59
- 8,900, Orte: 3.60
- 14,163, Orte: 3.62
- 9,526, Orte: 3.91
- 9,306, Orte: 3.100
- 9,526, Orte: 3.103
- 18,692, Orte: 3.111
- 9,589, Orte: 3.127
- 8,976, Orte: 3.128
- 20,899, Orte: 3.132
- 12,960, Orte: 3.133
- 18,863, Orte: 3.146
- 6,720, Orte: 3.148
- 9,180, Orte: 3.221
- 15,443, Orte: 3.190
- 4,826, Orte: 3.9
- 4,826, Orte: 3.15
- 17,452, Orte: 3.33
- 9,243, Orte: 3.67
- 9,306, Orte: 3.138
- 8,213, Orte: 3.139
- 16,406, Orte: 3.140
- 9,026, Orte: 3.213
- 4,590, Orte: 3.215
- 10,920, Orte: 3.124
- 9,026, Orte: 3.129
- 4,716, Orte: 3.131
- 4,326, Orte: 3.149
- 9,130, Orte: 3.222
- 8,740, Orte: 3.181

**2.8.190 Wandanschluss an StB, ohne Brandschutz, ohne Schallschutz**
Anschluss von vorbeschriebenen Trockenbaukonstruktionen an Massiv-Bauteil 90°, inkl. beidseitiger Verfugung mit Fugendichtstoff

Wanddicke:  bis 450 mm
  (Einfach-/Doppelständer)
Oberflächenqualität:  Q3
Feuerwiderstandsklasse
gem. DIN 4102-1:  F0 bis F90
  (Je nach Anforderung Wand)
Untergrund:  Stahlbeton

[W1.2a, W1.2b, W1.3b, W3.1a, W3.1b, W3.1c, W3.2b]
Menge: 35,841 m
- 1,020, Orte: 3.7
- 2,040, Orte: 3.12
- 7,900, Orte: 4.48
- 2,040, Orte: 3.32
- 0,400, Orte: 12.111
- 2,040, Orte: 3.175
- 2,040, Orte: 3.178
- 0,390, Orte: 3.47
- 0,440, Orte: 3.128
- 0,000, Orte: 3.133
- 1,020, Orte: 3.215
- 0,000, Orte: 3.124
- 3,350, Orte: 12.83
- 0,390, Orte: 9.636
- 0,390, Orte: 9.642
- 0,830, Orte: 9.644
- 0,000, Orte: 9.645
- 0,000, Orte: 9.647
- 0,440, Orte: 9.649
- 0,000, Orte: 9.650
- 0,390, Orte: 6.542
- 0,830, Orte: 6.543
- 0,000, Orte: 6.741
- 0,000, Orte: 6.743
- 0,440, Orte: 6.745
- 0,000, Orte: 6.746
- 0,000, Orte: 6.749
- 0,391, Orte: 6.609
- 0,390, Orte: 6.751
- 0,390, Orte: 9.568
- 0,390, Orte: 9.708
- 0,000, Orte: 9.633
- 1,320, Orte: 9.643
- 0,440, Orte: 9.648
- 0,440, Orte: 9.651
- 0,000, Orte: 9.654
- 0,000, Orte: 6.732
- 0,390, Orte: 6.735
- 1,320, Orte: 6.740
- 0,440, Orte: 6.744
- 0,440, Orte: 6.747
- 0,000, Orte: 3.93
- 0,000, Orte: 3.217
- 0,000, Orte: 3.193
- 0,000, Orte: 3.194
- 3,100, Orte: 3.201

**2.8.200 Wandanschluss an GK, F90, Rw 67 dB = T**
Wandanschluss an GK, F90, Rw 67 dB

[W1.1f, W1.2f, W1.6a, W1.6b, W1.6f, W1.6g, W1.7b, W1.7g, W1.9b, W1.10b, W1.10g, W2.2f, W2.2g, W2.3a, W2.3f, W3.4f, W3.4g]
Menge: 460,007 m
- 6,440, Orte: 9.8
- 6,085, Orte: 9.182
- 9,080, Orte: 3.18
- 1,980, Orte: 3.45
- 0,000, Orte: 6.388
- 0,000, Orte: 6.389
- 0,000, Orte: 6.390
- 0,000, Orte: 9.191
- 0,000, Orte: 9.192
- 0,000, Orte: 9.193
- 6,320, Orte: 9.208
- 6,050, Orte: 6.396
- 2,975, Orte: 6.399
- 6,085, Orte: 6.402
- 6,258, Orte: 6.411
- 2,975, Orte: 6.414
- 12,440, Orte: 6.427
- 5,950, Orte: 6.430
- 9,195, Orte: 6.434
- 3,523, Orte: 6.443
- 2,975, Orte: 6.447
- 9,195, Orte: 6.450
- 9,075, Orte: 9.212
- 2,975, Orte: 9.226
- 6,085, Orte: 9.229
- 8,925, Orte: 9.238
- 12,440, Orte: 9.240
- 8,925, Orte: 9.243
- 5,950, Orte: 9.253
- 9,025, Orte: 9.271
- 3,283, Orte: 9.272
- 0,000, Orte: 6.480
- 0,000, Orte: 9.274
- 3,110, Orte: 9.277
- 12,100, Orte: 6.495
- 11,850, Orte: 6.496
- 9,075, Orte: 9.290
- 12,100, Orte: 9.292
- 4,200, Orte: 3.90
- 6,440, Orte: 6.537
- 6,000, Orte: 9.706
- 9,060, Orte: 9.557
- 0,000, Orte: 6.583
- 0,000, Orte: 6.584
- 3,110, Orte: 6.585
- 0,000, Orte: 6.586
- 0,000, Orte: 9.558
- 0,000, Orte: 9.559
- 0,000, Orte: 9.560
- 5,750, Orte: 6.597
- 6,000, Orte: 6.599
- 3,110, Orte: 6.616
- 6,220, Orte: 6.617
- 9,060, Orte: 6.618
- 2,975, Orte: 9.569
- 0,000, Orte: 9.571
- 5,950, Orte: 9.572
- 3,025, Orte: 6.632
- 0,000, Orte: 6.633
- 0,000, Orte: 3.156
- 0,000, Orte: 6.639
- 6,050, Orte: 9.598
- 13,720, Orte: 3.204
- 4,590, Orte: 3.205
- 8,925, Orte: 6.425
- 8,790, Orte: 3.216
- 7,323, Orte: 12.182
- 20,479, Orte: 3.79
- 8,400, Orte: 3.97
- 12,600, Orte: 3.109
- 23,002, Orte: 3.197
- 16,456, Orte: 9.11
- 20,141, Orte: 6.540
- 12,362, Orte: 3.159
- 5,665, Orte: 3.184
- 8,160, Orte: 4.464

**2.8.210 Wandanschluss an StB, F90, Rw 67 dB**
Wie vor beschrieben:
Wandanschluss an StB, F90, Rw 67 dB

[W1.1f, W1.2f, W1.6a, W1.6b, W1.6f, W1.6g, W1.7b, W1.7g, W1.9b, W1.10b, W1.10g, W2.2f, W2.2g, W2.3a, W2.3f, W3.4f, W3.4g]
Menge: 229,859 m
- 4,150, Orte: 3.130
- 0,000, Orte: 9.573
- 3,160, Orte: 9.176
- 3,160, Orte: 9.180
- 4,150, Orte: 3.19
- 1,320, Orte: 6.420
- 1,320, Orte: 6.453
- 0,000, Orte: 6.456
- 0,000, Orte: 6.457
- 0,000, Orte: 9.218
- 1,320, Orte: 9.232
- 0,000, Orte: 9.257
- 0,000, Orte: 9.258
- 1,320, Orte: 9.259
- 0,000, Orte: 9.261
- 0,000, Orte: 6.468
- 3,160, Orte: 6.470
- 0,000, Orte: 6.476
- 3,160, Orte: 6.478
- 3,110, Orte: 6.582
- 0,000, Orte: 9.707
- 3,110, Orte: 6.613
- 0,000, Orte: 3.152
- 4,150, Orte: 3.160
- 0,000, Orte: 9.716
- 0,390, Orte: 3.14
- 4,150, Orte: 3.17
- 0,440, Orte: 3.37
- 0,390, Orte: 3.142
- 0,550, Orte: 3.147
- 0,390, Orte: 9.8
- 3,110, Orte: 9.182
- 3,025, Orte: 9.183
- 4,150, Orte: 3.18
- 0,000, Orte: 6.388
- 0,000, Orte: 6.389
- 0,000, Orte: 6.390
- 0,000, Orte: 9.191
- 0,000, Orte: 9.192
- 0,000, Orte: 9.193
- 2,975, Orte: 9.208
- 2,975, Orte: 6.398
- 2,975, Orte: 6.399
- 3,110, Orte: 6.402
- 2,975, Orte: 6.411
- 1,320, Orte: 6.427
- 2,975, Orte: 6.429
- 2,975, Orte: 6.430
- 3,110, Orte: 6.434
- 2,975, Orte: 6.443
- 3,110, Orte: 6.450
- 6,220, Orte: 9.229
- 2,975, Orte: 9.238
- 1,320, Orte: 9.240
- 2,975, Orte: 9.242
- 2,975, Orte: 9.243
- 0,000, Orte: 9.271
- 2,975, Orte: 9.272
- 0,000, Orte: 6.480
- 3,025, Orte: 9.274
- 0,000, Orte: 9.277
- 0,390, Orte: 6.537
- 6,220, Orte: 9.557
- 0,000, Orte: 6.583
- 0,000, Orte: 6.584
- 0,000, Orte: 6.585
- 0,000, Orte: 6.586
- 0,000, Orte: 9.558
- 0,000, Orte: 9.559
- 0,000, Orte: 9.560
- 0,000, Orte: 6.616
- 3,110, Orte: 6.617
- 6,220, Orte: 6.618
- 2,975, Orte: 9.569
- 0,000, Orte: 9.571
- 2,975, Orte: 9.572
- 3,025, Orte: 6.632
- 3,029, Orte: 6.633
- 1,040, Orte: 3.156
- 2,975, Orte: 6.638
- 2,975, Orte: 9.588
- 0,000, Orte: 6.639
- 3,025, Orte: 9.598
- 4,200, Orte: 3.205
- 2,975, Orte: 6.425
- 6,300, Orte: 3.216
- 4,200, Orte: 3.141
- 6,320, Orte: 9.12
- 0,390, Orte: 3.78
- 6,320, Orte: 6.541
- 4,200, Orte: 3.154
- 8,400, Orte: 3.155
- 3,430, Orte: 12.179
- 1,200, Orte: 12.180
- 0,780, Orte: 3.79
- 8,400, Orte: 3.109
- 0,000, Orte: 6.14
- 0,000, Orte: 6.397
- 0,000, Orte: 6.428
- 0,000, Orte: 6.445
- 0,000, Orte: 9.224
- 0,000, Orte: 9.241
- 0,000, Orte: 9.251
- 0,000, Orte: 9.291
- 1,320, Orte: 9.11
- 1,320, Orte: 6.540
- 8,300, Orte: 3.38
- 4,150, Orte: 3.92
- 0,440, Orte: 3.158
- 5,030, Orte: 3.159
- 0,000, Orte: 3.184
- 3,550, Orte: 1.8
- 3,550, Orte: 1.42

**2.8.220 Wandanschluss an GK, F0, bis Rw 67 dB = T**
Wandanschluss an GK, F0, bis Rw 67 dB

[W1.1a, W1.1b, W1.1c, W1.2c, W1.4a, W1.4b, W1.4c, W1.5a, W1.8a, W1.10c, W1.11a, W1.12a, W2.1a, W3.3a, W3.3b, W3.3c]
Menge: 1199,550 m
- 10,449, Orte: 9.637
- 14,389, Orte: 9.639
- 14,389, Orte: 6.731
- 10,449, Orte: 6.736
- 7,786, Orte: 12.104
- 15,509, Orte: 12.145
- 3,893, Orte: 12.151
- 2,920, Orte: 10.32
- 2,920, Orte: 10.34
- 2,920, Orte: 10.37
- 2,920, Orte: 10.39
- 2,920, Orte: 10.42
- 2,920, Orte: 10.44
- 4,200, Orte: 3.21
- 12,600, Orte: 3.23
- 3,110, Orte: 6.386
- 14,703, Orte: 6.403
- 7,383, Orte: 6.404
- 6,770, Orte: 6.405
- 11,106, Orte: 6.406
- 3,786, Orte: 6.407
- 6,770, Orte: 6.408
- 3,660, Orte: 6.409
- 14,703, Orte: 6.418
- 3,723, Orte: 6.419
- 6,770, Orte: 6.420
- 14,766, Orte: 6.421
- 3,786, Orte: 6.422
- 6,770, Orte: 6.423
- 3,660, Orte: 6.424
- 7,383, Orte: 6.435
- 7,383, Orte: 6.436
- 14,090, Orte: 6.437
- 11,106, Orte: 6.438
- 3,786, Orte: 6.439
- 6,770, Orte: 6.440
- 6,820, Orte: 6.441
- 14,703, Orte: 6.451
- 3,660, Orte: 6.452
- 9,880, Orte: 6.453
- 14,766, Orte: 6.454
- 3,786, Orte: 6.455
- 6,770, Orte: 6.456
- 3,660, Orte: 6.457
- 14,703, Orte: 9.214
- 7,383, Orte: 9.215
- 11,106, Orte: 9.216
- 3,786, Orte: 9.217
- 6,770, Orte: 9.218
- 3,660, Orte: 9.220
- 14,703, Orte: 9.230
- 7,383, Orte: 9.231
- 6,770, Orte: 9.232
- 11,106, Orte: 9.233
- 3,786, Orte: 9.234
- 6,770, Orte: 9.235
- 3,110, Orte: 9.236
- 3,660, Orte: 9.237
- 14,703, Orte: 9.257
- 7,383, Orte: 9.258
- 6,770, Orte: 9.259
- 11,106, Orte: 9.260
- 3,786, Orte: 9.261
- 6,770, Orte: 9.262
- 6,820, Orte: 9.264
- 8,400, Orte: 3.73
- 2,920, Orte: 7.40
- 2,920, Orte: 7.42
- 0,000, Orte: 6.468
- 2,920, Orte: 7.45
- 2,920, Orte: 7.47
- 3,160, Orte: 6.472
- 3,160, Orte: 6.474
- 2,920, Orte: 7.48
- 2,920, Orte: 7.50
- 2,920, Orte: 7.52
- 0,000, Orte: 6.476
- 6,320, Orte: 9.693
- 2,920, Orte: 10.93
- 2,920, Orte: 10.95
- 3,160, Orte: 9.279
- 2,920, Orte: 10.96
- 3,160, Orte: 9.280
- 6,770, Orte: 9.294
- 3,110, Orte: 6.580
- 6,220, Orte: 6.581
- 3,110, Orte: 6.582
- 3,110, Orte: 9.553
- 9,080, Orte: 3.218
- 9,080, Orte: 3.219
- 8,400, Orte: 3.118
- 6,820, Orte: 9.707
- 2,920, Orte: 7.148
- 2,920, Orte: 7.150
- 3,110, Orte: 6.615
- 3,110, Orte: 9.574
- 13,050, Orte: 3.152
- 4,258, Orte: 6.622
- 4,018, Orte: 6.623
- 3,778, Orte: 9.580
- 12,550, Orte: 3.157
- 4,150, Orte: 3.160
- 3,110, Orte: 9.590
- 8,100, Orte: 3.168
- 9,740, Orte: 9.716
- 6,085, Orte: 9.606
- 8,400, Orte: 3.11
- 8,526, Orte: 3.13
- 8,963, Orte: 3.14
- 7,113, Orte: 3.17
- 4,653, Orte: 3.31
- 12,876, Orte: 3.37
- 9,526, Orte: 3.40
- 4,326, Orte: 3.98
- 4,326, Orte: 3.99
- 9,089, Orte: 3.110
- 9,026, Orte: 3.142
- 14,352, Orte: 3.143
- 8,463, Orte: 3.145
- 8,400, Orte: 3.147
- 17,800, Orte: 3.44
- 5,763, Orte: 3.136
- 4,389, Orte: 3.141
- 3,480, Orte: 9.381
- 3,110, Orte: 9.612
- 12,892, Orte: 9.12
- 22,612, Orte: 3.78
- 9,732, Orte: 6.541
- 8,526, Orte: 3.154
- 20,026, Orte: 3.155
- 10,281, Orte: 12.179
- 15,172, Orte: 12.180
- 6,685, Orte: 6.387
- 10,480, Orte: 9.194
- 10,980, Orte: 6.587
- 7,320, Orte: 6.589
- 7,320, Orte: 6.591
- 7,320, Orte: 6.593
- 10,480, Orte: 6.602
- 10,480, Orte: 6.603
- 10,345, Orte: 6.604
- 10,480, Orte: 9.562
- 13,370, Orte: 9.563
- 7,320, Orte: 9.591
- 7,320, Orte: 9.595
- 7,320, Orte: 9.596
- 6,685, Orte: 9.608
- 8,074, Orte: 3.115
- 6,320, Orte: 9.717
- 4,590, Orte: 3.191
- 15,033, Orte: 3.10
- 3,328, Orte: 3.42
- 9,160, Orte: 6.14
- 6,000, Orte: 6.397
- 6,000, Orte: 6.428
- 12,185, Orte: 6.445
- 9,160, Orte: 9.224
- 6,000, Orte: 9.241
- 12,185, Orte: 9.251
- 6,000, Orte: 9.291
- 4,260, Orte: 3.38
- 4,260, Orte: 3.92
- 8,862, Orte: 3.158

**2.8.230 Wandanschluss an GK, F90, ohne Schallschutz = T**
Menge: 9,195 m
- 2,975, Orte: 9.247
- 6,220, Orte: 9.573

**2.8.240 Wandanschluss an StB, F0, bis Rw 67 dB**
Wie vor beschrieben:
Wandanschluss an StB, F0, bis Rw 67 dB

[W1.1a, W1.1b, W1.1c, W1.2c, W1.4a, W1.4b, W1.4c, W1.5a, W1.8a, W1.10c, W1.11a, W1.12a, W2.1a, W3.3a, W3.3b, W3.3c]
Menge: 56,929 m
- 3,110, Orte: 9.275
- 3,550, Orte: 9.276
- 3,110, Orte: 6.629
- 3,160, Orte: 6.630
- 3,430, Orte: 12.181
- 0,000, Orte: 9.597
- 0,000, Orte: 9.609
- 0,440, Orte: 9.634
- 0,390, Orte: 9.635
- 1,320, Orte: 9.640
- 0,440, Orte: 6.733
- 0,390, Orte: 6.734
- 1,320, Orte: 6.738
- 0,400, Orte: 12.102
- 0,400, Orte: 12.150
- 0,000, Orte: 3.134
- 0,000, Orte: 3.9
- 0,390, Orte: 3.140
- 0,390, Orte: 9.637
- 0,390, Orte: 6.736
- 3,430, Orte: 12.54
- 0,000, Orte: 6.380
- 0,400, Orte: 12.85
- 0,000, Orte: 9.589
- 3,110, Orte: 9.381
- 0,000, Orte: 6.387
- 0,000, Orte: 9.562
- 0,970, Orte: 3.191
- 0,390, Orte: 9.7
- 0,440, Orte: 6.202
- 1,320, Orte: 6.203
- 0,390, Orte: 9.163
- 0,440, Orte: 9.164
- 0,390, Orte: 9.165
- 1,320, Orte: 9.166
- 1,200, Orte: 12.50
- 1,200, Orte: 12.51
- 1,200, Orte: 12.52
- 0,000, Orte: 12.53
- 0,000, Orte: 9.185
- 0,390, Orte: 3.28
- 0,390, Orte: 3.35
- 1,700, Orte: 1.110
- 2,090, Orte: 3.50
- 0,150, Orte: 6.410
- 0,000, Orte: 6.412
- 0,150, Orte: 6.442
- 0,000, Orte: 6.449
- 0,000, Orte: 9.250
- 0,150, Orte: 9.273
- 0,391, Orte: 6.481
- 0,150, Orte: 9.554
- 3,430, Orte: 12.158
- 0,390, Orte: 6.631
- 0,390, Orte: 6.634
- 0,400, Orte: 12.176
- 5,478, Orte: 3.206
- 0,830, Orte: 9.10
- 0,390, Orte: 3.36
- 0,830, Orte: 6.539
- 0,400, Orte: 12.177

*Hinweis: Wandanschlüsse Sonderfälle*

**2.8.250 Wandanschluss an Glas-Systemtrennwand ETW**
Wandanschluss von vorbeschriebenen Trockenbaukonstruktionen an Glas-Systemtrennwand ETW inkl. beidseitiger Verfugung mit Fugendichtstoff

Wanddicke:  100 bis 450 mm
  (Einfach-/Doppelständer)
Oberflächenqualität:  Q3
Feuerwiderstandsklasse
gem. DIN 4102-1:  F0 bis F90
  (Je nach Anforderung Wand)
ETW  Anschluß an Profil, Paneel gem. Detail
Menge: 385,520 m

**2.8.260 Vorsatzschale Anschluss an GK Wand**
Anschluss von vorbeschriebenen Trockenbaukonstruktionen/ Vorsatzschale an eine Trockenbauwand 90°, inkl. beidseitiger Verfugung mit Fugendichtstoff

Wanddicke:  bis 150 mm
  (Einfach-/Doppelständer)
Oberflächenqualität:  Q3
Feuerwiderstandsklasse
gem. DIN 4102-1:  F0 bis F90
  (Je nach Anforderung Wand)
Untergrund:  GK Wand
Menge: 355,692 m
- 3,350, Orte: 12.83
- 6,780, Orte: 12.84
- 6,773, Orte: 9.636
- 17,813, Orte: 9.641
- 6,773, Orte: 9.642
- 6,773, Orte: 9.644
- 7,226, Orte: 9.645
- 7,226, Orte: 9.647
- 6,651, Orte: 9.649
- 3,676, Orte: 9.650
- 3,613, Orte: 9.652
- 7,226, Orte: 9.653
- 10,713, Orte: 6.739
- 6,773, Orte: 6.542
- 6,773, Orte: 6.543
- 3,676, Orte: 6.741
- 7,226, Orte: 6.743
- 3,676, Orte: 6.745
- 3,676, Orte: 6.746
- 7,226, Orte: 6.748
- 3,676, Orte: 6.749
- 7,660, Orte: 12.144
- 11,553, Orte: 12.149
- 2,963, Orte: 3.125
- 6,440, Orte: 6.609
- 6,575, Orte: 6.751
- 6,440, Orte: 9.568
- 6,575, Orte: 9.708
- 7,163, Orte: 9.633
- 7,163, Orte: 9.643
- 3,613, Orte: 9.646
- 6,525, Orte: 9.648
- 6,588, Orte: 9.651
- 3,676, Orte: 9.654
- 4,200, Orte: 3.214
- 7,163, Orte: 6.732
- 10,323, Orte: 6.735
- 7,163, Orte: 6.740
- 7,163, Orte: 6.742
- 3,613, Orte: 6.744
- 3,613, Orte: 6.747
- 7,163, Orte: 6.750
- 12,463, Orte: 3.93
- 3,163, Orte: 3.94
- 3,163, Orte: 3.101
- 6,263, Orte: 3.102
- 3,893, Orte: 12.105
- 4,150, Orte: 3.217
- 3,830, Orte: 12.146
- 3,893, Orte: 12.147
- 7,786, Orte: 12.148
- 3,893, Orte: 12.152
- 5,863, Orte: 3.126
- 7,363, Orte: 1.94
- 3,713, Orte: 1.95
- 6,263, Orte: 3.193
- 6,263, Orte: 3.194
- 3,100, Orte: 3.201

**2.8.270 Schachtwand Anschluss an GK Wand**
Anschluss von vorbeschriebenen Trockenbaukonstruktionen/ Schachtwand an eine Trockenbauwand 90°, inkl. beidseitiger Verfugung mit Fugendichtstoff

Wanddicke:  bis 150 mm
  (Einfach-/Doppelständer)
Oberflächenqualität:  Q3
Feuerwiderstandsklasse
gem. DIN 4102-1:  F0 bis F90
  (Je nach Anforderung Wand)
Hinterlegung des Randprofilsteges mit Plattenstreifen
Untergrund:  GK Wand
Menge: 391,806 m
- 6,440, Orte: 9.7
- 9,400, Orte: 3.4
- 4,700, Orte: 3.5
- 6,390, Orte: 6.202
- 6,390, Orte: 6.203
- 3,415, Orte: 9.163
- 6,390, Orte: 9.164
- 3,415, Orte: 9.165
- 6,390, Orte: 9.166
- 3,830, Orte: 12.49
- 3,830, Orte: 12.50
- 0,126, Orte: 12.51
- 3,758, Orte: 12.52
- 8,523, Orte: 12.53
- 12,050, Orte: 9.181
- 6,010, Orte: 9.185
- 4,590, Orte: 3.27
- 8,790, Orte: 3.28
- 8,790, Orte: 3.35
- 8,740, Orte: 1.110
- 12,890, Orte: 3.50
- 2,975, Orte: 6.395
- 6,010, Orte: 6.401
- 6,000, Orte: 6.410
- 9,025, Orte: 6.412
- 6,135, Orte: 6.416
- 2,975, Orte: 6.426
- 6,000, Orte: 6.431
- 6,185, Orte: 6.433
- 6,000, Orte: 6.442
- 9,025, Orte: 6.444
- 6,135, Orte: 6.449
- 2,975, Orte: 9.221
- 9,025, Orte: 9.223
- 6,135, Orte: 9.228
- 6,000, Orte: 9.239
- 2,975, Orte: 9.244
- 6,185, Orte: 9.246
- 2,975, Orte: 9.248
- 2,975, Orte: 9.249
- 9,025, Orte: 9.250
- 6,135, Orte: 9.255
- 6,000, Orte: 9.273
- 3,695, Orte: 12.89
- 0,100, Orte: 12.90
- 6,440, Orte: 6.481
- 9,075, Orte: 6.494
- 12,100, Orte: 6.497
- 9,075, Orte: 9.293
- 4,700, Orte: 3.104
- 6,000, Orte: 9.554
- 2,975, Orte: 6.598
- 2,975, Orte: 6.600
- 3,295, Orte: 12.158
- 2,975, Orte: 6.610
- 3,415, Orte: 6.631
- 3,415, Orte: 6.634
- 3,295, Orte: 12.176
- 4,150, Orte: 3.206
- 15,428, Orte: 9.10
- 11,753, Orte: 3.36
- 15,421, Orte: 6.539
- 3,421, Orte: 12.177
- 2,826, Orte: 3.6
- 3,550, Orte: 1.42

**2.8.280 Schachtwand Anschluss an Massivwand**
Anschluss von vorbeschriebenen Trockenbaukonstruktionen/ Schachtwand an eine Trockenbauwand 90°, inkl. beidseitiger Verfugung mit Fugendichtstoff

Wanddicke:  bis 150 mm
  (Einfach-/Doppelständer)
Oberflächenqualität:  Q3
Feuerwiderstandsklasse
gem. DIN 4102-1:  F0 bis F90
  (Je nach Anforderung Wand)
Hinterlegung des Randprofilsteges mit Plattenstreifen
Untergrund:  Massivwand
Menge: 48,410 m

*Hinweis: Stützen-Schwerter*

**2.8.290 Wandanschluss an Holzstütze**
Wandanschluss an Holzstütze herstellen, die Befestigung erfolgt hinterlegt mit  GKF Plattenstreifen bis d=2x20mm,
die Beplankung ist dicht an die Holzstütze anzuschließen,
konstruktiv mittels Trenn/ Bewehrungsstreifen getrennt,
Die Befestigung erfolgt direkt in die Holzstütze mit geeigneten Befestigungsmittel
Befestigungstiefe unter Berücksichtigung des Brandschutzes/Abbrandes  von mindestens. 65mm

Wanddicke: 100 bis 450 mm
  (Einfach-/Doppelständer)
Oberflächenqualität: Q3
Feuerwiderstandsklasse
gem. DIN 4102-1:  F0 bis F90
  (Je nach Anforderung Wand)
Menge: 754,059 m
- 3,940, Orte: 12.70
- 3,940, Orte: 12.71
- 3,940, Orte: 12.72
- 3,940, Orte: 12.73
- 4,200, Orte: 4.398
- 4,200, Orte: 4.399
- 4,263, Orte: 4.400
- 4,700, Orte: 3.153
- 13,000, Orte: 3.163
- 14,100, Orte: 3.164
- 4,700, Orte: 3.165
- 14,540, Orte: 3.166
- 13,000, Orte: 3.167
- 4,700, Orte: 3.169
- 4,700, Orte: 3.170
- 4,700, Orte: 3.171
- 13,150, Orte: 3.174
- 17,900, Orte: 3.176
- 5,725, Orte: 3.177
- 13,000, Orte: 3.179
- 4,920, Orte: 3.63
- 4,920, Orte: 3.64
- 4,920, Orte: 3.65
- 4,920, Orte: 3.66
- 13,050, Orte: 3.81
- 4,620, Orte: 3.82
- 13,150, Orte: 3.89
- 14,966, Orte: 3.117
- 4,200, Orte: 4.144
- 3,660, Orte: 6.520
- 9,610, Orte: 6.521
- 9,880, Orte: 6.626
- 9,880, Orte: 6.627
- 9,880, Orte: 6.628
- 3,660, Orte: 6.641
- 3,660, Orte: 6.642
- 9,880, Orte: 6.643
- 6,580, Orte: 6.644
- 9,745, Orte: 6.645
- 9,400, Orte: 6.646
- 9,745, Orte: 6.647
- 9,400, Orte: 6.649
- 9,620, Orte: 6.650
- 6,635, Orte: 9.570
- 9,880, Orte: 9.576
- 9,880, Orte: 9.578
- 9,880, Orte: 9.581
- 9,880, Orte: 9.582
- 9,880, Orte: 9.583
- 3,660, Orte: 9.324
- 9,610, Orte: 9.325
- 9,610, Orte: 9.281
- 3,660, Orte: 9.283
- 9,745, Orte: 9.286
- 9,400, Orte: 9.287
- 3,660, Orte: 9.300
- 9,610, Orte: 9.303
- 3,660, Orte: 9.304
- 3,680, Orte: 6.376
- 3,680, Orte: 6.377
- 3,680, Orte: 6.378
- 3,680, Orte: 6.379
- 9,400, Orte: 6.458
- 9,745, Orte: 6.459
- 6,580, Orte: 6.460
- 3,660, Orte: 6.461
- 3,660, Orte: 6.462
- 3,660, Orte: 6.483
- 3,660, Orte: 6.484
- 6,580, Orte: 6.485
- 9,610, Orte: 6.486
- 9,880, Orte: 6.488
- 9,400, Orte: 6.489
- 9,880, Orte: 6.490
- 3,660, Orte: 6.491
- 9,880, Orte: 6.492
- 6,645, Orte: 6.493
- 6,770, Orte: 6.501
- 6,820, Orte: 6.502
- 3,660, Orte: 6.504
- 6,770, Orte: 6.505
- 6,820, Orte: 6.506
- 9,610, Orte: 6.507
- 3,660, Orte: 6.508
- 6,770, Orte: 6.511
- 6,820, Orte: 6.512
- 6,820, Orte: 6.515
- 6,770, Orte: 6.516
- 3,680, Orte: 9.187
- 3,680, Orte: 9.188
- 3,680, Orte: 9.189
- 3,680, Orte: 9.190
- 3,660, Orte: 9.537
- 9,745, Orte: 9.540
- 9,880, Orte: 9.541
- 3,660, Orte: 9.542
- 9,400, Orte: 9.543
- 9,745, Orte: 9.544
- 9,400, Orte: 9.546
- 3,660, Orte: 9.548
- 9,880, Orte: 9.550
- 9,745, Orte: 9.551
- 9,400, Orte: 9.552

**2.8.300 Wandanschluss an bekleidete Stahl-Stütze**
Wandanschluss an bekleidete Stahlstütze herstellen, die Befestigung erfolgt durch die an der
Stahlstütze press anliegende Brandschutzbekleidung in die Stahlstütze,oder Hohlraumdübel, gem. Herstellervorschrift/Verwendbarkeitsnachweis
die Beplankung ist dicht an die Bekleidung der Stahlstütze anzuschließen,
konstruktiv mittels Trenn/ Bewehrungsstreifen getrennt,
Wanddicke:  100 bis 450 mm
  (Einfach-/Doppelständer)
Oberflächenqualität:  Q3
Feuerwiderstandsklasse
gem. DIN 4102-1:  F0 bis F90
  (Je nach Anforderung Wand)
Menge: 259,794 m
- 0,400, Orte: 4.107
- 0,400, Orte: 4.108
- 0,400, Orte: 4.109
- 0,400, Orte: 9.1
- 0,400, Orte: 9.2
- 0,400, Orte: 9.3
- 0,400, Orte: 6.1
- 0,400, Orte: 6.2
- 0,400, Orte: 6.3
- 0,240, Orte: 6.7
- 0,240, Orte: 6.10
- 0,240, Orte: 9.265
- 0,240, Orte: 9.266
- 4,000, Orte: 1.7
- 0,300, Orte: 1.10
- 0,300, Orte: 1.11
- 0,450, Orte: 1.14
- 0,450, Orte: 1.15
- 0,450, Orte: 1.16
- 0,450, Orte: 1.17
- 0,513, Orte: 1.18
- 0,450, Orte: 1.19
- 0,450, Orte: 1.20
- 0,300, Orte: 1.22
- 0,300, Orte: 1.23
- 0,800, Orte: 1.32
- 0,450, Orte: 1.67
- 0,450, Orte: 1.62
- 0,450, Orte: 1.63
- 0,450, Orte: 1.64
- 0,450, Orte: 1.65
- 0,450, Orte: 1.66
- 0,450, Orte: 1.68
- 7,160, Orte: 11.191
- 0,400, Orte: 3.48
- 1,320, Orte: 3.54
- 1,320, Orte: 3.55
- 0,840, Orte: 3.56
- 6,485, Orte: 6.654
- 3,425, Orte: 6.655
- 6,648, Orte: 6.656
- 6,485, Orte: 6.657
- 0,400, Orte: 6.658
- 9,645, Orte: 6.659
- 0,400, Orte: 3.172
- 8,875, Orte: 3.188
- 4,350, Orte: 3.189
- 0,425, Orte: 3.80
- 12,650, Orte: 3.83
- 0,463, Orte: 3.84
- 0,400, Orte: 3.85
- 4,789, Orte: 3.86
- 9,088, Orte: 3.87
- 0,400, Orte: 3.88
- 1,320, Orte: 3.105
- 0,640, Orte: 3.106
- 1,660, Orte: 3.107
- 10,180, Orte: 4.140
- 0,400, Orte: 4.141
- 12,900, Orte: 4.142
- 4,600, Orte: 4.145
- 13,390, Orte: 4.146
- 8,750, Orte: 4.149
- 0,400, Orte: 4.150
- 3,510, Orte: 6.517
- 6,350, Orte: 6.518
- 6,350, Orte: 6.620
- 6,620, Orte: 6.640
- 6,485, Orte: 6.652
- 0,400, Orte: 6.653
- 3,425, Orte: 9.313
- 6,648, Orte: 9.314
- 6,485, Orte: 9.319
- 3,510, Orte: 9.320
- 9,510, Orte: 9.321
- 6,350, Orte: 9.322
- 6,485, Orte: 9.306
- 0,400, Orte: 9.307
- 6,485, Orte: 9.308
- 3,510, Orte: 6.510
- 6,720, Orte: 6.513
- 6,670, Orte: 6.514
- 6,400, Orte: 9.186
- 0,350, Orte: 11.11

**2.8.310 Wandverjüngung-Fassadenschwert H 2920mm L 135mm**
Wandverjüngung von vor beschriebenen Trockenbauwandtypen an Fassade,

Wandhöhe:  2,92 m
Wanddicke:  ca. 47 mm
Wandlänge:  135 mm
Dämmung:  MW, Dicke 20 mm,
Beplankung: beidseitig:
  GKF, DFR, 1x12,5 mm
  Verzinktes Stahlblech 2mm nach
  Erfordernis
Oberflächenqualität:  Q3
Schallschutz::  mind. Rw, 55dB
Anschluß an Wand:  2x L Winkel
Anschluß an Fassade:  2x L Winkel,,
  Mit geeignetem Abdichtungsmittel anschließen und elastische Verfugungen,
Untergrund:  GK-Wand und Fassadenprofil beschichtet,
  Stb
Mit bauaufsichtlich zugelassenen Verbindungsmitteln.
Aufbau Hohlraum/Doppelbodenaufbau bis 20cm beachten

Anschluss/ Einbindung in die GK-Wand wird gesondert vergütet Freies Wandende Laibungsbeplankung bei Schwertanschlüssen
Menge: 17,000 St

**2.8.320 Wandverjüngung-Fassadenschwert H 3160mm L 215mm**
Wandverjüngung von vor beschriebenen Trockenbauwandtypen an Fassade,

Wandhöhe:  3,16 m
Wanddicke:  ca. 47 mm
Wandlänge:  215 mm
Dämmung:  MW, Dicke 20 mm,
Beplankung: beidseitig:
  GKF, DFR, 1x12,5 mm
  Verzinktes Stahlblech 2mm nach
  Erfordernis
Oberflächenqualität:  Q3
Schallschutz::  mind. Rw, 55dB
Anschluß an Wand:  2x L Winkel
Anschluß an Fassade:  2x L Winkel,,
  Mit geeignetem Abdichtungsmittel anschließen und elastische Verfugungen,
Untergrund:  GK-Wand und Fassadenprofil beschichtet,
  Stb
Mit bauaufsichtlich zugelassenen Verbindungsmitteln.
Aufbau Hohlraum/Doppelbodenaufbau bis 20cm beachten

Anschluss/ Einbindung in die GK-Wand wird gesondert vergütet Freies Wandende Laibungsbeplankung bei Schwertanschlüssen
Menge: 3,000 St

**2.8.330 Wandverjüngung-Fassadenschwert H 3430mm L 160mm**
Wandverjüngung von vor beschriebenen Trockenbauwandtypen an Fassade,

Wandhöhe:  3,43 m
Wanddicke:  ca. 47 mm
Wandlänge:  160 mm
Dämmung:  MW, Dicke 20 mm,
Beplankung: beidseitig:
  GKF, DFR, 1x12,5 mm
  Verzinktes Stahlblech 2mm nach
  Erfordernis
Oberflächenqualität:  Q3
Schallschutz::  mind. Rw, 55dB
Anschluß an Wand:  2x L Winkel
Anschluß an Fassade:  2x L Winkel,,
  Mit geeignetem Abdichtungsmittel anschließen und elastische Verfugungen,
Untergrund:  GK-Wand und Fassadenprofil beschichtet,
  Stb
Mit bauaufsichtlich zugelassenen Verbindungsmitteln.
Aufbau Hohlraum/Doppelbodenaufbau bis 20cm beachten

Anschluss/ Einbindung in die GK-Wand wird gesondert vergütet Freies Wandende Laibungsbeplankung bei Schwertanschlüssen
Menge: 1,000 St

**2.8.340 Wandverjüngung-Fassadenschwert H 3430mm L 160mm, F90**
*** Schwerpunktposition
Wandverjüngung von vor beschriebenen Trockenbauwandtypen an Fassade, F90

Wandhöhe:  3,43 m
Wanddicke:  ca. 47 mm
Wandlänge:  160 mm
Dämmung:  MW, Dicke 18 mm,
Beplankung: beidseitig:
  GM-F, 1x15 mm
  Verzinktes Stahlblech 2mm nach
  Erfordernis
Oberflächenqualität:  Q3
Schallschutz::  mind. Rw, 55dB
Brandschutz:  F90
Anschluß an Wand:  2x L Winkel
Anschluß an Fassade:  2x L Winkel,,
  Mit geeignetem Abdichtungsmittel anschließen und elastische Verfugungen,
Untergrund:  GK-Wand und Fassadenprofil beschichtet,
  Stb
Mit bauaufsichtlich zugelassenen Verbindungsmitteln.
Aufbau Hohlraum/Doppelbodenaufbau bis 20cm beachten

gem. Ingenieurtechnischen Nachweis

Anschluss/ Einbindung in die GK-Wand wird gesondert vergütet Freies Wandende Laibungsbeplankung bei Schwertanschlüssen
Menge: 1,000 St

**2.8.350 Wandverjüngung-Fassadenschwert H 4020mm L 185mm**
Wandverjüngung von vor beschriebenen Trockenbauwandtypen an Fassade,

Wandhöhe:  4,02 m
Wanddicke:  ca. 47 mm
Wandlänge:  185 mm
Dämmung:  MW, Dicke 20 mm,
Beplankung: beidseitig:
  GKF, DFR, 1x12,5 mm
  Verzinktes Stahlblech 2mm nach
  Erfordernis
Oberflächenqualität:  Q3
Schallschutz::  mind. Rw, 55dB
Anschluß an Wand:  2x L Winkel
Anschluß an Fassade:  2x L Winkel,,
  Mit geeignetem Abdichtungsmittel anschließen und elastische Verfugungen,
Untergrund:  GK-Wand und Fassadenprofil beschichtet,
  Stb
Mit bauaufsichtlich zugelassenen Verbindungsmitteln.
Aufbau Hohlraum/Doppelbodenaufbau bis 20cm beachten

Anschluss/ Einbindung in die GK-Wand wird gesondert vergütet Freies Wandende Laibungsbeplankung bei Schwertanschlüssen
Menge: 1,000 St

**2.8.360 Wandverjüngung-Fassadenschwert H 4200mm L 110mm**
Wandverjüngung von vor beschriebenen Trockenbauwandtypen an Fassade,

Wandhöhe:  4,20 m
Wanddicke:  ca. 47 mm
Wandlänge:  110 mm
Dämmung:  MW, Dicke 20 mm,
Beplankung: beidseitig:
  GKF, DFR, 1x12,5 mm
  Verzinktes Stahlblech 2mm nach
  Erfordernis
Oberflächenqualität:  Q3
Schallschutz::  mind. Rw, 55dB
Anschluß an Wand:  2x L Winkel
Anschluß an Fassade:  2x L Winkel,,
  Mit geeignetem Abdichtungsmittel anschließen und elastische Verfugungen,
Untergrund:  GK-Wand und Fassadenprofil beschichtet,
  Stb
Mit bauaufsichtlich zugelassenen Verbindungsmitteln.
Aufbau Hohlraum/Doppelbodenaufbau bis 20cm beachten

Anschluss/ Einbindung in die GK-Wand wird gesondert vergütet Freies Wandende Laibungsbeplankung bei Schwertanschlüssen
Menge: 2,000 St

**2.8.370 Wandverjüngung-Fassadenschwert H 4200mm L 185mm**
Wandverjüngung von vor beschriebenen Trockenbauwandtypen an Fassade,

Wandhöhe:  4,20 m
Wanddicke:  ca. 47 mm
Wandlänge:  185 mm
Dämmung:  MW, Dicke 20 mm,
Beplankung: beidseitig:
  GKF, DFR, 1x12,5 mm
  Verzinktes Stahlblech 2mm nach
  Erfordernis
Oberflächenqualität:  Q3
Schallschutz::  mind. Rw, 55dB
Anschluß an Wand:  2x L Winkel
Anschluß an Fassade:  2x L Winkel,,
  Mit geeignetem Abdichtungsmittel anschließen und elastische Verfugungen,
Untergrund:  GK-Wand und Fassadenprofil beschichtet,
  Stb
Mit bauaufsichtlich zugelassenen Verbindungsmitteln.
Aufbau Hohlraum/Doppelbodenaufbau bis 20cm beachten

Anschluss/ Einbindung in die GK-Wand wird gesondert vergütet Freies Wandende Laibungsbeplankung bei Schwertanschlüssen
Menge: 1,000 St

**2.8.380 Freies Wandende Leibungsbeplankung bei Schwertanschlüssen**
Ausführung der Beplankung von vor beschriebenen Wandtypen, als Laibungsbeplankung an freistehenden Wandenden, 2- lagig, mit Bauplatte wie Wandtyp, bei Fassadenschwertanschluss,
einschl. 2x Eckausbildungen mit Gehrungsschnitt und Metall- Kantenschutzwinkel einspachteln, Unterbrechung der Beplankungslage 1. und 2. Lage mit zwischenliegender Mineralwolledämmung,
Anschluss an Schwertkonstruktion/ -beplankung,
Mit geeignetem Abdichtungsmittel, Verspachtelung der Anschlüsse.
Höhe:  bis 4,20m
Wanddicke:  bis 150 mm
Menge: 82,600 m

*Hinweis: Ecken, Verbindungen*

**2.8.390 Freies Wandende**
Freies Wandende

Ausführung der Beplankung von vorbeschriebenen Trockenbaukonstruktionen, als Laibungsbeplankung an freistehenden Wandenden, 2- lagig, mit Bauplatte wie Wandtyp, inkl. 2x Eckausbildungen mit Metall-Kantenschutzwinkel verzinkt einspachteln, einschl. Verstärkungsprofile UA 50-100, Verspachtelung der Anschlüsse.

Wandhöhe:  bis  4,70 m
Wanddicke:  bis 450 mm
  (Einfach-/Doppelständer)
Oberfläche:  Q3
Menge: 125,000 m

**2.8.400 Innenecke**
Herstellen von Innenecken in vorbeschriebenen Trockenbaukonstruktionen,
Schall-Brandschutz (je nach Anforderung Wand)
Rechtwinklig, stumpf anschließen und verspachteln.
Oberfläche: Q3
Menge: 60,000 m

**2.8.410 Außenecke Kantenschutz**
Herstellen von Außenecken in vorbeschriebenen Trockenbaukonstruktionen
Schall-Brandschutz (je nach Anforderung Wand)
Inkl. Metall-Kantenschutzprofil, verzinkt, einspachteln, rechtwinklig,
Oberfläche: Q3
Menge: 550,000 m

**2.8.420 T-Wand Anschluss 90° mit Fuge**
T-Wand Anschluss 90° an vorbeschriebenen Trockenbaukonstrukionen, rechtwinklig, Innenecken stumpf anschließen und verspachteln, systemkonform, mit und ohne Unterbrechung der Beplankung, gem. Brandschutz-/Schallschutzanforderung der entsprechenden Wände und Herstellervorschrift/ Verwendbarkeitsnachweis  (Abrechnung für notwendige. Fuge bei Brandschutztrennung über nachfolgende Position)
Menge: 800,000 m

**2.8.430 Trennfuge Brandschutz**
Ausbildung einer Dehnungsfuge bei vorgenannten Wandanschlüssen
Mit brandschutzgerechter Plattenhinterlegung, Ausführung gem. Zulassung / Herstellervorschriften, inkl. Kantenprofilen, Ständerprofilen, Verfugung mit Brandschutz-Dichtstoff und sämtlichen für den fachgerechten Anschluss nötigen Mehraufwendungen

Ausführungsort: in Bereichen von z.B. Wandübergang F0 zu F30/F90 in einer Flucht,
Menge: 800,000 m

*Hinweis: Vorgezogene Maßnahmen*

**2.8.440 Mehraufwand vorgezogene Beplankung Sockelbereich**
Mehraufwand zu vorbeschriebenen Trockenbauwänden/ Wandkonstruktionen, für vorgezogene Beplankung, mit Streifen im Sockelbereich, als Vorleistung für Estricharbeiten,
Ausführung zweilagig mit Höhenversatz, inkl. zusätzlichem Aufwand für das spätere Anarbeiten der Beplankung.

Höhe:  bis 50 cm
Beplankung:  gem. Planung, i.d.R. GKB, GKBI, ZFB
Ausführungsort:

Nur nach Aufforderung durch die AG-Objektüberwachung
Menge: 500,000 m

**2.8.450 Mehraufwand vorgezogene Beplankung Teilflächen**
Mehraufwand zu vorbeschriebenen Trockenbauwänden/ Wandkonstruktionen, für vorgezogene Beplankung in Teilflächen, als Vorleistung für andere Gewerke,
Ausführung zweilagig mit Höhenversatz, inkl. zusätzlichem Aufwand für das spätere Anarbeiten der Beplankung.

Beplankung:  gem. Planung, i.d.R. GKB, GKBI, ZFB
Ausführungsort:

Nur nach Aufforderung durch die AG-Objektüberwachung
Menge: 200,000 m2

*Hinweis: Kleinflächen Anschlüsse Verstärkungen*

**2.8.460 Zulage Wände für Flächen kleiner 5 m2**
Zulage zu den Positionen der vor beschriebenen Wandtypen für Ausführung von zusammenhängenden Wandflächen kleiner 5,0 m2.
Menge: 20,000 St

**2.8.470 Anpassung Trockenbauwände an Bodenversprünge**
Anpassung Trockenbauwände an Bodenversprünge

Bei Deckenversprüngen und Aufbauten auf Decken

Versprung/Aufbauten  bis h=25cm
Menge: 40,000 St

**2.8.480 Zusätzl.Plattenlage Trennwand Gipspl. D 12,5mm Q3**
STLB-Bau 2025-10 039
Zusätzliche Plattenlage,
Ausführung an nichttragender innerer Trennwand, Bekleidung aus Gipsplatten, Bauplatten Typ A, Dicke 12,5 mm, Spachtelung Qualitätsstufe Q3, Einfachständerwerk, Arbeitshöhe der zu bearbeitenden Fläche bis 3,5 m über der Standfläche des hierfür erforderlichen Gerüstes, Ausführung gemäß Zeichnung und Einzelbeschreibung.
Menge: 50,000 m2
Leistungsbereichkatalog: 039
DIN276-1_08: 342
Kostengruppe DIN 276 2018-12: 342

#### Abschnitt 2.9 Öffnungen / Verstärkungen

*Hinweis: .Türöffnungen UA Profil*
Der zulassungskonforme Einbau von Brandschutztüren und Verglasungen in Trockenbaustürze ist zu berücksichtigen: Tür-, und Elementtrennwandanschlüsse müssen gemäß der vom Trockenbau und des Elementtrennwandsystems vorgesehenen Vorgaben ausgeführt  werden.
Der ingenieurmäßige Brandschutznachweis des Sturzes/der Schürze muss durch den AN erbracht werden.
Die tatsächliche Dimensionierung von erforderlichen Stahlprofilen ist von diesem Nachweis abhängig und durch die ausführenden Fachfirmen rechtzeitig gemeinsam abzustimmen und seitens des AN ETW freizugeben.

Auch die Verstärkungsprofile für die seitlichen Türanschlüsse in den Trockenbauwänden sind
Analog der Profile in den Stürzen abzustimmen und seitens des AN Türen freizugeben

**2.9.10 Türöffnung B bis 1,26, Wandstärke 100, UA 50**
*** Bezugsbeschreibung
Türöffnung herstellen, in vorbeschriebenen Trockenbautrennwänden, mit verstärkten Profilen, mit Sturzprofil, seitlich raumhoch, Boden- und Deckenanschluss mit Türpfostensteckwinkel, inkl. aller notwendigen Anpassungen und Anschlüsse.

Türhöhe bis:  2,01 bis 2,51 m
Über OKFF
Türbreite bis  0,76 bis 1,26 m
Wandstärke:  100 mm
Profil:  UA  50 mm

Öffnung bis unteres Wandende,
Hohlraum/Doppelbodenaufbau bis 20cm
Menge: 20,000 St

**2.9.20 Türöffnung B bis 1,26, Wandstärke 125, UA 75**
*** wie Position 2.9.10
Jedoch:

Wandstärke:  125 mm
Profil:  UA  75 mm
Menge: 39,000 St

**2.9.30 Türöffnung B bis 1,26, Wandstärke 150, UA 100**
*** wie Position 2.9.10
Jedoch:

Wandstärke:  150 mm
Profil:  UA  100 mm
Menge: 3,000 St

**2.9.40 Türöffnung B bis 2,51, Wandstärke 150, UA 100**
*** wie Position 2.9.10
Jedoch:

Türbreite:  über 1,26 bis 2,51 m
Türhöhe:  2,01 bis 2,51 m
Wandstärke:  150 mm
Profil:  UA  100 mm
Menge: 2,000 St

*Hinweis: .Türöffnungen Hohlprofil mit Sturz*
Der zulassungskonforme Einbau von Brandschutztüren und Verglasungen in Trockenbaustürze ist zu berücksichtigen: Tür-, und Elementtrennwandanschlüsse müssen gemäß der vom Trockenbau und des Elementtrennwandsystems vorgesehenen Vorgaben ausgeführt  werden.
Der ingenieurmäßige Brandschutznachweis des Sturzes/der Schürze muss durch den AN erbracht werden.
Die tatsächliche Dimensionierung von erforderlichen Stahlprofilen ist von diesem Nachweis abhängig und durch die ausführenden Fachfirmen rechtzeitig gemeinsam abzustimmen und seitens des AN ETW freizugeben.

Auch die Verstärkungsprofile für die seitlichen Türanschlüsse in den Trockenbauwänden sind
Analog der Profile in den Stürzen abzustimmen und seitens des AN Türen freizugeben

**2.9.50 Türöffnung B bis 1,26, Wandstärke 100, Hohlprofil 50**
*** Bezugsbeschreibung
Türöffnung herstellen, in vorbeschriebenen Trockenbautrennwänden, mit verstärkten Profilen, mit Sturzprofil, seitlich raumhoch, Boden- und Deckenanschluss inkl. aller notwendigen Anpassungen und Anschlüsse.

Türhöhe bis:  2,01 bis 2,51 m
Über OKFF
Türbreite bis  0,76 bis 1,26 m
Wandstärke:  100 mm
Profil:  Hohlprofil  50 mm

Öffnung bis unteres Wandende,
Hohlraum/Doppelbodenaufbau bis 20cm
Menge: 20,000 St

**2.9.60 Türöffnung B bis 1,26, Wandstärke 125, Hohlprofil 75**
*** wie Position 2.9.50
Jedoch:

Wandstärke:  125 mm
Profil:  Hohlprofil  75 mm
Menge: 39,000 St

**2.9.70 Türöffnung B bis 1,26, Wandstärke 150, Hohlprofil 100**
*** wie Position 2.9.50
Jedoch:

Wandstärke:  150 mm
Profil:  Hohlprofil  100 mm
Menge: 2,000 St

**2.9.80 Türöffnung B bis 2,51, Wandstärke 150, Hohlprofil 100**
*** wie Position 2.9.50
Jedoch:

Türbreite:  über 1,26 bis 2,51 m
Türhöhe:  2,01 bis 2,51 m
Wandstärke:  150 mm
Profil:  Hohlprofil  100 mm
Menge: 2,000 St

**2.9.90 Türöffnung Laibungsbeplankung**
Laibungsbeplankung seitlich und Sturz oben für zuvor beschriebene Tür- und Durchgangsöffnungen

Breite bis 15 cm, 2-lagig, mit Bauplatte wie Wandtyp, inkl. beidseitiger Eckausbildungen mit eingespachteltem Metall-Kantenschutzwinkel.
Qualität wie Wand
Menge: 748,300 m

*Hinweis: .Wandöffnung UA Profil*

**2.9.100 Wandöffnung B bis 1,26, Wandstärke 125, UA 75**
Wandöffnung herstellen, in vorbeschriebenen Trockenbautrennwänden, mit verstärkten Profilen, mit Sturzprofil, seitlich raumhoch, Boden- und Deckenanschluss mit Türpfostensteckwinkel, inkl. aller notwendigen Anpassungen und Anschlüsse.

Öffnungshöhe bis:  2,01 bis 2,51 m
Über OKFF
Öffnungsbreite bis  0,76 bis 1,26 m
Wandstärke:  125 mm
Profil:  UA  75 mm

Öffnung bis unteres Wandende,
Hohlraum/Doppelbodenaufbau bis 20cm
Menge: 2,000 St

**2.9.110 Wandöffnung B bis 1,55, Wandstärke 125, UA 75, Profil einseitig raumhoch**
Wandöffnung herstellen, in vorbeschriebenen Trockenbautrennwänden, mit verstärkten Profilen, mit Sturzprofil,
Eine Seite Profil raumhoch, zweite Seite gem. Sturzhöhe
Boden- und Deckenanschluss mit Türpfostensteckwinkel, inkl. aller notwendigen Anpassungen und Anschlüsse.

Öffnungshöhe bis:  2,01 bis 2,51 m
Über OKFF
Öffnungsbreite bis  bis 1,55 m
Wandstärke:  125 mm
Profil:  UA  75 mm

Öffnung bis unteres Wandende,
Hohlraum/Doppelbodenaufbau bis 20cm
Menge: 2,000 St

**2.9.120 Öffnung Laibungsbeplankung**
Laibungsbeplankung seitlich und Sturz oben für zuvor beschriebene Tür- und Durchgangsöffnungen

Breite bis 15 cm, 2-lagig, mit Bauplatte wie Wandtyp, inkl. beidseitiger Eckausbildungen mit eingespachteltem Metall-Kantenschutzwinkel.
Menge: 20,620 m

*Hinweis: .Stahlprofile Wand*

**2.9.130 Verstärkung Hohlprofil 100/100/4mm**
*** Bezugsbeschreibung
Verstärkungsprofile, raumhoch in vorbeschriebenen Trockenbau-Wandkonstruktion, Boden- und Deckenanschluss inkl. aller notwendigen Anpassungen und Anschlüsse,
Sofern nicht bereits in Vorpositionen vergütet,

Profil: Stahlprofil 100 x 100 x 4 mm, verzinkt
Raumhöhe: bis 4,00 m

Hinweis: Stahlprofile für Türöffnungen sind nicht über diese Position abzurechnen, sondern über die jeweilige Position "Türöffnung" im Titel "Öffnungen, Durchbrüche"
Menge: 20,000 m

**2.9.140 Verstärkung Hohlprofil 75/75/4mm**
*** wie Position 2.9.130
Jedoch:

Abmessungen Stahlprofil 75 x 75 x 4 mm
Menge: 250,000 m

**2.9.150 Verstärkung Hohlprofil 50/50/4mm**
*** wie Position 2.9.130
Jedoch:

Abmessungen Stahlprofil 50 x 50 x 4 mm
Menge: 140,000 m

**2.9.160 Verstärkung Hohlprofil 100/50/4mm**
*** wie Position 2.9.130
Jedoch:

Abmessungen Stahlprofil 100 x 50 x 4 mm
Menge: 15,000 m

**2.9.170 F90-Ummantelung Stahlhohlprofil**
*** wie Position 2.9.130
Ummantelung, vorgenannte Stahlprofile bis 100x100
Mit Trockenbauplatten, vierseitig,
Vertikal und horizontal,
Brandschutz: F90

Nachweisführung durch den AN in gesonderter Position.

Abrechnung in m2 Fläche (je Abwicklung mal Höhe)
Menge: 98,000 m2

*Hinweis: Stahlprofile Sonderkonstruktion*

**2.9.180 Sonderkonstruktion Türverstärkung F90**
*** Schwerpunktposition
Sonderkonstruktion Türverstärkung F90

Türöffnung herstellen, in vorbeschriebenen Trockenbautrennwänden, mit verstärkten Profilen, mit Sturzprofil, seitlich raumhoch, Boden- und Deckenanschluss inkl. aller notwendigen Anpassungen und Anschlüsse.

Türhöhe bis:  2,01 bis 2,51 m
Über OKFF
Türbreite bis  0,76 bis 1,51 m
Wandstärke:  bis 150 mm
Profil:  Hohlprofil  bis 75 mm
Brandschutzummantelung: allseitig horizontale und vertikale Profile
Brandschutz:  F90

Nachweisführung Brandschutz durch AN in gesond. Pos.

Öffnung bis unteres Wandende,
Hohlraum/Doppelbodenaufbau bis 20cm
Menge: 2,000 St

*Hinweis: .Verstärkungen*

**2.9.190 Verstärkung UA-Profil 50**
*** Bezugsbeschreibung
Verstärkungsprofile, raumhoch in vorbeschriebenen Trockenbau-Wandkonstruktion,
Boden- und Deckenanschluss mit Türpfostensteckwinkel bzw. nach System, inkl. aller notwendigen Anpassungen und Anschlüsse.

Sofern nicht bereits in Vorpositionen vergütet,

Profil: UA 50 mm
Raumhöhe: bis 4,70 m

Einbaubereich:

Hinweis: UA-Profile für Türöffnungen sind nicht über diese Position abzurechnen, sondern über die jeweilige Position "Türöffnung" im Titel "Öffnungen, Durchbrüche"
Menge: 50,000 m

**2.9.200 Verstärkung UA-Profil 75**
*** wie Position 2.9.190
Jedoch:

Profil: UA 75 mm
Menge: 50,000 m

**2.9.210 Verstärkung UA-Profil 100**
*** wie Position 2.9.190
Jedoch,:

Profil: UA 100 mm
Menge: 50,000 m

*Hinweis: .Verstärkungen korrosionsgeschützt*

**2.9.220 Verstärkung UA-Profil 50 korrosionsgeschützt**
Verstärkungsprofile, raumhoch in vorbeschriebenen Trockenbau-Wandkonstruktion,
Boden- und Deckenanschluss mit Türpfostensteckwinkel bzw. nach System, inkl. aller notwendigen Anpassungen und Anschlüsse.

Sofern nicht bereits in Vorpositionen vergütet,

Profil:  UA 50 mm
Korrosionsschutz: C3 H
Raumhöhe: bis 4,70 m

Einbaubereich:

Hinweis: UA-Profile für Türöffnungen sind nicht über diese Position abzurechnen, sondern über die jeweilige Position "Türöffnung" im Titel "Öffnungen, Durchbrüche"
Menge: 50,000 m

**2.9.230 Verstärkung UA-Profil 75 korrosionsgeschützt**
*** wie Position 2.9.190
Jedoch:

Profil: UA 75 mm
korrosionsgeschützt
Menge: 50,000 m

**2.9.240 Verstärkung UA-Profil 100 korrosionsgeschützt**
*** wie Position 2.9.190
Jedoch,:

Profil: UA 100 mm
korrosionsgeschützt
Menge: 50,000 m

#### Abschnitt 2.10 Wandverkleidung

*Hinweis: Eventbereich Lüftungsschacht Verkleidung mit Hinterlüftung*

**2.10.10 Vorsatzschale H bis 3,35 m WD 75 mm UK Stahlblechprofil verz Einfachständerwerk Gipspl. Feuerschutzpl.DFH2IR 2lagig D 12,5mm D 12,5mm Q3**
*** EP-Aufgliederung gefordert
STLB-Bau 2025-10 039
Freistehende Vorsatzschale DIN 4103-1, Einbaubereich 1 DIN 4103-1 (Bereiche mit geringer Menschenansammlung),
Höhe Wand bis '3,35' m,

Dicke Wand '75' mm,
Baustoffklasse DIN 4102-1 A2 (nichtbrennbar),
Unterkonstruktion aus verzinkten Stahlblechprofilen DIN EN 14195 und DIN 18182-1, als Einfachständerwerk, CW/UW 50,
Ständerachsabstand '625' mm,

Beplankung einseitig, aus Gipsplatten DIN 18180 und DIN EN 520, imprägnierte Feuerschutzplatten Typ DFH2IR,
1. Seite 2-lagig, Dicke 1. Seite 1. Lage 12,5 mm, Dicke 1. Seite 2. Lage 12,5 mm,
Spachtelung Qualitätsstufe Q3,
befestigen mit systemspezifischen Befestigungsmitteln, Befestigungsuntergrund Beton, Ausführung gemäß Zeichnung und Einzelbeschreibung,
Zeichnungs-Nr '7249'

Einzelbeschreibungs-Nr 'ohne Deckenanschluß, UW-Profilabschluß, Verstärkung siehe gesonderte Pos.'
Menge: 12,420 m2
Leistungsbereichkatalog: 039
DIN276-1_08: 342
Kostengruppe DIN 276 2018-12: 342

**2.10.20 Vorsatzschale Verstärkung obere Abschluß ohne Deckenanschluß**
Vorsatzschale Verstärkung obere Abschluß ohne Deckenanschluß

Bestehend aus:

UA Profil 50/40/2
Auf UW Profil der Vorsatzschale befestigt mit
Zusätzlichem UW-Profil 50 als oberer Abschluss Laibungsbeplankung 2 lagig, Platten wie in Vorposition beschrieben
Eckschutzprofil eingespachtelt
Menge: 3,600 m

**2.10.30 Anschluss starr WD 75 mm Vorsatzschale freistehend Gipspl. 2lagig D 12,5mm**
Anschluss von vorbeschriebenen Vorsatzschale an Massiv-Bauteil 90°, inkl.  Verfugung mit geeignetem Fugendichtstoff

Wanddicke:  bis 100 mm
  (Einfach-/Doppelständer)
Oberflächenqualität:  Q3
Feuerwiderstandsklasse
gem. DIN 4102-1:  F0 bis F90
  (Je nach Anforderung Wand)
Untergrund:  Stahlbeton
Menge: 3,450 m

**2.10.40 Anschluss Vorsatzschale freistehend an Trockenbauwand**
Anschluss Vorsatzschale freistehend an Trockenbau

Wie vor jedoch Anschluß 90° an GK-Trockenbauwand, Einfachständer doppelt beplankt, freies Wandende
Menge: 3,450 m

**2.10.50 Horizontalprofil zwischen Trockenbauwand und Vorsatzschale**
Horizontalprofil zwischen Trockenbauwand und Vorsatzschale

Durchlaufende Konstruktion zum unteren Abschluß des Hohlraumes der Hinterlüftung, bestehen aus

Horizontales Metallprofil mehrfach gekantet  b=100mm
An Trockenbauwand und Ständerwerk der Vorsatzschale befestigt
Horizontales Metallprofil mehrfach gekantet b=50mm
Als Riegel zwischen den Ständerprofilen

Laibungsbeplankung horizontal,
Breite bis 15 cm, 2-lagig, mit Bauplatte wie Wandtyp, inkl.
anschließen und Ausschnitt an das Ständerwerks und an Trockenbauwand
Menge: 3,600 m

**2.10.60 Traverse, Wandverkleidung, Mehrschichtholz mit Stahlblechprofilen, 1,5 kN/m**
Traverse, im Wandhohlraum, Wandverkleidung zur seitlichen Befestigung an Tragständern, in unterschiedlichen Einzellängen

Material: Mehrschichtholzplatte mit verzinkten Stahlblechprofilen
Stärke:  bis 24 mm
Höhe:  300 mm
Ständerachsabstand < 625 mm
Platte in Einzellänge,  beliebig kürzbar
Belastung: bis 1,5 kN/m
Für ruhende und dynamische wandhängende Lasten

Anordnung übereinander und in Reihe möglich, für CW- und UA-Profile geeignet, Montage gem. Herstellervorgaben und Verwendbarkeitsnachweis

Traversenhöhe insgesamt (je nach Einbausituation): von 60 bis 200 cm
Menge: 6,000 m

*Hinweis: Sheddach*

**2.10.70 Wandbekl. H bis 1,25m Tragprofil UK Stahlblechprofil verz MW D 40mm Gipspl. Baupl.H2 D 12,5mm 2lagig Q3**
*** EP-Aufgliederung gefordert
STLB-Bau 2025-10 039
Wandbekleidung, Höhe bis 1,25 m,
Unterkonstruktion als Tragprofil aus verzinkten Stahlblechprofilen DIN EN 14195 und DIN 18182-1, CD 60/27, Ständerachsabstand 417 mm, Befestigungsuntergrund Stahl, Unterkonstruktion verdeckt,
Dämmschicht aus Mineralwolle MW DIN EN 13162, Dämmschichtdicke 40 mm, in Platten, Anwendungsgebiet DIN 4108-10 WI, hohe Zugfestigkeit - zh, Trennlage als diffusionshemmende Schicht sd-Wert 100 bis kleiner 1500 m DIN 4108-3 (Dampfbremse) aus PE-Folie,
Bekleidung aus Gipsplatten DIN 18180 und DIN EN 520, imprägnierte Bauplatten Typ H2, Plattendicke 12,5 mm, 2-lagig, befestigen mit Schnellbauschrauben,
Spachtelung Qualitätsstufe Q3, Arbeitshöhe der zu bearbeitenden oder zu bekleidenden Fläche bis 3,5 m über der Standfläche des hierfür erforderlichen Gerüstes, Ausführung gemäß Zeichnung und Einzelbeschreibung,
Zeichnungs-Nr '7248'

Einzelbeschreibungs-Nr 'Brüstungsverkleidung Sheddach
Die Verkleidung ist am Fußpunkt um den vorhandenen Stahlträger zu führen und an die Deckenverkleidung anzuschließen
am Fenster ist die Verkleidung als Abschlussbekleidung an das Fenster anzuschliesen, seitlich ist die Verkleidung an die Stahlträgerverkleidung anzuschließen'
Menge: 28,500 m2
Leistungsbereichkatalog: 039
DIN276-1_08: 345
Kostengruppe DIN 276 2018-12: 345

**2.10.80 Wandbekl. H bis 3,5m Tragprofil UK Stahlblechprofil verz MW D 40mm Gipspl. Baupl.H2 D 12,5mm 2lagig Q3**
*** EP-Aufgliederung gefordert
STLB-Bau 2025-10 039
Wandbekleidung, Höhe bis 3,5 m,
Unterkonstruktion als Tragprofil aus verzinkten Stahlblechprofilen DIN EN 14195 und DIN 18182-1, CD 60/27, Ständerachsabstand 417 mm, Befestigungsuntergrund Stahl, Unterkonstruktion verdeckt,
Dämmschicht aus Mineralwolle MW DIN EN 13162, Dämmschichtdicke 40 mm, in Platten, Anwendungsgebiet DIN 4108-10 WI, hohe Zugfestigkeit - zh, Trennlage als diffusionshemmende Schicht sd-Wert 100 bis kleiner 1500 m DIN 4108-3 (Dampfbremse) aus PE-Folie,
Bekleidung aus Gipsplatten DIN 18180 und DIN EN 520, imprägnierte Bauplatten Typ H2, Plattendicke 12,5 mm, 2-lagig, befestigen mit Schnellbauschrauben,
Spachtelung Qualitätsstufe Q3, Arbeitshöhe der zu bearbeitenden oder zu bekleidenden Fläche bis 3,5 m über der Standfläche des hierfür erforderlichen Gerüstes, Ausführung gemäß Zeichnung und Einzelbeschreibung,
Zeichnungs-Nr '7247'

Einzelbeschreibungs-Nr 'Seitenverkleidung Sheddach Dreieckig'
Menge: 30,891 m2
Leistungsbereichkatalog: 039
DIN276-1_08: 345
Kostengruppe DIN 276 2018-12: 345

**2.10.90 Anschluss Wandbekleidung an Stahlstütze**
Anschluss Wandbekleidung an Stahlstütze

vor beschriebene Wandverkleidung anschließen,
vertikal und fluchtgerecht, stumpf gestoßen
Menge: 14,000 m

**2.10.100 Anschluss Wandbekleidung an Brandschutzverkleidung Stahlträger**
Anschluss Wandbekleidung an Brandschutzverkleidung Stahlträger

Vor beschriebene Wandverkleidung anschließen,
Unterseite Wandverkleidung auf Träger horizontal aufliegend befestigt,
Beplankung wie in Vorposition beschrieben
Vertikal, Lot und fluchtgerecht, stumpf gestoßen
Menge: 30,000 m

**2.10.110 Anschluss Wandbekleidung an Trapezblech**
Anschluss Wandbekleidung an Trapezblech

Vor beschriebene Wandverkleidung
An das Trapezblech des Sheddaches anschließen, der Dachneigung folgend,  Verfugung mit geeignetem Fugendichtstoff
Menge: 33,200 m

*Hinweis: Installationsschacht*

**2.10.120 Verkleidung Holzträger Schacht 2x12,5mm GKBI**
Verkleidung Holzträger mit

Gipskartonbauplatte, imprägniert,
Bezeichnung (DIN 18180): GKBI,
Plattentyp (EN 520): H2

Zweilagig beplankt, d.h. 2 x 12,5 mm

Befestigung direkt auf Holzträger, verspachtelt Q2
Befestigungstiefe unter Berücksichtigung des Abbrandes von 65mm, somit > 65mm

Beengte Arbeitsfähigkeit im Installationsschacht ist zu berücksichtigen

Abrechnung über beplankte Fläche in m2
Menge: 9,000 m2

**2.10.130 Verkleidung Holzträger Schacht 2x15 mm GKFI**
Verleidung Holzträger mit

Gipskartonbauplatte, imprägniert,
Bezeichnung (DIN 18180): GKFI,
Plattentyp (EN 520): H2

Zweilagig beplankt, d.h. 2 x 15 mm

Befestigung direkt auf Holzträger, verspachtelt Q2
Befestigungstiefe unter Berücksichtigung des Abbrandes von 65mm, somit > 65mm

Beengte Arbeitsfähigkeit im Installationsschacht ist zu berücksichtigen

Abrechnung über beplankte Fläche in m2
Menge: 12,000 m2

#### Abschnitt 2.11 Revisionsklappen

**2.11.10 Revisionsklappe 300x300mm**
*** Bezugsbeschreibung
Revisionsklappe inkl. Auswechslung, vorgerichtet für den Einbau in vorgenannten Trockenbaukonstruktionen
Liefern und flächenbündig einbauen inkl. sämtlichen Mehraufwendungen und Anspachtelarbeiten

Revisionsklappe, sog. "Push-to-Open" mit  nicht-sichtbarem Verschluss-/Scharniersystem, flächenbündig eingeklebter Gipskartonplatte 12,5 mm, herausschwenkbarem und komplett demontierbarem Innendeckel,
Sicherung des Innendeckels durch selbstjustierende Fangarme,

Abmessung (lichter Durchgang): 300x300 mm,
Menge: 43,000 St

**2.11.20 Revisionsklappe 400x400mm**
*** wie Position 2.11.10
jedoch:

Abmessung B/H: 600 x 600 mm
Menge: 4,000 St

**2.11.30 Revisionsklappe 600x600mm**
*** wie Position 2.11.10
jedoch:

Abmessung B/H: 600 x 600 mm
Menge: 3,000 St

**2.11.40 Revisionsklappe 400x400, F90**
*** wie Position 2.11.10
Jedoch:

Als Brandschutzausführung,
Feuerwiderstandsklasse DIN 4102-2: F90
Abmessung B/H: 400 x 400 mm
Menge: 10,000 St

**2.11.50 Revisionsklappe Schachtwand 400x400, F90**
*** wie Position 2.11.10
Jedoch:

Als Brandschutzausführung,
Feuerwiderstandsklasse DIN 4102-2: F90
Als Luft- und staubdichte Ausführung Klasse 4 (Druck und Sog) nach DIN EN 1026 + DIN EN 12207,
Rauchdichtheit DIN 18095-2,

Geeignet für den Einbau in Schachtwänden

Abmessung B/H: 400 x 400 mm

Ausführungsort:
Menge: 10,000 St

#### Abschnitt 2.12 Durchbrüche

*Hinweis: .DURCHBRÜCHE*

*Hinweis: .Hinweis Installationsdichte*
Im Bereich der Installationsführung über abgehängten
Decken und in Bereichen ohne abgehängte Decken ist mit
einer hohen Installationsdichte zu rechnen. D.h. Für
die Querung der Trockenbauwände im Deckenhohlraum sind
Wanddurchbrüche angegeben, die in Teilbereichen dicht
aneinanderliegen. Es ist eine Erschwernis für die
Erstellung der Unterkonstruktion und das Anarbeiten der
Beplankung einzukalkulieren.
Wechsel und zusätzliche Ständer aus CW/UW Profilen sind
gemäß Positionsbeschreibung einzukalkulieren.

**2.12.10 Wanddurchbruch rechteckig herstellen 0,01-0,05 m2**
*** Bezugsbeschreibung
Wanddurchbruch rechteckig in allen beschriebenen Trockenbauwänden/Wandkonstruktionen mit Einfach- und Doppelständerwerk herstellen, inkl. aller erforderlichen Ausschnitte und Auswechslungen in der Unterkonstruktion mit umlaufender Metallprofileinfassung im Wandhohlraum, mit Beplankung im Laibungsbereich und allen erforderlichen Spachtelarbeiten, Beplankung beidseitig oberflächenbündig an durchgeführtes TGA-Bauteil anpassen, entsprechend der geforderten Wandqualität

Einzelgröße:  0,01 m2 bis 0,05 m2
Menge: 186,000 St

**2.12.20 Wanddurchbruch rechteckig herstellen >0,05-0,1m2**
*** wie Position 2.12.10
Jedoch:

Einzelgröße größer 0,05 m2 bis 0,1 m2.
Menge: 130,000 St

**2.12.30 Wanddurchbruch rechteckig herstellen >0,1-0,25m2**
*** wie Position 2.12.10
Jedoch:

Einzelgröße größer 0,1 m2 bis 0,25 m2.
Menge: 132,000 St

**2.12.40 Wanddurchbruch rechteckig herstellen >0,25-0,5m2**
*** wie Position 2.12.10
Jedoch:

Einzelgröße größer 0,25 m2 bis 0,5 m2.
Menge: 45,000 St

**2.12.50 Wanddurchbruch rechteckig herstellen >0,5-1m2**
*** wie Position 2.12.10
Jedoch:

Einzelgröße größer 0,5 m2 bis 1,0 m2.
Menge: 14,000 St

**2.12.60 Wanddurchbruch rechteckig herstellen >1-2m2**
*** wie Position 2.12.10
Jedoch:

Einzelgröße größer 1,0 m2 bis 2,0 m2.
Menge: 4,000 St

**2.12.70 Wanddurchbruch Schallschutz**
Wanddurchbruch Schallschutz

Wanddurchbruch rechteckig in allen beschriebenen Trockenbauwänden/Wandkonstruktionen mit Einfach- und Doppelständerwerk herstellen, inkl. aller erforderlichen Ausschnitte und Auswechslungen in der Unterkonstruktion mit umlaufender Metallprofileinfassung im Wandhohlraum, mit Beplankung im Laibungsbereich und allen erforderlichen Spachtelarbeiten, Beplankung beidseitig oberflächenbündig an durchgeführtes TGA-Bauteil anpassen, entsprechend der geforderten Wandqualität

- Zwischenräume zwischen Installationsleitung und Wand mit Mineralwolle stopfen
- umlaufender zusätzlicher GK-Streifen 1x12,5 mm um Öffnung, B= mind Wandstärke, beidseitig
- zusätzliche umlaufende elastische Abdichtung umlaufend um Durchbruch

Einzelgröße größer 0,1-0,25 m2

Ausführungsort: alle Durchbrüche an Wänden ohne Brandschutzanforderung
Menge: 100,000 St

**2.12.80 Wanddurchbruch nachträglich herstellen, Anschluss 0,1-0,25 m2**
*** Bezugsbeschreibung
Wanddurchbrüchen wie vor beschrieben

Jedoch:
Für nachträgliche, zeitlich versetzte Herstellung.

Anschließen, einschl. Rückbau der Beplankung ohne Auswechselung der Unterkonstruktion,

Einzelgröße größer 0,1-0,25 m2
Menge: 25,000 St

**2.12.90 Wanddurchbruch nachträglich herstellen, Anschluss >0,25-0,5 m2**
*** wie Position 2.12.80
Jedoch:
Einzelgröße größer 0,25-0,5 m2
Menge: 25,000 St

**2.12.100 Wanddurchbruch nachträglich herstellen, Anschluss >0,5-1 m2**
*** wie Position 2.12.80
Jedoch:
Einzelgröße größer 0,5-1 m2
Menge: 25,000 St

**2.12.110 Wanddurchbruch nachträglich herstellen, Anschluss >1-2 m2**
*** wie Position 2.12.80
Jedoch:
Einzelgröße größer 1-2 m2
Menge: 25,000 St

**2.12.120 Wanddurchbruch nachträglich herstellen einschl. UK, Anschluss 0,1-0,25 m2**
*** Bezugsbeschreibung
Wanddurchbrüchen wie vor beschrieben

Jedoch:
Für nachträgliche, zeitlich versetzte Herstellung.

Anschließen, einschl. Rückbau der Beplankung und Auswechselung der Unterkonstruktion

Einzelgröße größer 0,1-0,25 m2
Menge: 25,000 St

**2.12.130 Wanddurchbruch nachträglich herstellen einschl. UK, Anschluss >0,25-0,5 m2**
*** wie Position 2.12.120
Jedoch:
Einzelgröße größer 0,25-0,5 m2
Menge: 25,000 St

**2.12.140 Wanddurchbruch nachträglich herstellen einschl. UK, Anschluss >0,5-1 m2**
*** wie Position 2.12.120
Jedoch:
Einzelgröße größer 0,5-1 m2
Menge: 25,000 St

**2.12.150 Wanddurchbruch nachträglich herstellen einschl. UK, Anschluss >1-2 m2**
*** wie Position 2.12.120
Jedoch:
Einzelgröße größer 1-2 m2
Menge: 25,000 St

*Hinweis: .DURCHBRÜCHE, RUND*

**2.12.160 Wanddurchbruch rund herstellen DN50**
*** Bezugsbeschreibung
Wanddurchbruch rund in allen beschriebenen Trockenbauwänden/Wandkonstruktionen mit Einfach- und Doppelständerwerk herstellen, inkl. aller erforderlichen Ausschnitte und Auswechslungen in der Unterkonstruktion mit allen erforderlichen Spachtelarbeiten, Beplankung beidseitig oberflächenbündig an durchgeführtes TGA-Bauteil anpassen, entsprechend der geforderten Wandqualität

Einzelgröße:  bis DN 50
Menge: 120,000 St

**2.12.170 Wanddurchbruch rund herstellen DN100**
*** wie Position 2.12.160
Jedoch:

Einzelgröße größer DN 50 bis DN 100
Menge: 185,000 St

**2.12.180 Wanddurchbruch rund herstellen DN150**
*** wie Position 2.12.160
Jedoch:

Einzelgröße größer DN 100 bis DN150
Menge: 70,000 St

**2.12.190 Wanddurchbruch rund herstellen DN200**
*** wie Position 2.12.160
Jedoch:

Einzelgröße größer DN 300 bis DN 500.
Menge: 174,000 St

**2.12.200 Wanddurchbruch rund herstellen DN300**
*** wie Position 2.12.160
Jedoch:

Einzelgröße größer DN 300 bis DN 500.
Menge: 113,000 St

**2.12.210 Wanddurchbruch rund herstellen DN400**
*** wie Position 2.12.160
Jedoch:

Einzelgröße größer DN 300 bis DN 500.
Menge: 25,000 St

**2.12.220 Wanddurchbruch nachträglich herstellen, DN50-DN100**
*** Bezugsbeschreibung
Wanddurchbrüchen wie vor beschrieben

Jedoch:
Für nachträgliche, zeitlich versetzte Herstellung.

Anschließen, einschl. Rückbau der Beplankung ohne Auswechselung der Unterkonstruktion,

Einzelgröße:  DN 50 bis DN100
Menge: 25,000 St

**2.12.230 Wanddurchbruch nachträglich herstellen, >DN100-DN200**
*** wie Position 2.12.220
Jedoch:

Einzelgröße größer DN 100 bis DN 200.
Menge: 25,000 St

**2.12.240 Wanddurchbruch nachträglich herstellen, >DN200-DN300**
*** wie Position 2.12.220
Jedoch:

Einzelgröße größer DN 200 bis DN 300.
Menge: 25,000 St

**2.12.250 Wanddurchbruch nachträglich herstellen, >DN300-DN500**
*** wie Position 2.12.220
Jedoch:

Einzelgröße größer DN 300 bis DN 500.
Menge: 25,000 St

**2.12.260 Wanddurchbruch nachträglich herstellen einschl. UK, DN50-DN100**
*** Bezugsbeschreibung
Wanddurchbrüchen wie vor beschrieben

Jedoch:
Für nachträgliche, zeitlich versetzte Herstellung.

Anschließen, einschl. Rückbau der Beplankung und Auswechselung der Unterkonstruktion

Einzelgröße:  DN 50 bis DN100
Menge: 25,000 St

**2.12.270 Wanddurchbruch nachträglich herstellen einschl. UK, >DN100-DN200**
*** wie Position 2.12.260
Jedoch:

Einzelgröße größer DN 100 bis DN 200.
Menge: 25,000 St

**2.12.280 Wanddurchbruch nachträglich herstellen einschl. UK, >DN200-DN300**
*** wie Position 2.12.260
Jedoch:

Einzelgröße größer DN 200 bis DN 300
Menge: 25,000 St

**2.12.290 Wanddurchbruch nachträglich herstellen einschl. UK, >DN300-DN500**
*** wie Position 2.12.260
Jedoch:

Einzelgröße größer DN 300 bis DN 500.
Menge: 25,000 St

*Hinweis: .SONSTIGES*

**2.12.300 Bohrungen Schalterdosen**
Herstellen von Bohrungen für Schalterdosen in vorbeschriebenen Trockenbaukonstruktionen, einseitig
DN bis  68 mm
Menge: 200,000 St

**2.12.310 Aussparung 1-seitig,bis 30x30 cm**
Herstellen von einseitigen Aussparungen für z.B. Bedientableaus herstellen

Abmessungen: rechteckig bis 30x30 cm
Menge: 10,000 St

**2.12.320 Schließen Fehlbohrungen**
Schließen, Verspachteln und Verschleifen von Fehlbohrungen z.B. Für Hohlwanddosen, nachträglich, zeitversetzt.

Durchmesser:  50mm bis 80 mm
Menge: 50,000 St

#### Abschnitt 2.13 Traversen

*Hinweis: .TRAVSERSEN + VERSTÄRKUNGEN*

**2.13.10 Traverse, Typ A, Befestigungstraverse, F0**
Traverse, Typ A, Befestigungstraverse, F0, im Wandhohlraum, zur seitlichen Befestigung an Tragständern, in unterschiedlichen Einzellängen

Material: Stahlblech verzinkt
Stärke:  ca. 0,75 mm
Höhe:  ca. 300 mm
Breite:  bis 625 mm
Bei Ständerachsabstand < 625 mm beliebig kürzbar
Belastung: bis 1,5 kN/m
Für ruhende und dynamische wandhängende Lasten

Anordnung übereinander und in Reihe möglich, für CW- UA-und Hohl-Profile geeignet, Montage gem. Herstellervorgaben und Verwendbarkeitsnachweis
Menge: 71,610 m

**2.13.20 Traverse, Typ B, Befestigungstraverse, F90**
Traverse, Typ B, Befestigungstraverse, F90,
Im Wandhohlraum, zur seitlichen Befestigung an Tragständern, in unterschiedlichen Einzellängen

Material: Stahlblech verzinkt,
Brandschutzanforderung F90
Stärke:  ca. 0,75 mm
Höhe:  ca. 300 mm
Breite:  bis 625 mm
Bei Ständerachsabstand < 625 mm beliebig kürzbar
Belastung: bis 1,5 kN/m
Für ruhende und dynamische wandhängende Lasten

Anordnung übereinander und in Reihe möglich, für CW- UA-und Hohl-Profile geeignet, Montage gem. Herstellervorgaben und Verwendbarkeitsnachweis
Menge: 48,430 m

**2.13.30 Traverse, Typ C, Mehrschichtholzplatte, F0**
Traverse, Typ C, im Wandhohlraum, zur seitlichen Befestigung an Tragständern, in unterschiedlichen Einzellängen

Material: Mehrschichtholzplatte mit verzinkten Stahlblechprofilen
Stärke:  bis 24 mm
Höhe:  300 mm
Breite:  bis 625 mm
Bei Ständerachsabstand < 625 mm beliebig kürzbar
Belastung: bis 1,5 kN/m
Für ruhende und dynamische wandhängende Lasten

Anordnung übereinander und in Reihe möglich, für CW- UA-und Hohl-Profile geeignet, Montage gem. Herstellervorgaben und Verwendbarkeitsnachweis
Menge: 3,600 m

**2.13.40 Traverse, Typ D, Nass-Feuchtraumtraverse, F0**
Feuchtraum-Traverse im Wandhohlraum, zur seitlichen Befestigung an
Tragständern, in unterschiedlichen Einzellängen

Material:  Stahlblech, korrosionsgeschützt C3 H
Brandschutz: nicht brennbar
Breite:  bis 625 mm
Höhe:  300 mm
Bei Ständerachsabstand < 625 mm beliebig kürzbar
Belastung: bis 1,5 kN/m
Für ruhende wandhängende Lasten

Anordnung übereinander und in Reihe möglich, für CW- UA-und Hohl-Profile geeignet, Montage gem. Herstellervorgaben und Verwendbarkeitsnachweis
Menge: 186,200 m

**2.13.50 Traverse, Typ E, Nass-Feuchtraumtraverse, F90**
Feuchtraum-Traverse im Wandhohlraum, zur seitlichen Befestigung an
Tragständern, in unterschiedlichen Einzellängen

Material:  Stahlblech,korrosionsgeschützt C3 H
Brandschutz: nicht brennbar, in Wand F90
Breite:  bis 625 mm
Höhe:  300 mm
Bei Ständerachsabstand < 625 mm beliebig kürzbar
Belastung: bis 1,5 kN/m
Für ruhende wandhängende Lasten

Anordnung übereinander und in Reihe möglich, für CW- UA-und Hohl-Profile geeignet, Montage gem. Herstellervorgaben und Verwendbarkeitsnachweis
Menge: 90,160 m

### Bereich 3 Element-Trennwände

#### Abschnitt 3.1 Glastrennwände

*Hinweis: .Allgemeine technische Vorbemerkungen Glastrennwände*
W4.1 Systemtrennwand
Allgemeine technische Vorbemerkungen Glastrennwände

Nichttragende Montagetrennwände in Schalenbauweise,  objektspezifisch gefertigt.

Die Montagewände sind ohne wesentlichen Materialverlust leicht umsetzbar. Der Aufbau der Trennwände ist in Bauteile gegliedert. Die einzelnen Bauteile sind leicht zerlegbar, sowie austauschbar. Sollte zu einem späteren Zeitpunkt ein Element gegen ein anderes Element ausgewechselt oder ergänzt werden, so ist dieser Austausch ohne den Ausbau von benachbarten Elementen möglich. Die Kombinationsmöglichkeit von beispielsweise einem Vollwandelement, einem Glaselement und einer Türe nebeneinander ist gewährleistet.

Basis der Unterkonstruktion sind gewalzte Stahlständerprofile mit Systemstanzungen, die im Standard alle Schall- und Brandschutzklassen, sowie eine Organisierbarkeit der Trennwandfugen gewährleisten. Ohne besondere Maßnahmen können unterschiedliche Organisationsmittel eingehängt werden.

Die Trennwandkonstruktion ist durch Justierelemente auszurichten. Der Anschluss von Zwischenwänden ist auch bei verglasten Wänden ohne ein zusätzliches Wandrastermodul möglich.

Vorspringende Deckleisten, Sockelleisten, Hutprofile oder Blechprofile, welche über die Paneel-Fläche hinausragen, werden in der Ausführung nicht akzeptiert. Sämtliche Befestigungen und Verbindungen der Montagetrennwände sind unsichtbar ausgeführt.

Alle Dichtungsprofile sind nur in APTK-Qualität oder gleichwertig ausgeführt. Dauerelastische Verfugungen sind im Standard nicht zugelassen. Das Abdichten der Wandelemente erfolgt nach den vorgelegten Schall- bzw. Brandschutzprüfzeugnisse.

**Ausführungsbeschreibung 6362 .Systemtrennwand F0 Ausführungsbeschreibung**
W4.1 Systemtrennwand 100 mm
Ausführungsbeschreibung

In der Unterkonstruktion sind Verglasungselemente im Einhängesystem befestigt, wobei das System als Doppelverglasung ausgeführt ist. Die Glasscheiben sind umlaufend mittels Aluminiumrahmen um 1,5mm zurückspringend eingefasst. Eine einseitige Demontage des Verglasungsrahmens ist ohne Spezialwerkzeug möglich. Die Montage von Jalousien und Sichtschutz ist nachträglich möglich.

Weichen Positionsbeschreibung und Vorbemerkungen voneinander ab ist vorrangig der Positionsbeschreibung zu beachten.

Ganzglaselemente:

Frontbündige Doppelverglasung
Die Verglasungen werden vom Boden bis zur Decke durchgehend oder mit eventuell vorgegebener Querunterteilung ausgeführt.
Fugenbreite ca. 6mm
Zurückgesetzter Boden, Decken, Wandanschluß

Absturzsicherheit:
Sofern in den Einzelpositionen beschrieben, wird der Nachweis der Absturzsicherheit nach DIN 18008-4 und AbP (nach LBO und MVV TB) geführt.
Rahmenansichtsbreite Element:
Alurahmen umlaufend ca. 35mm

Türöffnungen sind in der Fläche der Systemtrennwand übermessen,
Türen sind in gesonderter Zulageposition ausgeschrieben.

**3.1.10 W4.1 Systemtrennwand Glas / F0, Rw >= 55 dB, d=100 mm, h= ca. 2,30 m**
*** gemäß Ausführungsbeschreibung 6362
W4.1 Systemtrennwand Glas / F0, d=100 mm, Ganzglaselement, versetzbare Verglasung in Modulbauweise im Achsrastersystem
Aufbau, Unterkonstruktion, Anschlüsse und Beplankung nach technischen Vorbemerkungen.

Oberflächen:
Boden-/Decken-/Anschlussprofile: pulverbeschichtet, RAL 7016, Glanzgrad seidenmatt,
Verglasungsrahmen: pulverbeschichtet, RAL 7016
Verglasungsdichtungen: schwarz
Sicherheitsmarkierung / Durchlaufschutz auf der Verglasung, Folie selbstklebend, Unterkante ca. 1,5 m über OKFFB

Bauphysikalische Anforderungen:
Feuerwiderstandsklasse nach DIN 4102: F0
Schalldämmmaß für Verglasung nach DIN EN ISO 717-1:
Rw >= 55 dB
Schalllängsdämmung nach DIN EN ISO 717-1: Dn,f,w= 65dB
Statikanforderung nach DIN 4103: Einbaubereich 1

Abmessungen:
Wandstärke: 100mm
Elementbreite: ca. 1160 - 1229 mm
Elementhöhe: bis ca. 2300 mm.
Menge: 1089,491 m2
- 15,262, Orte: 3.207
- 7,254, Orte: 6.663
- 24,767, Orte: 6.664
- 7,371, Orte: 6.665
- 24,767, Orte: 6.666
- 13,396, Orte: 4.434
- 7,368, Orte: 4.436
- 25,201, Orte: 6.675
- 25,201, Orte: 6.676
- 50,362, Orte: 6.677
- 25,201, Orte: 9.631
- 25,082, Orte: 9.632
- 19,568, Orte: 9.628
- 19,568, Orte: 9.629
- 7,448, Orte: 6.667
- 7,254, Orte: 6.669
- 12,443, Orte: 6.670
- 24,767, Orte: 6.671
- 12,434, Orte: 6.672
- 25,201, Orte: 6.673
- 25,201, Orte: 6.674
- 24,767, Orte: 9.613
- 7,371, Orte: 9.614
- 24,767, Orte: 9.615
- 7,371, Orte: 9.616
- 19,568, Orte: 6.668
- 50,362, Orte: 6.679
- 50,362, Orte: 6.680
- 24,767, Orte: 6.681
- 19,568, Orte: 6.682
- 50,362, Orte: 6.678
- 19,568, Orte: 6.683
- 19,568, Orte: 6.684
- 25,201, Orte: 9.626
- 24,767, Orte: 9.627
- 19,568, Orte: 9.630
- 24,767, Orte: 9.617
- 7,371, Orte: 9.618
- 12,450, Orte: 9.619
- 25,201, Orte: 9.620
- 25,201, Orte: 9.621
- 50,362, Orte: 9.622
- 50,362, Orte: 9.623
- 50,362, Orte: 9.624
- 50,362, Orte: 9.625

**3.1.20 Schalterpaneele neben Tür**
*** Bezugsbeschreibung
Schalterpaneel neben Tür:

Revisionierbares Schalterelement in Elementhöhe

Oberflächen:
Boden-/Decken-/Anschlussprofile: RAL 9005
Wandschale: Sichtseite und Rückseite Melaminharz grau
Bekantung umlaufend gemäß Vorbemerkung

Bauphysikalische Anforderungen:
Baustoffklasse der Trägerplatte: B2
Feuerwiderstandsklasse nach DIN 4102: F0
Schalldämmmaß nach DIN EN ISO 717-1: Rw = 48dB
Schalllängsdämmung nach DIN EN ISO 717-1: Dn,f,w = 65dB
Statikanforderung nach DIN 4103: Einbaubereich 1

Die Verkabelung kann über den Boden- als auch Deckenanschluss erfolgen.
Inklusive Herstellen von Ausschnitten Installation:

Abmessungen:
Wandstärke: 100mm
Elementbreite: ca. 420 mm
Elementhöhe: bis ca. 2300 mm

Untergrund: Deckenschürze und Rohboden StB bzw Bodenschott
Menge: 10,000 St

**3.1.30 Blindpaneel b= ca. 260mm**
*** wie Position 3.1.10
Zulage für Blende über gesamtes Element:

Blindpaneel als Opakes Blechpaneel im Herstellersystem.
Oberflächen:
Boden-/Decken-/Anschlussprofile: RAL 9006

Bauphysikalische Anforderungen:
Baustoffklasse der Trägerplatte: B2
Feuerwiderstandsklasse nach DIN 4102: F0
Schalldämmmaß nach DIN EN ISO 717-1: R'>w = 55dB
Statikanforderung nach DIN 4103: Einbaubereich 1
Menge: 40,000 St

**3.1.40 Blindpaneel b= ca. 420mm**
Menge: 19,000 St

*Hinweis: Anschlüsse, Zulagen*

**3.1.50 W4.1 Gleitender Deckenanschluss - Länge Trennwände**
Menge: 344,996 m
- 4,253, Orte: 3.207
- 2,333, Orte: 6.663
- 7,838, Orte: 6.664
- 2,333, Orte: 6.665
- 7,838, Orte: 6.666
- 3,650, Orte: 4.434
- 2,007, Orte: 4.436
- 8,100, Orte: 6.675
- 8,037, Orte: 6.676
- 16,000, Orte: 6.677
- 8,037, Orte: 9.631
- 7,938, Orte: 9.632
- 6,192, Orte: 9.628
- 6,192, Orte: 9.629
- 2,395, Orte: 6.667
- 2,333, Orte: 6.669
- 3,938, Orte: 6.670
- 7,838, Orte: 6.671
- 3,935, Orte: 6.672
- 8,037, Orte: 6.673
- 8,037, Orte: 6.674
- 7,838, Orte: 9.613
- 2,333, Orte: 9.614
- 7,838, Orte: 9.615
- 2,333, Orte: 9.616
- 6,192, Orte: 6.668
- 16,087, Orte: 6.679
- 16,000, Orte: 6.680
- 7,838, Orte: 6.681
- 6,192, Orte: 6.682
- 16,000, Orte: 6.678
- 6,192, Orte: 6.683
- 6,192, Orte: 6.684
- 8,037, Orte: 9.626
- 7,987, Orte: 9.627
- 6,192, Orte: 9.630
- 7,987, Orte: 9.617
- 2,333, Orte: 9.618
- 3,940, Orte: 9.619
- 8,037, Orte: 9.620
- 8,037, Orte: 9.621
- 16,000, Orte: 9.622
- 16,000, Orte: 9.623
- 16,000, Orte: 9.624
- 16,150, Orte: 9.625

**3.1.60 W4.1 Gleitender Deckenanschluss, Holzträger, 20,1 mm**
Gleitender Deckenanschluss W4.1, im System der vorbeschriebenen Systemtrennwand, für eine Deckendurchbiegung bis 20 mm

Einbauort:

Ausführung gemäß Zeichnung,
Zeichnungs-Nr.:
Menge: 250,000 m

**3.1.70 W4.1 Gleitender Deckenanschluss, Betondecke UZ, 10,9 mm**
Gleitender Deckenanschluss W4.1, im System der vorbeschriebenen Systemtrennwand, für eine Deckendurchbiegung bis 20 mm

Einbauort:

Ausführung gemäß Zeichnung,
Zeichnungs-Nr.:
Menge: 100,000 m

*Hinweis: W4.1 Türen*

**3.1.80 Zulage Türelement einflügelig, B=126cm, T0**
Zulage Türelement einflügelig,
Rohbauöffnungsbreite ca. 126cm
Lichte Breite mind. 900mm ab VK Türdrücker
Menge: 84,000 St

**3.1.90 Zulage Türelement einflügelig, B=101cm, T0**
Zulage Türelement einflügelig,
Rohbauöffnungsbreite ca. 101cm
Lichte Breite mind. 650 mm ab VK Türdrücker
Menge: 14,000 St

**Ausführungsbeschreibung 6363 Systemtrennwand Ausführungsbeschreibung**
In der Unterkonstruktion sind Verglasungselemente im Einhängesystem befestigt. Das System ist als Doppelverglasung ausgeführt, wobei die Glasscheiben umlaufend flächenbündig auf dem Aluminiumrahmen aufgeklebt sind. Diese Verklebung erfolgt mit einem 2-Komponenten-Silikonklebstoff.
Weder eine Verklebung zwischen Aluminiumrahmen und Glas mittels Klebebänder, noch Randemaillierungen bzw. Siebbedruckungen sind zulässig.
Eine dauerhafte Verklebung wird vom Hersteller gewährleistet.
Eine einseitige Demontage des Verglasungsrahmens ist ohne Spezialwerkzeug möglich.
Auch die Montage eines Sichtschutzes oder von Jalousien im Scheibenzwischenraum ist nachträglich realisierbar.

Langlebigkeit und Modularität ermöglicht nach einer Nutzung und beispielsweise vor Sanierungs- oder Umgestaltungsarbeiten die zerstörungsfreie Demontage.
Das Ausgangsprodukt kann ohne Aufbereitung im selben oder auch in einem anderen Gebäude direkt wiederverwendet werden.

Die Verglasung ist als Ganzglaselement, Oberlichtelement oder Brüstungselement ausführbar.

Weichen Positionsbeschreibung und Vorbemerkungen voneinander ab ist vorrangig der Positionsbeschreibung zu beachten.

Ganzglaselemente:
Die Verglasungen werden von Boden bis Decke durchgehend oder mit vorgegebener Querunterteilung ausgeführt

Oberlichtverglasungen:
Unterhalb des Verglasungselements ist das vorgegebene Türelement eingesetzt. Oben schließt die Verglasung direkt an eine Decke oder Schotte an.

Fugen ca. 6mm

Glasbearbeitung: Kanten umlaufend geschliffen
Klebeansichtsbreite seitlich: ca. 20mm
Klebeansichtsbreite oben und unten: ca. 32mm
Klebestärke: 5mm
Farbe der Klebeflächen: hellgrau (nach Standardkollektion des Herstellers)
Klebstoff: mit ETA - Zulassung
Verklebung im Structural-Glazing-Verfahren
Temperaturbeständigkeit des Klebstoffs: -50°C bis +150°C

**3.1.100 Vorhabenbezogene Bauartgenehmigung**
Vorhabenbezogene Bauartengenehmigung Systemtrennwand F90 herbeiführen für die Systemtrennwand und alle notwendigen Anschlußdetails zur Gebäudekonstruktion mittels einer gutachterlichen Stellungnahme auf Grundlage der Werkstatt- und Montageplanung des AN.

Eigenständiges Erwirken der Prüffreigaben durch die zuständigen Prüfanstalten MFPA Leipzig bzw.
MPA Braunschweig.
Menge: 1,000 St

**3.1.110 W4.2 Systemtrennwand Glas / F90, Rw >= 55 dB, d=125 mm, h= ca. 2,3 m**
W4.2 Systemtrennwand Glas / F90, d=125 mm, Ganzglaselement, versetzbare Verglasung in Modulbauweise im Achsrastersystem

Aufbau, Unterkonstruktion, Anschlüsse und Beplankung nach technischen Vorbemerkungen.

Oberflächen:
Boden-/Decken-/Anschlussprofile: pulverbeschichtet, RAL 9006 Weißaluminium
Verglasungsrahmen: pulverbeschichtet, RAL 9006 Weißaluminium
Verglasungsdichtungen: schwarz
Sicherheitsmarkierung / Durchlaufschutz auf der Verglasung, Folie selbstklebend, Unterkante ca. 1,5 m über OKFFB

Bauphysikalische Anforderungen:
Feuerwiderstandsklasse nach DIN 4102: F90
Schalldämmmaß für Verglasung nach DIN EN ISO 717-1:
Rw >= 55 dB
Schalllängsdämmung nach DIN EN ISO 717-1: Dn,f,w= 65dB
Statikanforderung nach DIN 4103: Einbaubereich 1

Abmessungen:
Wandstärke: 125mm
Elementbreite: ca. 350 - 1280 mm
Elementhöhe: bis ca. 2300 mm

Untergrund: Deckenschürze und Rohboden StB bzw Bodenschott

Türen in gesonderter Position

Einbauort:

Ausführung gemäß Zeichnung,
Zeichnungs-Nr.:
Menge: 306,405 m2
- 4,894, Orte: 4.466
- 4,848, Orte: 4.467
- 11,242, Orte: 4.435
- 23,408, Orte: 7.268
- 23,408, Orte: 10.263
- 23,408, Orte: 10.264
- 18,848, Orte: 7.271
- 20,596, Orte: 7.272
- 23,408, Orte: 7.273
- 20,596, Orte: 10.267
- 19,269, Orte: 13.350
- 23,408, Orte: 7.269
- 23,408, Orte: 7.270
- 23,408, Orte: 10.265
- 18,848, Orte: 10.266
- 23,408, Orte: 10.268

**3.1.120 Schalterpaneele neben Tür F90**
*** wie Position 3.1.20
Schalterpaneel neben Tür:

Revisionierbares Schalterelement in Elementhöhe

Oberflächen:
Boden-/Decken-/Anschlussprofile: RAL 9005
Wandschale: Sichtseite und Rückseite Melaminharz grau
Bekantung umlaufend gemäß Vorbemerkung

Bauphysikalische Anforderungen:
Baustoffklasse der Trägerplatte: A1
Feuerwiderstandsklasse nach DIN 4102: F90
Schalldämmmaß nach DIN EN ISO 717-1: Rw = 48dB
Schalllängsdämmung nach DIN EN ISO 717-1: Dn,f,w = 65dB
Statikanforderung nach DIN 4103: Einbaubereich 1

Die Verkabelung kann über den Boden- als auch Deckenanschluss erfolgen.
Inklusive Herstellen von Ausschnitten Installation:

Abmessungen:
Wandstärke: 100mm
Elementbreite: ca. 420 mm
Elementhöhe: bis ca. 2300 mm

Untergrund: Deckenschürze und Rohboden StB bzw Bodenschott
Menge: 10,000 St

**3.1.130 Blende**
Zulage für Blende über gesamtes Element:

Oberflächen:
Boden-/Decken-/Anschlussprofile: RAL 9005
Wandschale: Sichtseite und Rückseite Melaminharz grau
Bekantung umlaufend gemäß Vorbemerkung

Bauphysikalische Anforderungen:
Baustoffklasse der Trägerplatte: A1
Feuerwiderstandsklasse nach DIN 4102: F90
Schalldämmmaß nach DIN EN ISO 717-1: Rw = 48dB
Schalllängsdämmung nach DIN EN ISO 717-1: Dn,f,w = 65dB
Statikanforderung nach DIN 4103: Einbaubereich 1

Abmessungen:
Wandstärke: 125mm
Elementbreite: ca. 350 mm
Elementhöhe: bis ca. 2720 mm

Untergrund: Deckenschürze und Rohboden StB bzw Bodenschott

Türen in gesonderter Position

Einbauort:

Ausführung gemäß Zeichnung,
Zeichnungs-Nr.:
Menge: 10,000 St

*Hinweis: Anschlüsse, Zulagen F90*

**3.1.140 W4.2 Gleitender Deckenanschluss - Länge Trennwände**
Menge: 100,574 m
- 1,604, Orte: 4.466
- 1,574, Orte: 4.467
- 3,650, Orte: 4.435
- 7,700, Orte: 7.268
- 7,700, Orte: 10.263
- 7,700, Orte: 10.264
- 6,200, Orte: 7.271
- 6,775, Orte: 7.272
- 7,700, Orte: 7.273
- 6,775, Orte: 10.267
- 6,196, Orte: 13.350
- 7,700, Orte: 7.269
- 7,700, Orte: 7.270
- 7,700, Orte: 10.265
- 6,200, Orte: 10.266
- 7,700, Orte: 10.268

**3.1.150 W4.2 Gleitender Deckenanschluss, Holzträger, 20,1 mm**
Gleitender Deckenanschluss W4.2,
Im System der vorbeschriebenen Systemtrennwand, für eine Deckendurchbiegung bis 20 mm

Einbauort:

Ausführung gemäß Zeichnung,
Zeichnungs-Nr.:
Menge: 60,000 m

**3.1.160 W4.2 Gleitender Deckenanschluss, UZ, 10,9 mm**
Gleitender Deckenanschluss W4.1, im System der vorbeschriebenen Systemtrennwand, für eine Deckendurchbiegung bis 20 mm

Einbauort:

Ausführung gemäß Zeichnung,
Zeichnungs-Nr.:
Menge: 40,000 m

*Hinweis: W4.2 Türen*

**3.1.170 Zulage Türelement einflügelig, mind. lichte B=1,23 m, T30**
Glas-Brandschutztür-Element T30, 1-flüglig nach DIN 4102, als wandbündigem Einbau in vorgenannter Glastrennwand als Zulage.
Einbauort: Glastrennwand Atriumsbereich

Ein Prüfnachweis der T90-Türanlage in der versetzbaren
Trennwand muss erbracht werden.

Wandstärke: 125mm
Mind. Lichte Elementbreite: 1230 mm
Elementhöhe: ca. 2260 mm
Menge: 8,000 Stk

**3.1.180 Zulage Türelement einflügelig, mind. lichte B=90 cm, T30**
Glas-Brandschutztür-Element T30, 1-flüglig nach DIN 4102, als wandbündigem Einbau in vorgenannter Glastrennwand als Zulage.
Einbausituation: Türen Laborbereich EG

Ein Prüfnachweis der T90-Türanlage in der versetzbaren
Trennwand muss erbracht werden.

Wandstärke: 125mm
Mind. Lichte Elementbreite: 900 mm
Elementhöhe: xxxx mm
Menge: 2,000 Stk

**3.1.190 Zulage Türelement Doppel-Flügelig, mind. lichte B=180 cm, T90**
Glas-Brandschutztür-Element T30, Doppel-flüglig nach DIN 4102, als wandbündigem Einbau in vorgenannter Glastrennwand als Zulage.
Einbausituation: Eingangsbereich EG Kaffeebar

Ein Prüfnachweis der T30-Türanlage in der versetzbaren
Trennwand muss erbracht werden.

Wandstärke: 125mm
Mind. Lichte Elementbreite: ca. 1800 mm
Elementhöhe: ca. 2260 mm
Menge: 2,000 Stk

### Bereich 4 Decken

**Ausführungsbeschreibung 6361 ZTVA-Trockenbau-Decken**
Zusätzliche Technische Vorschriften und Ausführungsbestimmungen - Unterdecken

Nachfolgende Vorgaben gelten übergeordnet für alle Leistungen, im Bereich Unterdecken, sofern in Einzelbeschreibungen von Positionen nicht abweichend beschrieben.

Grundkonstruktion Unterdecken
Unterdecken gem. DIN EN 13964 bzw. DIN 18168 und 18181, innen, Decklage/Beplankung aus Gipsbauplatten DIN 18180 und DIN EN 520, befestigen mit systemspezifischen Befestigungsmitteln, Unterkonstruktion nach statischer und konstruktiver Erfordernis aus verzinkten Stahlblechprofilen, befestigen mit bauaufsichtlich zugelassenen Befestigungsmitteln, einschl. Aller Aussteifungen, Unterkonstruktionen, Verbindungs- und Befestigungsmittel, Abstimmen der Abhängekonstruktion auf die Haustechnischen Installationen.

Statische Bemessung AN
Siehe gesond. Pos, die statische Bemessung der Gesamtkonstruktion seiner Leistung, die richtige Wahl der Befestigungsmittel, für deren Anwendung, Verarbeitung und Standsicherheit in vollem Umfang.

Ausführung
Die Ausführungen und Anschlüsse sind gemäß den jeweiligen Schall-, Brandschutz-, Konstruktions-, Akustik- und Statischen- Anforderungen auszuführen. Hierbei sind auch die jeweiligen Systemzulassungen, Herstellervorschriften und die vorliegenden allgemeinen bauaufsichtlichen Prüfzeugnisse (AbP) und sonstige Zulassungen zu beachten.

Bei der Ausführung der Leistungen ist damit zu rechnen, dass die vollständige Montage von Unterdecken nicht in einem Arbeitsgang erfolgen kann.

Erstellung
Montage Unterkonstruktion, die Beplankung erfolgt ggf. auch zeitversetzt nach erfolgter Einbringung der Technischen Installationen. Das Schließen der Decken ist erst nach komplett fertiggestellter Installation und Freigabe der einzelnen Räume durch die AG-Objektüberwachung vorzunehmen.

Erhöhte Ebenheitsanforderungen
Es gelten die erhöhten Ebenheitsanforderungen gem.
DIN 18202, Tabelle 3, Zeile 7 für flächenfertige Wände/Decken.

Oberflächenanforderung Q3
Alle sichtbaren Oberflächen sind mit Anforderung, der Qualitätsstufe 3 (Q3) nach dem Merkblatt Nr. 2 "Verspachtelung von Gipsplatten - Oberflächengüten" des Bundesverbandes der Gips- und Gipsplatten-Industrie e.V, inkl. erforderlicher Rand- und Fugenbewehrung aus z.B. Glasfaserstreifen, als Untergrund für bauseitige Anstriche und Beschichtungen herzustellen.

Befestigung
Alle Befestigungen sind verdeckt und nicht sichtbar auszubilden.

Annahme max. Deckenhöhen
Ist in der Positionsbeschreibung keine Einbauhöhe angegeben ist von einer max. Deckenhöhe bis 4,10 m, und 5,20m von Rohboden bis Rohdecke auszugehen.
Arbeitshöhen über 3,50 werden über eine gesonderte Position im Titel Baustelleneinrichtung AN näher beschrieben

Unterkonstruktion
Unterkonstruktion mit systemzugehörigen Profilen aus verzinktem Stahlblech, Dimensionierung der Abhängeprofile nach Deckenlasten und Abhängehöhen, max. Abstand etc. nach statischer Erfordernis und Zulassung.

Deckendämmung
Dämmschicht aus Mineralwolle MW DIN EN 13162,
Anwendungsgebiet DIN 4108-10 DI,
Dicke und Schmelzwert nach bauphysikalischer Erfordernis und Zulassung, jedoch Mindestrohdichte 40 kg/m3,
Lückenlos, vollflächig, im Deckenzwischenraum eingebaut, inkl. zusätzliche Einlagen für Erfüllung von Schallschutz- und /oder Brandschutzforderungen.

Begriffsbestimmungen
Für den Begriff Anschließen wird die technische Funktion 'luftdicht' im Sinne von luftschalldicht gefordert.

Für Begriffsbestimmungen wie Aussparungen, Unterbrechungen, Anarbeiten, Anpassen, Anschließen etc. gilt die DIN 18299, Anhang Begriffsbestimmungen der VOB/C.

Anschlüsse
Alle Anschlüsse an Bauteile sind luftschalldicht auszuführen.

Verfugung Acrylfugenmasse
Anschlussfugen sind elastisch und überstreichbar, mit geeigneter Verfugungsmasse auf Acrylbasis mit einem Dehnspannungswert bei 100 % (nach ISO 37, S3A) von min. 0,5 N/mm2, auszuführen.

Bewegungsfugen
Die Ausführung beinhaltet auch die Planung von erforderlichen Bewegungsfugen. Bewegungsfugen sind entsprechend der Planung des AN und den Anforderungen des Systemherstellers herzustellen. Diese Leistungen sind bereits im vorgenannten Titel 'Planungsleistung AN' beschrieben.

Deckenöffnungen
Ausschnitte und Öffnungen von Unterdecken sind auf das vorgesehene Einbau-/Durchdringungsbauteil angepasst, so herzustellen, dass ein späteres Anschließen technisch und optisch, mängelfrei möglich ist. Bei Ein-/Bauteilen ohne späteres Anschließen ist die Anpassung soweit technisch möglich heranzuführen. Der einfache Ein- und Ausbau von Einbauteilen ist zu gewährleisten.

Deckenverstärkungen
In Bereichen von Zusatzlasten wie Leuchten, Monitorabhängungen, Anbauteilen etc. die Decken zusätzlich mit einer Deckenverstärkung entsprechend der zu erwartenden Lasten zu versehen.

Decken freihängend
Freihängende Decken sind über druck- und zugfeste Absteifungen gegen horizontale Verschiebung gem. Den zu erwartenden, statischen Anforderungen zu sichern.

Beplankung
Der AN wählt bei Beplankungen die Gipsplatten nach EN 520 gemäß seiner Werk-und Montageplanung zur Erfüllung der Qualitätsvorgaben des AG aus.

Korrosionsschutz
Der Korrosionsschutz für Bauteile aus Metall ist in Nassräumen mind. In Klasse C3 H gem. DIN EN 13964 auszuführen.

Leitungsdurchführung
Durchführung der bauseitigen elektrischen Anschlussleitungen (im Deckenhohlraum bauseits. vorgehalten) und von Stahlseilen zur Leuchtenaufhängung.

Schutz Eigenleistung
Fertige Flächen sind bis zur Abnahme gegen Beschädigung und Verschmutzung zu sichern (z.B. Abkleben, Abdecken). Angrenzende Bauteile sind nachhaltig so zu schützen, dass sie nicht verunreinigt oder beschädigt werden können.

Beplankung gemäß nachfolgend benannten Kürzeln, Wahl gemäß den in den Positionen und im Schallschutznachweis vermerkten bauphysikalischen, brandschutztechnischen und konstruktiven Erfordernissen.
GKB  Gipskartonbauplatte,
  Bezeichnung (DIN 18180): GKB
  Plattentyp (EN 520):A
  Brandschutzkl. (EN 13501): A2-s1,d0

GKBI  Gipskartonbauplatte, imprägniert,
  Bezeichnung (DIN 18180): GKBI,
  Plattentyp (EN 520): H2,
  Brandschutzkl. (EN 13501): A2-s1,d0

  -L  zusätzlich Gipsplatten mit Lochung Akustikplatte

B-APS  Spezialbauplatte mit Akustikputzaufbau gem. Herstellersystem

GKF  Feuerschutzplatte,
  Bezeichnung (DIN 18180): GKF,
  Plattentyp (EN 520): DF,
  Brandschutzkl. (EN 13501): A2-s1, d0

GKFI  Feuerschutzplatte, imprägniert,
  Bezeichnung (DIN 18180): GKFI,
  Plattentyp (EN 520):DFH2
  Brandschutzkl. (EN 13501): A2-s1,d0

GKFIR  Hartgipsplatte, imprägniert,
  Bezeichnung (DIN 18180): GKFI,
  Plattentyp (EN 520):DFH2IR
  Brandschutzkl. (EN 13501): A2-s1,d0

GM  Spezial-Gipsplatten, Vliesarmierung
  Plattentyp (EN 15283-1): GM
  Brandschutzkl. (EN 13501): A1

ZFB  Zementgebundene Trockenbauplatte,
  Zusätzlich faserarmiert
  Brandschutzkl. (EN 13501): A2-s1,d0

#### Abschnitt 4.1 Decken

*Hinweis: Deckendämmung akustisch*

**4.1.10 Wärmedämmschicht unter Decke Decke Holzwolle-Mehrschichtpl. WW-C DI 0,035W/(mK) MW-HW D 10mm D 90mm**
STLB-Bau 2025-10 016
Wärmedämmschicht unter Decken, an Decken, aus Holzwolle-Mehrschichtplatten, WW-C DIN EN 13168, Anwendungsgebiet DIN 4108-10 DI, Bemessungswert der Wärmeleitfähigkeit max. 0,035 W/(mK), Nennwert der Wärmeleitfähigkeit max. 0,034 W/(mK), Baustoffklasse DIN 4102-1 A1/A2 (nichtbrennbar), einlagig, als Platte, eine Schicht Mineralwolle DIN EN 13162 MW und einseitig eine Schicht aus Holzwolle, zementgebunden, Dicke Holzwolleschicht 10 mm, Dämmschichtdicke 90 mm, verklebt und gedübelt, Ausführung gemäß Zeichnung und Einzelbeschreibung,
Zeichnungs-Nr 'D01-10'

Einzelbeschreibungs-Nr 'Bewerteter Schallabsorptionsgrad: αw ≥ 0,80 gemäß Prüfzeugnis
DIN EN ISO 11654:Klasse B

Untergrund Beton, einschl. Untergrundvorbereitung

Einbau auch nach Herstellervorschrift

Montagehöhe:  bis ca. 4 m
Einbauort:  OG 3 Technikraum'
Menge: 38,676 m2
Orte: 14.1
Leistungsbereichkatalog: 016
DIN276-1_08: 353
Kostengruppe DIN 276 2018-12: 354

*Hinweis: Unterdecken*

**4.1.20 Unterdecke Gipspl. einlagig Baupl.A D 12,5mm UK Stahlblechprofil verz Grund-Tragprofil Noniusabhänger Abhänge-H 1950 mm Q3**
STLB-Bau 2025-04 039
Unterdecke DIN 18168-1, Bekleidung aus Gipsplatten DIN 18180 und DIN EN 520, einlagig, Bauplatten Typ A, Dicke 12,5 mm, mit Grenzwerten für Ebenheitsabweichungen mit erhöhten Anforderungen DIN 18202 Ausgabe 2019-07 Tabelle 3 Zeile 4 und 7, befestigen mit systemspezifischen Befestigungsmitteln, Unterkonstruktion aus verzinkten Stahlblechprofilen DIN EN 14195 und DIN 18182-1, Grund- und Tragprofil als CD 60/27-Profil DIN 18182-1, Dicke 0,6 mm, abhängen mit Noniusabhängern,
Abhängehöhe '1950' mm,
befestigen mit bauaufsichtlich zugelassenen Befestigungsmitteln, Befestigungsuntergrund Stahlbeton, Unterkonstruktion verdeckt, Spachtelung Qualitätsstufe Q3, Arbeitshöhe der zu bearbeitenden oder zu bekleidenden Fläche bis 3,5 m über der Standfläche des hierfür erforderlichen Gerüstes, Ausführung gemäß Zeichnung und Einzelbeschreibung,
Zeichnungs-Nr 'D-01-1: Nebenräume Flure'

Einzelbeschreibungs-Nr 'Verarbeitung auch nach Herstellerrichtlinie'
Menge: 170,260 m2
- 11,350, Orte: 13.90; DIN276-1_08: 353; Kostengruppe DIN 276 2018-12: 354
- 24,365, Orte: 4.110; DIN276-1_08: 353; Kostengruppe DIN 276 2018-12: 354
- 25,799, Orte: 4.111; DIN276-1_08: 353; Kostengruppe DIN 276 2018-12: 354
- 92,477, Orte: 4.375; DIN276-1_08: 353; Kostengruppe DIN 276 2018-12: 354
- 8,626, Orte: 4.376; DIN276-1_08: 353; Kostengruppe DIN 276 2018-12: 354
- 7,643, Orte: 16.46; DIN276-1_08: 353; Kostengruppe DIN 276 2018-12: 354
Leistungsbereichkatalog: 039
DIN276-1_08: 353
Kostengruppe DIN 276 2018-12: 354

*Hinweis: Nass-Feucht-Bereiche*

*Hinweis: GK-Platten*

**4.1.30 Unterdecke Gipspl. einlagig Baupl.H2 D 12,5mm UK Stahlblechprofil verz Grund-Tragprofil Noniusabhänger Abhänge-H 1650 mm Q3**
*** Bezugsbeschreibung
STLB-Bau 2025-04 039
Unterdecke DIN 18168-1, Bekleidung aus Gipsplatten DIN 18180 und DIN EN 520, einlagig, imprägnierte Bauplatten Typ H2, Dicke 12,5 mm, mit Grenzwerten für Ebenheitsabweichungen mit erhöhten Anforderungen DIN 18202 Ausgabe 2019-07 Tabelle 3 Zeile 4 und 7, befestigen mit systemspezifischen Befestigungsmitteln, Unterkonstruktion aus verzinkten Stahlblechprofilen DIN EN 14195 und DIN 18182-1, Grund- und Tragprofil als CD 60/27-Profil DIN 18182-1, Dicke 0,6 mm, abhängen mit Noniusabhängern,
Abhängehöhe '1650' mm,
befestigen mit bauaufsichtlich zugelassenen Befestigungsmitteln, Befestigungsuntergrund Stahlbeton, Unterkonstruktion verdeckt, Spachtelung Qualitätsstufe Q3, Arbeitshöhe der zu bearbeitenden oder zu bekleidenden Fläche bis 3,5 m über der Standfläche des hierfür erforderlichen Gerüstes, Ausführung gemäß Zeichnung und Einzelbeschreibung,
Zeichnungs-Nr 'D-01-7'

Einzelbeschreibungs-Nr 'Verarbeitung auch nach Herstellerrichtlinie'
Menge: 233,696 m2
- 3,021, Orte: 13.91; DIN276-1_08: 353; Kostengruppe DIN 276 2018-12: 354
- 4,964, Orte: 4.57; DIN276-1_08: 353; Kostengruppe DIN 276 2018-12: 354
- 20,711, Orte: 1.112; DIN276-1_08: 353; Kostengruppe DIN 276 2018-12: 354
- 43,611, Orte: 7.99; DIN276-1_08: 353; Kostengruppe DIN 276 2018-12: 354
- 43,611, Orte: 10.100; DIN276-1_08: 353; Kostengruppe DIN 276 2018-12: 354
- 13,199, Orte: 13.121; DIN276-1_08: 353; Kostengruppe DIN 276 2018-12: 354
- 5,317, Orte: 13.122; DIN276-1_08: 353; Kostengruppe DIN 276 2018-12: 354
- 11,431, Orte: 13.123; DIN276-1_08: 353; Kostengruppe DIN 276 2018-12: 354
- 55,772, Orte: 4.175; DIN276-1_08: 353; Kostengruppe DIN 276 2018-12: 354
- 32,059, Orte: 4.205; DIN276-1_08: 353; Kostengruppe DIN 276 2018-12: 354
Leistungsbereichkatalog: 039
DIN276-1_08: 353
Kostengruppe DIN 276 2018-12: 354

**4.1.40 Unterdecke Gipspl. einlagig Baupl.H2, kleinere Abhängehöhe 650mm**
*** wie Position 4.1.30
Jedoch Zulage für  kleinere Abhängehöhe 650mm
Menge: 50,000 m2

**4.1.50 Unterdecke Gipspl. 2lagig Baupl.A D 12,5mm 2.Lage Baupl.A D 2.Lage 12,5mm UK Stahlblechprofil verz Grund-Tragprofil Noniusabhänger Abhänge-H 500 mm Mineralwolle MW D 50mm Q3**
STLB-Bau 2025-10 039
Unterdecke DIN 18168-1, Bekleidung aus Gipsplatten DIN 18180 und DIN EN 520, 2-lagig, Bauplatten Typ A, Dicke 12,5 mm, 2. Lage Bauplatten Typ A, Dicke 2. Lage 12,5 mm, mit Grenzwerten für Ebenheitsabweichungen mit erhöhten Anforderungen DIN 18202 Ausgabe 2019-07 Tabelle 3 Zeile 4 und 7, befestigen mit systemspezifischen Befestigungsmitteln, Unterkonstruktion aus verzinkten Stahlblechprofilen DIN EN 14195 und DIN 18182-1, Grund- und Tragprofil als CD 60/27-Profil DIN 18182-1, Dicke 0,6 mm, abhängen mit Noniusabhängern,
Abhängehöhe '500' mm,
befestigen mit bauaufsichtlich zugelassenen Befestigungsmitteln, Befestigungsuntergrund Stahlbeton, Unterkonstruktion verdeckt, Dämmschicht aus Mineralwolle MW DIN EN 13162, Dämmschichtdicke 50 mm, in Platten, Anwendungsgebiet DIN 4108-10 DI, einlagig, dicht stoßen, Spachtelung Qualitätsstufe Q3, Arbeitshöhe der zu bearbeitenden oder zu bekleidenden Fläche bis 3,5 m über der Standfläche des hierfür erforderlichen Gerüsts, Ausführung gemäß Zeichnung und Einzelbeschreibung,
Zeichnungs-Nr 'D-01-3: Multifunktionsräume'

Einzelbeschreibungs-Nr 'Verarbeitung auch nach Herstellerrichtlinie
Einbau zwischen den Holzträgern'
Menge: 417,233 m2
Orte: 4.206
Leistungsbereichkatalog: 039
DIN276-1_08: 353
Kostengruppe DIN 276 2018-12: 354

**4.1.60 Unterdecke Gipspl. 2lagig Feuerschutzpl.DFR D 12,5mm 2.Lage Feuerschutzpl.DFR D 2.Lage 12,5mm UK Stahlblechprofil verz Grund-Tragprofil niveaugleich schwingungsdämpfende Abhänger Abhänge-H 100 mm Mineralwolle MW D 50mm Q3**
STLB-Bau 2025-10 039
Unterdecke DIN 18168-1, Bekleidung aus Gipsplatten DIN 18180 und DIN EN 520, 2-lagig, Feuerschutzplatten Typ DFR, Dicke 12,5 mm, 2. Lage Feuerschutzplatten Typ DFR, Dicke 2. Lage 12,5 mm, mit Grenzwerten für Ebenheitsabweichungen mit erhöhten Anforderungen DIN 18202 Ausgabe 2019-07 Tabelle 3 Zeile 4 und 7, befestigen mit systemspezifischen Befestigungsmitteln, Unterkonstruktion aus verzinkten Stahlblechprofilen DIN EN 14195 und DIN 18182-1, Grund- und Tragprofil, niveaugleich, als CD 60/27-Profil DIN 18182-1, Dicke 0,6 mm, abhängen mit schwingungsdämpfenden Abhängern,
Abhängehöhe '100' mm,
befestigen mit bauaufsichtlich zugelassenen Befestigungsmitteln, Befestigungsuntergrund Holzbalken, Unterkonstruktion verdeckt, Dämmschicht aus Mineralwolle MW DIN EN 13162, Dämmschichtdicke 50 mm, in Platten, Anwendungsgebiet DIN 4108-10 DI, einlagig, Spachtelung Qualitätsstufe Q3, Arbeitshöhe der zu bearbeitenden oder zu bekleidenden Fläche bis 3,5 m über der Standfläche des hierfür erforderlichen Gerüsts, Ausführung gemäß Zeichnung und Einzelbeschreibung,
Zeichnungs-Nr 'D-01-4: Video'

Einzelbeschreibungs-Nr 'Verarbeitung auch nach Herstellervorschriften

Resonanzfrequenz f0 ≤ 45 Hz'
Menge: 24,618 m2
Orte: 4.378
Leistungsbereichkatalog: 039
DIN276-1_08: 353
Kostengruppe DIN 276 2018-12: 354

*Hinweis: Zementbauplatten*

**4.1.70 Unterdecke Zementbaupl. einlagig D 12,5mm UK Stahlblechprofil verz Noniusabhänger Abhänge-H 1950 mm**
*** Bezugsbeschreibung
STLB-Bau 2025-04 039
Unterdecke, DIN EN 13964, Bekleidung aus Zementbauplatten, einlagig, Dicke 12,5 mm, mit Grenzwerten für Ebenheitsabweichungen mit erhöhten Anforderungen DIN 18202 Ausgabe 2019-07 Tabelle 3 Zeile 4 und 7, befestigen mit systemspezifischen Befestigungsmitteln, Unterkonstruktion aus verzinkten Stahlblechprofilen DIN EN 13964, Grund- und Tragprofil als CD 60/27-Profil DIN 18182-1, Dicke 0,6 mm, Korrosivitätskategorie C3 (mäßig) DIN EN ISO 12944-2, mit erwarteter Schutzdauer H DIN EN ISO 12944-1 von 15 bis 25 Jahren, abhängen mit Noniusabhängern,
Abhängehöhe '1950' mm,
befestigen mit bauaufsichtlich zugelassenen Befestigungsmitteln, Befestigungsuntergrund Stahlbeton, Unterkonstruktion verdeckt, Fugen mit Bewehrungsstreifen versehen, Fugen und Befestigungsmittel auf der Oberfläche spachteln, Arbeitshöhe der zu bearbeitenden oder zu bekleidenden Fläche bis 3,5 m über der Standfläche des hierfür erforderlichen Gerüstes, Ausführung gemäß Zeichnung und Einzelbeschreibung,
Einzelbeschreibungs-Nr 'mit systemgeeigneter Flächenspachtelung in Anlehnung an Oberflächenqualität Q3
Verarbeitung auch nach Herstellerrichtlinie'

Zeichnungs-Nr 'D-01-6'
Menge: 43,365 m2
- 7,986, Orte: 4.131; DIN276-1_08: 353; Kostengruppe DIN 276 2018-12: 354
- 6,076, Orte: 1.111; DIN276-1_08: 353; Kostengruppe DIN 276 2018-12: 354
- 29,303, Orte: 4.377; DIN276-1_08: 353; Kostengruppe DIN 276 2018-12: 354
Leistungsbereichkatalog: 039
DIN276-1_08: 353
Kostengruppe DIN 276 2018-12: 354

**4.1.80 Unterdecke Zementbaupl. einlagig Zulage für Abhängehöhe 1.700mm**
*** wie Position 4.1.70
Jedoch Zulage für Abhängehöhe 1.700mm.
Menge: 20,000 m2

*Hinweis: Akustik*

**4.1.90 Unterdecke fugenlos Blähglasgranulatpl. D 25mm UK Stahlblechprofil verz CD60/27 Noniusabhänger Abhänge-H 850 mm Mineralwolle D 50mm Alpha w 0,65**
STLB-Bau 2025-10 039
Unterdecke, DIN EN 13964, fugenlos, für die Unterdecke allein bei Brandbeanspruchung vom Deckenzwischenraum zum Schutz des darunterliegenden Raumes, Bekleidung aus Blähglasgranulatplatten, Dicke 25 mm, mit Grenzwerten für Ebenheitsabweichungen mit erhöhten Anforderungen DIN 18202 Ausgabe 2019-07 Tabelle 3 Zeile 4 und 7, Rückseite strömungsdicht beschichtet, Beanspruchungsklasse B, bis Rh 90 %, T 30 Grad Celsius, Unterkonstruktion aus verzinkten Stahlblechprofilen DIN EN 13964, Grund- und Tragprofil, CD 60/27-Profil DIN 18182-1, Dicke 0,6 mm, abhängen mit Noniusabhängern,
Abhängehöhe '850' mm,
befestigen mit bauaufsichtlich zugelassenen Befestigungsmitteln, Befestigungsuntergrund Stahlbeton, Dämmstoff Mineralwolle, Dämmschichtdicke 50 mm, Plattenstöße und Schraubenköpfe spachteln, Schallabsorber DIN EN ISO 11654 Klasse C, bewerteter Schallabsorptionsgrad DIN EN ISO 11654 Alpha w 0,65, Arbeitshöhe der zu bearbeitenden oder zu bekleidenden Fläche bis 3,5 m über der Standfläche des hierfür erforderlichen Gerüstes, Ausführung gemäß Zeichnung und Einzelbeschreibung,
Zeichnungs-Nr 'D-01-8: Küche-Event-Diskretion'

Einzelbeschreibungs-Nr 'Oberfläche vorbereitet für nachfolgende Zwischen- und Schlussbeschichtung,
Plattenstöße verklebt, Schnittkanten abgedichtet'
Menge: 65,952 m2
- 1,491, Orte: 7.30
- 1,491, Orte: 7.31
- 1,491, Orte: 7.32
- 1,460, Orte: 7.33
- 1,491, Orte: 7.34
- 1,491, Orte: 7.35
- 1,491, Orte: 7.36
- 1,491, Orte: 7.37
- 1,506, Orte: 10.83
- 1,476, Orte: 10.84
- 1,508, Orte: 10.85
- 1,475, Orte: 10.86
- 1,491, Orte: 10.87
- 1,491, Orte: 10.88
- 45,108, Orte: 13.96
Leistungsbereichkatalog: 039
DIN276-1_08: 353
Kostengruppe DIN 276 2018-12: 354

**4.1.100 Beschichtung Akustik-Blähglasgranulatpl.**
*** Schwerpunktposition
Beschichtung Akustik-Blähglasgranulatplatten
der Vorposition

Bestehend aus:

- Zwischenbeschichtung, feine Körnung
- Schlussbeschichtung feinste Körnung, getönt
Farbton Küche-Event:  NCS S 7020-R80B
Farbton Diskretionsflächen: RAL 9016

Zeichnungs-Nr D-01-8: Küche-Event-Diskretion
Menge: 65,952 m2
- 1,491, Orte: 7.30; DIN276-1_08: 353; Kostengruppe DIN 276 2018-12: 354
- 1,491, Orte: 7.31; DIN276-1_08: 353; Kostengruppe DIN 276 2018-12: 354
- 1,491, Orte: 7.32; DIN276-1_08: 353; Kostengruppe DIN 276 2018-12: 354
- 1,460, Orte: 7.33; DIN276-1_08: 353; Kostengruppe DIN 276 2018-12: 354
- 1,491, Orte: 7.34; DIN276-1_08: 353; Kostengruppe DIN 276 2018-12: 354
- 1,491, Orte: 7.35; DIN276-1_08: 353; Kostengruppe DIN 276 2018-12: 354
- 1,491, Orte: 7.36; DIN276-1_08: 353; Kostengruppe DIN 276 2018-12: 354
- 1,491, Orte: 7.37; DIN276-1_08: 353; Kostengruppe DIN 276 2018-12: 354
- 1,506, Orte: 10.83; DIN276-1_08: 353; Kostengruppe DIN 276 2018-12: 354
- 1,476, Orte: 10.84; DIN276-1_08: 353; Kostengruppe DIN 276 2018-12: 354
- 1,508, Orte: 10.85; DIN276-1_08: 353; Kostengruppe DIN 276 2018-12: 354
- 1,475, Orte: 10.86; DIN276-1_08: 353; Kostengruppe DIN 276 2018-12: 354
- 1,491, Orte: 10.87; DIN276-1_08: 353; Kostengruppe DIN 276 2018-12: 354
- 1,491, Orte: 10.88; DIN276-1_08: 353; Kostengruppe DIN 276 2018-12: 354
- 45,108, Orte: 13.96; DIN276-1_08: 353; Kostengruppe DIN 276 2018-12: 354
Leistungsbereichkatalog: 023
DIN276-1_08: 353
Kostengruppe DIN 276 2018-12: 354

#### Abschnitt 4.2 Anschlüsse, Einbauteile, Zulagen

*Hinweis: Anschlüsse*

**4.2.10 Schattenfuge 10mm, GK-Decke 1-lagig**
Deckenrand zu vorbeschriebenen 1-lagigen Unterdeckentypen, Ausbildung der Schattenfuge mit U-Wandanschlussprofil, sichtbare Kanten kartoniert, inkl. Kantenschutzprofil

Schattenfuge Breite:  ca. 10 mm
Beplankung:  wie Grundposition (z.B. GKB, GKBI, ZFB)

Ausführungsort: an vorbeschriebenen 1-lagigen Decken
Menge: 677,000 m

**4.2.20 Schattenfuge 10mm, GK-Decke 2-lagig**
Deckenrand zu vorbeschriebenen 2-lagigen Unterdeckentypen, Ausbildung der Schattenfuge nur mit unterer Lage, sichtbare Kanten kartoniert, inkl. Kantenschutzprofil

Schattenfuge Breite:  ca. 10 mm
Beplankung:  wie Grundposition (z.B. GKB, GKBI, ZFB)

Ausführungsort: an vorbeschriebenen 2-lagigen Decken
Menge: 682,000 m

*Hinweis: Anschlüsse Akustik*

**4.2.30 Wandanschluss - offene hinterlegte Schattenfuge mit U-Wandprofil,Akustik**
*** Schwerpunktposition
Wandanschluss - offene hinterlegte Schattenfuge mit U-Wandprofil, Akustik

Herstellen des Wandanschlusses als hinterlegte Schattenfuge mittels U-Wandprofilen (in der Grobrostebene) und Kantenschutzprofil für vor beschriebene Akustik Unterdecke
Der offene Querschnitt muss mind. 0,8 % der gesamten Deckenfläche betragen, um einen Druckausgleich zwischen Deckenhohlraum und dem Raum zu gewährleisten.

Die U-Wandprofile, mit geeigneten Verankerungsmitteln umlaufend an den Wänden befestigen
Kantenschutzprofil rückseitig an der Akustikplatte befestigen.

Zeichnung: D-01-8: Küche-Event-Diskretion
Menge: 100,000 m

*Hinweis: Zulagen*
Bei der Ausführung der nachfolgend beschriebenen Schattenfugen ist auf eine geradlinige Ausführung der Deckenkante mit gleichbleibendem Abstand zur begrenzenden Wand zu achten.
Konisch verlaufende Fugen oder ungerade Kanten werden nicht akzeptiert.

**4.2.40 Zulage Deckenfläche als Kleinflächen unter 5 m2**
Zulage zu den Positionen der vor beschriebenen Deckentypen für Ausführung von zusammenhängenden Wandflächen kleiner 5,0 m2.
Menge: 17,000 St
- 1,000, Orte: 4.409
- 1,000, Orte: 13.91
- 1,000, Orte: 4.57
- 1,000, Orte: 7.30
- 1,000, Orte: 7.31
- 1,000, Orte: 7.32
- 1,000, Orte: 7.33
- 1,000, Orte: 7.34
- 1,000, Orte: 7.35
- 1,000, Orte: 7.36
- 1,000, Orte: 7.37
- 1,000, Orte: 10.83
- 1,000, Orte: 10.84
- 1,000, Orte: 10.85
- 1,000, Orte: 10.86
- 1,000, Orte: 10.87
- 1,000, Orte: 10.88

*Hinweis: Einbauteile*

**4.2.50 Kantenschutzprofil**
Kantenschutzprofil / Eckschutzschiene für Deckenränder auch Schattenfugen, für die Ausbildung der Außenecken und freien Kanten mit eingespachtelter Kantenschutz- / eckschutzschiene in allen vorkommenden Einzellängen; nur sofern nicht bereits in Vorpositionen vergütet.

Abmessung: bis 25 x 25 mm
Menge: 125,000 m

#### Abschnitt 4.3 Öffnungen / Aussparungen

**4.3.10 Aussparung in Abhangdecke herstellen rechteckig bis 0,075m²**
*** Bezugsbeschreibung
Herstellen von rechteckigen Aussparungen  in den vorgenannten Abhangdecken für bauseitige Einbauten.

Einschließlich:
Der erforderlichen Verstärkungen, Auswechslungen,
Abhängungen und Befestigungsgrundlagen,
Dem fluchtgenauen Einmessen nach Deckenspiegel,
Der Durchführung der bauseitigen elektrischen
Anschlussleitungen,

Öffnung herstellen, einschl. Unterkonstruktion
verstärken, Bekleidung aus Gipsplatten, Ausführung an
Unterdecke,

Vorgerichtet für den Einbau von Einbauteilen,
Gewicht bis ca. 5 kg/Stck.

Abrechnung pro Stück Aussparung.
Menge: 4,000 St

**4.3.20 Aussparung in Abhangdecke herstellen rechteckig bis 0,160m²**
*** wie Position 4.3.10
Herstellen von rechteckigen Aussparungen  in den vorgenannten Abhangdecken F 0 für bauseitige Einbauten.

Einschließlich:
- der erforderlichen Verstärkungen, Auswechslungen,
Abhängungen und Befestigungsgrundlagen,
- dem fluchtgenauen Einmessen nach Deckenspiegel,
- der Durchführung der bauseitigen elektrischen
Anschlussleitungen,
Menge: 36,000 St

**4.3.30 Aussparung in Abhangdecke herstellen rechteckig bis 0,25m²**
*** wie Position 4.3.10
Menge: 21,000 St

**4.3.40 Aussparung in Abhangdecke herstellen rechteckig bis 0,360 m²**
*** wie Position 4.3.10
Menge: 166,000 St

**4.3.50 Aussparung in Abhangdecke herstellen rechteckig bis 1,30m²**
*** wie Position 4.3.10
Menge: 5,000 St

**4.3.60 Aussparungen für TGA- Einbauten, rund, D > 2 bis 10 cm**
Herstellen von Aussparungen in den vorgenannten Abhangdecken F 0 für bauseitige Einbauleuchten, Lüftungsauslässe,
Lautsprecher o. ä.
Ausschnitt kreisrund,
Durchmesser verschieden, über 20 bis 100 mm.
Einschließlich:
- der erforderlichen Verstärkungen, Auswechslungen,
Abhängungen und Befestigungsgrundlagen,
- dem fluchtgenauen Einmessen nach Deckenspiegelplan,
- der Durchführung der bauseitigen elektrischen
Anschlussleitungen,

Vorgerichtet für den Einbau von Einbauteilen,
Gewicht bis ca. 5 kg/Stck.

Abrechnung pro Stück Aussparung
Menge: 250,000 St

**4.3.70 Aussparungen für TGA- Einbauten, eckig 0,01-0,05 m2**
Herstellen von Aussparungen in den vorgenannten Abhangdecken F 0
Ausschnitt rechteckig,
Querschnitt verschieden bis ca. 0,05 m2.

Einschließlich:
- der erforderlichen Verstärkungen, Auswechslungen,
Abhängungen und Befestigungsgrundlagen,
- dem fluchtgenauen Einmessen nach Deckenspiegelplan,
- der Durchführung der bauseitigen elektrischen
Anschlussleitungen,

Vorgerichtet für den Einbau von Einbauteilen,
Gewicht bis ca. 5 kg/Stck.

Abrechnung pro Stück Aussparung
Menge: 2500,000 St

**4.3.80 Revisionsklappe 250*250mm**
*** Bezugsbeschreibung
Revisionsklappe inkl. erforderlichen Auswechselungen, vorgerichtet für den Einbau in vorgenannten Trockenbaukonstruktionen
Liefern und flächenbündig einbauen inkl. sämtlichen Mehraufwendungen und Anspachtelarbeiten

Revisionsklappe, sog. "Push-to-Open" mit  nicht-sichtbarem Verschluss-/Scharniersystem, flächenbündig eingeklebter Gipskartonplatte 12,5 mm, herausschwenkbarem und komplett demontierbarem Innendeckel,
Sicherung des Innendeckels durch selbstjustierende Fangarme,
Geeignet für den Einbau in GK-Deckenkonstruktionen

Abmessung (lichter Durchgang):250*250 mm,
Menge: 10,000 St

**4.3.90 Revisionsklappe 400x400mm**
*** wie Position 4.3.80
Revisionsklappe inkl. erforderlichen Auswechselungen, vorgerichtet für den Einbau in vorgenannten Trockenbaukonstruktionen
Liefern und flächenbündig einbauen inkl. sämtlichen Mehraufwendungen und Anspachtelarbeiten

Revisionsklappe, sog. "Push-to-Open" mit  nicht-sichtbarem Verschluss-/Scharniersystem, flächenbündig eingeklebter Gipskartonplatte 12,5 mm, herausschwenkbarem und komplett demontierbarem Innendeckel,
Sicherung des Innendeckels durch selbstjustierende Fangarme,
Geeignet für den Einbau in GK-Deckenkonstruktionen

Abmessung (lichter Durchgang): 400 x 400 mm,
Menge: 34,000 St

**4.3.100 Revisionsklappe 500*500mm**
*** wie Position 4.3.80
jedoch

Abmessung (lichter Durchgang): 500*500 mm,
Menge: 1,000 St

**4.3.110 Revisionsklappe 600*600mm**
*** wie Position 4.3.80
jedoch

Abmessung (lichter Durchgang): 600*600 mm,
Menge: 155,000 St

**4.3.120 Öffnungen schließen, Anschl. TGA-Bauteil bis 0,05 m2**
Anschließen der Beplankung, von vor beschriebenen Trockenbaudecken, an Deckendurchführung TGA-Bauteil/Installation, luftdicht, entsprechend der jeweils geforderten Deckenqualität.

Bauteil bis 0,05 m2
Menge: 100,000 St

**4.3.130 Zulage für nachträgliche Öffnungen in fertiger Decke**
Zulage für das nachträgliche Herstellen von vorgenannten Öffnungen / Aussparungen in fertiger Unterdecke inkl. sämtlicher Mehraufwendungen wie z.B. Anspachtelarbeiten
Menge: 25,000 St

### Bereich 5 Sanitär Trennwand

**Ausführungsbeschreibung 6364 Ausführungsbeschreibung Sanitär-Trennwandsystem**
Sanitär-Trennwandsystem bestehend aus:

Wände:
Fronten und Trennwände13 mm HPL-Vollkern
Vollkernplatte durchgefärbt,
Farbe nach Wahl AN und Bemusterung, für die Kalkulation
UG - 2. OG RAL 6021
OG 3 RAL S3030
Nassraumgeeignet,
Verbindungsprofile aus Aluminium, verwindungssteife Ausführung,
Befestigung verdeckt, nicht sichtbar, an Trockenbauwand durch U-Profile ca. 30/24mm
Hinweis: an Unterdecke keine Befestigung möglich.

Trag-/Stützen Profile: Material Aluminium, rechteckig,
Ecken abgerundet R 2mm, verwindungssteif,oberflächenbündig eingelassen

Anschlüsse Boden über Stellfüße:
Bodenfreiheit 150 mm
Höhe der Wand 2000mm
Stellfüße aus Aluminiumrohr eloxiert mit Edelstahlkern D=ca. 20 mm und Edelstahlteller D=ca. 62 mm,
Stufenlos höhenverstellbar mit Schraubgewinde M12 im Kern der Verbinder mit den senkrechten Anschlagprofilen.
Schwebende Ausführung mit Anordnung der Stellfüsse unter den Trennwänden.

Türen:
Ausführung analog Trennwände,
3 mm HPL-Vollkern
Vollkernplatte durchgefärbt,
Farbe nach Wahl AN
Stumpf einschlagend,
Inklusive eines integrierten durchlaufenden Dämpfungsgummis im  Anschlagprofil zur Geräuschdämpfung.
Türen oberflächenbündig mit Trennwand.

Bänder:
Edelstahl V2A, gebürstet,
Pro Tür je 3 St, 3-Rollen-Kantenband, D 20 mm, H 145 mm, wartungfrei, leise schließend,
Davon  je ein St. mit eingebauter Feder zur Selbstschließung.

Türverschlüsse:
1-Riegel-WC Schloß mit  Schließblech aus Edelstahl V2A, gebürstet,
Vorgerichtet für WC-Türgarnitur mit Rosette

Über der Vorderfront verläuft zur Stabilisierung ein Aluminium-U-Profil 42 x 32 mm.

Gütesiegel:  TÜV-geprüft
Garantie Hersteller:  mind. 7 Jahre
Abmessungen:  siehe Einzelpositionen

#### Abschnitt 5.1 Sanitär Trennwandsystem WC-Anlagen

**5.1.10 Vorderwand der WC-Anlage**
*** gemäß Ausführungsbeschreibung 6364
Vorderwände der Sanitärtrennwände.
Abrechnung nach m² Ansichtsfläche.
Menge: 55,000 m²

**5.1.20 Trennwand der WC-Anlage**
*** gemäß Ausführungsbeschreibung 6364
Trennwand der WC - Anlage
Abrechnung nach m2 Wand netto, die Türen sind nicht übermessen
Menge: 104,171 m²
- 7,970, Orte: 10.2
- 2,760, Orte: 10.5
- 2,760, Orte: 10.6
- 2,760, Orte: 10.7
- 3,268, Orte: 10.10
- 3,264, Orte: 10.17
- 3,264, Orte: 10.20
- 3,245, Orte: 10.21
- 2,656, Orte: 4.95
- 7,970, Orte: 7.72
- 2,760, Orte: 7.75
- 2,760, Orte: 7.76
- 2,760, Orte: 7.77
- 3,245, Orte: 7.80
- 3,264, Orte: 7.85
- 3,264, Orte: 7.87
- 3,245, Orte: 7.88
- 2,757, Orte: 13.113
- 2,755, Orte: 13.114
- 2,656, Orte: 4.166
- 2,656, Orte: 4.167
- 2,656, Orte: 4.168
- 2,656, Orte: 4.169
- 1,019, Orte: 13.133
- 1,031, Orte: 13.134
- 2,656, Orte: 4.462
- 2,656, Orte: 4.463
- 2,604, Orte: 4.410
- 2,120, Orte: 4.411
- 2,604, Orte: 4.412
- 2,604, Orte: 4.413
- 2,656, Orte: 4.414
- 2,088, Orte: 4.417
- 4,782, Orte: 4.418

**5.1.30 Türen der WC-Anlage**
*** gemäß Ausführungsbeschreibung 6364
WC-Tür der Sanitärtrennwandanlage,
Abmessungen
Inklusive Beschlag Drücker/Drücker,
Runde Drücker- und farbige Anzeigenrosette,
Objektbeschlag, Edelstahl, gebürstet, Werkstoffgruppe 1.4301 nach DIN 17440, matt,
Benutzungskategorie 4 nach DIN EN 1906,
Drücker als gebogene Form, aus Rundmaterial,
Ecken geschweißt, gesäubert, D= 20 mm, mit geradem Abschluss,
Rosetten D= 55 mm.Notöffnungsfunktion
Einzelabmessung der Tür 2110*660mm
Menge: 34,000 St

**5.1.40 Kleiderhaken 35/15 mm M11.6**
Kleiderhaken als zylindrischer Haken, zur Wandmontage
mit verdeckter Befestigung,
35 mm lang, ø 15 mm
Oberfläche Edelstahl matt geschliffen
Befestigung nach konstruktiven und statischen Anforderungen,
unsichtbare Befestigung
Befestigungsuntergrund: Sanitärtrennwand
Menge: 35,000 St

#### Abschnitt 5.2 Urinaltrennwand

**5.2.10 Urinalschamwand freihängend B/H 400/900mm**
Schamwand als Schichtstoff Verbundelement in Verbindung mit Aluminiumrahmen als Sandwichelement, wasserbeständig, fäulnissicher, kratz-, Bruch- und stoßfest
13 mm HPL-Vollkernplatte durchgefärbt,
Farbe nach Wahl AN und Bemusterung, für die Kalkullation
UG - 2. OG RAL 6021
OG 3 RAL S3030

D/B/H:  13/400/900 mm
Befestigung:  wandseitig
  Befestigung mittels 2 eloxierter  Aluminiumronden,rückseitig  unsichtbar befestigt
Anschlussfuge:  mit Gummidichtstreifen, 12/900/2 mm, hinterlegt
Oberfläche/Farbton:  wie WC-Trennwandsystem

Untergrund:  GK, Massivwand, gefliest
Einbauort:  WC Herren zw. Urinale
Menge: 14,000 St
- 1,000, Orte: 10.76
- 1,000, Orte: 10.77
- 1,000, Orte: 10.78
- 1,000, Orte: 13.349
- 1,000, Orte: 7.256
- 1,000, Orte: 7.257
- 1,000, Orte: 7.258
- 1,000, Orte: 4.402
- 1,000, Orte: 4.403
- 1,000, Orte: 4.404
- 1,000, Orte: 4.405
- 1,000, Orte: 4.406
- 1,000, Orte: 4.407
- 1,000, Orte: 4.408

#### Abschnitt 5.3 Duschtrennwandsystem

**5.3.10 Duschtrennwandsystem ESG-Glas 800*2260mm**
*** Bezugsbeschreibung
Duschtrennwandsystem aus ESG-Glas
Glasfarbe: klar
Abmessung : 800*2260mm
Befestigung einseitig an Wand und Boden über  Befestigungsschienen aus Edelstahl, Oberfläche matt gebürstet, Länge der Schienen analog Kantenlänge Glaswand.

Die Trennwand wird mit einer Stabilisatorstage zusätzlich an der gegenüberliegenden Wand befestigt, Länge der Stange ca. 1,0m.
Menge: 2,000 St

**5.3.20 Duschtrennwandsystem ESG-Glas 580*2260mm**
*** wie Position 5.3.10
Jedoch:
Abmessung ESG-Glas ca. 580*2260mm
Menge: 2,000 St

### Bereich 6 Mobile Trennwand

#### Abschnitt 6.1 Mobile Trennwand

**Ausführungsbeschreibung 4300 Mobile Trennwand**
Nichttragende innere Trennwand DIN 4103-1, als mobile Trennwandsystem als Falt-Schiebe-Trennwand, mit mechanischer Bedienung, von Hand, als wartungsfreie Anlage,
Aufhängung der Elemente mit leichtlaufenden, kunststoffummantelten Laufrollen und Dichtbürste oben mit Möglichkeit zur Höhenjustierung, in Modulbauweise, als selbsthängendes Wandsystem, Befestigung verdeckt, Oberflächenausführung, bündig, ohne Versatz.

Elementabstellung: 90° zur Hauptlaufachse
in einem Paket vor bauseitiger Wand,
2-Pkt.-Aufhängung

Zusätzliche Eigenschaften:
-Ausnehmung für Stirnstift
-Drehpendelendflügel mit unterem Riegelschloss
und zusätzlichem Mittelschloss mit Gegenkasten
- Magnetdichtungen in Elementverbindungen
- Teleskopdichtungen  von 2000N nach oben und unten

Laufschiene aus Aluminium, nach Systemerfordernis,
b/h= ca. 100/75mm, einschl. Abzweige, Ecken, T-Stücke usw.

Einbaubereich:  1 gemäß DIN 4103-01
Brandschutz:  F0

Schallschutz:  s. Einzelpositionsbeschreibung
Befestigung:  verdeckt
Einfassprofil B/H:  ca. 30/100mm mit Abdeckblende Aluminium
Profilende:  geschlossen
Elementverbindung:  mit Magnetleiste
Beschichtung Profile:  pulverbeschichtet RAL Farbton n.Wahl AG
Farbton::  RAL weiß  nach Wahl AG
Farbton Rahmenprofil:  RAL weiß  nach Wahl AG

Einbauort.

Mobile Trennwand bestehend aus Einzelelementen, die zu einer festen Wand zusammengeschoben werden,
Elemente 100 mm stark, mit umlaufender verschweißter Stahl-Rahmenkonstruktion, Beplankung mit 16 mm
Qualitätsspanplatten nach DIN 68763 V20,
Deckplatten frei schwingend aufgebracht und einzeln austauschbar.
Es dürfen nur Deckplatten nach den Formaldehyd-Richtlinien Emissionsklasse E1 verarbeitet werden.

Elemente mit oberen und unteren Alu-Druckbalken schwarz eloxiert mit Spezialdichtungen.
Betätigung mittels stirnseitig abnehmbarer Handkurbel über Doppelscherengetriebe mit selbständig nachregulierenden Druckausgleichsfedern.

Anpressdruck min. 2000 N, Standfestigkeitsnachweis in Anlehnung an DIN 4103.

Elementverbindung mit Alu-Nut-Federprofilen, naturfarbig eloxiert, einschl. Magnetleisten zur Elementkopplung und vertikalen Abdichtung.

Seitliche Anschlüsse passend zur Trennwandkonstruktion, Stärke max. 80 mm.

Obere Laufschiene in Stahl oder Alu, mit kugelgelagerten Laufrollenwagen. In Kreuzungspunkten sind Spezial Laufrollenwagen mit Stützkugeln zu verwenden, die einen einwandfreien Lauf garantieren.

Ohne Bodenlaufschiene.

Jedes Element mit einer funktionalen Höhenverstellmechanik, um ein nachjustieren der Elemente jederzeit zu ermöglichen.

Elementaufhängung an 16 mm Rollenbolzen.

*Hinweis: Hinweis Statik Deckenschott*
Der statische Nachweis für nachfolgend beschriebene Aufhängung mit Deckenschott für die Mobile Trennwand  ist Leistung des AN und wird gesondert vergütet (siehe vor Titel Planungsleistung des AN)

**6.1.10 Mobile Trennwand Einzelelemente 6820/2700 mm RwP52 dB**
*** gemäß Ausführungsbeschreibung 4300
Falt-Schiebe-Trennwand aus mehreren Einzelelementen, gemäß Ausführungsbeschreibung, mit Anschluß an das Gesamtsystem und das vor beschriebene Decken-/Wandschott,

Bau-Schalldämm-Maß
DIN 4109 bewertet: mind. R'w 42 dB
Schalldämm-Maß
Bauteil:  mind. Rw 52 dB

Abmessung Trennwand:
Breite:  ca. 6820 mm
Lichte Höhe:  ca. 2700 mm

Einzelelemente:
Anzahl:  7 Stk
Breite:  ca. 965 mm
Dicke:  100 mm

Oberfläche:  HPL Schichtstoff
  Mit Mikroperforierung
Farbton:  weiß, ähnlich RAL 9016,
  Nach Wahl AG

Dichtleisten-/Dichtbalkenhub je oben und unten<= 20 mm
einschl. Wandanschlussleiste (Alu-Profil mit Magnetband), Wandanpressleiste,

Einbauort:

Detail:
Menge: 215,876 m²
- 27,257, Orte: 4.51
- 53,524, Orte: 4.52
- 42,084, Orte: 4.105
- 37,541, Orte: 4.106
- 3,698, Orte: 4.116
- 3,698, Orte: 4.117
- 3,698, Orte: 4.118
- 3,698, Orte: 4.119
- 3,698, Orte: 4.120
- 3,698, Orte: 4.121
- 3,698, Orte: 4.122
- 3,698, Orte: 4.123
- 3,698, Orte: 4.124
- 3,698, Orte: 4.125
- 3,698, Orte: 4.126
- 3,698, Orte: 4.127
- 3,698, Orte: 4.128
- 3,698, Orte: 4.129
- 3,698, Orte: 4.130

**6.1.20 Zulage Beplankung mit Holzfurnier**
Zulage für die einseitige Beplankung der mobilen Trennwand in Achse E mit Echtholzfurnier Fichte.
Das Furnier wird bauseits zur Verfügung gestellt.

Einbauort Mobile Trennwand Achse E
Menge: 45,000 m²

**6.1.30 seitliche Anschlüsse Moblie Trennwand**
Systemabhängige seitliche Anschlüsse der mobilen Trennwand bestehend aus:
Wandpressleiste aus Stahl-Rechteckprofil mit Ummantelung analog Ausführungsbeschreibung der mobilen Trennwandelemente.

Die Befestigung der mobilen Trennwand erfolgt ausschließlich
am Flansch des Stahlträgers über die obere Laufschiene.
Seitliche Anschlüsse sind als gleitende Dicht- und
Führungsanschlüsse ohne Lastabtragung auszuführen.
Lagesicherung und Aufnahme der Anpresskräfte erfolgen
systemintern über obere Führung, Systemrahmen und
Bodenanpressung.
Sofern erforderlich, ist ein eingelegtes Stahlprofil zwischen
Stahlträger und Rohboden zur Befestigung vorzusehen.
Menge: 16,000 m

**6.1.40 Deckenanschluss Stahlträger**
Deckenanschluss Stahlträger
Der Deckenanschluss der mobilen Trennwand erfolgt über zwei horizontale Laufschienen,
Material der Laufschienen systemabhängig Aluminium oder Stahl,
Mit seitlichen Deckenauflagewinkeln zur Aufnahme von Trockenbauplatten zur Sicherstellung der Schallschutzanforderung des Gesamtsystems von R'w >= 45dB, bzw. R, P>= 55 dB.
Die Laufschiene ist mittels Schraubverbindung gem. Statik AN an Distanzkonsolen befestigt.
Die Distanzkonsolen bestehen aus einer ca. 15mm starken Stahlplatte mit einer systemabhängigen Breite von ca.200 mm,
Die Stahlplatten werden mit Gewindestangen aus Edelstahl an bauseitigen Schwerlast-Befestigungsschienen per Schraubverbindung mit Kontermuttern abgehängt.
Anzahl und Abstand Abstand der Gewindestangen zueinander gemäß. W+M-Planung AN, jedoch so dass eine verwindungssteife Abhängung sichergestellt ist.
Distantzkonsolen und Laufschiene werden dreiseitig doppellagig mit GK-Platten ummanntelt.
Befestigung der GK-Verkleidung erfolgt über die Deckenauflagewinkel an der Laufschiene und über Verschraubung mit gelochten Montageblechen, die ebenfalls über die Gewindestangen gesteckt und mit Muttern fixiert werden.

Ausführung gemäß Detail:
1656_00_50_HEN_AR_D_XX_7290
Menge: 25,000 m

**6.1.50 Deckenanschluss Holzträger über Gebäudefuge**
Deckenanschluss mobile Trennwand an Holzträger über Gebäudefuge
Bestehend aus:

Der Deckenanschluss der mobilen Trennwand erfolgt über horizontale Laufschienen,
Material der Laufschienen systemabhängig Aluminium oder Stahl,
Mit seitlichen Deckenauflagewinkeln zur Aufnahme von Trockenbauplatten.
Die Laufschiene ist mittels Schraubverbindung gem. Statik AN an Distanzkonsolen befestigt.
Die Distanzkonsolen bestehen aus einer ca. 15mm starken Stahlplatte mit einer systemabhängigen Breite von ca.200 mm,
Die Stahlplatten werden mit Gewindestangen aus Edelstahl an  zwei Schwerlast-Befestigungsschienen per Schraubverbindung mit Kontermuttern abgehängt.
Die Schwerlast-Befestigungsschienen sind Teil der Leistung dieser Vergabeeinheit und werden mittels Schraubverbindung in den Holzträgern verankert. Dimensionierung der Schrauben gemäß Statik AN, Länge der Schrauben unter Berücksichtigung  Abbrand, mindestens jedoch 65mm.
Anzahl und Abstand Abstand der Gewindestangen zueinander gem. W+M-Planung AN, jedoch so dass eine verwindungssteife Abhängung sichergestellt ist.
Distantzkonsolen und Laufschiene werden dreiseitig doppellagig mit GK-Platten ummanntelt.
Befestigung der GK-Verkleidung erfolgt über die Deckenauflagewinkel an der Laufschiene und über Verschraubung mit gelochten Montageblechen, die ebenfalls über die Gewindestangen gesteckt und mit Muttern fixiert werden.
Der Zwischenraum zwischen den Gewindestangen wird aus Schallschutzgründen mit Mineralwolle ausgefüllt.

Ausführung gemäß Detail:
1656_00_50_HEN_AR_D_XX_7290
Menge: 7,000 m

**6.1.60 Deckenanschluss Holzträger**
Deckenanschluss Holzträger

Der Deckenanschluss der mobilen Trennwand erfolgt über eine horizontale Laufschienen,
Die Laufschiene sind Teil der Leistung dieser Vergabeeinheit und werden mittels Schraubverbindung in den Holzträgern verankert.
Dimensionierung der Schrauben gemäß Statik AN, Länge der Schrauben unter Berücksichtigung  Abbrand, mindestens jedoch 65mm.
Menge: 16,500 m

**6.1.70 Parkposition**
Parkposition für die Elemente der Mobilen Trennwände bestehend aus:
Laufschienen zur Aufnahme der Mobilen Trennwandelemente.
Die Laufschienen werden über Stahl- Rechteckprofile  an der HBV - Decke mittels Schraubverbindungen befestigt.
Anzahl und Querschnitt der Rohre gem. Statik AN, ggf. erforderliche Aussteifungen sind zu berücksichtigen und mit in den EP einzukalkulieren.
Menge: 4,000 St
